# Sanierung Montessorifachschule - LV Elektro
Angebotsaufforderung (GAEB DA XML 3.3, DA83)
Projekt: 219
Währung: EUR
Bieterkommentare zugelassen: ja
Erstellt mit: ASBwin 29.0.0.0, Position 29.0.0.4, 14.08.2026

## 40 Elektro
Datum: 14.08.2026

### Kapitel 1 Neubau

*Hinweis*
LEISTUNGSVERZEICHNIS

Sanierung der Montessorifachschule in Bamberg
im ehem. Dr. Pfleger-Areal in der Emil-Kemmer-Straße 33.

Bauherr: Montessori Bamberg e.V.
  Weiße Marterstr. 4
  96049 Bamberg

*Hinweis*
LEISTUNGSUMFANG
Der Umfang dieser Ausschreibung umfasst die komplette Elektroanlagen inkl. Leuchten und passiver IT-Technik sowie Leitungesverlegungen für BMA, ELA und Medientechnik für die Sanierung der Montessorifachschule in Bamberg im ehem. Dr. Pfleger-Areal in der Emil-Kemmer-Straße 33.

*Hinweis*
Projektbeschreibung

Das bestehende Gebäude befindet sich in der Emil-Kemmer-Straße 33 in 96103 Hallstadt Nach einer umfassenden Voruntersuchung wird das bestehende, ehemalige Verwaltungs- und Laborgebäude der Dr. Pfleger Arzneimittel GmbH, des künftigen Dr. Pfleger Campus zum neuen Standort
der Montessorischule Bamberg umgenutzt.
Am Standort soll künftig die Montessori-Grundschule sowie die Sekundarstufe etabliert werden.

Es wird dringend empfohlen, die Örtlichkeiten vorab zu besichtigen, um sich über eventuell für die Kalkulation beeinflussende Faktoren zu informieren. Nachforderungen aus Unkenntnis der örtlichen Situation werden nicht berücksichtigt.

Lage und Zufahrt zum Gebäude
Die Emil-Kemmer-Straße in 96103 Hallstadt befindet sich am östlichen Rand eines Gewerbegebiets nördlich der Bamberger Innenstadt, nahe der Bahnstrecke BambergSchweinfurt und der Autobahn A70.
Die Emil-Kemmer-Straße ist eine gut ausgebaute, asphaltierte Erschließungsstraße mit beidseitigen Gehwegen und teilweise separaten Radwegen.
Die Zufahrt zum Grundstück erfolgt über eine Einfahrt im nordwestlichen Grundstücksbereich. Es gelten die öffentlich-rechtlichen Vorschriften für Fußgänger, Straßenverkehr etc.
Zu den Einschränkungen der Zufahrt siehe verkehrliche Betrachtung, Anlage LV.
Entsprechende Schutzmaßnahmen für den Abbruch oder die Bauarbeiten sind selbstständig nach den öffentlich-rechtlichen Vorschriften für die entsprechenden Gewerke zu veranlassen.
Gebäude
Der vorhandene Komplex besteht aus Bauteilen verschiedener Bauzeiten (siehe Lageplan). BA 1, 2 und 3 stammen aus den 50er Jahren des 20. Jahhunderts. Die beiden rückwärtigen Erweiterungen (BA 4.1 und 4.2) sind von ca. 1987. Das Gebäude diente als Verwaltungsgebäude mit Büronutzung sowie für Labore und Arzneimittelproduktion,
Das bestehende Ensemble setzt sich aus zwei zweistöckigen Gebäudeflügeln im Nordwesten und Südosten (je zuzüglich eines Untergeschosses), die durch einen zentralen einstöckigen Mittelbau verbunden sind zusammen. Das Gebäude ist gesamtheitlich unterkellert.
Das bestehende Tragwerk besteht aus StB-Stützen und StB-Decken, z.T. Flachdecken, Rippen- und Hohlkörperdecken, z.T. massive Wände aus Stampfbeton und Mauerwerk.
Dächer sind flach geneigte Massivdächer (Beton, Porenbeton) mit bituminöser Abdichtung (BA 1 und 3) ohne bzw.mit nur minimaler Dämmstärke bzw. flach geneigte Holzdachstühle mit gedämmter Blechdeckung (Sandwichplatte, BA4).
Im Innenausbau bestehen die nichttragenden Wandkonstruktionen aus Trockenbauwänden mit Metallständerwerk sowie teilweise aus vormontierten Elementwänden mit Glaseinsätzen.
Bestandsfassaden bestehen aus Aluminiumfenstern und Pfosten-Riegelfassaden. Die Außenwände sind ungedämmt.
Die Decken sind mit Trockenbau in Metallunterkonstruktion abgehängt. Der Fußbodenbelag variiert (PVC, Teppich, Fliesen, Parkett)

Im Rahmen der Maßnahme werden BA 1 bis 4 entkernt. Bei Gebäudeteil BA2 wird das Dach mit Dachaufbau komplett zurückgebaut. Die Decken über den Räumen im UG werden durch neue Decken ersetzt. Auf der Decke wird ein neuer zweigeschossiger Baukörper als Holzbau (Holzstützen und BSH-Decken z.T. auf Stahlunterzügen mit aussteifenden Holzwänden) aufgesetzt.
Bodenaufbauten bleiben wo möglich erhalten, Beläge werden erneuert.
Neuer Innenausbau: Trockenbau- und Elementwände, feste Einbaumöbel (Schreiner), Heizdecken als Segel, Akustikdeckensegel.
Fenster und Fassade: Rückbau der bestehenden Fenster und Brüstungen, neue Holzfenster und Holz-Pfosten-Riegel-Fassaden. Die bestehenden massiven Fassaden werden überarbeitet.
Dächer: z.T. Rückbau, neue Wärmedämmung und Abdichtung auf BA1 und 3, neuer Dachstuhl mit Metalleindeckung auf BA4. Extensives Gründach auf dem Mittelbau (Gebäudeteil 2).

Baufristen
Nachfolgender Bauablauf ist vorgesehen:
Eckdaten:
Beginn Abbrucharbeiten: Juli 2026 Ende Abbrucharbeiten: Oktober 2026
Nachlaufend Abbruch: Oktober-November 2026 (Brüstungen, mit AN Fenster) Beginn Baumeisterarbeiten: September 2026
Der Abbruch besteht aus dem Komplettabbruch des Mittelbaus ab EG, z.T. einschl. der Decke über UG und dem Rückbau der Innenausbauten der beiden dreigeschossigen Gebäudeteile und beginnt vor den Baumeisterarbeiten.
Bei den Baumeisterarbeiten handelt es sich um einzelne neue Decken, Wand- und Türöffnungen, Durchbrüche, Stahlkonstruktionen etc.
Aufgrund der abschnittsweisen Ausführung erfolgt die Ausführung z.T. gleichzeitig mit dem Abbruch.
Es ist ebenso zu berücksichtigen, dass ab November 2026 weitere Auftragnehmer zeitgleich auf der Baustelle tätig sind (Fenster, Dach). Die Arbeiten sind daher abschnittsweise nach Abstimmung mit der Bauleitung auszuführen, einschl. Abtransport der ausgebauten Materialien, um Baufreiheit für Nachfolgegewerke zu schaffen.
Während der Bauausführung sind die Arbeiten zwischen den beteiligten Firmen abzusprechen und entsprechend zu koordinieren. Erschwernisse und Mehraufwendungen hierdurch sind einzurechnen.

Transport und Anlieferung
Für den Transport zur Baustelle, das Abladen und Lagern, sowie den Transport zur Einbaustelle hat der Auftragnehmer selbst zu sorgen. Bauseitige Aufzugshilfen und Baukräne stehen nicht zur Verfügung.
Diese Leistungen sind in den Einheitspreisen einzukalkulieren und werden nicht gesondert vergütet.
Zu berücksichtigen sind ebenfalls die Sperrzeiten der angrenzenden Autobahnauffahrt (A70, Hallstadt) einschl. daraus entstehender zusätzlicher Wege und Zeiten, siehe beiliegender Plan.

Materialanlieferung an die Baustelle
Die örtliche Objektüberwachung nimmt für den Auftragnehmer keine Lieferungen an. Für Lagerräume hat der Auftragnehmer selbst zu sorgen. Der Auftragnehmer hat entsprechend die Anlieferung von Maschinen, Werkzeugen, Baustoffen usw. so zu steuern, dass diese erst dann an die Baustelle geliefert werden, wenn ausreichend geeignetes und befugtes Personal des Auftragnehmers zum Empfang und zur sicheren Lagerung und Aufbewahrung auf der Baustelle bereit steht. Anzuliefernde Materialien sind umgehend für den Einbau auf die Gebäudeebene weiter zu transportieren. Eine größere Zwischenlagerung vor Ort ist nicht möglich.
Ausgebaute Materialien sind zügig zu entsorgen.

Straßenverunreinigungen
Es wird ausdrücklich darauf hingewiesen, dass sämtliche Verkehrswege, Zufahrten und Lagerplätze von Verschmutzungen durch Baustellenverkehr sauber gehalten werden müssen. Verunreinigungen der Ab- und Zufahrtswege, vor allem der öffentlichen Straßen, sind umgehend und unaufgefordert vom AN kostenlos zu beseitigen. Auf § 41 der Straßenverkehrsordnung wird hingewiesen. AN, die dieser Aufforderung nicht nachkommen, werden alle anfallenden Kosten für die Reinigung in Abzug gebracht. Für Unfälle, die sich aus der Verletzung obiger Verpflichtungen ergeben, haftet der AN.
Offenes Feuer und das Verbrennen von Abfällen, Verpackungsmaterialien usw. ist auf der Baustelle verboten.

Baustellenbereich
Verkehrssicherungspflicht:
Die Verkehrssicherungspflicht obliegt dem Auftragnehmer. Feuerwehrzufahrtswege und Standflächen sind immer freizuhalten.
Die Zugänge zum Bauwerk und zum Baugelände sind während der Ausführungszeit und nach Beendigung der Tagesleistungen so zu verschließen, dass Unbefugte das Bauwerk nicht betreten können.

Baustelleneinrichtung
Materiallagerung ist auf den umliegenden Freiflächen nur begrenzt möglich, nach Abschluss der Arbeiten sind die Oberflächen wieder ordnungsgemäß herzustellen, dies ist in die Einheitspreise einzukalkulieren.
Abgesperrte Räume können nicht zur Verfügung gestellt werden. Stellflächen für KFZ sind auf dem Grundstück vorhanden.
Fahrzeuge von auf der Baustelle beschäftigten Personen dürfen nicht im Baustellenbereich abgestellt werden.

Die Einrichtung der Baustelle und der Arbeitsablauf sind vor Baubeginn mit der Bauleitung bzw. dem Auftraggeber abzustimmen. Im Zuge des Baufortschrittes erforderlich werdende Umsetzungen der Baustelleneinrichtung sind auf Anordnung der Bauleitung auszuführen.
Das Stellen eines stationären Hochbaukranes ist möglich. Der Baustelleneinrichtungsplan ist entsprechend vorzulegen.

Mobile Kräne können ebenfalls gestellt werden, sind jedoch entsprechend mit der örtlichen Bauleitung rechtzeitig abzustimmen.

Wasser- und Energieanschlüsse:
Anschlüsse für Strom und Wasser werden bauseits gestellt. Das Heranführen an die Verbrauchsstellen ist Sache des Auftragnehmer und von diesem eigenverantwortlich abzuwickeln. Die Abrechnung der Anschlüsse an den AN ist im Formbaltt 214.H unter 10. geregelt.

Anschlüsse für Geräte, Maschinen und sonstige Hilfsmittel, die Energie oder Wasser benötigen, wie z.B. Kabel, Leitungen, Schläuche, Kabeltrommeln, Scheinwerfer etc. sind vom Auftragnehmer bereitzustellen und werden nicht gesondert vergütet. Gleiches gilt für Kräne, Aufzüge, Flaschenzüge, Förderbänder, etc.

Für die Verteilungs- und Verlängerungskabel ist der Auftragnehmer selbst verantwortlich. Absicherungsvorgaben gem. UVV sind zu beachten.
Sanitäranlagen
Eine Toilettenanlage ist zu erstellen (siehe Position Baustelleneinrichtung)

Sicherheits- und Gesundheitsschutzplan:
Zur Durchführung der Maßnahme wird durch den AG und den SIGE-Koordinator ein Sicherheits- und Gesundheitsschutzplan erstellt. Der AN hat seine Beschäftigten über den SIGE-Plan zu informieren. Der SIGE-Plan ist zu beachten und in der Firmenbauleitung bereitzuhalten. Der AN hat dessen Anordnungen vor Ort bei akuter Unfallgefahr umgehend Folge zu leisten.
Schutzvorrichtungen anderer Auftragnehmer dürfen, wenn die eigenen Arbeiten behindert werden, keinesfalls, auch nicht vorübergehend, ohne Zustimmung der Bauüberwachung eigenmächtig entfernt werden. Bei Zustimmung sind sie nach Beendigung der Arbeiten wieder in den ursprünglichen Zustand aufzubauen.

Schadstoffe
Bezüglich im Gebäude vorhandener Schadstoffe wurden vorab Proben entnommen und Untersuchungen durchgeführt. Die Ergebnisse können dem angefügten Gutachten entnommen werden.
Dazu siehe acuh gesonderte Vorbemerkungen.

Technische Vorbemerkungen
Eventuell benötigte Gerüste sind vom Auftragnehmer zu erstellen und vorzuhalten, wenn nicht gesondert beschieben. Dies ist in die Einheitspreise einzukalkulieren.

Aufmaß
Feststellung der Massen:
Der Auftragnehmer ist verpflichtet, wenn nötig, Maße an Ort und Stelle verantwortlich zu nehmen. Dies trifft insbesondere dort zu, wo die Herstellung seiner Leistung verbindlich davon abhängt.

Anlagen zum LV
Die beiliegenden Skizzen und Zeichnungen sind Grundlage des LV und sind bei Kalkulation der jeweiligen Positionen zu berücksichtigen.

Anlagen:
- Grundrisse UG/EG/OG
- Schnitte Längs/Quer, TRH, Fassade
- Bauablauf A70 AS Hallstadt

Vorbemerkungen

Kosten und Aufwendungen für das Liefern, Vorhalten und Abtransportieren von Schutt-Containern oder anderen Transportgebinden zur Einlagerung der separierten Abfälle und anderer Baustoffe, wie auch im LV beschrieben, sind zur Gänze in die Einheitspreise einzurechnen, soweit diese im LV nicht gesondert abgefragt werden.

Bei sämtlichen Arbeiten sind die einschlägigen Regeln und Maßgaben hinsichtlich des zu treffenden Arbeits- und Emissionsschutzes zu beachten.
Die Kosten hierfür sind in die angebotenen Preise einzukalkulieren.

Sicherungsmaßnahmen

Bei der Ausführung der Arbeiten sind die einschlägigen Unfallvorschriften zu beachten.
Baustoffe und Geräte sind so zu lagern bzw. aufzustellen, dass die öffentl. Sicherheit und Ordnung gewährleiste sind.
Verkehrsrechtliche Anordnungen für die Baustellenbeschilderung und -sicherung sind vom Auftragnehmer einzuholen und dem Auftraggeber vorzulegen.

Es gelten die Bestimmungen der VOB Teil C, insbesondere bezüglich Nebenleistungen.

Die Baustelleneinrichtung muss einen optimalen Bauablauf unter Beachtung sämtlicher Arbeitsrichtlinien gewährleisten. Stillstandszeiten bzw. Schäden aufgrund mangelnder Baustelleneinrichtung gehen zu Lasten des Auftragnehmer.

Die Vorgaben der Unfallverhütungvorschriften - UVV - sind zwingend einzuhalten

Die Angebotspreise gelten für die fertige Ausführung, bzw. dem abgeschossenen Abbruch der ausgeschriebenen Leistung, inkl. fertiger Montage, notwendiger Sicherungsmaßnahmen, Lieferung, Transport, ohne bauseitige Hilfen, inkl. aller Anschlüsse, Nebenarbeiten, Hilfsmaterialien, Entsorgung und sonstige anfallende Nebenkosten.

Stoffe und Bauteile

Vom Auftragnehmer dürfen keine gesundheitsgefährdenden Stoffe und Bauteile eingebaut werden. Die Werte der derzeit gültigen MAK-Liste sind einzuhalten.
Die Vorschriften für nachhaltiges Bauen sind einzuhalten. Bauprodukte / Nachweise
Bauprodukte dürfen nur verwendet werden, wenn sie für den Verwendungszweck:

Den Vorschriften des Bauproduktengesetzes, der Bauprodukterichtlinien und der Umsetzung sonstiger Richtlinien der Europäischen Gemeinschaften entsprechen und das CE-Zeichen tragen (siehe auch Bauregelliste B)
oder
Den in der Bauregelliste A aufgeführten Techn. Regeln entsprechen und aufgrund des Übereinstimmungsnachweises das Ü-Zeichen tragen
oder
Eine allgemeine bauaufsichtliche Zulassung besitzen oder
Ein allgemeines bauaufsichtliches Prüfungszeugnis erhalten haben oder
eine Zustimmung im Einzelfall besitzen oder
Einer Regelung für sonstige Bauprodukte (für die vorgenannten Punkte nicht zutreffend) entsprechen, z.B. Nachweis der Gleichwertigkeit.

Gem. Art. 52 Abs. 1 BayBO hat der Unternehmer die erforderlichen Nachweise über die Verwendbarkeit der eingesetzten Bauprodukte und Bauarten auf der Baustelle bereitzuhalten.
Gem. Art. 77 Abs. 6 BayBO ist dem Architekturbüro, das die Bauüberwachung durchführt, auf der Baustelle bzw Betriebsstätte Einblick in die Genehmigungen, Zulassungen, Prüfzeugnisse, Übereinstimmungs-Erklärungen, Übereinstimmungs-Zertifikate, Überwachungsnachweise, Zeugnisse und Aufzeichnungen über die Prüfung von Bauprodukten usw. zu gewähren.
Diese Nachweise sind vor Baubeginn dem Auftraggeber als Kopie zu übergeben.

Lieferung und Einbau

Soweit im Einzelfall keine abweichende Festlegung getroffen wurde, beinhalten die Positionen die Lieferung und den Einbau, beim Abbruch ebenfalls die Entsorgung.

Anordnung von Stundenlohnarbeiten

Mit der Ausführung der im Leistungsverzeichnis vorgesehenen Stundenlohnarbeiten ist erst nach schriftlicher
Anordnung des Auftraggebers zu beginnen. Der Umfang der im Einzelfall zu erbringenden Leistungen wird bei der Anordnung festgelegt. Die Stundenlohnzettel sind wöchentlich einzureichen.

Baubesprechungen

Der Auftragnehmer hat zu den Baustellenbesprechungen, die der Auftraggeber regelmäßig durchführt, einen bevollmächtigten Vertreter zu entsenden.
Die Besprechungen finden je nach Bedarf 1 - 2 mal je Woche statt. Die Kosten sind in die EP einzurechnen.

Bauleitung

Während der Arbeiten des Auftragnehmers an der Baustelle muss ständig eine fachlich qualifizierte Aufsichtsperson des Auftragnehmers anwesend sein. Die Qualifikation ist auf Anforderung des AG durch den Auftragnehmer nachzuweisen.

Bautagebuch

Vom AN sind auf Formblättern Beiträge für das Bautagebuch täglich zu liefern. Diese Arbeitsberichte sollen Stand und Fortschritt der Arbeiten sowie alle bemerkenswerten Ereignisse des Bauablaufes lückenlos festhalten. Es dient als Grundlage für alle Meldungen und Berichte, die über die Bauausführung zu erstatten sin und bildet nach Abschluss der Bauarbeiten einen wichtigen Bestandteil der Bauakten.
Insbesondere sind in diesen Arbeitsberichten einzutragen: die erbrachte Leistung und Arbeitsfortschritt des AN und die Zahl der eingesetzten Facharbeiter, Lehrlinge, etc., außergewöhnliche Ereignisse (Unfälle, Behinderungen, etc.).

Betriebszeiten

Auf der Baustelle darf ohne Sondergenehmigung zu folgenden Zeiten gearbeitet werden: Werktags im Allgemein 7.00 Uhr bis 19.00 Uhr

Brandschutz

Der Brandschutz ist entsprechend zu beachten.

Umweltschutz

Der Auftragnehmer hat zum Schutz der Umwelt, Landschaft und Gewässer die durch dieArbeiten verursachten Beeinträchtigungen auf das unvermeidliche Mindestmaß zu beschränken.
Verwiesen wird hier nur exemplarisch auf die Bereiche Lärmschutz und Grundwasserschutz.

Der Auftragnehmer hat behördliche Anordnungen oder Ansprüche Dritter dem Auftraggeber unverzüglich mitzuteilen.

Ver- und Entsorgungsleitungen

Der AN hat sich vor Ausführung der Arbeiten über die Lage von Leitungen, Kabeln, Dränen, Kanälen u.ä. beim AG anhand der Bestandspläne und der dazu ergangenen Anweisungen zu unterrichten.

Vor Beginn der Arbeiten hat sich der Auftragnehmer außerdem bei allen zuständigen Stellen über eventuell vorhandene Ver- und Entsorgungsleitungen sowie deren Schutz zu informieren. Bei allen Arbeiten, mit oder ohne Geräteeinsatz, im Bereich der Leitungstrassen sind grundsätzlich die einschlägigen Vorschriften der BayBO und der Berufsgenossenschaften, der VDE zwingend einzuhalten. Schäden an Ver- und Entsorgungsleitungen sowie daraus entstehende Folgekosten gehen zu Lasten des Auftragnehmers.

Haftung und Verkehrssicherungspflicht

Der Auftragnehmer ist verpflichtet, eigenverantwortlich alle notwendigen Sicherheitsvorkehrungen im eigenen Leistungsbereich zu treffen, um Schäden von Personen und Sachen innerhalb des Baugeländes und des Baubereichs abzuwenden (Verkehrssicherungspflicht). Der Auftragnehmer stellt den Auftraggeber im Innenverhältnis von sämtlichen Schadensersatzansprüchen aus schuldhafter Verkehrssicherungspflichtverletzung im eigenen Leistungsbereich frei, insbesondere bei etwaigen von ihm schuldhaft verursachten Schäden an Nachbargebäuden oder grundstücken.

Der Auftragnehmer hat Bauunfälle, bei denen Personen- oder Sachschäden entstanden sind, dem Auftraggeber unverzüglich mitzuteilen.

Abfallbeseitigung

Der bei der Ausführung der Arbeiten anfallende Abfall aus dem Bereich des Auftragnehmers (Bauschutt, Verpackungsmaterial, Reststoffe; Müll, usw.) ist restlos zu beseitigen und entsprechend den rechtlichen Vorschriften (z.B. örtliche Abfallsatzung) zu entsorgen. Wertstoffe sind auszusondern, in getrennten Fraktionen zu erfassen und der Wiederverwertung zuzuführen (Nebenleistung nach Nr.
4.4.11 DIN 18299).

Baureinigung

Die Baustelle ist täglich zu reinigen, incl. Reinigung bei Fertigstellung einzelner Arbeitsabschnitte.

Die vom Auftragnehmer gelieferten Teile sind innen und außen in sauberem Zustand zu montieren. Bei Teilen, die mit besonderen Schutzvorrichtungen versehen sind, dürfen die Schutzteile erst nach Abstimmung mit der örtlichen Bauleitung entfernt und entsorgt werden. Dies ist noch Leistung des Auftragnehmers.
Eine einmalige Erstreinigung hat als Feinreinigung der montierten Teile nach Aufforderung der Bauleitung mit den entsprechenden Vorschriften der Reinigung von Bauteilen und Baustoffen im Bauwesen zu erfolgen. Die nach den abfallrechtlichen Bestimmungen zum Nachweis einer ordnungsgemäßen Entsorgung erforderlichen Erklärungen, Bestätigungen, Belege, usw., sind dem Auftraggeber vorzulegen.

Werbung

Firmentafeln und Werbebanner sind nicht zulässig.
Werbung auf der Baustelle ist nur nach vorherigen schriftlicher Zustimmung des Auftraggebers zulässig.

Ende der Vorbemerkungen

*Hinweis*
AUSFÜHRUNGSZEITRAUM

Start Rohinstallation:  ab KW50 2026

Start Fertiginstallation:  ab KW19 2027

Inbetriebnahme und Abnahme:  KW30 bis KW34 2027

Schulbeginn und Aufnahme Betrieb:  01.09.2027

Die beiden Bestandsflügel sind Bestand und es kann parallel gearbeitet werden.
Der Mittelbau wird ab EG neu als Holzbau bis Ende des Jahres aufgestellt.

*Hinweis*
Zusätzliche Technische Vorbemerkungen

1. Leistungsumfang

Ausführungsgrundlage ist die VOB/C DIN 18382 sowie die vorangegangenen Vertragsbedingungen. Ergänzend gelten alle zum Errichten der Anlagen gültigen DIN, EN und VDE-Vorschriften in Ihrer jeweils gültigen Fassung.

2. Allgemeine Bestimmungen

a) Dem Angebot liegt die VOB in ihrer neuesten Fassung zugrunde (s.o.).

b) Als Grundlage für die Ausschreibung des Projekts und die Aufstellung des Leistungsverzeichnisses dienten die Besprechungen mit dem AG und dessen Beauftragten. Die in diesem LV aufgeführten Mengenangaben sind aus den vorliegenden Plänen ermittelt und geben der anbietenden Firma eine Übersicht über den Umfang der auszuführenden Arbeiten.

c) Für die Ausführung der Anlage gelten die Projektpläne der Fachplaner und des Architekten, Detailpläne und Montageanweisungen der Gerätehersteller und Lieferanten und dieses Leistungsverzeichnis.

d) Aufzugs-, Heizungs-, Lüftungs-, Elektro-, Blitzschutz-, und Sanitärfirmen haben unter Führung der Bauleitung vor Montagebeginn ihre Leitungswege aufeinander abzustimmen. Soweit erforderlich sind anderen Firmen technische Angaben z.B. über Fundamente, Aussparungen, Anschlusswerte etc. zu machen. Für den Anschluss bauseits gestellter Geräte übernimmt der AN die volle Haftung für die einwandfreie terminliche und fachliche Abwicklung.

e) Nach Fertigstellung der Anlage kann der AG eine Abnahmeprüfung durch eine staatlich anerkannte Prüfstelle durchführen. Die Kosten für die Anwesenheit eines Meisters oder Ingenieurs des AN sind im Angebotspreis enthalten. Die bei dieser Prüfung festgestellten Mängel sind vom AN auf seine Kosten und innerhalb der gesetzten Frist zu beheben. Die Kosten für alle Nachprüfungen trägt der AN.

3.  In die Einheitspreise sind einzukalkulieren:

a) Auslieferung des Materials und der erforderlichen Werkzeuge auf die Baustelle, unter Berücksichtigung evtl. Transportversicherungen.

b) Zum Anschluss erforderliche freie Leitungsenden und Verschnitt.

c) Beseitigung von entstehendem Bauschutt.

d) Fahrtkosten und Überstundenzuschläge.

e) Kosten für Baustrombezug, Wasser und Sanitäre Einrichtungen gem. vorgehenden Vertragsbedingungen.

f) Unter Hinweis auf VOB/C DIN 18382, Absatz 3.1.3, hat der Auftragnehmer Werkstatt- und Montagepläne auf der Grundlage der unter 2.c) genannten Projektpläne zu liefern. Diese Leistung ist in die Einheitspreise des Angebotes einzukalkulieren.

4. Maßangaben

Sämtliche Technischen Daten im nachfolgenden Leistungsverzeichnis sind „Circa" - Maße"!

Die in den einzelnen Positionen angegebenen Maße (Gewichte, Abmessungen etc.)  können von den tatsächlichen abweichen.

Es ist jedoch darauf zu achten vorgegebenen elektrische Leistungen (Geräte, Leuchten) und max. Maße (z.B. Einbautiefen von Leuchten) einzuhalten.

5. Sonstige Vorschriften

Sämtliche DIN-Normen, DIN-ISO-Normen, RAL-Angaben, Güte-/Prüfzeichen, sonstige Normen, technische Vorschriften und Bestimmungen sind als „oder gleichwertig" zu verstehen.

#### Bereich 1.1 Niederspannungsanlage

##### Titel 1.1.1 Haupt- und Steigleitungen

**1.1.1.1 Hauptleitung NYY-O 1x95 mm²**
Liefern, Verlegen und Anschließen,

Kunststoff- Erdkabel, gem. VDE 0276,
Typ: NYY-O 1 x 95 mm²,
Teillängen und Adernfarbe nach Erfordernis,

Montageort: von Abgangsfeld Messung zu Schaltschrank NSHV-SV
Montageart: auf Kabelpritsche

einschl. Anschluss der Leitungsenden, einschl. aller Klein-, Klemm- und Befestigungsteile.
Menge: 20,000 m
Kostengruppen nach DIN 276 2018: 444
Kostengruppen nach DIN 276-1 2008: 444
Kostengruppen nach DIN 276-1 1981: 3.2.5.0.0

**1.1.1.2 Steigleitung NYY-O 1x70 mm²**
Liefern, Verlegen und Anschließen,

Kunststoff- Erdkabel, gem. VDE 0276,
Typ: NYY-O 1 x 70 mm²,
Teillängen und Adernfarbe nach Erfordernis,

Montageort: von HV1 nach HV2
Montageart: auf Kabelpritsche

einschl. Anschluss der Leitungsenden, einschl. aller Klein-, Klemm- und Befestigungsteile.
Menge: 20,000 m
Kostengruppen nach DIN 276 2018: 444
Kostengruppen nach DIN 276-1 2008: 444
Kostengruppen nach DIN 276-1 1981: 3.2.5.0.0

**1.1.1.3 Steigleitung NYY-J 5x25mm²**
Liefern, Verlegen und Anschließen,

Kunststoffmantelleitung,
NYY-J, 5 x 25 mm², gem. DIN VDE 0250,
Teillängen nach Erfordernis,

Montageort: versch.,
Montageart: auf Kabelpritschen oder Steigtrassen,

einschl. Anschluss der Leitungsenden, einschl. aller Klein-, Klemm- und Befestigungsteile.
Menge: 20,000 m
Kostengruppen nach DIN 276 2018: 444
Kostengruppen nach DIN 276-1 2008: 444

**1.1.1.4 Steigleitung NYY-J 5x16mm² außen**
wie vor jedoch NYY-J, 5 x 16 mm².
Menge: 50,000 m
Kostengruppen nach DIN 276 2018: 556
Kostengruppen nach DIN 276-1 2008: 444

**1.1.1.5 PE-Hauptleitung NYY-J 1x120 mm²**
Liefern, Verlegen und Anschließen,

Kunststoff- Erdkabel, gem. VDE 0276,
Typ: NYY-J 1 x 120 mm²,
Teillängen nach Erfordernis,

Montageort: von Abgangsfeld Messung zu Schaltschrank NSHV-SV
Montageart: auf Kabelpritsche

einschl. Anschluss der Leitungsenden, einschl. aller Klein-, Klemm- und Befestigungsteile.
Menge: 20,000 m
Kostengruppen nach DIN 276 2018: 444
Kostengruppen nach DIN 276-1 2008: 444
Kostengruppen nach DIN 276-1 1981: 3.2.5.0.0

#### Bereich 1.2 Niederspannungshauptverteilungen

##### Titel 1.2.1 HV-Einspeisung/Messung/UV 1

*Hinweis*
Einspeisung/Hauptverteilung/UV1 KG

Gesamtabmessungen je Anlage:
Höhe in mm:  2050
Breite in mm:  3900
Tiefe in mm:  400

Kabelanschluss von oben.

Fabrikat der Planung: Hager Nr. 100039741(angepasst 2026)
anzufragen bei Christos Ziliaskopoulos
Hager Vertriebsgesellschaft mbH & Co. KG
Laubanger 21
96052 Bamberg
E-Mail: bamberg@hager.de Tel.: 0951/96513-2958

Der Aufbau und Bestückung muss auf Grund von bauseitigen Gründen identisch mit der Aufbauzeichnung sein.

**1.2.1.1 Hausanschlussschrank**
Liefern, Montieren und Verdrahten,

Einzelstandverteiler für die Innenraummontage mit VDE-Gutachten
(Fertigungsüberwachung) nach DIN EN 61439-1/-2/-3
und Maßnorm DIN 43 870, zur Aufputz Montage.
Zum Aufbau einer Niederspannungsverteilung
bis 800 A, 3AC 230/400 V 50 Hz. Schutzart IP55,
Schutzklasse I oder II, Luft- und Kriechstrecken nach
DIN VDE 0110-1/-2. Bestehend aus Schrank mit Tür
aus pulverbeschichtetem, eingebranntem,
profiliertem 1,5 mm dicken Stahlblech.
Durchsteckflansche oben, unten offen (Leitungseinfügungen einbaubar).
Sammelschienendurchführungen als seitliche Vorprägung.
Tür aufliegend, mit innen liegenden Scharnieren,
Türanschlag standardmäßig rechts, wechselbar, mit 110 Grad Öffnungswinkel.
Serienmässig mit Schwenkhebelverschluss,
DIN-Profil-Halbzylinder einbaubar. Waagerechte Abfangschiene zur
stabilisierung im Schrank enthalten. Türdichtung umlaufend geschäumt,
temperaturbeständig und ölbeständig.
Sockelleiste (Höhe 200 mm) serienmäßig
montiert mit abnehmbarer Frontblende.
Hinweis: Wand- und Bodenbefestigung notwendig!
Türverschuss durch andere Schließungen austauschbar.
Schrank nebeneinander anflanschbar.
· Schutzart :IP55
· Schutzklasse :Schutzklasse II
· Höhe installiertes Produkt :2050 mm
· Breite installiertes Produkt :1300 mm
· Tiefe installiertes Produkt :400 mm
· RAL Farbnummer :7035
· Türschliessungstyp :Schwenkhebel für DIN Profilhalbzylinder
· Anzahl der Türen :2
· Anzahl der Schlösser :1
·Farbe :lichtgrau

Bestückt mit:
1x Zählerwechselplatte Größe 3, 2/3
1x Lastennschalter 3polig 400A
3x Kombiableiter 1p. 25kA
1x Kombiableiter 1P für N
1x Sasmmelschiene für 185 System und Einspeiseleisten
1x Sammelschiene 30x5 mit Wandlerlaschen.

einschl. Driescher Leisten gem. Vorgabe Stadtwerke Bamberg inkl. Einbau

Verteiler ausgebaut mit UNIVERS Z Bausteinen
für Modulargeräte und Klemmen, einschl. kompletter Verdrahtung, Verbindungs- und Verdrahtungsleitungen,
Sammelschienenklemmen, Kabelschuhen, etc.,
dauerhafter, gedruckter Stromkreisbeschriftung,
einschl. Anschluss aller Zu- und Abgangsleitungen
und -kabel, einschl. Befestigung mit Schrauben und
allen Klein- und Klemmmaterial.

Montageort: EG, Technikraum Elektro
Montageart: auf Sockel mit Schrauben befestigen,

Vor Ausführung ist eine maßstabsgerechte Zeichnung
vorzulegen und von der Bauleitung freizugeben.

Fabrikat: HAGER
Typ:  FR25H2 mit univers Z Einbauten s.o. bzw. Planung
oder gleichwertig.
angebotenes Fabrikat: . . . . . . . . . . . . . . . . . . . . . . . . . .

angebotener Typ: . . . . . . . . . . . . . . . . . . . . . . . . . . . . .
  (vom Bieter einzutragen)
Menge: 1,000 St
Kostengruppen nach DIN 276 2018: 443
Kostengruppen nach DIN 276-1 2008: 443

**1.2.1.2 Hauptverteilung**
Liefern, Montieren und Verdrahten,

Einzelstandverteiler für die Innenraummontage mit VDE-Gutachten
(Fertigungsüberwachung) nach DIN EN 61439-1/-2/-3
und Maßnorm DIN 43 870, zur Aufputz Montage.
Zum Aufbau einer Niederspannungsverteilung
bis 800 A, 3AC 230/400 V 50 Hz. Schutzart IP55,
Schutzklasse I oder II, Luft- und Kriechstrecken nach
DIN VDE 0110-1/-2. Bestehend aus Schrank mit Tür
aus pulverbeschichtetem, eingebranntem,
profiliertem 1,5 mm dicken Stahlblech.
Durchsteckflansche oben, unten offen (Leitungseinfügungen einbaubar).
Sammelschienendurchführungen als seitliche Vorprägung.
Tür aufliegend, mit innen liegenden Scharnieren,
Türanschlag standardmäßig rechts, wechselbar, mit 110 Grad Öffnungswinkel.
Serienmässig mit Schwenkhebelverschluss,
DIN-Profil-Halbzylinder einbaubar. Waagerechte Abfangschiene zur
stabilisierung im Schrank enthalten. Türdichtung umlaufend geschäumt,
temperaturbeständig und ölbeständig.
Sockelleiste (Höhe 200 mm) serienmäßig
montiert mit abnehmbarer Frontblende.
Hinweis: Wand- und Bodenbefestigung notwendig!
Türverschluss durch andere Schließungen austauschbar.
Schrank nebeneinander anflanschbar.
· Schutzart :IP55
· Schutzklasse :Schutzklasse II
· Höhe installiertes Produkt :2050 mm
· Breite installiertes Produkt :1550 mm
· Tiefe installiertes Produkt :400 mm
· RAL Farbnummer :7035
· Türschliessungstyp :Schwenkhebel für DIN Profilhalbzylinder
· Anzahl der Türen :2
· Anzahl der Schlösser :1
·Farbe :lichtgrau

Bestückt mit:
Sammelschiene 40x10 auf 185 System
2x NH-Sicherungslastschaltleiste NH1
2x NH-Sicherungslastschaltleiste NH2
13x NH-Sicherungslastschaltleiste NH00

Verteiler ausgebaut mit UNIVERS Z Bausteinen
für Modulargeräte und Klemmen, einschl. kompletter Verdrahtung, Verbindungs- und Verdrahtungsleitungen,
Sammelschienenklemmen, Kabelschuhen, etc.,
dauerhafter, gedruckter Stromkreisbeschriftung,
einschl. Anschluss aller Zu- und Abgangsleitungen
und -kabel, einschl. Befestigung mit Schrauben und
allen Klein- und Klemmmaterial.

Montageort: EG, Technikraum Elektro
Montageart: auf Sockel mit Schrauben befestigen,

Vor Ausführung ist eine maßstabsgerechte Zeichnung
vorzulegen und von der Bauleitung freizugeben.

Fabrikat: HAGER
Typ:  FR26H2 mit univers Z Einbauten s.o. bzw. Planung
oder gleichwertig.
angebotenes Fabrikat: . . . . . . . . . . . . . . . . . . . . . . . . . .

angebotener Typ: . . . . . . . . . . . . . . . . . . . . . . . . . . . . .
  (vom Bieter einzutragen)
Menge: 2,000 St
Kostengruppen nach DIN 276 2018: 443
Kostengruppen nach DIN 276-1 2008: 443

**1.2.1.3 Kombination Unterverteiler 1/Einspeisung PV**
Liefern, Montieren und Verdrahten,

Einzelstandverteiler für die Innenraummontage mit VDE-Gutachten
(Fertigungsüberwachung) nach DIN EN 61439-1/-2/-3
und Maßnorm DIN 43 870, zur Aufputz Montage.
Zum Aufbau einer Niederspannungsverteilung
bis 800 A, 3AC 230/400 V 50 Hz. Schutzart IP55,
Schutzklasse I oder II, Luft- und Kriechstrecken nach
DIN VDE 0110-1/-2. Bestehend aus Schrank mit Tür
aus pulverbeschichtetem, eingebranntem,
profiliertem 1,5 mm dicken Stahlblech.
Durchsteckflansche oben, unten offen (Leitungseinfügungen einbaubar).
Sammelschienendurchführungen als seitliche Vorprägung.
Tür aufliegend, mit innen liegenden Scharnieren,
Türanschlag standardmäßig rechts, wechselbar, mit 110 Grad Öffnungswinkel.
Serienmässig mit Schwenkhebelverschluss,
DIN-Profil-Halbzylinder einbaubar. Waagerechte Abfangschiene zur
stabilisierung im Schrank enthalten. Türdichtung umlaufend geschäumt,
temperaturbeständig und ölbeständig.
Sockelleiste (Höhe 200 mm) serienmäßig
montiert mit abnehmbarer Frontblende.
Hinweis: Wand- und Bodenbefestigung notwendig!
Türverschluss durch andere Schließungen austauschbar.
Schrank nebeneinander anflanschbar.
· Schutzart :IP55
· Schutzklasse :Schutzklasse II
· Höhe installiertes Produkt :2050 mm
· Breite installiertes Produkt :1050 mm
· Tiefe installiertes Produkt :400 mm
· RAL Farbnummer :7035
· Türschliessungstyp :Schwenkhebel für DIN Profilhalbzylinder
· Anzahl der Türen :2
· Anzahl der Schlösser :1
·Farbe :lichtgrau

Bestückt mit:
3x Sicherungslasttrennschalter NH000
1x Leistungsschalter H3+ P250 TM ADJ
P3D für Realisierung des NA-Schutzes
1x Wandlerbaustein
1x Spannung und Frequensrelais
1x Spannungsversorgung 24 V DC

Verteiler ausgebaut mit UNIVERS Z Bausteinen
für Modulargeräte und Klemmen, einschl. kompletter Verdrahtung, Verbindungs- und Verdrahtungsleitungen,
Sammelschienenklemmen, Kabelschuhen, etc.,
dauerhafter, gedruckter Stromkreisbeschriftung,
einschl. Anschluss aller Zu- und Abgangsleitungen
und -kabel, einschl. Befestigung mit Schrauben und
allen Klein- und Klemmmaterial.

Montageort: EG, Technikraum Elektro
Montageart: auf Sockel mit Schrauben befestigen,

Vor Ausführung ist eine maßstabsgerechte Zeichnung
vorzulegen und von der Bauleitung freizugeben.

Fabrikat: HAGER
Typ:  FR24H2 mit univers Z Einbauten s.o. bzw. Planung
oder gleichwertig.
angebotenes Fabrikat: . . . . . . . . . . . . . . . . . . . . . . . . . .

angebotener Typ: . . . . . . . . . . . . . . . . . . . . . . . . . . . . .
  (vom Bieter einzutragen)
Menge: 1,000 St
Kostengruppen nach DIN 276 2018: 443
Kostengruppen nach DIN 276-1 2008: 443

##### Titel 1.2.2 Zubehör Niederspannungshauptverteilungen

**1.2.2.1 Reserve NH-Sicherungseinsätze**
*** Pauschalposition
NH-Sicherungseinsätze aller der in der Anlage verwendeten
Baugrößen und Nennstromstärken als Reservehaltung.
Menge: 1,000 Psch
Kostengruppen nach DIN 276 2018: 443
Kostengruppen nach DIN 276-1 2008: 443
Kostengruppen nach DIN 276-1 2006: 443

**1.2.2.2 Kennzeichnungsschilder**
*** Pauschalposition
Liefern und Montieren,

Kennzeichnungsschilder aller Verteiler und Verteilerfelder mit Gravur, Text nach Angabe.
Innen und außen dauerhaft zu befestigen.
Menge: 1,000 Psch
Kostengruppen nach DIN 276 2018: 443
Kostengruppen nach DIN 276-1 2008: 443
Kostengruppen nach DIN 276-1 2006: 443

**1.2.2.3 Sicherheitsschild, Warnschild W1**
Liefern,

Sicherheitsschild, DIN 40 008 Teil 3, Warnschild W1
" Gefährliche elektrische Spannung "
aus Kunststoff, mittlere Schildgröße.
Menge: 7,000 St
Kostengruppen nach DIN 276 2018: 443
Kostengruppen nach DIN 276-1 2008: 443
Kostengruppen nach DIN 276-1 2006: 443

**1.2.2.4 Aushang -DIN VDE 0105 Teil 1-**
Liefern und Montieren,

Aushang - DIN VDE 0105 Teil 1 -
" Bestimmungen für den Betrieb von Starkstromanlagen "
aus Kunststoff, Normgröße, an der Wand montiert.
Menge: 1,000 St
Kostengruppen nach DIN 276 2018: 443
Kostengruppen nach DIN 276-1 2008: 443
Kostengruppen nach DIN 276-1 2006: 443

**1.2.2.5 Aushang -DIN VDE 0132-**
Liefern und Montieren,

Aushang - DIN VDE 0132 -
" Merkblatt für die Bekämpfung von Bränden in  elektrischen Anlagen und in deren Nähe "
aus Kunststoff, Normgröße, an der Wand montiert.
Menge: 1,000 St
Kostengruppen nach DIN 276 2018: 443
Kostengruppen nach DIN 276-1 2008: 443
Kostengruppen nach DIN 276-1 2006: 443

**1.2.2.6 Aushang -DIN VDE 0134-**
Liefern und Montieren,

Aushang - VDE 0134 -
  " Anleitung zur Ersten Hilfe bei Unfällen "
aus Kunststoff, Normgröße, an der Wand montiert.
Menge: 1,000 St
Kostengruppen nach DIN 276 2018: 443
Kostengruppen nach DIN 276-1 2008: 443

**1.2.2.7 Aushang -zur Unfallverhütung-**
Liefern und Montieren,

Aushang zur Unfallverhütung aus Kunststoff,
Normgröße
an der Wand montiert.
Menge: 1,000 St
Kostengruppen nach DIN 276 2018: 443
Kostengruppen nach DIN 276-1 2008: 443

**1.2.2.8 Aushang -Sicherheitsregeln-**
Liefern und Montieren,

Aushang der Sicherheitsregeln aus Kunststoff,
Normgröße, an der Wand montiert.
Menge: 1,000 St
Kostengruppen nach DIN 276 2018: 443
Kostengruppen nach DIN 276-1 2008: 443

**1.2.2.9 Aushang -Berufsgenossenschaft-**
Liefern und Montieren,

Aushang der Berufsgenossenschaft Feinmechanik und
Elektrotechnik aus Kunststoff, Normgröße, an der Wand
montiert.
Menge: 1,000 St
Kostengruppen nach DIN 276 2018: 443
Kostengruppen nach DIN 276-1 2008: 443

##### Titel 1.2.3 Sonstiges Niederspannungshauptverteilung

**1.2.3.1 Netzberechnung**
*** Pauschalposition
Durch eine Netzberechnung sind Lastfluss- und
Kurzschlussverhältnisse, sowie die Einhaltung des
geforderten maximalen Spannungsfalls
an allen Knotenpunkten der Anlage sowohl graphisch wie
auch tabellarisch zu dokumentieren. Die Netzberechnung
ist mit den Ausführungsplänen der Verteileranlage zur
Genehmigung vorzulegen.
Der Nachweis der Selektivität, für das gesamte Netz,
ist mit einem, durch den TÜV zertifizierten, Programm
zu erbringen.
Menge: 1,000 psch
Kostengruppen nach DIN 276 2018: 443
Kostengruppen nach DIN 276-1 2008: 443

**1.2.3.2 Inbetriebnahme NSHV**
*** Pauschalposition
Inbetriebnahme

der vor beschriebenen NSHV-Schaltanlagen an der  Verwendungsstelle in Abstimmung mit den Lieferanten und Betreibern der Netzersatzanlagen/USV-Anlagen einschließlich
- Auflegen der Netzzuleitung und der Verbraucherkabel
- einschl. Probebetrieb mit allen mögl. Varianten und
  Dokumentation.
- Inbetriebnahme der Netzumschalt-Automatik vor Ort
  einschließlich Funktionstest.
Menge: 1,000 Psch
Kostengruppen nach DIN 276 2018: 443
Kostengruppen nach DIN 276-1 2008: 443
Kostengruppen nach DIN 276-1 2006: 443

**1.2.3.3 Einweisung**
Einweisung der Nutzer in die Gesamtanlage an zwei verschiedenen Terminen, außerhalb des Ausführungszeitraumes.
Der Auftragnehmer hat das Bedienungspersonal zweimal gründlich in Bedienung, Wartung und Pflege der gesamten Niederspannungsschaltanlage einzuweisen.
Die Nutzereinweisungen sind von Fachpersonal, welches die Anlagen kennt, durchzuführen.

Die ordnungsgemäße Einweisung ist durch das Bedienungspersonal schriftlich zu bestätigen. Die Anwesenheitsliste der Nutzereinweisung ist den Bestandsplänen beizulegen.
Menge: 1,000 St
Kostengruppen nach DIN 276 2018: 443
Kostengruppen nach DIN 276-1 2008: 443
Kostengruppen nach DIN 276-1 2006: 443

#### Bereich 1.3 Niederspannungsinstallation

##### Titel 1.3.1 Verteilungen

*Hinweis*
UNTERVERTEILUNGEN

Bei Einbaugeräten für Installationsverteiler und Schaltanlagen ist jeweils eine einheitliche Bauform eines Fabrikates zu verwenden.

*Hinweis*
Die Kosten für die anteilige Verdrahtung und die Ver-drahtungskanäle bis zur Klemmenleiste in Installations-kleinverteilern, Zählerplätzen, Installationsverteilern, Schaltanlagen und Rangierverteilern sind mit den Einheitspreisen abgegolten.

**1.3.1.1 Verteilerschrank Außenanlagen**
Liefern, Montieren, Verdrahten und Anschließen,

Verteilersäule nach DIN EN 61439, Schutzart IP 44, mit Eingrabsockel, aus glasfaserverstärktes Polyester FS 833.5 nach DIN EN 14598. Leersäule zum Einbau für Montageplatte, Befestigungssatz und Einbaufelder. Profiliertes Gehäuse im Rippendesign, aushängbare Stecktür, Einfachschließung mit Profilhalbzylindern, Doppelschließung ist möglich. Die Belüftung erfolgt über labyrinthartig ausgebildete Lüftungskanäle und ist durch Eindringen von Fremdkörpern stochersicher. Eingrabsockel und Verteilersäule bilden eine Einheit. Ein Bodenrost ist empfohlen. Zur Betauungsvermeidung ist der Sockel bis zur Höhe der Kabelbefestigungsschiene innen mit Sockelfüller aufzufüllen.

einschl. nachfolgender Ein-/ Anbauten:

2x ZU15S, Verteilerfeld, univ. Z, 1-feldig,5-reihig,
Höhe 750mm
1x Sockelfüller ZAY95075

einschl. schraubenlose Reihen-, N- Trenn- und PE- Klemmen nach Erf., einschl. kompletter Verdrahtung, Verbindungs- und
Verdrahtungsleitungen, dauerhafter, gedruckter
Stromkreisbeschriftung, einschl. Anschluss aller Zu-
und Abgangsleitungen und -kabel, einschl. Befestigung
mit Schrauben und allen Klein- und Klemmmaterial, einschl. 2x Einführung Leerrohr 63mm

Montageort: Außenanlagen
Montageart: auf Putz, mit Schrauben befestigen,

Fabrikat: Hager,
Typ: ZAL155P, Einbauten s.o.,
oder gleichwertig,
angebotenes Fabrikat: . . . . . . . . . . . . . . . . . . . . . . . . . .

angebotener Typ: . . . . . . . . . . . . . . . . . . . . . . . . . . . . . .
Menge: 1,000 St
Kostengruppen nach DIN 276 2018: 556
Kostengruppen nach DIN 276-1 2008: 443
Kostengruppen nach DIN 276-1 2006: 443

**1.3.1.2 Stand-Verteilerschrank**
Liefern, Montieren, Verdrahten und Anschließen,

Einzelstandverteiler für die Innenraummontage mit VDE-Gutachten (Fertigungsüberwachung) nach DIN EN 61439-1/-2/-3 und Maßnorm DIN 43870. Zum Aufbau einer Niederspannungsverteilung bis 400 A, 3AC 230/400 V 50 Hz. Schutzart IP44, Schutzklasse II, Luft- und Kriechstrecken nach DIN VDE 0110-1/-2. Bestehend aus Schrank mit Tür aus pulverbeschichtetem, eingebranntem, stabil profiliertem 1 mm dickem Stahlblech, Innenauskleidung aus Kunststoff. Durchsteckflansche oben eingebaut und unten offen, rückseitige Vorprägung im Kunststoffteil und Sammelschienendurchführungen als beidseitige seitliche Vorprägung im unteren Bereich. Waagerechte Abfangschiene zur Stabilisierung im Schrank enthalten. Tür frontbündig mit innenliegenden, justierbaren Scharnieren, wahlweise rechts oder links anschlagbar mit 110 Grad Öffnungswinkel. Tür mit Stangenverschluss mit Dreipunktschließung. Sockelleiste (Höhe 100 mm) serienmäßig montiert mit abnehmbarer Frontblende.
Hinweis: Wand- und Bodenbefestigung notwendig! Türverschluss durch andere Schließungen austauschbar. Schrank nebeneinander anflanschbar.

Höhe: 1950 mm
Breite: 1050 mm
Tiefe: 205 mm
RAL-Farbe: 9010
Schutzart: 44
Schutzklasse: Schutzklasse II
Türanzahl: 2

einschl. nachfolgender Ein-/ Anbauten:

2 St UD32A1 Baust.univers N Reihenklemmen waag.,  H450xB500mm

6 St UD32B1 Baust.univers N, H4500xB500mm, geschlitzt mit waag.Hutschienen für Reiheneinbaugeräte, 4 x 12 PLE,

einschl. 7- pol. Steuerklemme, einschl. schraubenlose
Reihen-, N- Trenn- und PE- Klemmen nach Erf.,
einschl. kompletter Verdrahtung, Verbindungs- und
Verdrahtungsleitungen, dauerhafter, gedruckter
Stromkreisbeschriftung, einschl. Anschluss aller Zu-
und Abgangsleitungen und -kabel, einschl. Befestigung
mit Schrauben und allen Klein- und Klemmmaterial.
einschl. Konsole zur teilversenkten Montage

Montageort: Technikräume Geschosse
Montageart: auf Betonwand, mit Schrauben befestigen,

Fabrikat: Hager,
Typ: FP24SN2, Einbauten s.o.,
oder gleichwertig,
angebotenes Fabrikat: . . . . . . . . . . . . . . . . . . . . . . . . . .

angebotener Typ: . . . . . . . . . . . . . . . . . . . . . . . . . . . . .
  (vom Bieter einzutragen)
Menge: 1,000 St
Kostengruppen nach DIN 276 2018: 443
Kostengruppen nach DIN 276-1 2008: 444
Kostengruppen nach DIN 276-1 1981: 3.2.5.0.0

**1.3.1.3 Feldverteiler 2x6-reihig**
Liefern, Montieren, Verdrahten und Anschließen,

Installationskleinverteiler nach VDE 0660/500+504 und DIN EN 60 439/1+3, für Wandeinbau, Wandaufbau und teilversenkte Montage nach Maßnorm DIN 43 871, zum Einbau für Geräte bis 125 A, Nennspannung 230/400 V /50 Hz, Schutzart IP43, Schutzklasse II schutzisoliert; Luft- und Kriechstrecken nach VDE 0110/1+2, bestehend aus Schrank mit Tür aus pulverbeschichtetem und eingebranntem Stahlblech, Tragschienen aus profiliertem und verzinktem Stahlblech, Gerätetragschienen aus verzinktem Stahlblech, Innenauskleidung aus Kunststoff, Leitungseinführungen oben/unten durch fest eingebaute Kunststoffflanschplatten mit abgestuften Einführungsnippeln, Tür frontbündig mit innenliegenden justierbaren Scharnieren, links und rechts anschlagbar, Türverschluss serienmäßig plombierbar,
2 Felder à 6 Gerätereihen
Höhe: 950 mm
Breite: 550 mm
Tiefe: 161 mm
RAL-Farbe: 9010
Schutzart: 44
Schutzklasse: Schutzklasse II
Türanzahl: 1,
einschl. 7- pol. Steuerklemme, einschl. schraubenlose Reihen-, N- Trenn- und PE- Klemmen nach Erf., einschl. kompletter Verdrahtung, Verbindungs- und Verdrahtungs-leitungen, dauerhafter, gedruckter Stromkreisbeschriftung, einschl. Anschluss aller Zu- und Abgangsleitungen und -kabel, einschl. Befestigung mit Schrauben und allen Klein- und Klemmmaterial.

Montageort: KG, Hausanschlussraum
Montageart: auf Putz, mit Schrauben befestigen,

Fabrikat: Hager,
Typ: FWB62S,
oder gleichwertig,
angebotenes Fabrikat: . . . . . . . . . . . . . . . . . . . . . . . . . .

angebotener Typ: . . . . . . . . . . . . . . . . . . . . . . . . . . . . .
  (vom Bieter einzutragen)
Menge: 1,000 St
Kostengruppen nach DIN 276 2018: 443
Kostengruppen nach DIN 276-1 2008: 444
Kostengruppen nach DIN 276-1 1981: 3.2.5.0.0

**1.3.1.4 Sammelverteiler PV**
Liefern, Montieren, Verdrahten und Anschließen,

Installationskleinverteiler AP aus Kunststoff, nach DIN EN 60670-24, nach DIN 43871. Zum Einbau von Geräten bis 63 A nach Maßnorm DIN 43 880 mit 70 mm oder 85 mm Einbautiefe, Bemessungsspannung AC 400 V/50 Hz. Bestehend aus Kunststoffunterteil mit Hutprofilschiene aus verzinktem Stahlblech, Vorprägung für metrische Leitungseinführungstüllen (oben, unten), seitliche Vorprägungen für Verbindungstüllen zur Verbindung von zwei oder mehreren Verteilern nebeneinander. Eingebaute PE/N-Klemmen Schnellsteckklemme, Oberteil mit 46 mm Geräteschlitz. Klarsichttür frontbündig, rechts oder links anschlagbar, plombierbar, abschließbar, Verteiler anflanschbar.

Höhe: 427 mm
Breite: 310 mm
Tiefe: 151 mm
RAL-Farbe: 9010
Schutzart: 65
Schutzklasse: Schutzklasse II
Türanzahl: 1,
einschl. 7- pol. Steuerklemme, einschl. schraubenlose Reihen-, N- Trenn- und PE- Klemmen nach Erf., einschl. kompletter Verdrahtung, Verbindungs- und Verdrahtungs-leitungen, dauerhafter, gedruckter Stromkreisbeschriftung, einschl. Anschluss aller Zu- und Abgangsleitungen und -kabel, einschl. Befestigung mit Schrauben und allen Klein- und Klemmmaterial.

Montageort: KG, Hausanschlussraum
Montageart: auf Putz, mit Schrauben befestigen,

Fabrikat: Hager,
Typ: VE212DN
oder gleichwertig,
angebotenes Fabrikat: . . . . . . . . . . . . . . . . . . . . . . . . . .

angebotener Typ: . . . . . . . . . . . . . . . . . . . . . . . . . . . . .
  (vom Bieter einzutragen)
Menge: 1,000 St
Kostengruppen nach DIN 276 2018: 443
Kostengruppen nach DIN 276-1 2008: 444
Kostengruppen nach DIN 276-1 1981: 3.2.5.0.0

**1.3.1.5 Rangierkanal 1050/140mm**
Liefern und Montieren

Rangierkanal zum Abdecken der Leitungseinführung über Schaltschränken, bestehend aus Profilhaltern für Wand- bzw. Schaltschrankbefestigung, Rückwand zum Verschließen der Wandseite bei freistehenden Schaltschränken und auf-rastbarer Abdeckung. einschl. beidseitige Endkappen,  Material : PVC hart
b: ca. 1050 mm
einschl. aller Klein- und Befestigungsteile.

Montageort: an Unterverteilern,
Montageart: auf Putz, mit Schrauben befestigen.
Menge: 2,000 St
Kostengruppen nach DIN 276 2018: 443
Kostengruppen nach DIN 276-1 2008: 444
Kostengruppen nach DIN 276-1 2006: 444
Kostengruppen nach DIN 276-1 1981: 3.2.5.0.0

**1.3.1.6 Hauptleitungsklemme 10-50 mm ²**
Liefern, Montieren und Verdrahten,

Hauptleitungsabzweigklemme,
4 x 4- polig, 10 bis 50 mm²,

Montageort: Verteilungen,
Montageart: Verteilereinbau auf Hutschiene,

einschl. Verdrahtung,
einschl. aller Klein-, Klemm- und Befestigungsteile.
Menge: 30,000 St
Kostengruppen nach DIN 276 2018: 443
Kostengruppen nach DIN 276-1 2008: 444
Kostengruppen nach DIN 276-1 2006: 444
Kostengruppen nach DIN 276-1 1981: 3.2.5.0.0

**1.3.1.7 Hauptleitungsklemme 25-95 mm ²**
Liefern, Montieren und Verdrahten,

Hauptleitungsabzweigklemme,
4 x 4- polig, 25 bis 95 mm²,

Montageort: Verteilungen,
Montageart: Verteilereinbau auf Hutschiene,

einschl. Verdrahtung,
einschl. aller Klein-, Klemm- und  Befestigungsteile.
Menge: 20,000 St
Kostengruppen nach DIN 276 2018: 443
Kostengruppen nach DIN 276-1 2008: 444
Kostengruppen nach DIN 276-1 2006: 444
Kostengruppen nach DIN 276-1 1981: 3.2.5.0.0

**1.3.1.8 3-Leiter-Durchgangsklemme bis 1,5 mm²**
Liefern, Montieren und Verdrahten,

3-Leiter-Durchgangsklemme mit schraubenlosem
S-Anschluss nach IEC 60947-7-1,
Bemessungsspannung 800 V,
Bemessungs-Stoßspannung 8 kV,
Verschmutzungsgrad 3,
Bemessungsstrom 18 A
für Querschnitte von 0,25 mm² bis 1,5 mm² (2,5 mm²)
Menge: 500,000 St
Kostengruppen nach DIN 276 2018: 443
Kostengruppen nach DIN 276-1 2008: 444
Kostengruppen nach DIN 276-1 2006: 444
Kostengruppen nach DIN 276-1 1981: 3.2.5.0.0

**1.3.1.9 Reihenklemme 4mm²**
Liefern, Montieren und Verdrahten,

Reihenklemme, 1-polig, bis 4mm²,
grau, blau o. grün-gelb,

Montageort: Verteilungen,
Montageart: auf Hutschiene,

einschl. aller Klein-, Klemm- und Befestigungsteile.
Menge: 80,000 St
Kostengruppen nach DIN 276 2018: 443
Kostengruppen nach DIN 276-1 2008: 444
Kostengruppen nach DIN 276-1 2006: 444
Kostengruppen nach DIN 276-1 1981: 3.2.5.0.0

**1.3.1.10 Reihenklemme 6mm²**
Liefern, Montieren und Verdrahten,

Reihenklemme, 1-polig, bis 6mm²,
grau, blau o. grün-gelb,

Montageort: Verteilungen,
Montageart: auf Hutschiene,

einschl. aller Klein-, Klemm- und Befestigungsteile.
Menge: 60,000 St
Kostengruppen nach DIN 276 2018: 443
Kostengruppen nach DIN 276-1 2008: 444
Kostengruppen nach DIN 276-1 2006: 444
Kostengruppen nach DIN 276-1 1981: 3.2.5.0.0

**1.3.1.11 Reihenklemme 16mm²**
Liefern, Montieren und Verdrahten,

Reihenklemme, 1-polig, 16mm²,
grau, blau o. grün-gelb,

Montageort: Verteilungen,
Montageart: auf Hutschiene,

einschl. aller Klein-, Klemm- und Befestigungsteile
Menge: 15,000 St
Kostengruppen nach DIN 276 2018: 443
Kostengruppen nach DIN 276-1 2008: 444
Kostengruppen nach DIN 276-1 2006: 444
Kostengruppen nach DIN 276-1 1981: 3.2.5.0.0

**1.3.1.12 Patchmodul**
Liefern und Montieren,

Universal-Datenanschlusseinheit 1xRJ45 für anreihbare
Hutschieneninstallation, Baubreite 1TE (> 18mm) DIN
42880, Schutzklasse I bzw. II je nach Einbauart.
Schutzart IP 20,
Kategorie 6 geprüfte Ausführung für
Datenübertragungsraten bis 10 GBit bis 500 MHz, nach
IEEE 802.3
an vollgeschirmte Module mit Metallgehäuse aus
Zinkdruckguss, Oberflächen vernickelt mit
einzelgeschirmten RJ45-Buchsen, Modulgehäuse aus nur
zwei Teilen bestehend, großflächiger Schirmanschluss,
vom Schirmanschluss getrennte Zugentlastung zum
Anschluss von Kategorie 6 und 7-Kabeln.
Tragrahmen zur Modulaufnahme aus Kunststoff mit
Potentialausgleichsfeder (herausnehmbar).
Einhaltung der Kategorie 6 12C-de-embedded nach ISO/IEC
11801:2002, EN50173-1:2002 von einem akkreditierten
Prüflabor zertifiziert. Einhaltung der Permanent-Link
Klasse E / 250 MHz auf allen Paarbelegungen nach ISO/
IEC 11801:2002, EN50173-1:2002. Einhaltung der EN 55022
Klasse B, EN 50082-1 mit integrierter farbig
kodierbarer Staubschutzklappe. Metall und
Kunststoffteile recyclingfähig,

Buchse: RJ45, geschirmt
Anzahl der Buchsen: 1
Anschluss: 8-polig,
Schirm als großflächige Klemmverbindung,
Anschlusstechnik: IDC Schneidklemmtechnik
Aderndurchmesser: 0,4 - 0,63 mm
Montaetechnik: Hutschiene TH35
Farbe: lichtgrau RAL 7035
Steckrichtung 45° geneigt,
einschl. Anschluss aller zu-
und abgehenden Leitungen, einschl. allen erf. Klemm-
und Kleinmaterial.

Montageort: Verteilungen,
Montageart: auf Hutschiene,

Fabrikat: Hager
Typ: E-DAT modul REG IP20
oder gleichwertig,
angebotenes Fabrikat: . . . . . . . . . . . . . . . . .. . . . . . . . .

angebotener Typ: . . . . . . . . . . . . . . . . . . .. . . . . . . . . .
  (vom Bieter einzutragen)
Menge: 5,000 St
Kostengruppen nach DIN 276 2018: 443
Kostengruppen nach DIN 276-1 2008: 444
Kostengruppen nach DIN 276-1 2006: 451

**1.3.1.13 NH00-Sicherungslasttrennschalter**
Liefern und Montieren,

NH00-Sicherungslasttrennschalter für Sammelschienenmontage Abstand 60mm Nach DIN VDE 0660/107 und IEC 947-3 geeignet für NH-Sicherungseinsätze nach DIN 43620/1. Bestehend aus 3-poligem Schalterunterteil und plombierbarem Griffeinsatz, Berührungsschutz am Griff, mit verschiebbarem Klarsichtfenster zur Spannungsprüfung, allpolig schaltend, zur Montage auf CU-Sammelschiene Abstand 60mm, Abgang oben bzw. unten, ohne zusätzliche Blende. Anschlussquerschnitt bei flexiblem Leiter: 6 / 95mm² Anschlussquerschnitt bei starrem Leiter: 6 - 95mm² Betriebsnennspannung Wechselstrom: 690 V Betriebstemperatur: -20 bis 60 °C Breite des installierten Produkts: 106 mm Frequenz: 50/60 Hz Gerätelebensdauer, elektrische Schaltspiele: 200 Gesamtverlustleistung unter Nennstrom: 36 W Höhe des installierten Produkts: 206 mm Isolationsspannung: 1000 V Klemmenart bei den Eingängen: Sammelschienen 60 mm Klemmenart der Ausgänge: Käfigklemmen Länge: 150 mm
Nennstrom: 160 A
Polanzahl: 3 P
Schutzart IP: 20
Tiefe des installierten Produkts: 104 mm
Zulässiger Bemessungsstrom unter 1 Sekunde: 5 kA Abschaltstrom: 50 kA
Anzahl der Pole Produktion: 1
Nennstrom für Sicherungseinsätze: 6/10/16/20/25/32/35/40/50/63/80/100/125/160 A Sicherungscharakteristisch: gG/gL/aM/aR/gR/gF/gRB/URB

funktionsfähig verdrahtet, einschl. Anschluss aller zu-
und abgehenden Leitungen, einschl. Einstellung des
Auslösestroms nach zu erwartendem Betriebsstrom,
einschl. allen erf. Klemm- und Kleinmaterial.
Menge: 2,000 St
Kostengruppen nach DIN 276 2018: 443
Kostengruppen nach DIN 276-1 2008: 444

**1.3.1.14 NH- Sicherung, Größe 00**
Liefern und Montieren,

Sicherungseinsätze NH- Größe 00
Nennstärke: versch.

Montageort: Verteilungen.
Menge: 7,000 St
Kostengruppen nach DIN 276 2018: 443
Kostengruppen nach DIN 276-1 2008: 444
Kostengruppen nach DIN 276-1 1981: 3.3.5.0.0

**1.3.1.15 Hauptschalter 63A, 4-pol.**
Liefern, Montieren und Verdrahten,

Ausschalter,  4-polig, Nennstrom 63A,
Bemessungsspannung 750V ~,
einschl. Anschluss Hauptleitung, einschl. aller Klein-,
Klemm- und Befestigungsteile.
Menge: 1,000 St
Kostengruppen nach DIN 276 2018: 443
Kostengruppen nach DIN 276-1 2008: 444
Kostengruppen nach DIN 276-1 1981: 3.2.5.0.0

**1.3.1.16 Hauptschalter 80A, 4-pol.**
Liefern, Montieren und Verdrahten,

Ausschalter,  4-polig, Nennstrom 80A,
Bemessungsspannung 750V ~,
einschl. Anschluss Hauptleitung, einschl. aller Klein-,
Klemm- und Befestigungsteile.
Menge: 2,000 St
Kostengruppen nach DIN 276 2018: 443
Kostengruppen nach DIN 276-1 2008: 444
Kostengruppen nach DIN 276-1 1981: 3.2.5.0.0

**1.3.1.17 Schalter-Sicherungseinheit D0**
Liefern, Montieren und Verdrahten,

Schalter-Sicherungseinheit D0-System, nach DIN VDE 0638,
230/400V, bis 63A, 3- polig, einschl. Passeinsätzen und Sicherungen entsprechender Größe, PLE 4,5.
einschl. Verdrahtung auf schraubenlose Reihenklemmen,
einschl. aller Klein-, Klemm- und Befestigungsteile.

Montageort: Verteilungen,
Montageart: auf Hutschiene.
Menge: 24,000 St
Kostengruppen nach DIN 276 2018: 443
Kostengruppen nach DIN 276-1 2008: 444
Kostengruppen nach DIN 276-1 2006: 444
Kostengruppen nach DIN 276-1 1981: 3.2.5.0.0

**1.3.1.18 Fehlerstromschutzschalter 25A/0.03A, 4-pol., Typ A**
Liefern, Montieren und Verdrahten,

Fehlerstrom-Schutzschalter (FI) nach EN 61008-1, DIN EN 61008-2-1; VDE 0664 Teil 10 + 11, Berührungsschutz IP2x nach DIN VDE 0106 Teil 100. Geeignet zum nachträglichen Anbau von Zusatzeinrichtungen (Montage ohne Werkzeug). Anschlussklemmen mit Draht-Einschiebe-Schutz, Bi-Connect-Klemmen unten, externe blaue Test-Taste. Alle Produkte mit VDE Zeichen. Beschriftungsmöglichkeit direkt am Gerät.

Bemessungsbetriebsspannung Ue: 230/400 V
Nennstrom: 25 A
Art des Differenzialschutzes: A
Empfindlichkeit: 30 mA
Polanzahl: 4 P
Isolationsspannung: 900 V
Anschlussart: Schraubtechnik
Anschlussquerschnitt bei flexiblem Leiter: 16mm² Anschlussquerschnitt bei starrem Leiter: 25mm²
Anzahl Module: 4
Betriebstemperatur: -25 bis 40 °C
Lagerungstemperatur: -55 bis 70 °C

einschl. Verdrahtung auf schraubenlose Reihenklemmen,
einschl. aller Klein-, Klemm- und Befestigungsteile.

Montageort: Verteilungen,
Montageart: auf Hutschiene.
Menge: 14,000 St
Kostengruppen nach DIN 276 2018: 443
Kostengruppen nach DIN 276-1 2008: 444
Kostengruppen nach DIN 276-1 1981: 3.2.5.0.0

**1.3.1.19 Fehlerstromschutzschalter 40A/0.03A, 4-pol., Typ A**
wie vor jedoch Nennstrom 40 A.
Menge: 27,000 St
Kostengruppen nach DIN 276 2018: 443
Kostengruppen nach DIN 276-1 2008: 444
Kostengruppen nach DIN 276-1 1981: 3.2.5.0.0

**1.3.1.20 Fehlerstromschutzschalter 63A/0.03A, 4-pol., Typ A**
wie vor jedoch Nennstrom 63 A.
Menge: 2,000 St
Kostengruppen nach DIN 276 2018: 443
Kostengruppen nach DIN 276-1 2008: 444
Kostengruppen nach DIN 276-1 1981: 3.2.5.0.0

**1.3.1.21 Fehlerstromschutzschalter 40A/0.03A, 4-pol., Typ F**
Liefern, Montieren und Verdrahten,

Fehlerstrom-Schutzschalter (FI) nach EN 61008-1, DIN EN 61008-2-1; VDE 0664 Teil 10 + 11, Berührungsschutz IP2x nach DIN VDE 0106 Teil 100. Geeignet zum nachträglichen Anbau von Zusatzeinrichtungen (Montage ohne Werkzeug). Anschlussklemmen mit Draht-Einschiebe-Schutz, Bi-Connect-Klemmen unten, externe blaue Test-Taste. Alle Produkte mit VDE Zeichen. Beschriftungsmöglichkeit direkt am Gerät.

Bemessungsbetriebsspannung Ue: 230/400 V
Nennstrom: 40 A
Art des Differenzialschutzes: F
Empfindlichkeit: 30 mA
Polanzahl: 4 P
Isolationsspannung: 500 V
Stoßspannungsfestigkeit: 4000 V
Anzahl Module: 4

einschl. Verdrahtung auf schraubenlose Reihenklemmen,
einschl. aller Klein-, Klemm- und Befestigungsteile.

Montageort: Verteilungen,
Montageart: auf Hutschiene.
Menge: 2,000 St
Kostengruppen nach DIN 276 2018: 443
Kostengruppen nach DIN 276-1 2008: 444
Kostengruppen nach DIN 276-1 1981: 3.2.5.0.0

**1.3.1.22 Fehlerstromschutzschalter 40A/0.03A, 4-pol., Typ B**
Liefern, Montieren und Verdrahten,

Fehlerstrom-Schutzschalter (FI) nach VDE 0664 T 100, VDE 0664 T 10, EN 61008-1 zum Erfassen von Wechselfehler- und glatten Gleichfehlerströmen. Berührungsschutz IP2x nach DIN VDE 0106 Teil 100. Geeignet zum nachträglichen Anbau von Zusatzeinrichtungen (Montage ohne Werkzeug). Anschlussklemmen mit Bi-Connect-Klemmen unten, externe blaue Test-Taste. Alle Produkte mit VDE Zeichen.

Bemessungsbetriebsspannung Ue: 230/400 V
Nennstrom: 40 A
Art des Differenzialschutzes: B
Empfindlichkeit: 30 mA
Polanzahl: 4 P
Isolationsspannung: 500 V
Anschlussart: Schraubtechnik
Anschlussquerschnitt bei flexiblem Leiter: 1,5 / 50mm² Anschlussquerschnitt bei starrem Leiter: 1,5 - 50mm²
Anzahl Module: 4
Betriebstemperatur: -25 bis 40 °C
Lagerungstemperatur: -25 bis 40 °C

einschl. Verdrahtung auf schraubenlose Reihenklemmen,
einschl. aller Klein-, Klemm- und Befestigungsteile.

Montageort: Verteilungen,
Montageart: auf Hutschiene.
Menge: 1,000 St
Kostengruppen nach DIN 276 2018: 443
Kostengruppen nach DIN 276-1 2008: 444
Kostengruppen nach DIN 276-1 1981: 3.2.5.0.0

**1.3.1.23 FI/LS-Schalter 10A/0,03A, 2-pol.**
Liefern, Montieren und Verdrahten,

Fehlerstrom-Leitungsschutzschalter
mit Sicherungsautomat (FI-LS) nach DIN VDE 0664/2,
Berührungsschutz nach DIN VDE 0106/100, mit VDE Zeichen, für Wechsel- und pulsierende Gleich-Fehlerströme,
Nennfehlerstrom 30 mA, 2-polig,
Nennstrom 10 A,
Auslösecharakteristik B,
Nennspannung 230 V ~,
einschl. Hilfsschalter 1Ö+1S, mit Signalkontakt,
einschl. Verdrahtung auf schraubenlose Reihenklemmen,
einschl. aller Klein-, Klemm- und Befestigungsteile.

Montageort: Verteilungen,
Montageart: auf Hutschiene.
Menge: 2,000 St
Kostengruppen nach DIN 276 2018: 443
Kostengruppen nach DIN 276-1 2008: 444
Kostengruppen nach DIN 276-1 2006: 444
Kostengruppen nach DIN 276-1 1981: 3.2.5.0.0

**1.3.1.24 FI/LS-Schalter 16A/0,03A, 2-pol.**
wie vor jedoch Nennstrom 16 A.
Menge: 2,000 St
Kostengruppen nach DIN 276 2018: 443
Kostengruppen nach DIN 276-1 2008: 444
Kostengruppen nach DIN 276-1 2006: 444
Kostengruppen nach DIN 276-1 1981: 3.2.5.0.0

**1.3.1.25 Leitungsschutzschalter, B10A, 1-pol.**
Liefern, Montieren und Verdrahten,

Leitungsschutzschalter B10A, gem. DIN VDE 0641 Teil 11,
Nennschaltvermögen 10 kA, Energiebegrenzungsklasse 3,
Nennstrom 10 A,
Auslösecharakteristik B,
Nennspannung 230 V ~,
Zugelassen für Gleichstromanwendungen bis DC 60V=
einschl. Verdrahtung auf schraubenlose Reihenklemmen,
einschl. aller Klein-, Klemm- und Befestigungsteile.

Montageort: Verteilungen,
Montageart: auf Hutschiene.
Menge: 50,000 St
Kostengruppen nach DIN 276 2018: 443
Kostengruppen nach DIN 276-1 2008: 444
Kostengruppen nach DIN 276-1 2006: 444
Kostengruppen nach DIN 276-1 1981: 3.2.5.0.0

**1.3.1.26 Leitungsschutzschalter, B13A, 1-pol.**
wie vor jedoch Nennstrom 13 A.
Menge: 17,000 St
Kostengruppen nach DIN 276 2018: 443
Kostengruppen nach DIN 276-1 2008: 444
Kostengruppen nach DIN 276-1 2006: 444
Kostengruppen nach DIN 276-1 1981: 3.2.5.0.0

**1.3.1.27 Leitungsschutzschalter, B16A, 1-pol.**
wie vor jedoch Nennstrom 16 A.
Menge: 120,000 St
Kostengruppen nach DIN 276 2018: 443
Kostengruppen nach DIN 276-1 2008: 444
Kostengruppen nach DIN 276-1 2006: 444
Kostengruppen nach DIN 276-1 1981: 3.2.5.0.0

**1.3.1.28 Leitungsschutzschalter, B20A, 1-pol.**
wie vor jedoch Nennstrom 20 A.
Menge: 2,000 St
Kostengruppen nach DIN 276 2018: 443
Kostengruppen nach DIN 276-1 2008: 444
Kostengruppen nach DIN 276-1 2006: 444
Kostengruppen nach DIN 276-1 1981: 3.2.5.0.0

**1.3.1.29 Leitungsschutzschalter, B10A, 3-pol.**
Liefern, Montieren und Verdrahten,

Leitungsschutzschalter B10A, 3- polig, gem. DIN VDE
0641 Teil 11,
Nennschaltvermögen 10 kA, Energiebegrenzungsklasse 3,
Nennstrom 10 A,
Auslösecharakteristik B,
Nennspannung 400 V ~,
einschl. Verdrahtung auf schraubenlose Reihenklemmen,
einschl. aller Klein-, Klemm- und Befestigungsteile.

Montageort: Verteilungen,
Montageart: auf Hutschiene.
Menge: 2,000 St
Kostengruppen nach DIN 276 2018: 443
Kostengruppen nach DIN 276-1 2008: 444
Kostengruppen nach DIN 276-1 2006: 444
Kostengruppen nach DIN 276-1 1981: 3.2.5.0.0

**1.3.1.30 Leitungsschutzschalter, B16A, 3-pol.**
wie vor jedoch Nennstrom 16 A.
Menge: 3,000 St
Kostengruppen nach DIN 276 2018: 443
Kostengruppen nach DIN 276-1 2008: 444
Kostengruppen nach DIN 276-1 2006: 444
Kostengruppen nach DIN 276-1 1981: 3.2.5.0.0

**1.3.1.31 Leitungsschutzschalter, B20A, 3-pol.**
wie vor jedoch Nennstrom 20 A.
Menge: 1,000 St
Kostengruppen nach DIN 276 2018: 443
Kostengruppen nach DIN 276-1 2008: 444
Kostengruppen nach DIN 276-1 2006: 444
Kostengruppen nach DIN 276-1 1981: 3.2.5.0.0

**1.3.1.32 Leitungsschutzschalter, B25A, 3-pol.**
wie vor jedoch Nennstrom 25 A.
Menge: 1,000 St
Kostengruppen nach DIN 276 2018: 443
Kostengruppen nach DIN 276-1 2008: 444
Kostengruppen nach DIN 276-1 2006: 444
Kostengruppen nach DIN 276-1 1981: 3.2.5.0.0

**1.3.1.33 Leitungsschutzschalter, C16A, 1-pol.**
Liefern, Montieren und Verdrahten,

Leitungsschutzschalter C16A, 1- polig, gem. DIN VDE
0641 Teil 11,
Nennschaltvermögen 10 kA, Energiebegrenzungsklasse 3,
Nennstrom 16 A,
Auslösecharakteristik C,
Nennspannung 230 V ~,
einschl. Verdrahtung auf schraubenlose Reihenklemmen,
einschl. aller Klein-, Klemm- und Befestigungsteile.

Montageort: Verteilungen,
Montageart: auf Hutschiene.
Menge: 2,000 St
Kostengruppen nach DIN 276 2018: 443
Kostengruppen nach DIN 276-1 2008: 444
Kostengruppen nach DIN 276-1 2006: 444
Kostengruppen nach DIN 276-1 1981: 3.2.5.0.0

**1.3.1.34 Leitungsschutzschalter, C16A, 3-pol.**
Liefern, Montieren und Verdrahten,

Leitungsschutzschalter C16A, 3- polig, gem. DIN VDE
0641 Teil 11,
Nennschaltvermögen 10 kA, Energiebegrenzungsklasse 3,
Nennstrom 16 A,
Auslösecharakteristik C,
Nennspannung 400 V ~,
einschl. Verdrahtung auf schraubenlose Reihenklemmen,
einschl. aller Klein-, Klemm- und Befestigungsteile.

Montageort: Verteilungen,
Montageart: auf Hutschiene.
Menge: 2,000 St
Kostengruppen nach DIN 276 2018: 443
Kostengruppen nach DIN 276-1 2008: 444
Kostengruppen nach DIN 276-1 2006: 444
Kostengruppen nach DIN 276-1 1981: 3.2.5.0.0

**1.3.1.35 Leitungsschutzschalter, C25A, 3-pol.**
wie vor jedoch Nennstrom 25 A.
Menge: 2,000 St
Kostengruppen nach DIN 276 2018: 443
Kostengruppen nach DIN 276-1 2008: 444
Kostengruppen nach DIN 276-1 2006: 444
Kostengruppen nach DIN 276-1 1981: 3.2.5.0.0

**1.3.1.36 Leitungsschutzschalter, C32A, 3-pol.**
wie vor jedoch Nennstrom 32 A.
Menge: 2,000 St
Kostengruppen nach DIN 276 2018: 443
Kostengruppen nach DIN 276-1 2008: 444
Kostengruppen nach DIN 276-1 2006: 444
Kostengruppen nach DIN 276-1 1981: 3.2.5.0.0

**1.3.1.37 Leitungsschutzschalter, C40A, 3-pol.**
wie vor jedoch Nennstrom 40 A.
Menge: 2,000 St
Kostengruppen nach DIN 276 2018: 443
Kostengruppen nach DIN 276-1 2008: 444
Kostengruppen nach DIN 276-1 2006: 444
Kostengruppen nach DIN 276-1 1981: 3.2.5.0.0

**1.3.1.38 Netzüberwachungsrelais**
Liefern, Montieren und Verdrahten,

Netzüberwachungsrelais für Verteilereinbau gem. DIN VDE 0108, geeignet für Montage auf Hutschienen, zur Überwachung von 1- 3 Phasen gegen Null, Abfallverzögerung 50 ms, Anzugsverzögerung 0,5 s, Spannung gegen Neutralleiter 230 V AC, Anschlüsse L1-2-3, N, 1 Umschalter,
funktionsfähig, waage- und senkrecht verdrahtet auf
schraubenlosen Reihenklemmen, einschl. Anschluss aller
abgehenden Leitungen, einschl. schraubenlose Reihen-,
N- Trenn- und PE- Klemmen nach Erfordernis, Polschienen
und allen erf. Klemm- und Kleinmaterial.

Montageort: Verteilungen,
Montageart: auf Hutschiene.
Menge: 8,000 St
Kostengruppen nach DIN 276 2018: 443
Kostengruppen nach DIN 276-1 2008: 444
Kostengruppen nach DIN 276-1 2006: 444
Kostengruppen nach DIN 276-1 1981: 3.2.5.0.0

**1.3.1.39 Stromstoßschalter 230V**
Liefern, Montieren, Verdrahten und Einstellen,

Stromstoßschalter 230 V AC, 1 Wechsler, elektronisch,
Schaltvermögen 16A/230V~, Steuerspannung 230 V AC,
einschl. Verdrahtung auf schraubenlose Reihenklemmen,
einschl. aller Klein-, Klemm- und Befestigungsteile.

Montageort: Verteilungen,
Montageart: auf Hutschiene.
Menge: 2,000 St
Kostengruppen nach DIN 276 2018: 443
Kostengruppen nach DIN 276-1 2008: 444
Kostengruppen nach DIN 276-1 2006: 444

**1.3.1.40 Schaltuhr, elektronisch, für Verteilereinbau**
Liefern, Montieren, Verdrahten und Einstellen,

Wochenschaltuhr digital 1-Kanal mit Programmierschlüssel, mit Zufallssteuerung und Impulsausgabe, temporäre und permanente Ausnahmesteuerung am Gerät, Balkenanzeige zur schnellen Erkennung der Tagesprogrammierung, Automatische Sommer-/Winterzeitumstellung,
Bemessungsspannung:  12V AC/DC +20% -10% 24V AC/DC +10% -15%
Kontakt: 1 W 16A/250V
Speicherplätze: 56
b: ca. 35mm,
einschl. Verdrahtung auf schraubenlose Reihenklemmen, einschl. aller Klein-, Klemm-und Befestigungsteile, die Be-dienungsanleitung ist mit den Planunterlagen nach Abschluss der Arbeiten der Bauleitung zu übergeben.

Montageort: Verteilungen,
Montageart: auf Hutschiene.
Menge: 2,000 St
Kostengruppen nach DIN 276 2018: 443
Kostengruppen nach DIN 276-1 2008: 444
Kostengruppen nach DIN 276-1 2006: 444
Kostengruppen nach DIN 276-1 1981: 3.2.5.0.0

**1.3.1.41 Astroschaltuhr**
Liefern, Montieren, Verdrahten und Einstellen,

Astronomische Zeitschaltuhren, die entsprechend der Sonnenauf- und untergangszeiten angeschlossene Lasten schalten. Bei jedem Kanal kann zwischen dem Expert- und dem Astromodus unterschieden werden. Mit Programmierschlüssel zur einfachen Realisierung von Ausnahmeprogrammen oder zum Abspeichern des Schaltprogrammes.Temporäre und permanente Ausnahmesteuerung am Gerät. Balkenanzeige zur schnellen Erkennung der Tagesprogrammierung. Automatische Sommer-/Winterzeitumstellung. Gangreserve mit Lithiumbatterie 5 Jahre Betriebsnennspannung

Wechselstrom: 230 V
Kontaktart: 1W potentialfrei
Kontaktanzahl: 1
Kontaktbelastbarkeit: 16A 250V AC1
Uhrentyp: Wochenuhr
Anzahl Kanäle: 1
Anzahl der Programmschritte: 56
kürzeste Schaltzeit: 1 min
Gangreserve: 5 Jahre
Astroprogramm: 1
Zyklusprogramm: 1
Anschlussquerschnitt bei flexiblem Leiter: 1 - 6mm² Anschlussquerschnitt bei starrem Leiter: 1,5 - 10mm² Betriebstemperatur: -10 bis 55 °C
Lagerungstemperatur: -20 bis 60 °C
Schutzart: IP20 Anzahl
Module: 2
Montageart: DIN-Schiene (REG)

Montageort: Verteilungen,
Montageart: Verteilereinbau,

einschl. Verdrahtung auf schraubenlose Reihenklemmen, einschl. aller Klein-, Klemm-und Befestigungsteile, die Be-dienungsanleitung ist mit den Planunterlagen nach Abschluß der Arbeiten der Bauleitung zu übergeben.
Menge: 1,000 St
Kostengruppen nach DIN 276 2018: 443
Kostengruppen nach DIN 276-1 2008: 444
Kostengruppen nach DIN 276-1 2006: 443
Kostengruppen nach DIN 276-1 1981: 3.2.5.0.0

**1.3.1.42 Schütz 230V, 4S 25A**
Liefern, Montieren und Verdrahten,

Installationsschütz 230 V AC, 4 Schließer
Schaltvermögen 25A/230V~, Steuerspannung 230 V AC,
einschl. Verdrahtung auf schraubenlose Reihenklemmen,
einschl. aller Klein-, Klemm- und Befestigungsteile.
Menge: 2,000 St
Kostengruppen nach DIN 276 2018: 443
Kostengruppen nach DIN 276-1 2008: 444
Kostengruppen nach DIN 276-1 2006: 444

**1.3.1.43 Schütz 230V, 4S 40A**
Liefern, Montieren und Verdrahten,

Installationsschütz 230 V AC, 4 Schließer
Schaltvermögen 40A/230V~, Steuerspannung 230 V AC,
einschl. Verdrahtung auf schraubenlose Reihenklemmen,
einschl. aller Klein-, Klemm- und Befestigungsteile.
Menge: 5,000 St
Kostengruppen nach DIN 276 2018: 443
Kostengruppen nach DIN 276-1 2008: 444
Kostengruppen nach DIN 276-1 2006: 444

**1.3.1.44 Relais 230V**
Liefern, Montieren und Verdrahten,

Installationsrelais 230 V AC, 1 Umschalter,
Schaltvermögen 16A/230V~, Steuerspannung 24 V DC,
einschl. Verdrahtung auf schraubenlose Reihenklemmen,
einschl. aller Klein-, Klemm- und Befestigungsteile.
Menge: 2,000 St
Kostengruppen nach DIN 276 2018: 443
Kostengruppen nach DIN 276-1 2008: 444
Kostengruppen nach DIN 276-1 2006: 444
Kostengruppen nach DIN 276-1 1981: 3.2.5.0.0

##### Titel 1.3.2 Überspannungsschutz

**1.3.2.1 Überspannungsableiter mehrpolig**
Liefern, Montieren und Verdrahten,

Überspannungs-Ableiter (4polig) zum Schutz von Niederspannungs- Verbraucheranlagen vor Überspannungen,
Schutzgerät zum Einsatz in Niederspannungsverteilungen,
Einspeisung TN/TT-System, leistungsfähiger Zinkoxidvaristor
mit zweifacher Überwachungs- und Abtrenneinrichtung
"Thermo-Dynamik-Control", Ableiter der Anforderungsklasse C nach E DIN VDE 0675-6: 1989-11,
0675-6/A1: 1996-03, 0675-6/A2: 1996-10
zweiteilig, bestehend aus Basiselement und vier gesteckten, kodierten Schutzbausteinen, Defektanzeige durch rote Markierung im Sichtfenster,
max. Betriebsspannung: 275 V AC / 50 Hz
Nennableitstoßstrom: 20 kA (8/20)
Grenzableitstoßstrom: 40 kA (8/20)
Schutzpegel
bei 5 kA (8/20): < 1,0 kV
bei 20 kA (8/20): < 1,5 kV
Ansprechzeit: < 25 ns
Baubreite: 4 TE
Multifunktions-Anschlussklemmen für Leiter und Kammschiene,
einschl. Fernmeldekontakt,

einschl. Kammschienen nach Erf. und Verdrahtung,
einschl. aller Klein-, Klemm- und Befestigungsteile.

Montageort: Verteilungen,
Montageart: Verteilereinbau,

Fabrikat: DEHN + SÖHNE
Typ: DG M TT 320 FM, Nr. 952325
oder gleichwertig,
angebotenes Fabrikat: . . . . . . . . . . . . . . . . . . . . . . . . . .

angebotener Typ: . . . . . . . . . . . . . . . . . . . . . . . . . . . . .
  (vom Bieter einzutragen)
Menge: 2,000 St
Kostengruppen nach DIN 276 2018: 443
Kostengruppen nach DIN 276-1 2008: 444
Kostengruppen nach DIN 276-1 1981: 3.2.5.0.0

**1.3.2.2 Kombi-Überspannungsableiter 4-polig TN-C**
Liefern, Montieren und Verdrahten,

4-poliger Kombi-Ableiter für 230/400 V- TT- und TN(C)-S-Systeme zum Einsatz im Vorzählerbereich gemäß VDN-Richtlinie Ableiter Typ 1 nach EN 61643-11 RADAX-Flow-Funkenstrecken-Technologie zur Folgestrombegrenzung
gekapselte, nicht ausblasende Bauform, werkzeugfrei direkt auf Sammelschienen im unteren Anschlussraum des
Zählerplatzes aufrastbar.

Höchste Dauerspannung:  255 V ac
Schutzpegel:  <= 1,5 kV
Blitzstoßstrom (10/350):  100 kA
Folgestromlöschfähigkeit:  25 kAeff
Ausschaltselektiv bis 25 kAeff: zu 35 A gL/gG-Sicherung

Energetische Koordination nach DIN EN 62305-4 (VDE 0185-
305-4) zu Typ 2- und 3-Ableiter, sowie direkt zum Endgerät
Vorsicherungsfrei bei Hausanschlusssicherung bis 315 A gL/gG
Funktionskontrolle durch Taster mit Leuchtmelder

einschl. aller Klein-, Klemm- und Befestigungsteile.

Montageort: Verteilungen,
Montageart: Verteilereinbau,

Fabrikat: DEHN + SÖHNE
Typ:  DV ZP TNC 255
oder gleichwertig,
angebotenes Fabrikat: . . . . . . . . . . . . . . . . . . . . . . . . .

angebotener Typ: . . . . . . . . . . . . . . . . . . . . . . . . . . . . .
  (vom Bieter einzutragen)
Menge: 1,000 St
Kostengruppen nach DIN 276 2018: 443
Kostengruppen nach DIN 276-1 2008: 444
Kostengruppen nach DIN 276-1 2006: 444
Kostengruppen nach DIN 276-1 1981: 3.2.5.0.0

##### Titel 1.3.3 KNX/EIB- Anlagen Systemkomponeten und Aktorik

*Hinweis*
Beschreibung EIB-Anlage

Über die EIB-Gebäudesystemtechnik sollen folgende Funktionen
realisiert werden:

- Schaltung Verkehrswege/WC´s über Präsenzmelder
- Beleuchtungssteuerung
- Steuerung Außenbeleuchtung
- Jalousiensteuerung
- teilweise Heizungssteuerung
- Erfassung von Störmeldungen und Weiterleitung
- Visualisierung

**1.3.3.1 EIB- Kabel 2x2x0,8 mm uP**
Liefern, Verlegen und Anschließen,

Installationskabel gem. EIB/KNX- Richtlinie,
Y(ST)Y-EIB 2 x 2 x 0,8 mm, halogenfrei,
Teillängen nach Erfordernis,

Montageort: gem. Planung,
Montageart: unter Putz einschl. Fräsarbeiten,

einschl. Absaugen und Entsorgen Bauschutt bei
Unterputzverlegung, einschl. Anschluss der
Leitungsenden, einschl. aller Klein- und
Befestigungsteile.
Menge: 67,000 m
Kostengruppen nach DIN 276 2018: 443
Kostengruppen nach DIN 276-1 2008: 444
Kostengruppen nach DIN 276-1 2006: 444
Kostengruppen nach DIN 276-1 1981: 3.2.5.0.0

**1.3.3.2 EIB- Kabel 2x2x0,8 mm einziehen**
wie vor jedoch in Leerrohr oder Kabelkanal.
Menge: 700,000 m
Kostengruppen nach DIN 276 2018: 443
Kostengruppen nach DIN 276-1 2008: 444
Kostengruppen nach DIN 276-1 2006: 444
Kostengruppen nach DIN 276-1 1981: 3.2.5.0.0

**1.3.3.3 Linien-/Bereichskoppler**
Liefern, Montieren und Programmieren,

Linien-/Bereichskoppler KNX Zur Verbindung zweier KNX-Buslinien, wobei die Signalübertragung galvanisch getrennt erfolgt.Der Linien- und Bereichkoppler kann in Verbindung mit der ETS4 mit der Gruppenadressen 0 bis 31 konfiguriert werden und zusätzlich als Signalverstärker wirken.Der Datenflussfilter für übergreifende Bustelegramme kann konfiguriert werden. Bei Überschreitung der max. Linienlast muss ein zusätzlicher Linienkoppler inklusive Spannungsversorgung eingesetzt werden Systemspannung: 30V DC über Bus Anzahl Module: 2
einschl. Programmierung gem. Vorgaben,
einschl. Anschluss aller Zu- und Abgangsleitungen,
einschl. aller Klein-, Klemm- und Befestigungsteile,

Montageort: Verteilungen
Montageart: Verteilereinbau,

Fabrikat: HAGER,
Typ: TYF130
oder gleichwertig,
angebotenes Fabrikat: . . . . . . . . . . . . . . . . . . . . . . . . . .

angebotener Typ: . . . . . . . . . . . . . . . . . . . . . . . . . . . . .
  (vom Bieter einzutragen)
Menge: 2,000 St
Kostengruppen nach DIN 276 2018: 443
Kostengruppen nach DIN 276-1 2008: 444
Kostengruppen nach DIN 276-1 2006: 444
Kostengruppen nach DIN 276-1 1981: 3.2.5.0.0

**1.3.3.4 Spannungsversorgung 640mA**
Liefern, Montieren und Programmieren,

Spannungsversorgung KNX mit 1 Ausgang und 1 Drossel, 640mA Mit der Spannungsversorgung wird die erforderliche Systemspannung einer KNX Installation erzeugt. Das Gerät beinhaltet die erforderliche Drossel und hat einen Ausgang auf Busklemme sowie einen zusätzlichen KNX Spannungsabgriff auf Klemmen. Zur Beschriftung steht ein gerätebreites Beschriftungsfeld mit Klarsichtabdeckung zur Verfügung.
einschl. Programmierung gem. Vorgaben,
einschl. Anschluss aller Zu- und Abgangsleitungen,
einschl. aller Klein-, Klemm- und Befestigungsteile,

Montageort: Hauptverteilung
Montageart: Verteilereinbau,

Fabrikat: HAGER,
Typ: TXA112
oder gleichwertig,
angebotenes Fabrikat: . . . . . . . . . . . . . . . . . . . . . . . . . .

angebotener Typ: . . . . . . . . . . . . . . . . . . . . . . . . . . . . .
  (vom Bieter einzutragen)
Menge: 2,000 St
Kostengruppen nach DIN 276 2018: 443
Kostengruppen nach DIN 276-1 2008: 444
Kostengruppen nach DIN 276-1 1981: 3.2.5.0.0

**1.3.3.5 Schnittstelle USB**
Liefern, Montieren und Programmieren,

Datenschnittstelle zum Anschluss eines PC,
zur Parametrierung und Konfiguration des Bussystems,
Versorgungsspannung: 29V DC, von Buslinie
Schutzart: IP 20
Bauform: REG
Anschluss Buslinie: Busklemme,
Schnittstelle: USB,
einschl. USB- Verbindungskabel,
einschl. Programmierung gem. Vorgaben,
einschl. Anschluss aller Zu- und Abgangsleitungen,
einschl. aller Klein-, Klemm- und Befestigungsteile,

Montageort: Hauptverteilung
Montageart: Verteilereinbau,

Fabrikat: Hager,
Typ: TH101
oder gleichwertig,
angebotenes Fabrikat: . . . . . . . . . . . . . . . . . . . . . . . . . .

angebotener Typ: . . . . . . . . . . . . . . . . . . . . . . . . . . . . .
  (vom Bieter einzutragen)
Menge: 1,000 St
Kostengruppen nach DIN 276 2018: 443
Kostengruppen nach DIN 276-1 2008: 444
Kostengruppen nach DIN 276-1 2006: 444
Kostengruppen nach DIN 276-1 1981: 3.2.5.0.0

**1.3.3.6 Router**
Liefern, Montieren und Programmieren,

Router IP/KNX zum Verbinden von Buslinien oder Busbereichen über ein schnelles Datennetzwerk (Ethernet 10BaseT) mit Internet Protokoll (IP), einsetzbar als Linien-, Bereichs- oder Netzwerkkoppler (Weltenkoppler), zur Kommunikation zwischen KNX-Geräten und PCs sowie in Verbindung mit einem LAN-Modem zum Fernzugriff auf eine KNX-Installation, mit Nutzung des Protokolls EIBnet/IP, mit Zuweisung der Netzwerkparameter durch den Installateur über die ETS oder automatisch von einem DHCP-Dienst im Netzwerk, mit 5 LEDs zur Anzeige von Betriebsbereitschaft, KNX-Kommunikation und IP-Kommunikation, mit Spannungsversorgung der Elektronik über eine externe Spannungsquelle für AC/DC 24 V, mit steckbarem Klemmblock zum Anschluss der externen Spannungsquelle, mit integriertem Busankoppler, Busanschluss über Busklemme, Ethernetanschluss über RJ45-Buchse, als Reiheneinbaugerät für Montage auf Hutschiene TH35 DIN EN 60715
Busverbrauch: 10 mA
Anzahl Module: 2

einschl. Programmierung gem. Vorgaben,
einschl. Anschluss aller Zu- und Abgangsleitungen,
einschl. aller Klein-, Klemm- und Befestigungsteile,

Montageort: Haupt- oder Unterverteilungen
Montageart: Verteilereinbau,
Fabrikat: Hager,
Typ:TH210
oder gleichwertig,
angebotenes Fabrikat: . . . . . . . . . . . . . . . . .. . . . . . . . .

angebotener Typ: . . . . . . . . . . . . . . . . . . .. . . . . . . . . .
  (vom Bieter einzutragen)
Menge: 1,000 St
Kostengruppen nach DIN 276 2018: 443
Kostengruppen nach DIN 276-1 2008: 444
Kostengruppen nach DIN 276-1 1981: 3.2.5.0.0

**1.3.3.7 Netzteil**
Liefern, Montieren und Programmieren,

| Netzteil für Pos. 1.3.3.6. mit folgenden Eigenschaften: / / Bussystem: | KNX/EIB |
| --- | --- |
| Versorgungsspannung: | 230V +10 / -15% |
| Anschlussart: | Steckanschluss |
| Frequenz: | 50/60 Hz |
| Schutzart: | 20 |
| Anschlussquerschnitt bei starrem Leiter: | 0,75 - 2.5mm² |
| Anschlussquerschnitt bei flexiblem Leiter: | 0,75 - 2,5mm² |
| Betriebstemperatur: | -5 bis 45 °C |
| Lagerungstemperatur: | -20 bis 70 °C |
| Anzahl Module: | 4 |
| Montageart: | DIN-Schiene |
| Ausgangsstrom: | 1 A |

einschl. Programmierung gem. Vorgaben,
einschl. Anschluss aller Zu- und Abgangsleitungen,
einschl. aller Klein-, Klemm- und Befestigungsteile,

Montageort: Haupt- oder Unterverteilungen
Montageart: Verteilereinbau,

Fabrikat: Hager,
Typ:TGA200
oder gleichwertig,
angebotenes Fabrikat: . . . . . . . . . . . . . . . . .. . . . . . . . .

angebotener Typ: . . . . . . . . . . . . . . . . . . .. . . . . . . . . .
  (vom Bieter einzutragen)
Menge: 1,000 St
Kostengruppen nach DIN 276 2018: 443
Kostengruppen nach DIN 276-1 2008: 444
Kostengruppen nach DIN 276-1 1981: 3.2.5.0.0

**1.3.3.8 Schaltausgang, 16A, 10/5fach**
Liefern, Montieren und Programmieren,

Schaltausgang zum Schalten von 10 Steckdosen- oder Beleuchtungsausgängen oder 5 Jalousieausgängen. Zur Steuerung von Beleuchtungsausgängen kann zwischen EIN/AUS, Zeitschaltung, Sicherheits-Aus, Zwangssteuerung, Sperr-, Logik-, Preset-, Verzögerungsfunktion oder 64 Szenenfunktion pro Kanal ausgewählt werden. Mit Umschaltfunktion für Zeit oder Dauerfunktion. Über die Jalousiefunktion kann der Fahrbefehl AUF/AB/Stopp und der Lamellenwinkel verstellt werden. Prozentansteuerung der Jalousie zum Fahren einer vordefinierten Position. Mit der Sonnenschutzfunktion kann in Verbindung mit einem Außensensor die Helligkeit pro Raum gesteuert werden. Mit Alarmfunktion zur Steuerung der Jalousie in eine definierte Position. Sicherheitsabfahrt solange die Taste gedrückt bleibt. 64 Szenenfunktion pro Kanal. Logikblock zur Steuerung des Ausgangs in Abhängigkeit zum Ergebnis einer logischen Verknüpfung. Preset-, Sperrfunktion, Zwangssteuerung. Das Gerät setzt die Businformationen in entsprechende Befehle um. Die Ausgänge werden über die Systemleitung von den ihnen zugeordneten Eingängen geschaltet. Alle Ausgänge haben am Gerät eine Handbedienung, die auch sperrbar ist, sowie eine Schaltzustandsanzeige mittels LED und Betriebsstundenzähler pro Ausgang. Das Gerät kann mit einem Diagnostikwerkzeug ausgelesen werden. Beschriftungsmöglichkeit direkt am Gerät.
Anzahl Ausgänge: 10
Nennstrom: 16 A
Kontaktbelastbarkeit: 16A 250V AC1
Max. Glühlampenlast: 2300 W Max.
Last für elektronische Trafos: 1200 W Max. Leuchtstofflampenlast (Serienschalt.): 20 x 36 W Leistung Energiesparlampen: 18x23W Leistung LED: 216 W
Max. Anzahl von LED/ESL Lampen: 18
Montageart: DIN-Schiene
Anzahl Module: 6
einschl. Programmierung gem. Vorgaben,
einschl. Anschluss aller Zu- und Abgangsleitungen,
einschl. aller Klein-, Klemm- und Befestigungsteile,

Montageort: Haupt- oder Unterverteilungen
Montageart: Verteilereinbau,

Fabrikat: HAGER,
Typ: TYAS610D
oder gleichwertig,
angebotenes Fabrikat: . . . . . . . . . . . . . . . . . . . . . . . . . .

angebotener Typ: . . . . . . . . . . . . . . . . . . . . . . . . . . . . .
  (vom Bieter einzutragen)
Menge: 3,000 St
Kostengruppen nach DIN 276 2018: 443
Kostengruppen nach DIN 276-1 2008: 444

**1.3.3.9 Schaltausgang, 16A, 20/10fach**
Liefern, Montieren und Programmieren,

Schalt-/Jalousieausgang KNX, 20/10-fach, 16A, C-Last Dient zum Schalten von unabhängigen Lasten oder zur Ansteuerung von Antrieben mit 20 potentialfreien Schließern. 20x schalten oder 10x Rollladen-/Jalousieantriebe im Auf- oder Abbetrieb. Die Funktion Schalt- oder Jalousiefunktion ist für jeden Ausgang auswählbar. Bei der Funktion Schalten kann ausgewählt werden, ob EIN/AUS-, Zeitschalterfunktion mit Ausschaltvorwarnung, Zwangssteuerung mit Statusanzeige. Zusätzlich ist die Automatikfunktion de- oder aktivierbar, sowie ein Lastabwurf durch Kanalabschaltung mit der höchste Priorität möglich. 64 Szenenfunktionen pro Kanal einstellbar. Bei der Jalousiefunktion können 10x Rollladen-/Jalousieantriebe im Auf- und Abbetrieb mit Lamellenwinkelverstellung gesteuert werden. Positionierungsfunktion für Jalousie- und Lamellenstellung in %- Parametrierung möglich. Mit 64 Szeneneinstellungen pro Kanal und einstellbarer Sonnenschutzfunktion. Statusobjekte für die Position der Lamellen in Prozent und des oberen, untere Endlagepunkts. Zwangssteuerung mit Statusanzeige und 3 Alarmobjekte mit unterschiedlicher Prioritätssteuerung. Handbedienung für auffahren, stopp und abfahren. LED Schaltzustandsanzeige. Anzahl Ausgänge: 20 Kontaktbelastbarkeit: 16A 250V AC1 Max. Glühlampenlast: 2300 W Max. Last für elektronische Trafos: 1000 W Max. Leuchtstofflampenlast (Serienschalt.): 27 X 36W Leistung Energiesparlampen: 25x18W Leistung LED: 183 W Max. Anzahl von LED/ESL Lampen: 25 Anzahl Module: 10
einschl. Programmierung gem. Vorgaben,
einschl. Anschluss aller Zu- und Abgangsleitungen,
einschl. aller Klein-, Klemm- und Befestigungsteile,

Montageort: Haupt- oder Unterverteilungen
Montageart: Verteilereinbau,

Fabrikat: HAGER,
Typ: TYMS620D
oder gleichwertig,
angebotenes Fabrikat: . . . . . . . . . . . . . . . . . . . . . . . . . .

angebotener Typ: . . . . . . . . . . . . . . . . . . . . . . . . . . . . .
  (vom Bieter einzutragen)
Menge: 2,000 St
Kostengruppen nach DIN 276 2018: 443
Kostengruppen nach DIN 276-1 2008: 444

**1.3.3.10 KNX/EIB-DALI-Gateway**
Liefern, Montieren und Programmieren,

DALI2 zertifiziertes KNX/DALI Gateway zur Ansteuerung von maximal 2x 64 DALI-Geräten. Einstellung der Farbtemperatur für Leuchten mit DALI Device Type 8 (Type: Colour Temperatur) für Tunable White gemäß IEC 62386-209.
Das DALI Gateway ermöglicht eine Farbsteuerung über RGB, RGBW oder HSV. In den Farbräumen RGB ist die Steuerung der Farbe über relatives oder absolutes Dimmen und zusätzlich über Szenen und Effekte möglich. Im Farbraum HSV bietet das DALI Gateway getrennte Objekte zur absoluten Steuerung der Lichtfarbe durch Farbwinkel (H), Sättigung (S) und Helligkeitswert (V). Das Produkt KNX DALI-Gateway stellt den DALI-Master eines kompletten DALI-Systems dar. Die am Gateway vorhandene Handbedienung erlaubt die Ansteuerung der angeschlossenen DALI-Geräte auch zur Inbetriebnahme im Baustellenbetrieb, ohne dass das Gateway mit der KNX-Busspannung versorgt wird oder es mit der ETS projektiert ist. Dazu werden die an das DALI-System angeschlossenen Geräte zentral per sogenannten Broadcastbefehlen angesteuert. Das Gateway erlaubt das Schalten und Dimmen der angeschlossenen DALI-Geräte (z.B. DALI-EVGs) entweder zentral oder gruppenweise in max. 2 x 32 KNX-Gruppen. Eine KNX-Gruppe entspricht einem KNX-Aktorkanal. Ferner können 16 Lichtszenen konfiguriert und abgerufen werden.
Die Inbetriebnahme erfolgt mit der ETS und einer zusätzlichen Device Configuration App (DCA). Es können alle 2 x 32 KNX-Gruppen per Handbedienung manuell gesteuert werden. Es erfolgt eine Rückmeldung von Schaltzustand und Helligkeitswert im Bus- und Handbetrieb. Die Zentrale Schaltfunktion und eine Sperrfunktion für jede Gruppe sind möglich. Zusätzlich ist die Einstellung einer separaten Ein- und Ausschaltverzögerung oder eine Treppenlichtfunktion mit Vorwarnfunktion möglich. Der Austausch eines einzelnen DALI-Teilnehmers während des Betriebs ohne Software ist möglich. Im Auslieferungszustand ist der Baustellenbetrieb aktiviert und die Bedienung der DALI-Gruppen mit Tastenfeld möglich. Alle DALI-Teilnehmer werden gemeinsam gesteuert Die Anzeige der aktuellen KNX-Gruppe erfolgt mit einem zweiziffrigen LED-Display. Es werden nur die KNX-Gruppen angezeigt, die auch projektiert sind. Funktion: Schalten EIN/AUS, Dimmen, Zeitfunktionen, Handbedienung, Szenenaufrufe, Zustandsrückmeldung, Meldung Betriebszustand und Einbindung des Geräts in DALI-Notlichtsysteme. Das DALI-Gateway verfügt über editierbare Human Centric Lighting (HCL) Sequenzen für Laden und Einzelhandel, Lernen, Gesundheit und Pflege sowie Büroarbeit mit automatischem Tagesfarbverlauf. Möglichkeit von Remote Firmware Updates über ETS App. Programmierung über ETS (ab Version 5.7.7)

Web server: Nein
Betriebsspannung: 110 - 240 V
Versorgungsspannungsart: DC
Leistungsaufnahme (VA): 6 VA
Mit LED Anzeige: Ja
Breite in Teilungseinheiten: 4

einschl. Programmierung gem. Vorgaben,
einschl. Anschluss aller Zu- und Abgangsleitungen,
einschl. aller Klein-, Klemm- und Befestigungsteile,

Montageort: Haupt- oder Unterverteilungen
Montageart: Verteilereinbau,

Fabrikat: Hager
Typ: TYFS672D
oder gleichwertig,
angebotenes Fabrikat: . . . . . . . . . . . . . . . . . . . . . . . . . .

angebotener Typ: . . . . . . . . . . . . . . . . . . . . . . . . . . . . .
  (vom Bieter einzutragen)
Menge: 3,000 St
Kostengruppen nach DIN 276 2018: 443
Kostengruppen nach DIN 276-1 2008: 444
Kostengruppen nach DIN 276-1 2006: 444
Kostengruppen nach DIN 276-1 1981: 3.2.5.0.0

**1.3.3.11 Ventilantriebs-Controller, 12fach, manuelle Bedienung, REG**
Liefern, Montieren und Programmieren,

Für die Regelung von wasserbasierten Heiz- und Kühlanwendungen, wie Fußbodenheizung,
Heizkörper oder Kühldecken. 12 unabhängige Kanäle.
Jeder Kanal mit eigenem Raumtemperaturregler, 3 Eingängen und
einem Ventilantriebsausgang (24...230 V AC).
- Gerätediagnose über eine kostenlose PC-Software
- Anzeige des Zustands der Ein- und Ausgänge über LED auf dem Gerät
- Tasten auf dem Gerät zur Bedienung der Ausgänge
- Gerät wird über KNX versorgt und benötigt keine zusätzliche Stromversorgung
- Integrierter Regler für die Raumtemperaturregelung je Kanal
- 3 Eingänge zur Raum-Zustandserfassung
(Temperaturwiderstand, Fensterkontakt, Taupunktsensor, Binärsignal) je Kanal
- Anschlussmöglichkeit für analoges Raumbediengerät
Funktionen des Anwendungsprogramms:
- Anwendungsbezogene Konfiguration und Auswahl des Reglers
- Verwendung mit integriertem Regler oder als reiner Aktor
- Regler zur Ansteuerung von Heiz- und Kühlanwendungen mit Grund- und Zusatzstufe
- Zwangsführung der Ausgänge
- Überwachung der Eingangswerte
- Direkte Verwendung angeschlossener Sensoren für die Raumtemperaturregelung
- Freie Einstellung des Reglers möglich
- Überlast/Kurzschlussmeldung je Ausgang
- Wirkungsweise des Stellantriebs (stromlos geöffnet/geschlossen) einstellbar
- Integrierter Temperatur Sollwertmanager
- Automatische Ventilspülung
Technische Daten:
Eingänge: 3 unabhängige Eingänge je Kanal, 12 gesamt
Abfragestrom: 1 mA
Unterstützte Temperatursensoren: PT100, PT1000, NTC (10k und 20k),
KTY (div. Typen), NI 1000
Ausgänge: 1 Halbleiterausgang je Kanal, 12 gesamt
Ausgangsspannung: 24...230 V AC, 50/60 Hz
Nennstrom je Ausgangspaar: 0,5 A
Anzeigeelemente:
1 LED je Eingang zur Statusanzeige
1 LED je Ausgang zur Statusanzeige
1 Störungs-LED zur Anzeige von Ausgangsfehler
1 LED zur Anzeige Status manuelle Bedienung
Manuelle Bedienung:
Je Ausgang 1 Taste zur Übersteuerung des Ventils
1 Taste zum Rücksetzen von Störungen
1 Taste zum Aktivieren/Deaktivieren der manuellen Bedienung
Anschlüsse: Schraubklemme Kombikopf
0,2...6 mm² eindrähtig
0,2...4 mm² feindrähtig
KNX: Schraubenlose Busanschlussklemme
Gehäusematerial: Kunststoff, halogenfrei
Entflammbarkeit V-0 gem. UL94
Schutzart: IP 20, DIN EN 60 529
Montage: auf Tragschiene 35 mm, DIN EN 60 715
ohne Werkzeug, Entnahme aus Verbund
Das Produkt kann in jeder Einbaulage
betrieben werden.
Umgebungstemperatur: -5 °C...+45 °C
Breite: 8 TE à 17,5 mm
Abmessungen (H x B x T): 90 x 140 x 63,5 mm

Baureihe: Valve Drive Actuators
Unterstützte Bussysteme: KNX (TP)
Anzahl digitaler Eingänge: 12
Anzahl Eingänge: 12
Anzahl Ausgänge: 4
Montageart: DIN-Schiene
Schutzart: IP20
Breite in Teilungseinheiten: 8.0

einschl. Programmierung gem. Vorgaben,
einschl. Anschluss aller Zu- und Abgangsleitungen,
einschl. aller Klein-, Klemm- und Befestigungsteile,

Montageort: Haupt- oder Unterverteilungen
Montageart: Verteilereinbau,

Fabrikat: ABB
Typ: VC/S12.2.2.2
oder gleichwertig,
angebotenes Fabrikat: . . . . . . . . . . . . . . . . . . . . . . . . . .

angebotener Typ: . . . . . . . . . . . . . . . . . . . . . . . . . . . . .
  (vom Bieter einzutragen)
Menge: 3,000 St
Kostengruppen nach DIN 276 2018: 443
Kostengruppen nach DIN 276-1 2008: 444

**1.3.3.12 Eingangsgerät, 6fach, universal**
Liefern, Montieren und Programmieren,

Binäreingang universal modular zum Anschluss an Signalgeber (z.B.konventionelle Schalter, Taster,
Alarmgeber usw.). Jeder Eingang kann entweder an 24V – 230V AC/DC oder aber als potentialfreier Eingang genutzt
werden. Das Gerät verfügt über eine Handbedienung (auch sperrbar), die es ermöglicht die Busfunktion unabhängig
von der Eingängen zu testen. Die Funktion der LED Anzeige kann parametriert werden. Durch die Netzausfall- überwachung ist eine Unterscheidung zwischen offenem Eingang und Spannungsausfall durch die Angabe
eines Referenzeinganges möglich. Die Eingangssignale werden unabhängig voneinander in die entsprechenden
Bustelegramme umgesetzt. Funktionen wie Beleuchtungs-, Jalousie-, Rollladen- und/oder Heizungssteuerung,
Zählfunktionen, und Szenenabruf sind für jeden Eingang frei definierbar. Das Gerät ist mit der installationsfreundlichen  Anschlusstechnik ausgestattet.
Eingangsspannung: 230 V
Anzahl der Platzeinheiten: 6
Montageart: DIN-Schiene (REG)
einschl. Programmierung gem. Vorgaben,
einschl. Anschluss aller Zu- und Abgangsleitungen,
einschl. aller Klein-, Klemm- und Befestigungsteile,

Montageort: Haupt- oder Unterverteilungen
Montageart: Verteilereinbau,

Fabrikat: HAGER,
Typ: TXA306
oder gleichwertig,
angebotenes Fabrikat: . . . . . . . . . . . . . . . . . . . . . . . . . .

angebotener Typ: . . . . . . . . . . . . . . . . . . . . . . . . . . . . .
  (vom Bieter einzutragen)
Menge: 1,000 St
Kostengruppen nach DIN 276 2018: 443
Kostengruppen nach DIN 276-1 2008: 444
Kostengruppen nach DIN 276-1 1981: 3.2.5.0.0

**1.3.3.13 Eingangsgerät,10fach, universal**
wie vor jedoch Binäreingang 10-fach

Fabrikat: HAGER,
Typ: TXA310
oder gleichwertig,
angebotenes Fabrikat: . . . . . . . . . . . . . . . . . . . . . . . . . .

angebotener Typ: . . . . . . . . . . . . . . . . . . . . . . . . . . . . .
  (vom Bieter einzutragen)
Menge: 1,000 St
Kostengruppen nach DIN 276 2018: 443
Kostengruppen nach DIN 276-1 2008: 444
Kostengruppen nach DIN 276-1 1981: 3.2.5.0.0

**1.3.3.14 Wetterstation m. Multisensor**
Liefern, Montieren und Programmieren,

Wetterzentrale zur Messung und Übermittlung von Wetterdaten an das
KNX-Netzwerk sowie zur direkten Steuerung der Sonnenschutzanlagen.
Die Wetterzentrale hat bereits Wind-, Niederschlags-, Temperatur-,
Helligkeits- sowie einen Globalstrahlungssensor integriert.

 Anwendung
● Sonnennachlaufsteuerung
● Sensoren integriert
● Temperatur- und Hitzeprogramm für klimatische Regulierung
● Sicherheitsprogramme (Wind, Frost, Regen)
● Komfortprogramme (Beschattung, Zeit, Temperatur)
● jeder Sektor individuell ansteuerbar
● 8 unabhängige Sektoren / Fassadenabschnitte
● Uhr mit 1 Jahr Gangreserve
● verschleißfreie Windmessung mit Ultraschal

Technische Daten
Anschlussspannung DC 19 – 28 V
Busstrom max. 25 mA
Schutzart IPX4
Busanbindung KNX
Verlustleistung 2,5 W (ohne Heizung)
Leitung 2 x 2 x 0,25 mm
Betriebsumgebung Außenmontage
Betriebstemperatur -30 … 60 °C
Abmessungen 157 x 198 x 132 mm (B x T x H)
Sensorbereich Temperatur -40 … 90°C
Sensorbereich Helligkeit 0 … 100 kLux
Sensorbereich Windgeschwindigkeit 0 … 35 m/s
Sensorbereich Windrichtung 0 … 360°
Sensorbereich Globalstrahlung 0 … 1200 W/m²a

einschl. Programmierung gem. Vorgaben,
einschl. Anschluss aller Zu- und Abgangsleitungen,
einschl. aller Klein-, Klemm- und Befestigungsteile,
Einschl. Mast und Halterung

Montageort: Flachdach
Montageart: An Befestigungsmast anschrauben

Fabrikat: BMS
Typ: Quadra Wetterstation W-0104001
oder gleichwertig.
angebotenes Fabrikat: . . . . . . . . . . . . . . . . . . . . . . . . . .

angebotener Typ: . . . . . . . . . . . . . . . . . . . . . . . . . . . . .
  (vom Bieter einzutragen)
Menge: 1,000 St
Kostengruppen nach DIN 276 2018: 443
Kostengruppen nach DIN 276-1 2008: 444
Kostengruppen nach DIN 276-1 2006: 444
Kostengruppen nach DIN 276-1 1981: 3.2.5.0.0

**1.3.3.15 Sicherheitstrafo**
Liefern und Montieren,

Sicherheitstrafo für Pos. 1.3.3.14.
mit folgenden Eigenschaften:

Mit getrennter Primär- und Sekundärwicklung. Schutz gegen Kurzschluss oder Überlast erfolgt durch einen integrierten thermischen Schalter auf der Primärseite. Bemessungsbetriebsspannung Ue: 230 V Isolationsspannung: 4000 V
Betriebstemperatur: -20 bis 35 °C
Anschlussquerschnitt bei flexiblem Leiter: 4mm² Anschlussquerschnitt bei starrem Leiter: 6mm² Ausgangsspannung: 12/24 V

einschl. Anschluss aller Zu- und Abgangsleitungen,
einschl. aller Klein-, Klemm- und Befestigungsteile,

Montageort: Unterverteilung
Montageart: Verteilereinbau,

Fabrikat: BMS
Typ: PS24-1500
oder gleichwertig.
angebotenes Fabrikat: . . . . . . . . . . . . . . . . . . . . . . . . . .

angebotener Typ: . . . . . . . . . . . . . . . . . . . . . . . . . . . . .
  (vom Bieter einzutragen)
Menge: 1,000 St
Kostengruppen nach DIN 276 2018: 443
Kostengruppen nach DIN 276-1 2008: 444
Kostengruppen nach DIN 276-1 1981: 3.2.5.0.0

**1.3.3.16 Server**
*** Pauschalposition
Liefern, Montieren und Programmieren,

KNX-Server mit folgenden Merkmalen:
- Updatefähig.
- Verwaltung von 200 Benutzern. Mehrfacher Login unter einem Benutzernamen möglich.
- Archivierung von Projekten mit eigenen Inhalten, wie z. B. Grundrisszeichnungen etc.
- Zyklische/getriggerte Datenaufzeichnung (z. B. Temperaturverläufe, Betriebsstundenzähler, Füllstände).
- Grafische Benutzeroberfläche: Visualisierung von Gebäude- bzw. Gerätezuständen mit frei positionierbaren Icons und Texten. Hinterlegen eigener Bilder und Menüstrukturen pro Benutzergruppe.
- Auswertung von IP-Kameras: Aufzeichnung von Bildern und Darstellung in Visualisierung. Weiterleitung der Bild-Daten per E-Mail und FTP. Dabei sind länderspezifische Anforderungen zu berücksichtigen, insbesondere protokollspezifische Informationen und Normen im Kommunikationsbereich.
- Export von Daten- bzw. Alarmaufzeichnungen im Format Excel™, CSV, HTML, XML.
- Mathematische Funktionen (z. B. Grundrechenarten).
- Speichern/Abrufen von Lichtszenen.
- Zeitschaltuhren, Wochenprogramm, Feiertagskalender.
- Störmeldungen, Messwerte und Sensor- bzw. Aktorzustände per Push Notification und E-Mail übertragbar. Quittierung über KNX.
- Selbstlernende Anwesenheitssimulation.
- Fernprogrammierung per Netzwerk-, Internet-, DFÜ-Verbindung.
- Senden von ASCII-Texten.
- IP-Kopplung mit Fremdprodukten, die IP-Telegramme zur Steuerung erzeugen oder bearbeiten.
- Verschleißarm, da keine bewegten Teile wie Lüfter oder Festplatte.
- Grafischer Logikeditor: Ermöglicht z. B. projektübergreifendes Kopieren von Bausteingruppen, Anlegen beliebig vieler Arbeitsblätter. Vorbereitet sind über 150 Logikbausteine.
- Importieren und exportieren von globalen Bibliotheken.
- Kommunikationsobjekte: Datenübernahme aus ETS per OPC-Datei oder direkt aus der knxproj-Datei. Im- und Export von Kommunikationsobjekten als CSV-Datei.
- Universal-Zeitschaltuhr: Mehrere Schaltpunkte pro Uhr möglich. Verwendung von Platzhaltern in Tag, Monat, Jahr. Aktivierung/Deaktivierung über Kommunikationsobjekt. Mit Astro- und Zufallsfunktion.
- Datensicherung/Wiederherstellung von Remanentdaten.
- 14-Byte-KNX-Texte: Auswertung durch Vergleich mit Textstring. Verwendung in SMS, Push Notification, E-Mails, Statusseite.
- Empfang von IP-Telegrammen: Angabe eines Adressbereichs, Extrahieren von 14-Byte-KNX-Texten, Zuordnung zu 14-Byte-KNX-Texten.
- SNMP: Auslesen von numerischen und 14-Byte-KNX-Texten. Setzen von numerischen Werten, Integerwerten und Texten. Senden von SNMP-Traps über HomeServer-Befehl. Optional ColdStart-Trap beim Start des Gira HomeServers.
- Buszugriff mittels KNXnet/IP Protokoll.
- Auswerten von webbasierten IP-Geräten (lesend/schreibend).
- iETS-Server: Fernprogrammierung von KNX Anlagen. Freigabe der iETS-Funktion über Kommunikationsobjekt. Gira HomeServer läuft während der Programmierung über iETS ohne Einschränkung weiter. Schaltvorgänge werden weiter ausgeführt. Prozessabbild bleibt aktuell.

Technische Daten:
Anschlussmöglichkeiten
- serielle Schnittstelle: 1 x RS232
- Netzwerk: 1 x RJ45, 10/100 Mbit Ethernet
- KNX System: via KNX IP-Router, USB-Datenschnittstelle
- USB: 2.0 Typ B
Leistungsaufnahme: ca. 15 W
Umgebungstemperatur: 0 °C bis +40 °C
Lieferumfang:
- Netzkabel, Nullmodemkabel, Kurzanleitung, Gira HomeServer 4.
Abmessungen in mm: B 225,5 x H 90,5 x T 231,5
einschl. Programmierung gem. Vorgaben,
einschl. Anschluss aller Zu- und Abgangsleitungen,
einschl. aller Klein-, Klemm- und Befestigungsteile,

Montageort: EDV-Raum UG1, IT-Schrank

Fabrikat: GIRA
Typ: 0529 00
oder gleichwertig,
angebotenes Fabrikat: . . . . . . . . . . . . . . . . . . . . . . . . . .

angebotener Typ: . . . . . . . . . . . . . . . . . . . . . . . . . . . . .
  (vom Bieter einzutragen)
Menge: 1,000 Psch
Kostengruppen nach DIN 276 2018: 443
Kostengruppen nach DIN 276-1 2008: 444

##### Titel 1.3.4 KNX/EIB-Anlagen Sensorik

**1.3.4.1 Tasterschnittstelle, UP 2-fach**
Liefern, Montieren und Verdrahten,

UP-Eingangsgerät zum Anschluss von max. 2 handelsüblichen Tastern, Schaltern oder potenzialfreien Kontakten. Die Abfragespannung stellt das Eingangsgerät zur Verfügung. Das Gerät setzt die Schaltinformationen in Befehle um. Funktionen, Beleuchtungs-, Jalousie-, Rollladen- und/oder Heizungssteuerung, Szenenabruf sind für jeden Eingang frei definierbar.
Busankopplung integriert,
Anzahl der Eingangsstromkreise: 2
Eingangsspannung: 5 V
Eingangsstrom pro Eingang: 0,5 mA
Systemspannung: 30V DC über Bus
einschl. allen erf. Klein-, Klemm- und Befestigungsmaterial.

Montageort: gem. Planung,
Montageart: in Abzweig- Schalterdose o. AP- Rahmen, mit Schrauben befestigen,
Menge: 5,000 St
Kostengruppen nach DIN 276 2018: 444
Kostengruppen nach DIN 276-1 2008: 444
Kostengruppen nach DIN 276-1 2006: 444
Kostengruppen nach DIN 276-1 1981: 3.2.5.0.0

**1.3.4.2 Tasterschnittstelle, UP 4-fach**
Liefern, Montieren und Verdrahten,

UP-Eingangsgerät zum Anschluss von max. 4 handelsüblichen Tastern, Schaltern oder potenzialfreien Kontakten. Die Abfragespannung stellt das Eingangsgerät zur Verfügung. Das Gerät setzt die Schaltinformationen in Befehle um. Funktionen, Beleuchtungs-, Jalousie-, Rollladen- und/oder Heizungssteuerung, Szenenabruf sind für jeden Eingang frei definierbar.
Busankopplung integriert,
Anzahl der Eingangsstromkreise: 4
Eingangsspannung: 5 V
Eingangsstrom pro Eingang: 0,5 mA
Systemspannung: 30V DC über Bus
einschl. allen erf. Klein-, Klemm- und Befestigungsmaterial.

Montageort: gem. Planung,
Montageart: in Abzweig- Schalterdose o. AP- Rahmen, mit Schrauben befestigen.
Menge: 5,000 St
Kostengruppen nach DIN 276 2018: 444
Kostengruppen nach DIN 276-1 2008: 444
Kostengruppen nach DIN 276-1 2006: 444
Kostengruppen nach DIN 276-1 1981: 3.2.5.0.0

**1.3.4.3 Tastsensor 1-fach**
Liefern, Montieren und Verdrahten,

Tastsensor-Modul 1fach mit integriertem Busankoppler

Tastsensor-Modul 1-fach Up. Für die Montage in handelsübliche 60 mm Schalterdosen, Busanschluss über Anschlussklemme. Für Schraubbefestigung über Tragring oder Krallenbefestigung, zum Aufstecken von Tast-Abdeckungen mit Status-LED in Funktion und Farbe parametrierbar, mit integriertem Summer zur Lokalisierung des Gerätes integrierter Temperaturfühler zur Messung der Umgebungstemperatur.

Für die Inbetriebnahme mit ETS 4 oder 5 und System easy.
 Anzeigeelemente:
- eine Betriebs-LED,
- zwei Status-LED,

einschl. Programmierung gem. Vorgaben,
einschl. Anschluss aller Zu- und Abgangsleitungen,
einschl. aller Klein-, Klemm- und Befestigungsteile,

Montageort: gem. Planung,
Montageart: in UP_Dosen mit Schrauben befestigen,

Fabrikat: Busch Jäger
Typ:6108/06
oder gleichwertig,
angebotenes Fabrikat: . . . . . . . . . . . . . . . . . . . . . . . . . .

angebotener Typ: . . . . . . . . . . . . . . . . . . . . . . . . . . . . .
  (vom Bieter einzutragen)
Menge: 76,000 St
Kostengruppen nach DIN 276 2018: 444
Kostengruppen nach DIN 276-1 2008: 444
Kostengruppen nach DIN 276-1 2006: 444
Kostengruppen nach DIN 276-1 1981: 3.2.5.0.0

**1.3.4.4 Tastsensor 2-fach**
Liefern, Montieren und Verdrahten,

Tastsensor-Modul 2fach mit integriertem Busankoppler

Tastsensor-Modul 2-fach Up. Für die Montage in handelsübliche 60 mm Schalterdosen, Busanschluss über Anschlussklemme. Für Schraubbefestigung über Tragring oder Krallenbefestigung, zum Aufstecken von Tast-Abdeckungen mit Status-LED in Funktion und Farbe parametrierbar, mit integriertem Summer zur Lokalisierung des Gerätes integrierter Temperaturfühler zur Messung der Umgebungstemperatur.

Für die Inbetriebnahme mit ETS 4 oder 5 und System easy.
 Anzeigeelemente:
- eine Betriebs-LED,
- zwei Status-LED,

einschl. Programmierung gem. Vorgaben,
einschl. Anschluss aller Zu- und Abgangsleitungen,
einschl. aller Klein-, Klemm- und Befestigungsteile,

Montageort: gem. Planung,
Montageart: in UP Dosen mit Schrauben befestigen,

Fabrikat: Busch Jäger
Typ:6108/07
oder gleichwertig,
angebotenes Fabrikat: . . . . . . . . . . . . . . . . . . . . . . . . . .

angebotener Typ: . . . . . . . . . . . . . . . . . . . . . . . . . . . . .
  (vom Bieter einzutragen)
Menge: 1,000 St
Kostengruppen nach DIN 276 2018: 444
Kostengruppen nach DIN 276-1 2008: 444
Kostengruppen nach DIN 276-1 2006: 444
Kostengruppen nach DIN 276-1 1981: 3.2.5.0.0

**1.3.4.5 Tastsensor Wippe einfach Licht**
Liefern und Montieren,

Abdeckung für Tastsensor-Modul 1-fach mit Aufdruck Licht, mit klarer Linse. Unterputz-Installation
Material: Kunststoff, Thermoplast, bruchsicher, halogenfrei, studio weiß.

 einschl. aller Klein-, Klemm- und Befestigungsteile,

Montageort: gem. Planung,
Montageart: auf UP-Einsatz montieren,

Fabrikat: Busch Jäger
Typ:6231-10-81
oder gleichwertig,
angebotenes Fabrikat: . . . . . . . . . . . . . . . . . . . . . . . . . .

angebotener Typ: . . . . . . . . . . . . . . . . . . . . . . . . . . . . .
  (vom Bieter einzutragen)
Menge: 1,000 St
Kostengruppen nach DIN 276 2018: 444
Kostengruppen nach DIN 276-1 2008: 444
Kostengruppen nach DIN 276-1 2006: 444
Kostengruppen nach DIN 276-1 1981: 3.2.5.0.0

**1.3.4.6 Tastsensor Wippe einfach Jalousie**
Liefern und Montieren,

Abdeckung für Tastsensor-Modul 1-fach mit Aufdruck auf/ab, mit klarer Linse. Unterputz-Installation
Material: Kunststoff, Thermoplast, bruchsicher, halogenfrei, Studioweiß.

 einschl. aller Klein-, Klemm- und Befestigungsteile,

Montageort: gem. Planung,
Montageart: auf UP-Einsatz montieren,

Fabrikat: Busch Jäger
Typ:6232-10-81
oder gleichwertig,
angebotenes Fabrikat: . . . . . . . . . . . . . . . . . . . . . . . . . .

angebotener Typ: . . . . . . . . . . . . . . . . . . . . . . . . . . . . .
  (vom Bieter einzutragen)
Menge: 76,000 St
Kostengruppen nach DIN 276 2018: 444
Kostengruppen nach DIN 276-1 2008: 444
Kostengruppen nach DIN 276-1 2006: 444
Kostengruppen nach DIN 276-1 1981: 3.2.5.0.0

**1.3.4.7 Tastsensor Wippe zweifach Licht**
Liefern und Montieren,

Abdeckung für Tastsensor-Modul 2-fach mit Aufdruck Licht, mit klarer Linse. Unterputz-Installation
Material: Kunststoff, Thermoplast, bruchsicher, halogenfrei, studioweiß.

 einschl. aller Klein-, Klemm- und Befestigungsteile,

Montageort: gem. Planung,
Montageart: auf UP-Einsatz montieren,

Fabrikat: Busch Jäger
Typ:6231-21-81(links) und 6231-22-81(rechts)
oder gleichwertig,
angebotenes Fabrikat: . . . . . . . . . . . . . . . . . . . . . . . . . .

angebotener Typ: . . . . . . . . . . . . . . . . . . . . . . . . . . . . .
  (vom Bieter einzutragen)
Menge: 1,000 St
Kostengruppen nach DIN 276 2018: 444
Kostengruppen nach DIN 276-1 2008: 444
Kostengruppen nach DIN 276-1 2006: 444
Kostengruppen nach DIN 276-1 1981: 3.2.5.0.0

**1.3.4.8 Tastsensor Wippe zweifach Auf/Ab**
Liefern und Montieren,

Abdeckung für Tastsensor-Modul 2-fach mit Aufdruck auf/ab, mit klarer Linse. Unterputz-Installation
Material: Kunststoff, Thermoplast, bruchsicher, halogenfrei, studioweiß.

einschl. aller Klein-, Klemm- und Befestigungsteile,

Montageort: gem. Planung,
Montageart: auf UP-Einsatz montieren,

Fabrikat: Busch Jäger
Typ:6232-20-81(links) und  6233-21-81(rechts)
oder gleichwertig,
angebotenes Fabrikat: . . . . . . . . . . . . . . . . . . . . . . . . . .

angebotener Typ: . . . . . . . . . . . . . . . . . . . . . . . . . . . . .
  (vom Bieter einzutragen)
Menge: 1,000 St
Kostengruppen nach DIN 276 2018: 444
Kostengruppen nach DIN 276-1 2008: 444
Kostengruppen nach DIN 276-1 2006: 444
Kostengruppen nach DIN 276-1 1981: 3.2.5.0.0

**1.3.4.9 Raumthermostat mit CO2/Feuchte Sensor**
Liefern und Montieren,

Multifunktionales Bedienelement mit integriertem KNX-Busankoppler. Tasterfunktion (Schalten/Dimmen/Jalousie/Wert senden/Lichtszenen/Lüftungsfunktion)
Mit externer Istwert-Vorgabe Mit hinterleuchtetem Display zur Anzeige der aktuellen Raumtemperatur. Über KNX kann Komfort-,Standby-,Nachtbetrieb oder Frost-/Hitzeschutzbetrieb vorgewählt werden. Die Sollwerte sind parametierbar Anzeige der Betriebszustände über Symbole im Display. Der Regler ist ein stetiger Raumtemperaturregler für Ventilator-Konvektoren (Fan Coil) in 2- und 4-Rohr Anlagen und konventionellen Heiz- oder Kühlanlagen.
Die Lüfterstufe kann manuell oder in den Automatikbetrieb geschaltet werden.
Sollwertverstellung über Wippe möglich Komfort-Standby-Umschaltung über untere Wippe möglich.
Der Regelausgang kann wahlweise ein stetiges (PI-Regelung) oder schaltendes Stellsignal (2-Punkt oder PWM) ausgeben.
Unterstützung der KNX-Funktionen durch innovatives Farbkonzept (gelb=Beleuchtung, blau=Jalousie, orange=RTR, magenta=Szene und weiß=neutral/keine Funktionszuordnung) oder Standardbeleuchtung rot/grün. Farbe und Funktion der LED über ETS änderbar. Zum Senden von Schalt-, Tast-, Dimm- und Jalousiebefehlen an einen KNX-Aktor Zur Einzelraum-Temperaturregelung in der Heizungs- und Klimatechnik.

nterstützte Bussysteme: KNX (TP)
Farbe: Studio weiß
Montageart: Unterputzmontage, Aufputzmontage
Schutzart: IP20

 einschl. aller Klein-, Klemm- und Befestigungsteile,

Montageort: gem. Planung,
Montageart: auf UP-Einsatz montieren,

Fabrikat: Busch Jäger
Typ:SBC/U6.0.11-885
oder gleichwertig,
angebotenes Fabrikat: . . . . . . . . . . . . . . . . . . . . . . . . . .

angebotener Typ: . . . . . . . . . . . . . . . . . . . . . . . . . . . . .
  (vom Bieter einzutragen)
Menge: 14,000 St
Kostengruppen nach DIN 276 2018: 444
Kostengruppen nach DIN 276-1 2008: 444
Kostengruppen nach DIN 276-1 2006: 444
Kostengruppen nach DIN 276-1 1981: 3.2.5.0.0

**1.3.4.10 Bewegungsmelder 360° weiß**
Liefern, Montieren und Programmieren,

KNX-Präsenzmelder mit integriertem KNX-BUS-Ankoppler
KNX Secure fähig
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Aufruf von Lichtszenen
Abschaltbare Zustandsanzeigen

Master-Slave-Betrieb zur Erweiterung des Erfassungsbereiches
Umfangreiche Optimierungsmöglichkeiten für die Lichtmessung
Ausgabe des gemessenen Lichtwertes auf den Bus
Anpassung der Dimmkurve
Bidirektional fernbedienbar mit dem IR-Adapter und der B.E.G.-Smartphone-App
PIN-Code
IR-fernbedienbar mittels optionaler IR-Fernbedienung
Programmiermodus (physikalische Adresse) mittels IR bedienbar
HKL-Modus (0= Automatik, 1=Komfort, 2=Standby, 3=Economy, 4=Frost/Hitzeschutz)
Manuelle Beeinflussung über externe KNX-Taster möglich
Überwachen der Funktion (Heartbeat, zyklisches Senden)
Zwangsabschaltung
Intelligente Zentral-Aus-Funktion
Abschaltvorwarnung
Einbrennfunktion für Leuchtstofflampen (von 1 h bis 100 h wählbar)
Frei definierbares Verhalten bei Busspannungswiederkehr
Variable Sicherheitspause nach einem Abschalten der Leuchten

Spannung: über KNX-BUS
Abmessungen: Ø 83 x 55 mm
Stromaufnahme: 12 mA
Erfassungsbereich: horizontal 360°  (Deckenmontage)
Reichweite: max. Ø 10 m quer, max. Ø 6 m frontal, max. Ø 4 m sitzende Tätigkeit
Überwachte Fläche bei tangentialer Bewegung: 78 m² / 2.5 m Montagehöhe
Montagehöhe min./max./empfohlen: 2 m / 5 m / 2.5 m
Schutzart/-klasse: IP20  / Klasse III
Stoßfestigkeitsgrad: IK05
Umgebungstemperatur: -25 °C bis +55 °C
Gehäuse: Polycarbonat, UV-beständig
Farbe: weiß matt, ähnlich RAL9010
Anzahl Lichtfühler: 2
Anzahl PIR Sensoren: 1
KNX TP 256: Ja
KNX Secure: Ja
Orientierungslicht 5 - 100 % / OFF / 1 min - 255 min
Nachtlicht: 5 - 100 %
Helligkeitssollwert: 5 - 2000 Lux

einschl. Programmierung gem. Vorgaben,
einschl. Anschluss aller Zu- und Abgangsleitungen,
einschl. aller Klein-, Klemm- und Befestigungsteile,

Montageort: Flure/WC; Höhe max. 3m
Montageart: mit Schrauben befestigen

Fabrikat: B.E.G. Brück Electronic GmbH
Typ: PD2N-KNXs-ST-DE
oder gleichwertig,
angebotenes Fabrikat: . . . . . . . . . . . . . . . . . . . . . . . . . .

angebotener Typ: . . . . . . . . . . . . . . . . . . . . . . . . . . . . .
  (vom Bieter einzutragen)
Menge: 3,000 St
Kostengruppen nach DIN 276 2018: 444
Kostengruppen nach DIN 276-1 2008: 444
Kostengruppen nach DIN 276-1 1981: 3.2.5.0.0

**1.3.4.11 Bewegungsmelder 360° weiß auf Putz**
wie vor jedoch Farbe Rahmen: weiß und mit auf Putz Gehäuse

Fabrikat: B.E.G. Brück Electronic GmbH
Typ: PD2N-KNXs-ST-DE + 93752 + 93762
oder gleichwertig,
angebotenes Fabrikat: . . . . . . . . . . . . . . . . . . . . . . . . . .

angebotener Typ: . . . . . . . . . . . . . . . . . . . . . . . . . . . . .
  (vom Bieter einzutragen)
Menge: 5,000 St
Kostengruppen nach DIN 276 2018: 444
Kostengruppen nach DIN 276-1 2008: 444
Kostengruppen nach DIN 276-1 1981: 3.2.5.0.0

**1.3.4.12 Touch-Panel**
Liefern, Montieren und Programmieren,

Tablet mit folgende Eigenschaften:
📱 Display & Design
Größe: 10,86 Zoll Diagonale (gerundete Ecken).
Typ: Liquid Retina Multi-Touch Display mit LED-Hintergrundbeleuchtung.
Auflösung: 2360 x 1640 Pixel bei 264 ppi.
Helligkeit: 500 Nits, unterstützt True Tone.
Stift-Support: Apple Pencil (USB-C) und Apple Pencil (1. Generation).
⚙️ Leistung & Speicher
Prozessor: A16 Chip (5-Core CPU, 4-Core GPU, 16-Core Neural Engine).
Speichergröße: 128 GB,
📸 Kameras & Video
Rückkamera: 12 MP Weitwinkel (ƒ/1.8 Blende, bis zu 4K-Video bei 60 fps).
Frontkamera: 12 MP Center Stage Kamera im Querformat (ƒ/2.4 Blende).
 Konnektivität, Akku & Anschlüsse
Anschluss: USB-C (unterstützt Aufladen, DisplayPort und USB 2.0).
Funktechnik: WLAN 6, Bluetooth 5.3 und optional 5G (Cellular-Modell).
SIM-Karte: Ausschließlich eSIM (keine physische SIM-Karte mehr möglich).
Batterielaufzeit: Bis zu 10 Stunden Surfen im Web über WLAN.
Sicherheit: Touch ID Sensor in der oberen Taste.
Farbe Silber

einschl. Programmierung gem. Vorgaben,
einschl. Anschluss aller Zu- und Abgangsleitungen,
einschl. aller Klein-, Klemm- und Befestigungsteile.

Fabrikat: Apple
Typ: iPad Wi-Fi 128 GB – Silber
oder gleichwertig,
angebotenes Fabrikat: . . . . . . . . . . . . . . . . . . . . . . . . . .

angebotener Typ: . . . . . . . . . . . . . . . . . . . . . . . . . . . . .
  (vom Bieter einzutragen)
Menge: 2,000 St
Kostengruppen nach DIN 276 2018: 444
Kostengruppen nach DIN 276-1 2008: 444
Kostengruppen nach DIN 276-1 1981: 3.2.5.0.0

**1.3.4.13 Halterung Touch-Panel**
Liefern, Montieren und Programmieren,

Wandhalterung, absperrbar,  passend für Pos. 1.3.4.12.
einschl. Netzteil für Stromversorgung,
einschl. Anschluss aller Zu- und Abgangsleitungen,
einschl. aller Klein-, Klemm- und Befestigungsteile.

Fabrikat: SmartThing
Typ: sDock Fix s42 silber + sCharge 12W USB-C(s24c)
oder gleichwertig,
angebotenes Fabrikat: . . . . . . . . . . . . . . . . . . . . . . . . . .

angebotener Typ: . . . . . . . . . . . . . . . . . . . . . . . . . . . . .
  (vom Bieter einzutragen)
Menge: 2,000 St
Kostengruppen nach DIN 276 2018: 444
Kostengruppen nach DIN 276-1 2008: 444
Kostengruppen nach DIN 276-1 1981: 3.2.5.0.0

##### Titel 1.3.5 KNX/EIB-Anlagen Inbetriebnahme

*Hinweis*
Die KNX-Anlage wird in Form der digitalen Datenbank mit allen Systemparametern an eine übergeordente Gebäudeleitechnik übergeben.
Hier erfolgt die Visualisierung über den Server der GLT-Anlage.

**1.3.5.1 Abklärung Schnittstellen**
*** Pauschalposition
Abklärung aller Schnittstellen zu anderen GLT-Systemen bzw. zu Systemen aus anderen Gewerken. Protokollierung
der Festlegungen sowie Vorlage bei dem Planungsbüro zur
Freigabe. Enthalten sind alle Nebenkosten wie
Fahrtzeiten, Besprechungszeiten, Nachbearbeitung,
Schriftverkehr und Dokumentation.
Menge: 1,000 Psch
Kostengruppen nach DIN 276 2018: 444
Kostengruppen nach DIN 276-1 2008: 444

**1.3.5.2 Lastenheft**
*** Pauschalposition
Erstellung des Lastenheftes zur Programmierung und Inbetriebnahme in Zusammenarbeit mit dem Planungsbüro oder dem Anwender. Festlegung und Dokumentation aller Leistungsmerkmalen sowie Entwurf der Bildschirm-Menues (für Touch-Panel) und Vorlage als Hardprint zur Freigabe.
Menge: 1,000 Psch
Kostengruppen nach DIN 276 2018: 444
Kostengruppen nach DIN 276-1 2008: 444

**1.3.5.3 KNX- Inbetriebnahme**
*** Pauschalposition
Inbetriebnehmen

des Bussystems einschließlich Kontrolle der zentralen und dezentralen Schalt- und Meldefunktionen in Zusammenarbeit mit der ausführenden Firma der GLT-Technik.
Der Umfang umfasst die vor beschriebenen Komponenten und die daraus resultierenden max. Datenpunkte.
Menge: 1,000 Psch
Kostengruppen nach DIN 276 2018: 444
Kostengruppen nach DIN 276-1 2008: 444
Kostengruppen nach DIN 276-1 2006: 444
Kostengruppen nach DIN 276-1 1981: 3.2.5.0.0

**1.3.5.4 EIB- Systemparameter**
Änderung eines Systemparametern nach der
Inbetriebnahme aufgrund von Auftraggeberwünschen
einschließlich Änderung der Dokumentation.
Menge: 30,000 St
Kostengruppen nach DIN 276 2018: 444
Kostengruppen nach DIN 276-1 2008: 444
Kostengruppen nach DIN 276-1 2006: 444
Kostengruppen nach DIN 276-1 1981: 3.2.5.0.0

**1.3.5.5 EIB- Dokumentation**
*** Pauschalposition
Erstellen

Dokumentation des EIB-Bussystems
mit Hilfe der ETS- Software.
beinhaltet:
- Lageplan der eingezeichneten EIB-Busgeräte
  und Linienverbindung
- Geräteliste mit den eingestellten Parametern
- Ansichtszeichnung der EIB-Busgeräte in den
  Verteilungen.

Übersichtlich abgeheftet in beschrifteten Ordern mit Inhaltsverzeichnis.
Menge: 1,000 Psch
Kostengruppen nach DIN 276 2018: 444
Kostengruppen nach DIN 276-1 2008: 444
Kostengruppen nach DIN 276-1 2006: 444
Kostengruppen nach DIN 276-1 1981: 3.2.5.0.0

##### Titel 1.3.6 Kabelkanäle und Rohre

*Hinweis*
In die Einheitspreise ist die Koordination mit den
anderen am Bau beteiligten Firmen und die
Erstellung von Montageplänen einzukalkulieren.
Die PVC-Installationskanäle müssen der VDE
entsprechen und das VDE-Zeichen tragen. Die Installation
kann nur abgenommen werden, wenn Formteile verwendet
werden.

*Hinweis*
Zu den Kabelkanalsystemen gehören die
erforderlichen Befestigungswinkel, Klemmwinkel, Spreizdübel,
Schrauben mit Zubehör, Distanzstücke, Trägerklauen,
Ankerbolzen, Verbindungsstücke, Klemmstücke,
Klemmschellen, Wandbügel, Trägerlaschen, Schutzkappen,
Eckteile, Anschlussstücke, Auflagewinkel,
Überschubhülsen und -schmiegen, Gelenkstücke, Auflager,
Anschlusslaschen,Abstandslaschen, Halterkupplungen, Leiterhalter und sonstige Kleinteile.

*Hinweis*
Fabrikat der Planung: Hager Nr. 100041485
anzufragen bei Thomas Ehrich
Hager Vertriebsgesellschaft mbH & Co. KG
Laubanger 21
96052 Bamberg
E-Mail: bamberg@hager.de Tel.: 0951/96513-2951

**1.3.6.1 Kabelzugschacht 550x550**
Liefern und Montieren,

Kabelzugschacht mit Grundkörper aus Kunststoff mit folgenden Eigenschaften:

Der Kunststoffschacht muss dauerhaft den vertikalen und horizontalen Belastungen standhalten, welche auf die Abdeckung einwirken, oder sich im Umfeld des Schachtes aus dem Anwendungsfall gemäß DIN EN 124  D 400 ergeben.
Der Schachtkorpus muss aus modifiziertem Polycarbonat (PC) oder gleichwertigem Material bestehen, dieses muss für den vorgesehenen Verwendungszweck geeignet sein.
Der Schacht muss modular aufbaubar sein.
Der Kunststoff muss zertifiziert grundwasserverträglich sein.
Die UV-Stabilität des Kunststoffes nach DIN EN ISO 4892-2:2009-11 ist nachzuweisen.
Der Einbau muss nach anerkannten Regeln der Technik möglichsein. (z.B. Temperaturbeständigkeit des Systems beim Asphaltieren nach ZTV A-StB 12)
Eine formschlüssige Verbindung der Rahmen muss ein Lösen der Rahmen beim Verdichten oder Ausrichten verhindern.
Für das Überbauen von vorhandenen Rohrtrassen, müssen statisch und bauartbedingt geeignete Schacht-Rahmenelemente verwendet werden, welche auch bauseits in das System integrierbar sind.
Schacht bestehend aus Kompaktrahmen, die Einführung von Rohren oder Versorgungsleitungen muss an definierten Sollbruchstellen erfolgen können.
Rohreinführungen je Stirnseite:  3 x DN 110 mm(pro Rahmen)
Rohreinführungen Längsseite:  3 x DN 110 mm (pro Rahmen)
mit systembezogenem Zubehör und modular erweiterbar.
Zusätzliche Traversen, welche die Zugänglichkeit und Nutzung des Schachtes durch Verringerung der lichten Weite einschränken, sind nicht zulässig.
Bei Arbeiten am Schacht dürfen keine Umwelt- und Gesundheitsschädigende Stoffe freigesetzt werden.
Für Stahlteile ist ein Überzug nach DIN ISO 1461-t Zn  gefordert. Eine galvanische Verzinkung ist nicht zulässig.
Aus Gründen der Nachhaltigkeit dürfen nur Materialien im Schachtkörper Verwendung finden, welche dem bestmöglichen Grundsatz der Abfallvermeidung und Abfallbewirtschaftung nach §6 KrWG entsprechen.
Schachtabmessungen:

- Schachthöhe: ca. 650 mm (Außenmaß)
- Länge: ca. 550 mm (lichtens Maß)
- Breite:  ca. 550 mm (lichtens Maß)

Schachtabdeckung:

- Stahl auspflasterbar
- Prüfklasse: D 400
- Mit Verschraubung: Sechskant
- Die Schachtabdeckung muss der DIN EN 124 entsprechen
- Der Riegel muss gegen unbeabsichtigte Entriegelung
  gesichert sein und darf sich nicht durch Vibration lösen
Der Riegelmechanismus muss vor Schmutz geschützt sein.

Zusammenstellung:
1 700882200E Deckel Auspflasterbar D400 auspflasterbare Höhe: 45mm
2 062880382E Kopfrahmen 15 mm
3 700882220E Stahlrahmen f. Auspflasterbar
4 062880053E Rahmen 220 mm 3xØ110 3xØ110
5 062880053E Rahmen 220 mm 3xØ110 3xØ110
6 062880054E Bodenplatte

einschl. Vorbereitung des Untergrundes gem. Montage- anleitung ; einschl. allen erf. Zubehör, Klein- und Befestigungsteilen

Montageort: gem. Planung
Montageart: nach Montageanleitung Hersteller.

Fabrikat: Langmatz
Typ: QualityBox PC EK288 Ausbau siehe Beschreibung oder Konfigurationscode RT7PF54UU8
oder gleichwertig.
angebotenes Fabrikat: . . . . . . . . . . . . . . . . . . . . . . . . . .

angebotener Typ: . . . . . . . . . . . . . . . . . . . . . . . . . . . . .
  (vom Bieter einzutragen)
Menge: 1,000 St
Kostengruppen nach DIN 276 2018: 444
Kostengruppen nach DIN 276-1 2008: 546

**1.3.6.2 Kabelschutzrohr DN110**
Liefern und Montieren,

Biegsames Kabelschutzrohr Größe DN 110,
aus PE-HD, halogenfrei, in Verbundbauweise, außen gewellt mit Innenhaut, schwarz, nicht flammwidrig, hohe Druck- und Schlagfestigkeit, mit einseitig aufgesteckter Doppelsteckmuffe (sanddicht) und Einzugsschnur, Temperaturbeständigkeit -20°C bis +80°C.

einschl. Abdichten nach Einführung Zugschacht mit Brunnenschaum, einschl.Stahl-Zugdraht,
Teillängen nach Erfordernis, Verlegung im Sandbett, einschl. Trassenwarnband.

Fabrikat: Fränkische Rohrwerke
Typ: Kabuflex R plus Typ 450 DN110, 19210110
oder gleichwertig.
angebotenes Fabrikat: . . . . . . . . . . . . . . . . . . . . . . . . . .

angebotener Typ: . . . . . . . . . . . . . . . . . . . . . . . . . . . . .
  (vom Bieter einzutragen)
Menge: 140,000 m
Kostengruppen nach DIN 276 2018: 444
Kostengruppen nach DIN 276-1 2008: 546
Kostengruppen nach DIN 276-1 2006: 546
Kostengruppen nach DIN 276-1 1981: 5.3.5.0.0

**1.3.6.3 Kabelschutzrohr DN50**
Liefern und Montieren,

Biegsames Kabelschutzrohr Größe DN 110,
aus PE-HD, halogenfrei, in Verbundbauweise, außen gewellt mit Innenhaut, schwarz, nicht flammwidrig, hohe Druck- und Schlagfestigkeit, mit einseitig aufgesteckter Doppelsteckmuffe (sanddicht) und Einzugsschnur, Temperaturbeständigkeit -20°C bis +80°C.

einschl. Abdichten nach Einführung Zugschacht mit Brunnenschaum, einschl.Stahl-Zugdraht,
Teillängen nach Erfordernis, Verlegung im Sandbett, einschl. Trassenwarnband.

Fabrikat: Fränkische Rohrwerke
Typ: Kabuflex R plus Typ 450 DN110, 19210110
oder gleichwertig.
angebotenes Fabrikat: . . . . . . . . . . . . . . . . . . . . . . . . . .

angebotener Typ: . . . . . . . . . . . . . . . . . . . . . . . . . . . . .
  (vom Bieter einzutragen)
Menge: 25,000 m
Kostengruppen nach DIN 276 2018: 444
Kostengruppen nach DIN 276-1 2008: 546
Kostengruppen nach DIN 276-1 2006: 546
Kostengruppen nach DIN 276-1 1981: 5.3.5.0.0

**1.3.6.4 Abdichtung Wand**
Liefern und Montieren,

Abdichtset für gewellte Rohre

Geschlossene Ringraumdichtung zur Abdichtung von neu zu installierenden gewellten Medienrohren/Schutzrohren in Kernbohrungen oder Futterrohren.
Maße: Dichtbreite: 40, 60 oder 80 mm (abhängig vom Wellrohr)
Werkstoff: alle Metallteile: Edelstahl V2A (AISI 304L); Gummidichtung: EPDM; Isoring: Styrodur (EPS)
Lastfall: Aufstauendes Sickerwasser; Druckwasser; WU-Beton Beanspruchungsklasse 1
FHRK-Standard: 40
Dichtheit: gas- und wasserdicht
Futterrohr/Kernbohrung Øi (mm): 200
Nennweite (mm): 110
Eigenschaften: patentierte Clipringtechnologie sorgt für einen gleichmäßigen Anpressdruck und verhindert Deformierungen; optische und fühlbare Montagesicherheit durch eingebaute Kontrollöffnung

einschl. allen erf. Zubehör, Klein- und Befestigungsteilen.

Montageort: Außenwand Mauerwerk,
Montageart: in Kernbohrung im Zuge der Leerohrverlegung einbauen

Fabrikat: Hauff-Technik
Typ: ADS 200/110
oder gleichwertig,

angebotenes Fabrikat: . . . . . . . . . . . . . . . . . . . . . . . . . .

angebotener Typ: . . . . . . . . . . . . . . . . . . . . . . . . . . . . .
  (vom Bieter einzutragen)
Menge: 4,000 St
Kostengruppen nach DIN 276 2018: 444
Kostengruppen nach DIN 276-1 2008: 444
Kostengruppen nach DIN 276-1 2006: 444
Kostengruppen nach DIN 276-1 1981: 3.2.5.0.0

**1.3.6.5 Kernbohrung 200 mm**
Erstellen

Kernbohrung, erschütterungsfrei,
D: 200 mm, WU-Stahlbetonwand

Montageort: gem. Angabe Bauleitung,
Montageart: nach den anerkannten Regeln der Technik,

einschl. Abdeckung und Schutz umliegender Bauteile,
einschl. Entsorgen Bauschutt,
einschl. allen erf. Zubehörs.
Menge: 2,000 m
Kostengruppen nach DIN 276 2018: 444
Kostengruppen nach DIN 276-1 2008: 499
Kostengruppen nach DIN 276-1 2006: 498
Kostengruppen nach DIN 276-1 1981: 3.2.9.0.0

**1.3.6.6 Schalldämmung**
Liefern und Montieren,

Schallbarriere zur Schalldämung in Wanddurchbrüchen nach DIN 4102. Dämpfung ca. 40db, nicht brennbar, Baustoffklasse A1, nicht als Brandschottung verwenden.
Größe Wandöffnung bis max. siehe folgende Brüstungskanäle
Menge: 1,000 St
Kostengruppen nach DIN 276 2018: 444
Kostengruppen nach DIN 276-1 2008: 444
Kostengruppen nach DIN 276-1 2006: 444
Kostengruppen nach DIN 276-1 1981: 3.2.5.0.0

**1.3.6.7 Brüstungskanal 130/68**
Liefern, Montieren und Anschließen,

Kanal zum Elektro-Installationskanal-System Brüstungskanal aus Kunststoff nach DIN EN 50085-1 als Geräteeinbaukanal mit Oberteilbreite 80 mm, abnehmbare Seitenoberteile zur einfachen und schnellen Leitungsverlegung sowie Nachbelegung. Systemträger zur Teilung des Grundprofils in drei separate Bereiche: zwei getrennte Leitungsführungskammern sowie einen Geräteeinbaubereich.

Mit Bodenlochung (allseitiger Bohrtolleranzausgleich) zur direkten Wandmontage und zusätzlicher Rechtecklochung zur werkzeuglosen Befestigung des Kanals mittels Clip-Technik auf Konsolen. Mit frontrastendem, werkzeuglosem Geräteeinbau zur Befestigung von Geräten und Geräteeinbaudosen mit Schnellbefestigung. Zusätzliches C-Profil als Geräteeinbaumöglichkeit. Kupplungen zur einfachen und passgenauen Kanalmontage, Trennwände und Leitungsrückhalteklammern als Zubehör erhältlich.

einschl. Anschluss aller Zu- und Abgangsleitungen,
einschl. aller Klein-, Klemm- und Befestigungsteile,

Montageort: an Betonbrüstung schrauben
Montageart: mit Schrauben gem. Detail befestigen

Fabrikat: HAGER,
Typ:  BRN6513019016+BR08029016
oder gleichwertig,
angebotenes Fabrikat: . . . . . . . . . . . . . . . . . . . . . . . . . .

angebotener Typ: . . . . . . . . . . . . . . . . . . . . . . . . . . . . .
  (vom Bieter einzutragen)
Menge: 150,000 m
Kostengruppen nach DIN 276 2018: 444
Kostengruppen nach DIN 276-1 2008: 444

**1.3.6.8 Brüstungskanal 170/68**
wie vor jedoch in 170/68

Montageort: an Betonbrüstung schrauben
Montageart: mit Schrauben gem. Detail befestigen

Fabrikat: HAGER,
Typ:  BRN6517019016+BR08029016
oder gleichwertig,
angebotenes Fabrikat: . . . . . . . . . . . . . . . . . . . . . . . . . .

angebotener Typ: . . . . . . . . . . . . . . . . . . . . . . . . . . . . .
  (vom Bieter einzutragen)
Menge: 10,000 m
Kostengruppen nach DIN 276 2018: 444
Kostengruppen nach DIN 276-1 2008: 444

**1.3.6.9 Brüstungskanaldosen 1fach**
Liefern, Montieren und Anschließen,

Geräteeinbaudose für Brüstungskanal mit Frontrastender Gerätemontage, modular anreihbar, erhöhte Einbautiefe zum bündigen Abschluss mit dem Oberteil des Brüstungskanals, vertikaler und horizontaler Geräteeinbau möglich. Gerätehalteschrauben in Schnellgewindeausführung. Fixieren und leichtes Umpositionieren durch werkzeuglose mechanische Verriegelung im Brüstungskanal möglich.
Zur Aufnahme von Installationsgeräten bis 250 V / 16 A mit Tragringen und Befestigungsspur 60 mm.
Zur Verwendung mit Rahmen handelsüblicher Installationsschalterprogramme.

einschl. Anschluss aller Zu- und Abgangsleitungen,
einschl. aller Klein-, Klemm- und Befestigungsteile,

Montageort: in Brüstungskanal einbauen
Montageart: mit Schrauben gem. Detail befestigen

Fabrikat: HAGER,
Typ:  G2850
oder gleichwertig,
angebotenes Fabrikat: . . . . . . . . . . . . . . . . . . . . . . . . . .

angebotener Typ: . . . . . . . . . . . . . . . . . . . . . . . . . . . . .
  (vom Bieter einzutragen)
Menge: 136,000 St
Kostengruppen nach DIN 276 2018: 444
Kostengruppen nach DIN 276-1 2008: 444

**1.3.6.10 Brüstungskanaldosen 2fach**
Liefern, Montieren und Anschließen,

Geräteeinbaudose für Brüstungskanal mit Frontrastender Gerätemontage, modular anreihbar, erhöhte Einbautiefe zum bündigen Abschluss mit dem Oberteil des Brüstungskanals, vertikaler und horizontaler Geräteeinbau möglich. Gerätehalteschrauben in Schnellgewindeausführung. Fixieren und leichtes Umpositionieren durch werkzeuglose mechanische Verriegelung im Brüstungskanal möglich.
Zur Aufnahme von Installationsgeräten bis 250 V / 16 A mit Tragringen und Befestigungsspur 60 mm.
Zur Verwendung mit Rahmen handelsüblicher Installationsschalterprogramme.

einschl. Anschluss aller Zu- und Abgangsleitungen,
einschl. aller Klein-, Klemm- und Befestigungsteile,

Montageort: in Brüstungskanal einbauen
Montageart: mit Schrauben gem. Detail befestigen

Fabrikat: HAGER,
Typ:  G2850
oder gleichwertig,
angebotenes Fabrikat: . . . . . . . . . . . . . . . . . . . . . . . . . .

angebotener Typ: . . . . . . . . . . . . . . . . . . . . . . . . . . . . .
  (vom Bieter einzutragen)
Menge: 5,000 St
Kostengruppen nach DIN 276 2018: 444
Kostengruppen nach DIN 276-1 2008: 444

**1.3.6.11 Deckenanschlusssäule**
Liefern, Montieren und Anschließen,

Elektro-Installationskanal-System Deckenanschlusssäule aus Aluminium mit Spannmechanismus zur Deckenanbindung als Geräteeinbausystem zum Einbau von Geräteeinbau-Komponenten. Bestehend aus rechteckigem Grundprofil leicht gewölbt, Oberteil 80 mm, 1- oder 2-zweiseitig, Trennwand, Deckenkaschierung, Spannmechanismus mit Schnellbefestigung aus verzinktem Stahl, vormontierte Libelle zur Ausrichtung und Erdungszubehör zur elektrischen Verbindung Grundprofil/Oberteil. Deckenanschlusssäule zum Einbau von Einbaugeräten in frontrastender Befestigungstechnik. Alle Einbaugeräte/Einsätze sind mit Abdeckungen, Rahmen oder schnittkaschierenden/anreihbaren Blenden mit/ohne Kennzeichnungsschild zu montieren.

Hinweise: Erdungsmaßnahmen sind fachgerecht auszuführen. Angegebene Länge entspricht der Säulenprofillänge.

Tiefe: 130 mm
Breite: 98 mm
Montagehöhe: 2,4 - 2,8 m
Höhenausgleich: 300 mm
Lichter innerer Querschnitt: 10800 - 10800 mm²
Säulenform: Rechteckig
Oberteil Breite: 80 mm
Anzahl der einsetzbaren Oberteile: 2
Einstellbar: Ja
Ortsveränderlich: Nein
Kabeleinführungsposition: Oben
Geeignet für Deckenmontage: Ja
Geeignet für Bodenmontage: Ja
Werkstoff: Aluminium
Oberfläche: Lackiert
Halogenfrei: Nein
Farbe: Verkehrsweiß
RAL Nummer: 9016

Einbauten:
- Bodenplatte Gusseisen DAFF220009011
- 2x Steckdose 1f. + USB C/C GS17019011
- 4x Blende 2fach Std OT80mm vw GB080209016
- 2x Steckdose 2fach Frontraste. GS20019011
- 1x Einbauset DAten 2 RJ435 Type 10 front vw GSETDM1029016

einschl. Anschluss aller Zu- und Abgangsleitungen,
einschl. aller Klein-, Klemm- und Befestigungsteile,

Montageort: in Raum einbauen
Montageart: befestigen gem Herstellervorgaben

Fabrikat: HAGER,
Typ:  DAS28025009016 mit Einbauten s.o.
oder gleichwertig,
angebotenes Fabrikat: . . . . . . . . . . . . . . . . . . . . . . . . . .

angebotener Typ: . . . . . . . . . . . . . . . . . . . . . . . . . . . . .
  (vom Bieter einzutragen)
Menge: 2,000 St
Kostengruppen nach DIN 276 2018: 444
Kostengruppen nach DIN 276-1 2008: 444

**1.3.6.12 PVC-Kanal 15/15**
Liefern und Montieren,

Kabelkanal mit Abdeckung aus PVC,
Farbe reinweiß, b/h= ca. 15/15 mm,

Montageort: gem. Planung
Montageart: auf Putz, mit Schrauben befestigen

einschl. allen erf. Form- und Endstücken, Zubehör,
Klein- und Befestigungsteilen.
Menge: 10,000 m
Kostengruppen nach DIN 276 2018: 444
Kostengruppen nach DIN 276-1 2008: 444

**1.3.6.13 PVC-Kanal 20/30**
wie vor jedoch ca. 20/30 mm
Menge: 10,000 m
Kostengruppen nach DIN 276 2018: 444
Kostengruppen nach DIN 276-1 2008: 444
Kostengruppen nach DIN 276-1 1981: 3.2.5.0.0

**1.3.6.14 PVC-Kanal 40/40**
wie vor jedoch ca. 40/40 mm
Menge: 10,000 m
Kostengruppen nach DIN 276 2018: 444
Kostengruppen nach DIN 276-1 2008: 444
Kostengruppen nach DIN 276-1 1981: 3.2.5.0.0

**1.3.6.15 PVC-Kanal 60/40**
Liefern und Montieren,

Kabelkanal mit Abdeckung aus PVC, mit
Trennsteg nach Erfordernis, Farbe reinweiß,

b/h= ca. 60/40 mm,

Montageort: versch., gem. Angabe Bauleitung,
Montageart: auf Putz mit Scvhrauben befestigen

einschl. allen erf. Form- und Endstücken, Zubehör,
Klein- und Befestigungsteilen.
Menge: 20,000 m
Kostengruppen nach DIN 276 2018: 444
Kostengruppen nach DIN 276-1 2008: 444
Kostengruppen nach DIN 276-1 1981: 3.2.5.0.0

**1.3.6.16 PVC-Kanal 110/60**
wie vor jedoch ca.110/60 mm
Menge: 10,000 m
Kostengruppen nach DIN 276 2018: 444
Kostengruppen nach DIN 276-1 2008: 444
Kostengruppen nach DIN 276-1 1981: 3.2.5.0.0

**1.3.6.17 PVC-Kanal 150/60**
wie vor jedoch ca.150/60 mm
Menge: 10,000 m
Kostengruppen nach DIN 276 2018: 444
Kostengruppen nach DIN 276-1 2008: 444
Kostengruppen nach DIN 276-1 1981: 3.2.5.0.0

**1.3.6.18 PVC-Kanal 230/60**
wie vor jedoch ca.230/60 mm
Menge: 10,000 m
Kostengruppen nach DIN 276 2018: 444
Kostengruppen nach DIN 276-1 2008: 444
Kostengruppen nach DIN 276-1 1981: 3.2.5.0.0

**1.3.6.19 Stahlblech-Kanal 60/60**
Liefern und Montieren,

Kabelkanal mit Abdeckung aus Stahlblech verzinkt,
mit Trennsteg nach Erfordernis,
b/h: ca. 60/60 mm,

Montageort: gem. Planung
Montageart: auf Putz,

einschl. allen erf. Form- und Endstücken, Zubehör,
Klein- und Befestigungsteilen, die Kanäle sind im
Bereich von Kabelabgängen mit einem Kantenschutz zu
versehen, alle leitfähigen Teile sind mit
Erdungsleitungen und Erdungskrallen in den
Potentialausgleich einzubeziehen.
Menge: 10,000 m
Kostengruppen nach DIN 276 2018: 444
Kostengruppen nach DIN 276-1 2008: 444
Kostengruppen nach DIN 276-1 2006: 444

**1.3.6.20 Stahlblech-Kanal 100/60**
wie vor jedoch b/h: ca. 100/60 mm.
Menge: 20,000 m
Kostengruppen nach DIN 276 2018: 444
Kostengruppen nach DIN 276-1 2008: 444
Kostengruppen nach DIN 276-1 2006: 444

**1.3.6.21 PVC - Steckrohr Nenngröße 20**
Liefern und Montieren,

Kunststoffpanzer- Steckrohr, starr, nach DIN EN 50086 und
VDE 0605, Klassifizierung: 3321,
Nenngröße 20,
Außendurchmesser D: 20 mm,
Schnittflächen innen und außen entgratet,
Teillängen nach Erf.,

Montageort: versch.,
Montageart: auf Putz, Befestigung mittels Klemmschellen
aus Kunststoff, maximaler Schellenabstand 40 cm,

Rohre sind bündig an Installationsgeräte heranzuführen,
einschl. allen erf. Steck- Endtüllen, Muffen, Zubehör,
Kunststoff- Klemmschellen entsprechender Größe, Klein-
und Befestigungsteilen.
Menge: 200,000 m
Kostengruppen nach DIN 276 2018: 444
Kostengruppen nach DIN 276-1 2008: 444
Kostengruppen nach DIN 276-1 2006: 444
Kostengruppen nach DIN 276-1 1981: 3.2.5.0.0

**1.3.6.22 PVC - Steckrohr Nenngröße 25**
Liefern und Montieren,

Kunststoffpanzer- Steckrohr, starr, nach DIN EN 50086 und
VDE 0605, Klassifizierung: 3321,
Nenngröße 25,
Außendurchmesser D: 25 mm,
Schnittflächen innen und außen entgratet,
Teillängen nach Erf.,

Montageort: versch.,
Montageart: auf Putz, Befestigung mittels Klemmschellen
aus Kunststoff, maximaler Schellenabstand 40 cm,

Rohre sind bündig an Installationsgeräte heranzuführen,
einschl. allen erf. Steck- Endtüllen, Muffen, Zubehör,
Kunststoff- Klemmschellen entsprechender Größe, Klein-
und Befestigungsteilen.
Menge: 200,000 m
Kostengruppen nach DIN 276 2018: 444
Kostengruppen nach DIN 276-1 2008: 444
Kostengruppen nach DIN 276-1 2006: 444
Kostengruppen nach DIN 276-1 1981: 3.2.5.0.0

**1.3.6.23 Alu Steck 16 verlegen geschlossen**
Liefern und Montieren

Elektroinstallationsrohr DIN EN 61386-21, Maße DIN EN
60423, nicht flammenausbreitend, aus Aluminium,
einwandig, glatt, starr, Außendurchmesser 16 mm,
Klassifizierungscode 4456, Druckfestigkeit schwer,
Schlagfestigkeit schwer, Dauergebrauchs- und
Installationstemperatur min. -45°C max. +250°C,

Montageort: gem. Planung
Montageart: verlegen geschlossen, auf Putz. Befestigung mittels Alu-Klemmschellen, maximaler Schellenabstand 40 cm,

Rohre sind bündig an Installationsgeräte heranzuführen,
einschl. allen erf. Steck- Endtüllen, Muffen, Zubehör,
Klemmschellen entsprechender Größe, Klein-
und Befestigungsteilen.
Menge: 50,000 m
Kostengruppen nach DIN 276 2018: 444
Kostengruppen nach DIN 276-1 2008: 444
Kostengruppen nach DIN 276-1 2006: 444

**1.3.6.24 Alu Steck 20 verlegen geschlossen**
wie vor jedoch Außendurchmesser 20 mm.
Menge: 100,000 m
Kostengruppen nach DIN 276 2018: 444
Kostengruppen nach DIN 276-1 2008: 444
Kostengruppen nach DIN 276-1 2006: 444

**1.3.6.25 Alu Steck 25 verlegen geschlossen**
wie vor jedoch Außendurchmesser 25 mm.
Menge: 1100,000 m
Kostengruppen nach DIN 276 2018: 444
Kostengruppen nach DIN 276-1 2008: 444
Kostengruppen nach DIN 276-1 2006: 444

**1.3.6.26 Alu Steck 32 verlegen geschlossen**
wie vor jedoch Außendurchmesser 32 mm.
Menge: 50,000 m
Kostengruppen nach DIN 276 2018: 444
Kostengruppen nach DIN 276-1 2008: 444
Kostengruppen nach DIN 276-1 2006: 444

##### Titel 1.3.7 Hauseinführungen

**1.3.7.1 Hauseinführung 1-24 mm, 1-fach**
Liefern und Montieren,

Dichtungseinsatz zum Einbau in Kernbohrung und
Futterrohr, dicht gegen drückendes Wasser,
Dichtung einseitig für 1 Medienrohr/Kabel mit 1-24 mm
Aussendurchmesser, Kernbohrungs-/Futterrohrinnen-
durchmesser 94mm(Kabuflex R 110). Dichtungseinsatz als nichtgeteilte Dichtung, doppelt dichtend,
- asymmetrisch profilierte Stahlringe: ggv (galvanisch verzinkt,
  gelbchromatiert und versiegelt)
- 2 x 27 mm Dichtung: temperaturbeständig von -40 bis +
  140 Grad C
- 3 mm starker orangefarbener Mittelring aus EPDM
  wahlweise:
- Perbunan (kraftstoffbeständig)
- Silikon (hochtemperaturbeständig bis 250 Grad C,
- chemikalienbeständig,
- gasdicht

Die Kernbohrungswandung ist vor dem Einsetzen
des Dichtungseinsatzes zu konservieren!
einschl. Konservierungsmittel,
einschl. allen erf. Zubehör, Klein- und Befestigungsteilen.

Montageort: KG, Außenwand
Montageart: in Kernbohrung.
Menge: 1,000 St
Kostengruppen nach DIN 276 2018: 444
Kostengruppen nach DIN 276-1 2008: 444
Kostengruppen nach DIN 276-1 2006: 444
Kostengruppen nach DIN 276-1 1981: 3.2.5.0.0

**1.3.7.2 Hauseinführung 4-26 mm, 4-fach**
Liefern und Montieren,

Geteilter Dichtungseinsatz zum Einbau in Kernbohrung und
Futterrohr,dicht gegen drückendes Wasser,
Dichtung einseitig für 4 Medienrohr/Kabel mit 4-26 mm
Aussendurchmesser, Kernbohrungs-/Futterrohrinnen-
durchmesser 94mm(Kabuflex R 110. Dichtungseinsatz als geteilte Dichtung, doppelt dichtend,
- asymmetrisch profilierte Stahlringe: ggv (galvanisch verzinkt, gelbchromatiert und versiegelt)
- 2 x 27 mm Dichtung: temperaturbeständig von -40 bis +
  140 Grad C
- 3 mm starker orangefarbener Mittelring aus EPDM
  wahlweise:
- Perbunan (kraftstoffbeständig)
- Silikon (hochtemperaturbeständig bis 250 Grad C,
- chemikalienbeständig,
- gasdicht

Die Kernbohrungswandung ist vor dem Einsetzen
des Dichtungseinsatzes zu konservieren!
einschl. Konservierungsmittel,
einschl. allen erf. Zubehör, Klein- und Befestigungsteilen.

Montageort: UG1, Außenwand
Montageart: in Kernbohrung.
Menge: 2,000 St
Kostengruppen nach DIN 276 2018: 444
Kostengruppen nach DIN 276-1 2008: 444
Kostengruppen nach DIN 276-1 2006: 444
Kostengruppen nach DIN 276-1 1981: 3.2.5.0.0

##### Titel 1.3.8 Verlegesysteme

**1.3.8.1 Kabelleiter 200**
Liefern und Montieren,

Steigetrasse, für Wandmontage, bestehend aus
ungelochten Seitenholmen mit Endlochung und
eingenieteten C-Profilen mit 16 mm Schlitzweite,
sendzimirverzinkt nach DIN EN 10142,
Sprossenabstand: 300 mm
b/h: ca. 200/60mm,
einschl. allen erf. Systemzubehör wie Rinnenverbinder, Reduzierstücke,Endstücke, Befestigungswinkel, Schrauben und Muttern, einschl. aller Klein- und Befestigungsteile.
Alle leitfähigen Teile sind mit Erdungsleitungen und Erdungskrallen in den Potentialausgleich nach DIN VDE 0100 und FTZ 731 TV 1 einzubeziehen.

Montageort: gem. Planung
Montageart: auf Putz mit Schrauben befestigen.
Menge: 5,000 m
Kostengruppen nach DIN 276 2018: 444
Kostengruppen nach DIN 276-1 2008: 444
Kostengruppen nach DIN 276-1 2006: 444
Kostengruppen nach DIN 276-1 1981: 3.2.5.0.0

**1.3.8.2 Kabelleiter 400**
wie vor jedoch b/h=400/60 mm.
Menge: 10,000 m
Kostengruppen nach DIN 276 2018: 444
Kostengruppen nach DIN 276-1 2008: 444
Kostengruppen nach DIN 276-1 1981: 3.2.5.0.0

**1.3.8.3 Profilschiene 900 mm**
Liefern und Montieren,

Profilschiene aus Stahl, feuerverzinkt, gelocht mit Schlitzweite 16 mm, Länge 900 mm, Abmessungen b/h= ca. 30x15 mm,
einschl. aller Klein- und Befestigungsteile.

Montageort: gem. Planung
Montageart: auf Putz mit Schrauben befestigen,
Menge: 40,000 St
Kostengruppen nach DIN 276 2018: 444
Kostengruppen nach DIN 276-1 2008: 444
Kostengruppen nach DIN 276-1 1981: 3.2.5.0.0

**1.3.8.4 Bügelschellen NW 16-22**
Liefern und Montieren,

Bügelschellen aus Stahl, verzinkt, mit Gegenwanne für Kabelleiter Pos. 1.3.8.1. und Pos. 1.3.8.3.

Größe: NW 16-22 mm
Menge: 30,000 St
Kostengruppen nach DIN 276 2018: 444
Kostengruppen nach DIN 276-1 2008: 444

**1.3.8.5 Bügelschellen NW 22-28**
wie vor jedoch Größe: NW 22-28 mm.
Menge: 30,000 St
Kostengruppen nach DIN 276 2018: 444
Kostengruppen nach DIN 276-1 2008: 444

**1.3.8.6 Bügelschellen NW 28-34**
wie vor jedoch Größe: NW 28-34 mm.
Menge: 30,000 St
Kostengruppen nach DIN 276 2018: 444
Kostengruppen nach DIN 276-1 2008: 444

**1.3.8.7 Bügelschellen NW 34-40**
wie vor jedoch Größe: NW 34-40 mm.
Menge: 30,000 St
Kostengruppen nach DIN 276 2018: 444
Kostengruppen nach DIN 276-1 2008: 444

**1.3.8.8 Bügelschellen NW 40-46**
wie vor jedoch Größe: NW 40-46 mm.
Menge: 30,000 St
Kostengruppen nach DIN 276 2018: 444
Kostengruppen nach DIN 276-1 2008: 444

**1.3.8.9 Gitterrinne 200/100**
Liefern und Montieren,

Gitterrinne aus punktgeschweißten Stahldrähten, mit angeformter Verbindungsmuffe zur schraubenlosen Schnellverbindung von Gitterrinnen, zur Verlegung leichter Leitungen wie z.B. IT-, Telefon- und Beleuchtungsverkabelung, geeignet für den Einsatz
in Zwischendecken und Hohlraumböden.
Potentialausgleich ohne Schraubverbindung oder
zusätzliche Bauteile. Erhöhter Lochanteil nach VdS-
Richtlinie und zur verbesserten Kabelbelüftung.

Korrosionsschutz: feuerverzinkt nach DIN 267, Teil10
Seitenhöhe: 105 mm
Breite: 200 mm
Draht-Durchmesser: 4,8 mm
Maschenweite: 50 x 100 mm
Tragfähigkeit: 0,5 kN/m bei Stützabstand 1,5m
einschl. Trennsteg nach Erf., einschl. allen erf.
Systemzubehör wie Verbinder, Reduzierstücke,
Endstücke, Schrauben und Muttern usw., einschl. aller
Klein- und Befestigungsteile, die Rinnen sind im
Bereich von Kabelabgängen mit einem Kantenschutz zu
versehen, alle leitfähigen Teile sind mit
Erdungsleitungen und Erdungskrallen in den
Potentialausgleich nach DIN VDE 0100 und FTZ 731 TV 1
einzubeziehen.

Montageort: gem. Planung,
Montageart: an Abhängeinheit oder Wandausleger, mit
Schrauben befestigen.
Menge: 180,000 m
Kostengruppen nach DIN 276 2018: 444
Kostengruppen nach DIN 276-1 2008: 444
Kostengruppen nach DIN 276-1 2006: 444
Kostengruppen nach DIN 276-1 1981: 3.2.5.0.0

**1.3.8.10 Kabelrinne 400/60**
Liefern und Montieren,

Kabelrinne gelocht, aus Stahlblech, bandverzinkt nach
DIN 17162, Schnittflächen kaltverzinkt,
Materialstärke 1,5 mm, b/h: ca. 400/60mm,
einschl. Trennsteg nach Erf., einschl. allen erf.
Systemzubehör wie Rinnenverbinder, Reduzierstücke,
Endstücke, Schrauben und Muttern usw., einschl. aller
Klein- und Befestigungsteile, die Rinnen sind im
Bereich von Kabelabgängen mit einem Kantenschutz zu
versehen, alle leitfähigen Teile sind mit
Erdungsleitungen und Erdungskrallen in den
Potentialausgleich nach DIN VDE 0100 und FTZ 731 TV 1
einzubeziehen.

Montageort: gem. Planung,
Montageart: an Abhängeinheit oder Wandausleger, mit
Schrauben befestigen.
Menge: 50,000 m
Kostengruppen nach DIN 276 2018: 444
Kostengruppen nach DIN 276-1 2008: 444
Kostengruppen nach DIN 276-1 2006: 444
Kostengruppen nach DIN 276-1 1981: 3.2.5.0.0

**1.3.8.11 Kabelrinne 300/60**
Liefern und Montieren,

Kabelrinne gelocht, aus Stahlblech, bandverzinkt nach
DIN 17162, Schnittflächen kaltverzinkt,
Materialstärke 1,5 mm,
b/h: ca. 300/60mm,
einschl. Trennsteg nach Erf., einschl. allen erf.
Systemzubehör wie Rinnenverbinder, Reduzierstücke,
Endstücke, Schrauben und Muttern usw., einschl. aller
Klein- und Befestigungsteile, die Rinnen sind im
Bereich von Kabelabgängen mit einem Kantenschutz zu
versehen, alle leitfähigen Teile sind mit
Erdungsleitungen und Erdungskrallen in den
Potentialausgleich nach DIN VDE 0100 und FTZ 731 TV 1
einzubeziehen.

Montageort: gem. Planung,
Montageart: an Abhängeinheit oder Wandausleger, mit
Schrauben befestigen.
Menge: 5,000 m
Kostengruppen nach DIN 276 2018: 444
Kostengruppen nach DIN 276-1 2008: 444
Kostengruppen nach DIN 276-1 1981: 3.2.5.0.0

**1.3.8.12 Formstück 300/60**
wie vor jedoch für Kabelrinne b/h: ca. 300/60 mm.
Menge: 5,000 St
Kostengruppen nach DIN 276 2018: 444
Kostengruppen nach DIN 276-1 2008: 444
Kostengruppen nach DIN 276-1 1981: 3.2.5.0.0

**1.3.8.13 Formstück 400/60**
wie vor jedoch für Kabelrinne b/h: ca. 400/60 mm.
Menge: 5,000 St
Kostengruppen nach DIN 276 2018: 444
Kostengruppen nach DIN 276-1 2008: 444
Kostengruppen nach DIN 276-1 1981: 3.2.5.0.0

**1.3.8.14 Hängestiel mit Ausleger 200/400 mm**
Liefern und Montieren,

Deckenstiel mit Ausleger,
zur Befestigung von Kabelrinnen;

Decken- Hängestiel mit Ausleger, Stahl, feuerverzinkt,
h Stiel: ca. 200 mm,
b Rinnenauflage Ausleger: ca. 400 mm,
einschl. Schutzkappe für Hängestiel, Schrauben und
Muttern usw., einschl. aller Klein- und Befestigungsteile.

Montageort: gem. Planung,
Montageart: Deckenmontage, mit Schrauben befestigen.
Menge: 20,000 St
Kostengruppen nach DIN 276 2018: 444
Kostengruppen nach DIN 276-1 2008: 444
Kostengruppen nach DIN 276-1 2006: 444
Kostengruppen nach DIN 276-1 1981: 3.2.5.0.0

**1.3.8.15 Hängestiel mit Ausleger 200/300 mm**
wie vor jedoch Rinnenauflage Ausleger: ca. 300 mm.
Menge: 5,000 St
Kostengruppen nach DIN 276 2018: 444
Kostengruppen nach DIN 276-1 2008: 444
Kostengruppen nach DIN 276-1 1981: 3.2.5.0.0

**1.3.8.16 Hängestiel mit Ausleger 400/400 mm**
Liefern und Montieren,

Deckenstiel mit Ausleger,
zur Befestigung von Kabelrinnen;

Decken- Hängestiel mit Ausleger, Stahl, feuerverzinkt,
h Stiel: ca. 400 mm,
b Rinnenauflage Ausleger: ca. 400 mm,
einschl. Schutzkappe für Hängestiel, Schrauben und
Muttern usw., einschl. aller Klein- und Befestigungsteile.

Montageort: gem. Planung,
Montageart: Deckenmontage, mit Schrauben befestigen.
Menge: 30,000 St
Kostengruppen nach DIN 276 2018: 444
Kostengruppen nach DIN 276-1 2008: 444
Kostengruppen nach DIN 276-1 2006: 444
Kostengruppen nach DIN 276-1 1981: 3.2.5.0.0

**1.3.8.17 Hängestiel mit Ausleger 400/300 mm**
wie vor jedoch Rinnenauflage Ausleger: ca. 300 mm.
Menge: 180,000 St
Kostengruppen nach DIN 276 2018: 444
Kostengruppen nach DIN 276-1 2008: 444
Kostengruppen nach DIN 276-1 1981: 3.2.5.0.0

**1.3.8.18 Kabelklammer**
Liefern und Montieren,

Kabelklammern aus Polyamid, halogenfrei, bis b: 220 mm

Montageort: Deckenmontage
Montageart: auf Rohbeton,

einschl. Klein- und Befestigungsteilen.
Menge: 50,000 St
Kostengruppen nach DIN 276 2018: 444
Kostengruppen nach DIN 276-1 2008: 444
Kostengruppen nach DIN 276-1 1981: 3.2.5.0.0

**1.3.8.19 Sammelhalterungen 80mm Kunststoff**
Liefern und Montieren,

Sammelhalterung als Kabelbügel (Kunststoff) für Deckenbefestigung,
Verlegeabstand bis 600 mm, für Einzel- und
Mehrfachverlegung,
Länge: 80mm
max. Kabeldurchmesser 25 mm,
einschl. aller Klein-, Klemm- und Befestigungsteile,

Montageort: gem. Planung,
Montageart: gem. Angaben Hersteller und Anforderungen
Zulassungsbescheid.
Menge: 250,000 St
Kostengruppen nach DIN 276 2018: 444
Kostengruppen nach DIN 276-1 2008: 444
Kostengruppen nach DIN 276-1 1981: 3.2.5.0.0

**1.3.8.20 Sammelhalterungen 80mm Metall**
wie vor jedoch aus Metall.
Menge: 250,000 St
Kostengruppen nach DIN 276 2018: 444
Kostengruppen nach DIN 276-1 2008: 444
Kostengruppen nach DIN 276-1 1981: 3.2.5.0.0

**1.3.8.21 Sammelhalterungen 120mm Kunststoff**
Liefern und Montieren,

Kabelbügel für Deckenbefestigung (Kunststoff),
Verlegeabstand bis 600 mm, für Einzel- und
Mehrfachverlegung,
Länge: 120mm
max. Kabeldurchmesser 25 mm,
einschl. aller Klein-, Klemm- und Befestigungsteile,

Montageort: gem. Planung,
Montageart: gem. Angaben Hersteller und Anforderungen
Zulassungsbescheid.
Menge: 250,000 St
Kostengruppen nach DIN 276 2018: 444
Kostengruppen nach DIN 276-1 2008: 444
Kostengruppen nach DIN 276-1 1981: 3.2.5.0.0

**1.3.8.22 Sammelhalterungen 120mm Metall**
wie vor jedoch aus Metall.
Menge: 250,000 St
Kostengruppen nach DIN 276 2018: 444
Kostengruppen nach DIN 276-1 2008: 444
Kostengruppen nach DIN 276-1 1981: 3.2.5.0.0

##### Titel 1.3.9 Brandschutz

*Hinweis*
Gültig für alle Abschnitte und Bereiche

Der Anbieter ist verpflichtet, die amtlichen
Nachweise für die von ihm angebotenen
Brandschutzmaßnahmen vorzulegen.
Amtliche Nachweise können sein:
- Prüfzeugnis,
- Prüfbescheid und
- allgemeine bauaufsichtliche Zulassung.

Alle Brandschotts sind in einen Grundrissplan mit Fabrikat- und Typangaben zu dokumentieren und der Bauleitung 2-fach zu übergeben. Eine Fotodokumentation ist zu erstellen. Es ist eine Facherrichtererklärung beizufügen. Die Leistungen sind in die Einheitspreise einzukalkulieren.

**1.3.9.1 Brandschottschaum**
Liefern und Montieren,

Kabelabschottung aus 2-Komponenten-PU-Schaum zur
Ausführung von kleinen Abschottungen in massiven
Wänden und Decken. Nach Aushärtung muss der
Brandschutzschaum verrottungsfest, alterungsbeständig
und physiologisch unbedenklich sein.
Eine zusätzliche Oberflächenbeschichtung ist nicht
erforderlich. Zugelassene Durchführung von Kabeln aller Art ohne Durchmesserbegrenzung (Ausnahme Hohlleiterkabel).
Darüber hinaus muss die Durchführung Kabeltragsystemen
aus Stahl-, Aluminium und Kunststoffprofilen durch Wände und von Kabelbündeln bis 15 cm Durchmesser gemäß Zulassung möglich sein.
Der Einsatz innerhalb von Schalungsrohren aus PVC muss
möglich sein.

Abmessungen:
Wand (Breite x Höhe): max. 20 x 20 cm bzw.
Kernbohrung max. 20 cm Durchmesser
Beton oder Mauerwerk, min. 15 cm stark
Decke (Breite x Länge): max. 20 x 20 cm bzw.
Kernbohrung max. 20 cm Durchmesser
Beton, min. 15 cm stark
Schottdicke min. Wand / Decke: 15 cm / 15 cm
Daten:
max. Belegung: 60 %
Feuerwiderstandsdauer: S 90.
Menge: 20,000 St
Kostengruppen nach DIN 276 2018: 444
Kostengruppen nach DIN 276-1 2008: 499
Kostengruppen nach DIN 276-1 2006: 499
Kostengruppen nach DIN 276-1 1981: 3.5.2.0.0

**1.3.9.2 Schaumblöcke S90**
Liefern und Montieren,

Schaumstoffblock für Kabel- und Kombischott,
Brandschutzabschottung in Massivwänden, -decken und leichten Trennwänden. Kombischott für Kabel, brennbare Rohre (ohne Zusatzmaßnahmen) und nichtbrennbare Rohre (mit Streckenisolierung MIW-MA). Rohre mit Kautschukisolierung, Hydraulikleitungen und Mehrschichtverbundrohre. Max. Kabelbelegung 60 %.

Zulassungen/Feuerwiderstandsklassen
Bauaufsichtliche Zulassung Nr. Z-19.15-1849, S30/60/90 nach gemäß DIN 4102-9
Europäisch technische Zulassung EI30/60/90/120 gemäß EN1366 Teil 3

Liefern und einbauen, bei leichten Trennwänden Laibungsrahmen gemäß Zulassung,
rauchgasdichtes Verschließen mit Spachtelmasse, Anwendungsbereiche und Zulassungsdaten gemäß Verwendbarkeitsnachweisen

Öffnungsgröße in leichten Trennwänden bis 840 x 570
Öffnungsgröße in Massivbänden bis 1000 x 1000
Öffnungsgröße in Massivdecken bis 1000 x Länge ist nicht begrenzt

Fabrikat: OBO Bettermann PYROPLUG® Block
Typ: FBA-B200-14
oder gleichwertig,
angebotenes Fabrikat: . . . . . . . . . . . . . . . . . . . . . . . . . .

angebotener Typ: . . . . . . . . . . . . . . . . . . . . . . . . . . . . .
  (vom Bieter einzutragen)
Menge: 20,000 St
Kostengruppen nach DIN 276 2018: 444
Kostengruppen nach DIN 276-1 2008: 499
Kostengruppen nach DIN 276-1 1981: 3.5.2.0.0

**1.3.9.3 Brandschott Hartschottmasse bis 300x200 mm**
Liefern und Montieren,

Kabelabschottung, bestehend aus einem trocken
vorgemischten Spezialmörtel.

Feuerwiderstandsklasse: S 120
Schottdicke:  mind. 18 cm
Wandstärke:  mind. 17,5 cm
Deckenstärke:  mind. 18 cm
Höhe max. 200 cm
Breite max. 300 cm

Zugelassen für Wände aus Mauerwerk und Beton sowie für
Decken aus Beton, einschl. Zulassungsbescheid, Wandschild, Werksbescheinigung,
einschl. aller Klein- und Befestigungsteile,

Montageort: versch., Wandstärke bis 40cm,
Montageart: gem. Angaben Hersteller und Anforderungen
Zulassungsbescheid,
Menge: 5,000 St
Kostengruppen nach DIN 276 2018: 444
Kostengruppen nach DIN 276-1 2008: 499
Kostengruppen nach DIN 276-1 1981: 3.5.2.0.0

**1.3.9.4 Brandschott Hartschottmasse bis 400x200 mm**
wie vor jedoch Höhe max. 200 cm, Breite max. 400 cm.
Menge: 5,000 St
Kostengruppen nach DIN 276 2018: 444
Kostengruppen nach DIN 276-1 2008: 499
Kostengruppen nach DIN 276-1 1981: 3.5.2.0.0

**1.3.9.5 Brandschutz-Verkleidung 3-seitig bis 500/200**
Liefern und Montieren

Brandschutzverkleidung I30, mit Funktionserhalt nach
DIN 4102,  aus 30 mm dicken Silikat-
Brandschutzbauplatten, zementgebunden,
feuchtigkeitsunempflindlich, Rohdichte ca. 490 kg/m³,
nichtbrennbar - A1, qualitätsgesichert nach NBN EN ISO 9002. Ausführung: 3- seitig,
Kanalquerschnitt b/h: bis 500/200 mm,
einschl. Wandanschluss,
Teillängen nach Erfordernis.
Malerfertige Oberfläche,
einschl. allen erf. Formstücken, Zubehör, Klein- und
Befestigungsteilen,

Montageort: gem. Planung,
Montageart: gem. Vorgaben Hersteller,
Menge: 5,000 m
Kostengruppen nach DIN 276 2018: 444
Kostengruppen nach DIN 276-1 2008: 499

**1.3.9.6 Kabelaustritte Brandschutz- Verkleidung**
Liefern und Montieren

Kabelaustritte aus
Brandschutzverkleidung I30, mit Funktionserhalt nach
DIN 4102,
einschl. allen erf. Zubehör, Klein- und
Befestigungsteilen,

Montageort: gem. Planung,
Montageart: gem. Vorgaben Hersteller.
Menge: 2,000 St
Kostengruppen nach DIN 276 2018: 444
Kostengruppen nach DIN 276-1 2008: 444
Kostengruppen nach DIN 276-1 1981: 3.5.2.0.0

##### Titel 1.3.10 Potenzialausgleich und Erdung

*Hinweis*
Bei der Errichtung ist die VDE 0100 Teil 410,
VDE 0185 und VDE 0190 zu beachten. Alle Anschlüsse
müssen guten und dauerhaften Kontakt geben, die
Eisenteile müssen in stark verzinkter Ausführung
ausgeführt sein.
Verbindungsstellen im Erdreich und in feuchten
Räumen müssen gegen Korrosion geschützt sein. Nach
dem Herstellen der Anschlüsse muss der
Oberflächenschutz wieder hergestellt werden. Erdungs- und PA-Leitungen müssen grün-gelb gekennzeichnet werden.

**1.3.10.1 NYM-J 1x4 uP**
Liefern, Verlegen und Anschließen,

Kunststoffmantelleitung, NYM- J, 1 x 4 mm²,
gem. DIN VDE 0250, Teillängen nach Erfordernis,

Montageort: versch.,
Montageart: unter Putz einschl. Fräsarbeiten,

einschl. Absaugen und Entsorgen Bauschutt bei
Unterputzverlegung, einschl. Anschluss der
Leitungsenden, einschl. aller Klein-, Klemm- und
Befestigungsteile.
Menge: 10,000 m
Kostengruppen nach DIN 276 2018: 446
Kostengruppen nach DIN 276-1 2008: 444

**1.3.10.2 NYM-J 1x16mm², UP**
wie vor jedoch NYM- J, 1 x 16 mm².
Menge: 4,000 m
Kostengruppen nach DIN 276 2018: 446
Kostengruppen nach DIN 276-1 2008: 444

**1.3.10.3 NYM-J 1x4mm², einziehen**
Liefern, Verlegen und Anschließen,

Kunststoffmantelleitung, NYM-J 1x4mm²,
gem. DIN VDE 0250, Teillängen nach Erfordernis,

Montageort: versch.,
Montageart: in Leerrohr, Kabelkanal oder Kaberinne einziehen,

einschl. Anschluss der Leitungsenden, einschl. aller Klein-, Klemm- und Befestigungsteile.
Menge: 100,000 m
Kostengruppen nach DIN 276 2018: 446
Kostengruppen nach DIN 276-1 2008: 444

**1.3.10.4 NYM-J 1x6mm², einziehen**
wie vor jedoch NYM-J 1x6mm².
Menge: 100,000 m
Kostengruppen nach DIN 276 2018: 446
Kostengruppen nach DIN 276-1 2008: 444

**1.3.10.5 NYM-J 1x16mm², einziehen**
wie vor jedoch NYM-J 1x16mm².
Menge: 200,000 m
Kostengruppen nach DIN 276 2018: 446
Kostengruppen nach DIN 276-1 2008: 444

**1.3.10.6 Potentialausgleichsschiene mit VDE- Zeichen**
Liefern, Montieren und Anschließen,

Potenzialausgleichsschiene mit VDE- Zeichen gem. DIN VDE 0618, Teil 1, mit Kontaktschiene und kontaktsicheren Aufsteckklemmen, mit Abdeckhaube aus Kunststoff,
b/h/t: ca. 161/57/47 mm,

Montageort: Technikräume
Montageart: auf Putz,

einschl. Anschluss aller Zu- und Abgangsleitungen, einschl. aller Klein-, Klemm- und Befestigungsteile.
Menge: 3,000 St
Kostengruppen nach DIN 276 2018: 446
Kostengruppen nach DIN 276-1 2008: 444
Kostengruppen nach DIN 276-1 2006: 444
Kostengruppen nach DIN 276-1 1981: 3.2.5.0.0

**1.3.10.7 Rohrschelle, Zinkdruckguss, 1/2 bis 1 1/2'**
Liefern, Montieren und Anschließen,

Rohrschelle aus Zinkdruckguss, GD-ZnAl4Cu1, DIN 1743
Teil 2, für Rohrnennweite 1/2 bis 1 1/2",

Montageort: versch.
Montageart: an Rohrleitungen nach Erfordernis,

einschl. Anschluss Potenzialausgleichsleiter, einschl.
aller Klein-, Klemm- und Befestigungsteile.
Menge: 5,000 St
Kostengruppen nach DIN 276 2018: 446
Kostengruppen nach DIN 276-1 2008: 444
Kostengruppen nach DIN 276-1 2006: 446
Kostengruppen nach DIN 276-1 1981: 3.2.5.0.0

**1.3.10.8 Erdungsbandrohrschelle, VDE 0190, 3/8 bis 1 1/2'**
Liefern, Montieren und Anschließen,

Erdungsbandrohrschelle, gem. DIN VDE 0190, für
Rohrnennweite 3/8 bis 1 1/2",

Montageort: versch.
Montageart: an Rohrleitungen nach Erfordernis,

einschl. Anschluss Potenzialausgleichsleiter, einschl.
aller Klein-, Klemm- und Befestigungsteile.
Menge: 5,000 St
Kostengruppen nach DIN 276 2018: 446
Kostengruppen nach DIN 276-1 2008: 444
Kostengruppen nach DIN 276-1 2006: 446
Kostengruppen nach DIN 276-1 1981: 3.2.5.0.0

**1.3.10.9 Anschluss Metallteile**
Anschließen,

Anschluss von Metallteilen wie Metallkonstruktionen, metallene Handläufe etc. an Potenzialausgleichsleiter,

Montageort: gem. Planung,

einschl. aller Klein-, Klemm- und Befestigungsteile.
Menge: 5,000 St
Kostengruppen nach DIN 276 2018: 446
Kostengruppen nach DIN 276-1 2008: 444
Kostengruppen nach DIN 276-1 2006: 446
Kostengruppen nach DIN 276-1 1981: 3.2.5.0.0

**1.3.10.10 Anschluss Wasseruhr**
Anschließen,

Anschluss Wasseruhr an Potenzialausgleichsleiter,

Montageort: gem. Planung,

einschl. aller Klein-, Klemm- und Befestigungsteile.
Menge: 1,000 St
Kostengruppen nach DIN 276 2018: 446
Kostengruppen nach DIN 276-1 2008: 444
Kostengruppen nach DIN 276-1 2006: 446
Kostengruppen nach DIN 276-1 1981: 3.2.5.0.0

**1.3.10.11 Anschluss Fundamenterder**
Anschließen,

Anschluss Fundamenterder, Bandstahl, an
Potenzialausgleichsschiene,

Montageort: gem. Planung,

einschl. aller Klein-, Klemm- und Befestigungsteile.
Menge: 2,000 St
Kostengruppen nach DIN 276 2018: 446
Kostengruppen nach DIN 276-1 2008: 444
Kostengruppen nach DIN 276-1 2006: 446
Kostengruppen nach DIN 276-1 1981: 3.2.5.0.0

##### Titel 1.3.11 Kabel und Leitungen

*Hinweis*
Gültig für alle Abschnitte und Bereiche

Die Leitungsführung ist jeweils auf dem
kürzesten Weg auszuführen, jedoch nur rechtwinklig an Decken und Wänden.
Mehrfach wiederkehrende Räume, die elektrisch
gleich bestückt werden, sind absolut gleich zu
installieren.
Dies bezieht sich auf die Verwendung des
Materials wie auf die Leitungsführung.
Bei Verlegung von Leitungen in Betonschalung
sind alle Aussparungen, Durchbrüche und
Fremdinstallationen in einem Mindestabstand von 20 cm zu umfahren. Auf eine ordentliche und den handwerklichen
Regeln entsprechende fachmännische und
übersichtliche Leitungsverlegung wird Wert gelegt.
Alle Leitungen sind mit Etiketten in (Querschnitt und Zielbezeichnung) zu kennzeichnen. Diese Leistungen sind in die Einheitspreise mit einzukalkulieren.

*Hinweis*
Die Ausführung der Leistungen in diesem Abschnitt
ist nicht nach Geschossen getrennt.
In die Einheitspreise ist ein evtl. Mehraufwand
für die Durchführung der Leistungen in allen
Geschossen einzurechnen.

**1.3.11.1 NYM-J 3x1,5 uP**
Liefern, Verlegen und Anschließen,

Kunststoffmantelleitung, NYM- J, 3 x 1,5 mm²,
gem. DIN VDE 0250, Teillängen nach Erfordernis,

Montageort: versch.,
Montageart: unter Putz einschl. Fräsarbeiten,

einschl. Absaugen und Entsorgen Bauschutt bei
Unterputzverlegung, einschl. Anschluss der
Leitungsenden, einschl. aller Klein-, Klemm- und
Befestigungsteile.
Menge: 100,000 m
Kostengruppen nach DIN 276 2018: 444
Kostengruppen nach DIN 276-1 2008: 444
Kostengruppen nach DIN 276-1 1981: 3.2.5.0.0

**1.3.11.2 NYM-J 5x1,5 uP**
wie vor jedoch NYM-J, 5 x 1,5 mm²
Menge: 100,000 m
Kostengruppen nach DIN 276 2018: 444
Kostengruppen nach DIN 276-1 2008: 444
Kostengruppen nach DIN 276-1 1981: 3.2.5.0.0

**1.3.11.3 NYM-J 7x1,5 uP**
wie vor jedoch NYM-J, 7 x 1,5 mm²
Menge: 100,000 m
Kostengruppen nach DIN 276 2018: 444
Kostengruppen nach DIN 276-1 2008: 444
Kostengruppen nach DIN 276-1 1981: 3.2.5.0.0

**1.3.11.4 NYM-J 3x2,5 uP**
wie vor jedoch NYM-J, 3 x 2,5 mm²
Menge: 100,000 m
Kostengruppen nach DIN 276 2018: 444
Kostengruppen nach DIN 276-1 2008: 444
Kostengruppen nach DIN 276-1 1981: 3.2.5.0.0

**1.3.11.5 NYM-J 5x2,5 uP**
wie vor jedoch NYM-J 5x2,5 mm²
Menge: 100,000 m
Kostengruppen nach DIN 276 2018: 444
Kostengruppen nach DIN 276-1 2008: 444

**1.3.11.6 NYM-J 5x6 uP**
wie vor jedoch NYM-J 5x6 mm²
Menge: 50,000 m
Kostengruppen nach DIN 276 2018: 444
Kostengruppen nach DIN 276-1 2008: 444
Kostengruppen nach DIN 276-1 1981: 3.2.5.0.0

**1.3.11.7 NYM-J 3x1,5 einziehen**
Liefern, Verlegen und Anschließen,

Kunststoffmantelleitung, NYM- J, 3 x 1,5 mm²,
gem. DIN VDE 0250, Teillängen nach Erfordernis,

Montageort: versch.,
Montageart: in Leerohr, Kabelkanal, Kabelrinne oder Hohlwand einziehen.

einschl. Anschluss der Leitungsenden, einschl. aller Klein-, Klemm- und Befestigungsteile.
Menge: 750,000 m
Kostengruppen nach DIN 276 2018: 444
Kostengruppen nach DIN 276-1 2008: 444
Kostengruppen nach DIN 276-1 1981: 3.2.5.0.0

**1.3.11.8 NYM-J 5x1,5 einziehen**
wie vor jedoch NYM-J, 5 x 1,5 mm²
Menge: 5000,000 m
Kostengruppen nach DIN 276 2018: 444
Kostengruppen nach DIN 276-1 2008: 444
Kostengruppen nach DIN 276-1 1981: 3.2.5.0.0

**1.3.11.9 NYM-J 7x1,5 einziehen**
wie vor jedoch NYM-J, 7 x 1,5 mm².
Menge: 500,000 m
Kostengruppen nach DIN 276 2018: 444
Kostengruppen nach DIN 276-1 2008: 444
Kostengruppen nach DIN 276-1 1981: 3.2.5.0.0

**1.3.11.10 NYM-J 3x2,5 einziehen**
wie vor jedoch NYM-J, 3 x 2,5 mm²
Menge: 3200,000 m
Kostengruppen nach DIN 276 2018: 444
Kostengruppen nach DIN 276-1 2008: 444
Kostengruppen nach DIN 276-1 1981: 3.2.5.0.0

**1.3.11.11 NYM-J 5x2,5 einziehen**
wie vor jedoch NYM-J 5x2,5 mm²
Menge: 200,000 m
Kostengruppen nach DIN 276 2018: 444
Kostengruppen nach DIN 276-1 2008: 444

**1.3.11.12 NYM-J 5x6 einziehen**
wie vor jedoch NYM-J 5x6 mm².
Menge: 50,000 m
Kostengruppen nach DIN 276 2018: 444
Kostengruppen nach DIN 276-1 2008: 444
Kostengruppen nach DIN 276-1 1981: 3.2.5.0.0

**1.3.11.13 NYM-J 5x10 einziehen**
wie vor jedoch NYM-J 5x10 mm²
Menge: 50,000 m
Kostengruppen nach DIN 276 2018: 444
Kostengruppen nach DIN 276-1 2008: 444
Kostengruppen nach DIN 276-1 1981: 3.2.5.0.0

**1.3.11.14 YSLY-JZ 4x1,5mm²**
Liefern, Verlegen und Anschließen,

Flexible PVC- Leitung, YSLY-JZ 4 x 1,5 mm², gem. DIN
VDE 0250, Teillängen nach Erfordernis,

Montageort: Elektr. Rollläden/Jalousien
Montageart: in Leerrohr

einschl. Anschluss der Leitungsenden, einschl. aller
Klein-, Klemm- und Befestigungsteile.
Menge: 2250,000 m
Kostengruppen nach DIN 276 2018: 444
Kostengruppen nach DIN 276-1 2008: 444

**1.3.11.15 NYY-J 3x2,5**
Liefern, Verlegen und Anschließen,

Kunststoff- Erdkabel, gem. VDE 0276,
Typ: NYY-J, 3 x 2,5 mm²,
Teillängen nach Erfordernis,

Montageort: gem. Planung,
Montageart: in Kabelgraben

einschl. Trassenwarnband bei Erdverlegung, einschl. Anschluss der Leitungsenden, einschl. aller Klein-, Klemm- und Befestigungsteile.
Menge: 300,000 m
Kostengruppen nach DIN 276 2018: 556
Kostengruppen nach DIN 276-1 2008: 444
Kostengruppen nach DIN 276-1 1981: 5.3.5.0.0

**1.3.11.16 NYY-J 5x2,5**
wie vor jedoch NYY-J, 5 x 2,5 mm².
Menge: 300,000 m
Kostengruppen nach DIN 276 2018: 556
Kostengruppen nach DIN 276-1 2008: 444
Kostengruppen nach DIN 276-1 1981: 5.3.5.0.0

**1.3.11.17 NYY-J 5x4**
wie vor jedoch NYY-J, 5 x 4 mm².
Menge: 50,000 m
Kostengruppen nach DIN 276 2018: 556
Kostengruppen nach DIN 276-1 2008: 444
Kostengruppen nach DIN 276-1 1981: 5.3.5.0.0

**1.3.11.18 NYY-J 5x6**
wie vor jedoch NYY-J, 5 x 6 mm².
Menge: 150,000 m
Kostengruppen nach DIN 276 2018: 556
Kostengruppen nach DIN 276-1 2008: 444
Kostengruppen nach DIN 276-1 1981: 5.3.5.0.0

##### Titel 1.3.12 Installationsmaterial

*Hinweis*
Das Installationsmaterial wird in einheitlicher,
quadratischer Bauform eingesetzt. Alle Geräte sind
mit Schrauben zu befestigen.
Abzweigdosen sind zu vermeiden, deshalb sind Schalterdosen mit Klemmraum vorgesehen.
Für Hohlwanddosen gelten u. a. die ZTV.
Die Kombinationen sind in der Regel waagerecht zu
montieren (Ausnahmen sind Schalter neben der Tür).
Alle Abzweigdosen und -kästen liegen auf gleicher
Höhe.

Geräte für Stark- und Schwachstromanlagen dürfen nicht
kombiniert werden, Mindestabstand 10 cm.
Bei gefliesten Wänden sind die Dosen auf das Fliesenkreuz zu setzen, die Zusammenarbeit mit dem Fliesenleger ist einzukalkulieren.
Für die Montagehöhen gilt die DIN 18 015
bzw. die angegebenen Höhen in den Plänen.
Bei Wippschalter ist die "Ausstellung" oben gedrückt.

Bei den nachfolgenden Installationsgeräten ist jeweils
ein einheitliches Programm eines Fabrikates zu verwenden.

Fabrikat: Busch Jäger
Typ: Future Linear studioweiß
oder gleichwertig,
angebotenes Fabrikat: . . . . . . . . . . . . . . . . . . . . . . . . . .

angebotener Typ: . . . . . . . . . . . . . . . . . . . . . . . . . . . . .
  (vom Bieter einzutragen)

Alle Elektrogeräte wie Schalter, Steckdosen usw. sind
vor Bestellung mit dem Architekten, Bauherren und
Elektro- Fachbauleiter zu bemustern.

**1.3.12.1 Wandauslassdose uP**
Liefern, Montieren und Verdrahten,

Wandleuchten- Anschlussdose, VDE- geprüft,
feuerbeständig bis 650°C, einschl. Schraubdeckel nach
Erfordernis,

Montageort: versch., gem. Planung
Montageart: unter Putz, einschl. Stemmarbeiten,

einschl. Absaugen und Entsorgen Bauschutt, einschl. 3-
pol. Leuchtenklemme, einschl. aller Klein- und Befestigungsteile.
Menge: 5,000 St
Kostengruppen nach DIN 276 2018: 444
Kostengruppen nach DIN 276-1 2008: 444
Kostengruppen nach DIN 276-1 2006: 444
Kostengruppen nach DIN 276-1 1981: 3.2.5.0.0

**1.3.12.2 Abzweigschalterdose, uP**
Liefern, Montieren und Verdrahten,

Abzweigschalterdose, Maße gem. DIN 49073,
feuerbeständig bis 650°C,

Montageort: versch., gem. Planung
Montageart: unter Putz, einschl. Stemmarbeiten,

einschl. Absaugen und Entsorgen Bauschutt, einschl.
Klemmmaterial und Anschluss Leitungsenden, einschl.
aller Klein- und Befestigungsteile.
Menge: 79,000 St
Kostengruppen nach DIN 276 2018: 444
Kostengruppen nach DIN 276-1 2008: 444
Kostengruppen nach DIN 276-1 2006: 444
Kostengruppen nach DIN 276-1 1981: 3.2.5.0.0

**1.3.12.3 Elektronik-Schalterdose, uP**
Liefern, Montieren und Verdrahten,

Elektronikdose, feuerbeständig bis 650°C,
Tunnel- Zwei- Kammerdose mit Trennwand, kombinierbar,

Montageort: versch., gem. Planung
Montageart: unter Putz, einschl. Stemmarbeiten,

einschl. Absaugen und Entsorgen Bauschutt, einschl.
Klemmmaterial und Anschluss Leitungsenden, einschl.
aller Klein- und Befestigungsteile.
Menge: 6,000 St
Kostengruppen nach DIN 276 2018: 444
Kostengruppen nach DIN 276-1 2008: 444
Kostengruppen nach DIN 276-1 2006: 444
Kostengruppen nach DIN 276-1 1981: 3.2.5.0.0

**1.3.12.4 Hohlwand Elektronik-Schalterdose, uP**
wie vor für Hohlwandmontage.
Menge: 35,000 St
Kostengruppen nach DIN 276 2018: 444
Kostengruppen nach DIN 276-1 2008: 444
Kostengruppen nach DIN 276-1 2006: 444
Kostengruppen nach DIN 276-1 1981: 3.2.5.0.0

**1.3.12.5 Abzweigschalterdose m. Deckel uP**
Liefern, Montieren und Verdrahten,

Abzweigschalterdose, Maße gem. DIN 49073,
feuerbeständig bis 650°C,
einschl. verschraubbarem Deckel,

Montageort: versch., gem. Planung
Montageart: unter Putz, einschl. Stemmarbeiten,

einschl. Absaugen und Entsorgen Bauschutt, einschl.
Klemmmaterial und Anschluss Leitungsenden, einschl.
aller Klein- und Befestigungsteile.
Menge: 2,000 St
Kostengruppen nach DIN 276 2018: 444
Kostengruppen nach DIN 276-1 2008: 444
Kostengruppen nach DIN 276-1 2006: 444
Kostengruppen nach DIN 276-1 1981: 3.2.5.0.0

**1.3.12.6 Hohlwand- Abzweigschalterdose, uP**
Liefern, Montieren und Verdrahten,

Abzweigschalterdose für Hohlwandmontage, Maße gem. DIN
49073, feuerbeständig bis 650°C,

Montageort: versch., gem. Planung
Montageart: unter Putz, einschl. Fräsarbeiten,

einschl. Absaugen und Entsorgen Bauschutt, einschl.
Klemmmaterial und Anschluss Leitungsenden, einschl.
aller Klein- und Befestigungsteile.
Menge: 150,000 St
Kostengruppen nach DIN 276 2018: 444
Kostengruppen nach DIN 276-1 2008: 444
Kostengruppen nach DIN 276-1 2006: 444
Kostengruppen nach DIN 276-1 1981: 3.2.5.0.0

**1.3.12.7 F30-F90 Hohlwand-Abzweigschalterdose, uP**
Liefern, Montieren und Verdrahten,

Geräte-Verbindungsdose für Brandschutzwände F30 - F90
auch für Installationsschächte / Installationskanäle I30 - I90,
Plattenstärke 7 - 40 mm,
Tiefe 54,5 mm,
Fräsloch Durchmesser 74 mm,
4 Leitungseinführungen bis Durchmesser 11,5 mm,
5 Verbindungsstutzen pro VPE,
halogenfrei
Kombinationsabstand durch einfaches
Abtrennen des vorgeprägten Randes 71 mm,
alternativ Einführung einer Leitung für
Dreiphasen-Wechselstrom bis 5 x 2,5 mm möglich

Montageort: versch., gem. Planung
Montageart: unter Putz, einschl. Fräsarbeiten in Gipskartonwand

einschl. Absaugen und Entsorgen Bauschutt, einschl.
Klemmmaterial und Anschluss Leitungsenden, einschl.
aller Klein- und Befestigungsteile.
Menge: 9,000 St
Kostengruppen nach DIN 276 2018: 444
Kostengruppen nach DIN 276-1 2008: 444
Kostengruppen nach DIN 276-1 2006: 444
Kostengruppen nach DIN 276-1 1981: 3.2.5.0.0

**1.3.12.8 Gerätedosen f. Betoneinbau 60mm/Holzeinbau**
Liefern und Montieren,

Hohlwand Geräte-Verbindungsdose für Massivholz

Massivholzdose, Ausführung als Geräte-Verbindungsdose nach DIN EN 60670/VDE 0606 und DIN 49073, aus Kunststoff, luftdichte Ausführung nach DIN 18015-5, für Massivholzwände

Installationsöffnung Ø 60 mm, Einbauöffnung Ø 74 mm, Kombinationsabstand 71 mm, Kombinationen mit vollisolierten Verbindungsstutzen, Tiefe 60 mm, für Wandstärken ab 100 mm, mit 4 Schraubdomen und 2 Plus-Minus-Geräteschrauben, Einführungsmarkierungen für 8 NYM-Leitungen bis Ø 11,5 mm, Schutzart IP 30 nach DIN EN 60529, flammwidrig nach DIN EN 60695 bis 850 °C, für Massivholzinstallationen
Montageort: versch., gem. Planung
Montageart: in Schüttbeton,

einschl. aller Klein- und Befestigungsteile, einschl. Bohrung
Menge: 39,000 St
Kostengruppen nach DIN 276 2018: 444
Kostengruppen nach DIN 276-1 2008: 444
Kostengruppen nach DIN 276-1 2006: 444
Kostengruppen nach DIN 276-1 1981: 3.2.5.0.0

**1.3.12.9 Mehrpreis Rahmenbeschriftung 1-fach**
Liefern, Beschriften und Montieren,

Mehrpreis beschriftbare Rahmen, 1-fach,
einschl. dauerhafter, gedruckter Beschriftung mit
Stromkreisnummern,passend zum gewählten Schalterprogramm, einschl. aller Klein- und Befestigungsteile, der Einbau erfolgt nach Abschluss der Malerarbeiten.

Montageort: je Stromkreis, Raumeingang,
Menge: 210,000 St
Kostengruppen nach DIN 276 2018: 444
Kostengruppen nach DIN 276-1 2008: 444
Kostengruppen nach DIN 276-1 2006: 444

**1.3.12.10 Mehrpreis Rahmenbeschriftung 2-fach**
wie vor jedoch Rahmen 2-fach
Menge: 103,000 St
Kostengruppen nach DIN 276 2018: 444
Kostengruppen nach DIN 276-1 2008: 444
Kostengruppen nach DIN 276-1 2006: 444

**1.3.12.11 Mehrpreis Rahmenbeschriftung 3-fach**
wie vor jedoch Rahmen 3-fach
Menge: 10,000 St
Kostengruppen nach DIN 276 2018: 444
Kostengruppen nach DIN 276-1 2008: 444
Kostengruppen nach DIN 276-1 2006: 444

**1.3.12.12 Abdeckrahmen 1-fach**
Liefern und Montieren,

Adeckrahmen 1-fach, passend zum gewählten Schalterprogramm, einschl. aller Klein- und Befestigungsteile, der Einbau erfolgt nach Abschluss der Malerarbeiten.
Menge: 210,000 St
Kostengruppen nach DIN 276 2018: 444
Kostengruppen nach DIN 276-1 2008: 444
Kostengruppen nach DIN 276-1 2006: 444

**1.3.12.13 Mehrfachrahmen 2-fach**
wie vor jedoch Mehrfachrahmen 2-fach.
Menge: 103,000 St
Kostengruppen nach DIN 276 2018: 444
Kostengruppen nach DIN 276-1 2008: 444
Kostengruppen nach DIN 276-1 2006: 444

**1.3.12.14 Mehrfachrahmen 3-fach**
wie vor jedoch Mehrfachrahmen 3-fach.
Menge: 10,000 St
Kostengruppen nach DIN 276 2018: 444
Kostengruppen nach DIN 276-1 2008: 444
Kostengruppen nach DIN 276-1 2006: 444

**1.3.12.15 Mehrfachrahmen 4-fach**
wie vor jedoch Mehrfachrahmen 4-fach.
Menge: 5,000 St
Kostengruppen nach DIN 276 2018: 444
Kostengruppen nach DIN 276-1 2008: 444
Kostengruppen nach DIN 276-1 2006: 444

**1.3.12.16 Blindabdeckung**
Liefern und Montieren,

Zentralscheibe, blind, mit Tragring, Farbe polarweiß,
einschl. aller Befestigungsteile, der Einbau erfolgt
nach Abschluss der Malerarbeiten.

Montageort: gem. Planung,
Montageart: in Schalter- bzw. Abzweigschalterdose, mit
Schrauben befestigen.
Menge: 60,000 St
Kostengruppen nach DIN 276 2018: 444
Kostengruppen nach DIN 276-1 2008: 444

**1.3.12.17 Universalschalter uP**
Liefern, Montieren und Verdrahten,

Installationsschalter gem. DIN VDE 0632 als Universal-schalter, 10A, 250V~, einschl. Schaltereinsatz und Wippe, Farbe reinweiß, einschl. Anschluss aller Zu- und Abgangsleitungen, einschl. aller Klein-, Klemm- und Befestigungsteile, der Einbau erfolgt nach Abschluss der Malerarbeiten.

Montageort: gem. Planung,
Montageart: in Schalter- bzw. Abzweigschalterdose, mit Schrauben befestigen,
Menge: 10,000 St
Kostengruppen nach DIN 276 2018: 444
Kostengruppen nach DIN 276-1 2008: 444

**1.3.12.18 Serienschalter uP**
wie vor jedoch als Serienschalter.
Menge: 1,000 St
Kostengruppen nach DIN 276 2018: 444
Kostengruppen nach DIN 276-1 2008: 444

**1.3.12.19 Kreuzschalter uP**
wie vor jedoch als Kreuzschalter.
Menge: 1,000 St
Kostengruppen nach DIN 276 2018: 444
Kostengruppen nach DIN 276-1 2008: 444
Kostengruppen nach DIN 276-1 2006: 444

**1.3.12.20 Kontrollschalter uP**
wie vor jedoch als Kontrollschalter.
Menge: 1,000 St
Kostengruppen nach DIN 276 2018: 444
Kostengruppen nach DIN 276-1 2008: 444
Kostengruppen nach DIN 276-1 2006: 444

**1.3.12.21 Taster uP**
wie vor jedoch Taster uP
Menge: 1,000 St
Kostengruppen nach DIN 276 2018: 444
Kostengruppen nach DIN 276-1 2008: 444

**1.3.12.22 Taster uP mit Beschriftungsfeld**
wie vor jedoch Taster uP mit Beschriftungsfeld
Menge: 1,000 St
Kostengruppen nach DIN 276 2018: 444
Kostengruppen nach DIN 276-1 2008: 444

**1.3.12.23 Jalousietaster/ -schalter uP**
wie vor jedoch als Jalousietaster.
Menge: 1,000 St
Kostengruppen nach DIN 276 2018: 444
Kostengruppen nach DIN 276-1 2008: 444

**1.3.12.24 Schlüsselschalter**
Liefern, Montieren und Verdrahten,

Schlüsselschalter, 10A/250V, unter Putz,
für Profilhalbzylinder, 1- polig,
komplett mit Schaltereinsatz, Abdeckung mit Aufdruck 0/I, Farbe reinweiß,
einschl. Befestigung mittels Schrauben und allen Klein-
und Klemmmaterial, der Einbau erfolgt nach Abschluss der Malerarbeiten.

Der Schlüssel muss bei jedem Schaltzustand abziehbar sein.

Montageort: gem. Planung,
Montageart: in Schalter- bzw. Abzweigschalterdose, mit
Schrauben befestigen,
Menge: 2,000 St
Kostengruppen nach DIN 276 2018: 444
Kostengruppen nach DIN 276-1 2008: 444
Kostengruppen nach DIN 276-1 1981: 3.2.5.0.0

**1.3.12.25 Steckdose uP**
Liefern, Montieren und Verdrahten,

Schutzkontaktsteckdose, gem. DIN VDE 0620, 2polig 16A, 250 V ~, mit schraubenlosen Anschlussklemmen als Ver- bindungsklemmen, Farbe reinweiß matt,
einschl. Anschluss aller Zu- und Abgangsleitungen, einschl. aller Klein-, Klemm- und Befestigungsteile, der Einbau erfolgt nach Abschluss der Malerarbeiten.

Montageort: gem. Planung,
Montageart: in Schalter- bzw. Abzweigschalterdose, mit Schrauben befestigen.
Menge: 277,000 St
Kostengruppen nach DIN 276 2018: 444
Kostengruppen nach DIN 276-1 2008: 444

**1.3.12.26 FR-aP Dose für Deckendosen**
Liefern, Montieren und Verdrahten,

Abzweigdose, mit Schutzart IP55, Nennquerschnitt 2,5 mm², Ui=400 V AC, zertifiziert durch VDE (DIN EN 60670-1/-22 (VDE 0606-1/-22)), selbstdichtende Einführungsmembranen, Dichtbereich 8,2 - 12,5 mm, (2 rückseitig, 10 seitlich), außenliegende Befestigungsstellen, für Standardinstallationen im Innenbereich
weiß, ohne Klemmen

einschl. Anschluss aller Zu- und Abgangsleitungen,
einschl. aller Klein-, Klemm- und Befestigungsteile,
der Einbau erfolgt nach Abschluss der Malerarbeiten.

Fabrikat: Spelsberg
Typ: Mini 25-L/w
oder gleichwertig,
angebotenes Fabrikat: . . . . . . . . . . . . . . . . .. . . . . . . . .

angebotener Typ: . . . . . . . . . . . . . . . . . . .. . . . . . . . . .
  (vom Bieter einzutragen)
Menge: 160,000 St
Kostengruppen nach DIN 276 2018: 444
Kostengruppen nach DIN 276-1 2008: 444
Kostengruppen nach DIN 276-1 2006: 444

**1.3.12.27 FR-aP Steckdose**
Liefern, Montieren und Verdrahten,

Feuchtraum- Schutzkontaktsteckdose, VDE 0620, 2- pol.
250V ~ , 16A, mit Abdeckungen und Klappdeckeln, in
Aufputz- Ausführung, einschl. Gehäuse, Schutzart IP44,
einschl. Anschluss aller Zu- und Abgangsleitungen,
einschl. aller Klein-, Klemm- und Befestigungsteile,
der Einbau erfolgt nach Abschluss der Malerarbeiten.

Fabrikat: Busch Jäger
Typ: ocean alpinweiß
oder gleichwertig,
angebotenes Fabrikat: . . . . . . . . . . . . . . . . .. . . . . . . . .

angebotener Typ: . . . . . . . . . . . . . . . . . . .. . . . . . . . . .
  (vom Bieter einzutragen)
Menge: 6,000 St
Kostengruppen nach DIN 276 2018: 444
Kostengruppen nach DIN 276-1 2008: 444
Kostengruppen nach DIN 276-1 2006: 444

**1.3.12.28 FR-aP Steckdose 2-fach**
Liefern, Montieren und Verdrahten,

Feuchtraum- Schutzkontaktsteckdose, VDE 0620, 2- pol.
250V ~ , 16A, 2- fach waage- oder senkrecht, mit
Abdeckungen und Klappdeckeln, in Aufputzausführung,
einschl. Gehäuse, Schutzart IP44,
einschl. Anschluss aller Zu- und Abgangsleitungen,
einschl. aller Klein-, Klemm- und Befestigungsteile,
der Einbau erfolgt nach Abschluss der Malerarbeiten.

Fabrikat: Busch Jäger
Typ: ocean alpinweiß
oder gleichwertig,
angebotenes Fabrikat: . . . . . . . . . . . . . . . . .. . . . . . . . .

angebotener Typ: . . . . . . . . . . . . . . . . . . .. . . . . . . . . .
  (vom Bieter einzutragen)
Menge: 6,000 St
Kostengruppen nach DIN 276 2018: 444
Kostengruppen nach DIN 276-1 2008: 444
Kostengruppen nach DIN 276-1 2006: 444

**1.3.12.29 FR-aP CEE- Steckdose 16A,**
Liefern, Montieren und Verdrahten,

Feuchtraum- CEE- Steckdose, DIN 49 462 Teil 1, 3- pol.+
N+PE, 400V~ Nennstrom 16A, in Aufputzausführung, mit
Abdeckung und Klappdeckel, einschl. Gehäuse, Schutzart
IP44, Anschluss auf Rechtsdrehfeld,

Montageort: Hausanschlussraum Elektro/Heizung
Montageart: Aufputz, mit Schrauben befestigen,

einschl. Anschluss Zuleitung, einschl. aller Klein-,
Klemm- und Befestigungsteile.
Menge: 2,000 St
Kostengruppen nach DIN 276 2018: 444
Kostengruppen nach DIN 276-1 2008: 444
Kostengruppen nach DIN 276-1 2006: 444

**1.3.12.30 FR-aP CEE- Steckdose 32A,**
Liefern, Montieren und Verdrahten,

Feuchtraum- CEE- Steckdose, DIN 49 462 Teil 1, 3- pol.+
N+PE, 400V~ Nennstrom 32A, in Aufputzausführung, mit
Abdeckung und Klappdeckel, einschl. Gehäuse, Schutzart
IP44, Anschluss auf Rechtsdrehfeld,

Montageort: gem. Planung,
Montageart: Aufputz, mit rostfreien Schrauben befestigen,

einschl. Anschluss Zuleitung, einschl. aller Klein-,
Klemm- und Befestigungsteile.
Menge: 1,000 St
Kostengruppen nach DIN 276 2018: 444
Kostengruppen nach DIN 276-1 2008: 444
Kostengruppen nach DIN 276-1 1981: 3.2.5.0.0

**1.3.12.31 FR-AP Steckdose 1-fach, abschließbar**
Liefern, Montieren und Verdrahten,

Feuchtraum-Schutzkontakt-Steckdose, abschließbar mit Klappdeckel, DIN VDE 0632, 16 A, 250 V~, in Aufputz- Ausführung, einschl. Einsatz, Abdeckung und Rahmen, IP 44,
Farbe reinweiß,
einschl. Anschluss aller Zu- und Abgangsleitungen,
einschl. aller Klein-, Klemm- und Befestigungsteile,
der Einbau erfolgt nach Abschluss der Malerarbeiten.

Montageort: gem. Planung,
Montageart: in Schalter- bzw. Abzweigschalterdose unter
Putz, mit Schrauben befestigen.

Fabrikat: Busch Jäger
Typ: ocean alpinweiß
oder gleichwertig,
angebotenes Fabrikat: . . . . . . . . . . . . . . . . .. . . . . . . . .

angebotener Typ: . . . . . . . . . . . . . . . . . . .. . . . . . . . . .
  (vom Bieter einzutragen)
Menge: 2,000 St
Kostengruppen nach DIN 276 2018: 444
Kostengruppen nach DIN 276-1 2008: 444

**1.3.12.32 FR- uP Steckdose**
Liefern, Montieren und Verdrahten,

Feuchtraum- Schutzkontakt- Steckdose mit Klappdeckel,
DIN VDE 0632, 16 A, 250 V~, in Unterputz- Ausführung,
einschl. Einsatz, Abdeckung und Rahmen bzw.
Rahmenanteil bei Mehrfachkombinationen, IP 44,
Farbe reinweiß,

Montageort: gem. Planung,
Montageart: in Schalter- bzw. Abzweigschalterdose unter
Putz, mit rostfreien Schrauben befestigen,

einschl. Anschluss aller Zu- und Abgangsleitungen,
einschl. aller Klein-, Klemm- und Befestigungsteile,
der Einbau erfolgt nach Abschluss der Malerarbeiten.
Menge: 2,000 St
Kostengruppen nach DIN 276 2018: 444
Kostengruppen nach DIN 276-1 2008: 444
Kostengruppen nach DIN 276-1 2006: 444
Kostengruppen nach DIN 276-1 1981: 3.2.5.0.0

**1.3.12.33 FR- uP CEE- Steckdose 16A**
Liefern, Montieren und Verdrahten,

Feuchtraum- CEE- Steckdose, DIN 49 462 Teil 1, 3- pol.+
N+PE, 400V~ Nennstrom 16A, in Unterputzausführung, mit
Abdeckung und Klappdeckel, einschl. Gehäuse,
quadratische Form, Schutzart IP44, Anschluss auf
Rechtsdrehfeld,

Montageort: gem. Planung,
Montageart: in Schalter- bzw. Abzweigschalterdose unter
Putz, mit rostfreien Schrauben befestigen,

einschl. Anschluss aller Zu- und Abgangsleitungen,
einschl. aller Klein-, Klemm- und Befestigungsteile,
der Einbau erfolgt nach Abschluss der Malerarbeiten.
Menge: 1,000 St
Kostengruppen nach DIN 276 2018: 444
Kostengruppen nach DIN 276-1 2008: 444
Kostengruppen nach DIN 276-1 2006: 444
Kostengruppen nach DIN 276-1 1981: 3.2.5.0.0

**1.3.12.34 FR- Geräteanschlussdose 5x2,5mm²**
Liefern, Montieren und Verdrahten,

Zentralscheibe mit Tragring, für Leitungsauslass bis
5 x 2,5 mm², mit Dichtring IP 44, einschl. Klemmen bis
2,5 mm², einschl. Rahmen bzw. Rahmenanteil bei
Mehrfachkombinationen,
Farbe alpinweiß,

Montageort: Küche,
Montageart: in Schalter- bzw. Abzweigschalterdose unter
Putz, mit rostfreien Schrauben befestigen,

einschl. Anschluss aller Zu- und Abgangsleitungen,
einschl. aller Klein-, Klemm- und Befestigungsteile,
der Einbau erfolgt nach Abschluss der Malerarbeiten.
Menge: 5,000 St
Kostengruppen nach DIN 276 2018: 444
Kostengruppen nach DIN 276-1 2008: 444
Kostengruppen nach DIN 276-1 2006: 444
Kostengruppen nach DIN 276-1 1981: 3.2.5.0.0

**1.3.12.35 Geräteanschlussdose, 6mm², u.P.**
Liefern, Montieren und Verdrahten,

Geräteanschlussdose DIN VDE 0606, einschl. Gehäuse und
Verbindungsklemmen bis 6 mm², 5- polig, 400 V~,

Montageort: Küche,
Montageart: in Schalter- bzw. Abzweigschalterdose, mit
Schrauben befestigen,

einschl. Anschluss aller Zu- und Abgangsleitungen,
einschl. aller Klein-, Klemm- und Befestigungsteile,
der Einbau erfolgt nach Abschluss der Malerarbeiten.
Menge: 4,000 St
Kostengruppen nach DIN 276 2018: 444
Kostengruppen nach DIN 276-1 2008: 444
Kostengruppen nach DIN 276-1 2006: 444
Kostengruppen nach DIN 276-1 1981: 3.2.5.0.0

**1.3.12.36 Geräteanschlussdose, 6mm², a.P.**
Liefern, Montieren und Verdrahten,

Geräteanschlussdose DIN VDE 0606, einschl. Gehäuse und
Verbindungsklemmen bis 6 mm², 5- polig, 400 V~,

Montageort: Küche,
Montageart: auf Putz oder Holz, mit Schrauben befestigen,

einschl. Anschluss aller Zu- und Abgangsleitungen,
einschl. aller Klein-, Klemm- und Befestigungsteile,
der Einbau erfolgt nach Abschluss der Malerarbeiten.
Menge: 2,000 St
Kostengruppen nach DIN 276 2018: 444
Kostengruppen nach DIN 276-1 2008: 444
Kostengruppen nach DIN 276-1 2006: 444
Kostengruppen nach DIN 276-1 1981: 3.2.5.0.0

**1.3.12.37 Geräteanschlussdose, 10mm², a.P.**
wie vor jedoch Verbindungsklemmen bis 10 mm².
Menge: 3,000 St
Kostengruppen nach DIN 276 2018: 444
Kostengruppen nach DIN 276-1 2008: 444
Kostengruppen nach DIN 276-1 1981: 3.2.5.0.0

**1.3.12.38 Geräteanschlussdose, 16mm², a.P.**
wie vor jedoch Verbindungsklemmen bis 16 mm².
Menge: 2,000 St
Kostengruppen nach DIN 276 2018: 444
Kostengruppen nach DIN 276-1 2008: 444
Kostengruppen nach DIN 276-1 1981: 3.2.5.0.0

**1.3.12.39 FR-aP Heizungsnotschalter**
Liefern, Montieren und Verdrahten,

Feuchtraum- Wippenschalter, gem. DIN VDE 0632 als
Feuchtraum- Heizungsnotschalter in Aufputzausführung,
250V~, 10A, einschl. Schaltereinsatz mit Glimmlampe,
Wippe mit roter Kalotte  und Gehäuse, mit Aufschrift
"HEIZUNGSNOTSCHALTER",
Schutzart IP44,

Montageort: gem. Planung,
Montageart: Aufputz, mit rostfreien Schrauben befestigen,

einschl. Anschluss aller Zu- und Abgangsleitungen,
einschl. aller Klein-, Klemm- und Befestigungsteile.
Menge: 1,000 St
Kostengruppen nach DIN 276 2018: 444
Kostengruppen nach DIN 276-1 2008: 444
Kostengruppen nach DIN 276-1 2006: 444
Kostengruppen nach DIN 276-1 1981: 3.2.5.0.0

**1.3.12.40 AP-Abzweigdose**
Liefern, Montieren und Verdrahten,

Abzweigdose, gem. DIN VDE 0606 in Aufputzausführung aus Thermoplast, b/h: 75/75 mm,

Montageort: gem. Planung
Montageart: Aufputz mit Schrauben befestigen,

einschl. Anschluss aller Zu- und Abgangsleitungen,
einschl. Verbindungsklemmen,
einschl. aller Klein-, Klemm- und Befestigungsteile.
Menge: 20,000 St
Kostengruppen nach DIN 276 2018: 444
Kostengruppen nach DIN 276-1 2008: 444
Kostengruppen nach DIN 276-1 2006: 444

**1.3.12.41 FR-aP-Abzweigdose**
Liefern, Montieren und Verdrahten,

Feuchtraum- Abzweigdose, gem. DIN VDE 0606, in
Aufputzausführung aus Thermoplast, Schutzart IP55,
einschl. Anbaustutzen nach Erf., b/h: 75/75 mm,

Montageort: gem. Planung
Montageart: Aufputz mit Schrauben befestigen,

einschl. Anschluss aller Zu- und Abgangsleitungen,
einschl. Verbindungsklemmen,
einschl. aller Klein-, Klemm- und Befestigungsteile.
Menge: 100,000 St
Kostengruppen nach DIN 276 2018: 444
Kostengruppen nach DIN 276-1 2008: 444

**1.3.12.42 FR-aP-Abzweigdose100/100**
Liefern, Montieren und Verdrahten,

Feuchtraum- Abzweigkasten, gem. DIN VDE 0606, in
Aufputzausführung mit Schraubdeckel, Schutzart IP44,
einschl. Anbaustutzen nach Erf.,
b/h: 100/100 mm,

Montageort: gem. Planung,
Montageart: Aufputz, mit rostfreien Schrauben befestigen,

einschl. Anschluss aller Zu- und Abgangsleitungen,
einschl. aller Klein-, Klemm- und Befestigungsteile.
Menge: 50,000 St
Kostengruppen nach DIN 276 2018: 444
Kostengruppen nach DIN 276-1 2008: 444
Kostengruppen nach DIN 276-1 2006: 444
Kostengruppen nach DIN 276-1 1981: 3.2.5.0.0

**1.3.12.43 Energiesäule Außenbereich Hof**
Liefern, Montieren und Anschließen,

Anschlusssäule ortsfest. Mit abschließbarer Tür und BKS Sicherheitsschloss mit zwei Schlüsseln.
Eingebaute Komponenten: 2 CEE-Steckdosen 16 A · 400 V und 3 CEE-Steckdosen 16 A · 250 V und 3 Schutzkontaktsteckdosen 16 A · 250 V und 1 FI Schutzschalter 40 A · 30 mA und 2 Leitungsschutzschaltern C-16 A 3 pol. und 6 Leitungsschutzschaltern C-16 A 1 pol.
Schutzart IP 44.
Aluminiumguss, Aluminium und Edelstahl,
Farbe Grafit.
Anschlussklemme 5 polig,
Klemmbereich bis 16 qmm.
Mit Montageplatte zum Aufschrauben auf ein Fundament.
Abmessungen Ø 265 x 1035 mm.
Höhe über Flur ca. 850 mm.

einschl. kompletter Verdrahtung,
Verbindungs- und Verdrahtungsleitungen,
Sammelschienenklemmen, Kabelschuhen, etc.,
dauerhafter, gedruckter Stromkreisbeschriftung,
einschl. Befestigung mit Schrauben und allen Klein- und Klemmmaterial.

Montageort: Außenbereich
Montageart: auf Fundament  mit Schrauben befestigen,

Fabrikat: BEGA
Typ: typ 71013
oder gleichwertig,
angebotenes Fabrikat: . . . . . . . . . . . . . . . . . . . . . . . . . .

angebotener Typ: . . . . . . . . . . . . . . . . . . . . . . . . . . . . .
  (vom Bieter einzutragen)
Menge: 1,000 St
Kostengruppen nach DIN 276 2018: 444
Kostengruppen nach DIN 276-1 2008: 546

#### Bereich 1.4 Beleuchtung Allgemein

*Hinweis*
Leuchten und Betriebsgeräte

Alle angebotenen Leuchten müssen den derzeit gültigen VDE / ENEC Vorschriften entsprechen und insgesamt dem Stand der Technik entsprechen. Soweit nicht anders vermerkt, sind als Leuchtmittel ausschließlich Qualitätsleuchtmittel der Hersteller OSRAM, PHILIPS, GE Lighting oder gleichwertig vorzusehen.

Leuchtstofflampen / Kompaktleuchtstofflampen sind nur in der 3-Banden Ausführung zugelassen. Halogen-Metalldampf- Lampen sind nur mit keramischem Entladungsrohr zugelassen.

Die Leuchten sind komplett mit Leuchtmittel und systembedingtem Zubehör einschließlich betriebsfertiger Montage und Montagezubehör anzubieten.

Die Leitungseinführung hat je nach Leuchtenbauart über Kabelverschraubungen zu erfolgen. Auf Zugentlastung ist zu achten. Bei der Montage sind die beiliegenden Montageanweisungen des Herstellers zwingend zu beachten. Besonders ist auf eine ausreichende Belüftung
der Transformatoren und Vorschaltgeräte zu achten.

Montage und Ausführung

Alle für die Montage in den einzelnen Bereichen erforderlichen Montagehilfen, Montageraumabsperrungen und Abdeckplanen sind in die entsprechenden
Leuchtenpreise einzurechnen und werden nicht gesondert vergütet.
Alle im Umfeld der Montageorte befindlichen Einrichtungen, Grünanlagen, Bodenbeläge und technischen Geräte sind gegen montagebedingte Verschmutzungen zu schützen. Nach der Montage ist der entsprechende Bereich von grobem Schmutz zu reinigen. Die Umverpackungen der Leuchten und des Zubehörs sowie alle Abdeckmaterialien sind vom AN kostenlos zu entsorgen.

Gerüste

Alle erforderlichen Gerüste für die Durchführung der Arbeiten (auch Gerüste, deren Arbeitsbühnen höher als 2,0 m über dem Fußboden liegen) hat der Auftragnehmer zu erstellen und bei der Ermittlung der Einheitspreise einzurechnen.
Die berufsgenossenschaftlichen Sicherheitsbedingungen, die Schutz- und Sicherheitsmaßnahmen nach den Unfallverhütungsvorschriften und den Bestimmungen der Gerüstordnung sind vom Auftragnehmer zu erfüllen und zu überwachen.

##### Titel 1.4.1 Leuchten Innen

**1.4.1.1 Leuchten- Bemusterung**
Bemustern,

von Leuchten gem. Vorgabe Bauherr/ Bauleitung,
betriebsbereit provisorisch montiert,

Montageort: gem. Angabe Bauleitung,
Montageart: provisorisch,

einschl. Versandgebühren des Herstellers und Rücksendung,
einschl. aller Klein-, Klemm- und Befestigungsteile.
Menge: 5,000 St
Kostengruppen nach DIN 276 2018: 445
Kostengruppen nach DIN 276-1 2008: 445
Kostengruppen nach DIN 276-1 2006: 445
Kostengruppen nach DIN 276-1 1981: 4.5.2.0.0

**1.4.1.2 Seilabhängung**
Liefern und Montieren,

Seilabhängung für Anbauleuchte
einschl. Ausgleichsgewicht,
einschl. allen erf. Klein-, Klemm- und Befestigungsteilen.

Montageort: Technikräume Keller
Montageart: Deckenabhängung, Montagehöhe bis 5m.
Menge: 10,000 St
Kostengruppen nach DIN 276 2018: 445
Kostengruppen nach DIN 276-1 2008: 445
Kostengruppen nach DIN 276-1 1981: 4.5.1.0.0

**1.4.1.3 Feuchtraumanbeuleuchte**
Liefern und Montieren,

Designorientierte Feuchtraumleuchte. Seitenteile Kunststoff (Polycarbonat) weiß, schlagzäh. Diffusor aus Kunststoff (Polycarbonat) opal, schlagzäh. Diffusor extrudiert, innenprismatisch und UV-beständig. Lichtverteilung symmetrisch. Homogene Ausleuchtung. Rückwärtiger Lichtanteil zur Deckenaufhellung. Flexible Installation durch verschiebbare Montagebügel. Ideal bei Leuchtenaustausch. Geeignet für Deckenanbau, Ketten- oder Seilpendel, Wandanbau. Deckenmontagebügel aus Edelstahl und Triangel-Bügel für Pendelmontage im Lieferumfang enthalten. Komfortable Leitungseinführung über Kabelverschraubung an beiden Enden. Einfache Installation durch herausnehmbare Steckverbindung und Drehverschluss auf beiden Seiten.  Leuchte mit integrierter Durchgangsverdrahtung für das Aneinanderreihen von weiteren Leuchten. Austauschbare und herausnehmbare LED-Einheit mit integriertem Betriebsgerät. MultiLumen: Leuchtenlichtstrom in mehreren Stufen einstellbar. Werkseitig höchster Leuchtenlichtstrom eingestellt.  Deckenmontagebügel aus Edelstahl und Triangel-Bügel für Pendelmontage im Lieferumfang enthalten. Leuchte mit begrenzter Oberflächentemperatur nach DIN EN 60598-2-24 zur Verwendung in einer Umgebung, in der eine Ablagerung von leitfähigem Staub auf der Leuchte erwartet werden kann. Für den Einsatz in der Lebensmittel- und Getränkeindustrie geeignet.

Farbe: weiß
Länge: 1350 mm
Breite: 86 mm
Höhe: 62 mm
Gewicht: 1.08 kg
Lichtquelle: LED
Sockel: ohne Sockel
Farbtemperatur: 4000K
Farbwiedergabeindex: 80
Farbtoleranz (McAdam): 3 SDCM
Lebensdauer Lichtquelle: 100000 h (L80/B10)
Bemessungsleistung: 17 W
Bemessungsleuchtenlichtstrom: 3000 lm
Ausstrahlwinkel Down: 129° / 112°
Blendungsbewertungsindex RUG (4H 8H): 22.1
Systemeffizienz: 176 lm/W
Bemessungsleistung 2: 29 W
Bemessungsleuchtenlichtstrom 2: 5000 lm
Ausstrahlwinkel Down 2: 129° / 112°
Blendungsbewertungsindex RUG (4H 8H) 2: 23.9
Leuchtenlichtausbeute 2: 172 lm/W
Bemessungsleistung 3: 47 W
Bemessungsleuchtenlichtstrom 3: 8000 lm
Ausstrahlwinkel Down 3: 129° / 112°
Blendungsbewertungsindex RUG (4H 8H) 3: 25.5
Leuchtenlichtausbeute 3: 170 lm/W
Lichtaustritt: vorwiegend direkt
Lichtverteilung: symmetrisch
Betriebsgerät: Konstantstrom-Versorgung
Spannung: 220 - 240 V / 50 Hz, 60 Hz
Leistungsfaktor: 0.9
Schutzklasse: II
Leuchten an Sicherung B10A: 20
Leuchten an Sicherung B16A: 32
Leuchten an Sicherung C10A: 33
Leuchten an Sicherung C16A: 54
Einschaltstrom / Einschaltzeit: 13 A / 200 µs
Klirrfaktor (THD): 20 %
Schutzart: IP 66
Umgebungstemperatur: -30 °C bis +50 °C
Schlagschutz: IK08
Glühdrahtprüfung: 650 °C
Sicherheitszeichen: D-Zeichen
Konformitätszeichen: CE

einschl. Anschluss aller zu- und abgehenden Leitungen,
einschl. Leuchtmittel, einschl. allen erf. Klein-, Klemm- und
Befestigungsteilen.

Montageort: Technikräume, Kellerabteile
Montageart: Pendelset mit Schrauben an Rohdecke Beton befestigen

Fabrikat: RZB PLANOX PRO 2
Typ: 451268.002
oder gleichwertig
angebotenes Fabrikat: . . . . . . . . . . . . . . . . . . . . . . . . . .

angebotener Typ: . . . . . . . . . . . . . . . . . . . . . . . . . . . . .
  (vom Bieter einzutragen)
Menge: 26,000 St
Kostengruppen nach DIN 276 2018: 445

**1.4.1.4 Linienleuchte 0,6m**
Liefern und Montieren,

Schnellmontage-Komplettmodul für den universellen Einsatz als Lichtband. Systemprofil aus Aluminium-Strangpressprofil, pulverbeschichtet. Hocheffiziente LED-Einheiten mit optimaler Lichtlenkung durch präzise Linsenoptik aus Kunststoff (PC) klar. Lichtverteilung tief-breitstrahlend. Einfache und werkzeuglose Montage von Systemprofilen mittels separatem Zubehör für Seil-, Ketten- oder Deckenaufhängung. Werkzeuglos steckbar und durch mechanischen Verbinder gesichert. 7-poliger LINEDO-Stecker (5 x 2,5 mm² / 2 x 1,5 mm²). Einfache Wahl der Phaseneinstellung durch patentiertes System von außen.  Einspeisungsmodul, Verbindungs- und Montagezubehör bitte separat bestellen. Leuchte mit begrenzter Oberflächentemperatur nach DIN EN 60598-2-24 zur Verwendung in einer Umgebung, in der eine Ablagerung von nichtleitfähigem Staub auf der Leuchte erwartet werden kann.

Farbe: verkehrsweiß, matt (RAL 9016)
Länge: 598 mm
Breite: 58 mm
Höhe: 76 mm
Gewicht: 1.48 kg
Lichtquelle: LED
Sockel: ohne Sockel
Farbtemperatur: 4000K
Farbwiedergabeindex: 80
Farbtoleranz (McAdam): 3 SDCM
Lebensdauer Lichtquelle: 80000 h (L80/B10)
Bemessungsleistung: 11 W
Bemessungsleuchtenlichtstrom: 1650 lm
Ausstrahlwinkel Down: 59°
Blendungsbewertungsindex RUG (4H 8H): 17
Systemeffizienz: 150 lm/W
Lichtaustritt: direkt
Lichtverteilung: symmetrisch
Betriebsgerät: Konverter dimmbar DALI
Spannung: 220 - 240 V / 0 Hz, 50 - 60 Hz
Leistungsfaktor: 0.95
Schutzklasse: I
Leuchten an Sicherung B10A: 20
Leuchten an Sicherung B16A: 31
Leuchten an Sicherung C10A: 32
Leuchten an Sicherung C16A: 52
Einschaltstrom / Einschaltzeit: 18 A / 190 µs
Rippelstrom / Flicker: 3 %
Klirrfaktor (THD): 15 %
Schutzart: IP 54
Umgebungstemperatur: -25 °C bis +50 °C
Schlagschutz: IK03
Glühdrahtprüfung: 850°C - 30 Sekunden
Sicherheitszeichen: D-Zeichen
Konformitätszeichen: CE

einschl. 2x Pendelset mit Drahtseit 1500mm 982661.000
eischl. 1x Endkappe Buchse 982699.009
einschl. 1x Verbinder für Pendelmontage 982680.000

einschl. Anschluss aller zu- und abgehenden Leitungen,
einschl. Leuchtmittel, einschl. allen erf. Klein-, Klemm- und
Befestigungsteilen.

Montageort: Klassenräume
Montageart: Pendelset mit Schrauben an Rohdecke Beton befestigen

Fabrikat: RZB Linedo
Typ: 950660.842.776.000 inkl Zubehör
oder gleichwertig
angebotenes Fabrikat: . . . . . . . . . . . . . . . . . . . . . . . . . .

angebotener Typ: . . . . . . . . . . . . . . . . . . . . . . . . . . . . .
  (vom Bieter einzutragen)
Menge: 38,000 St
Kostengruppen nach DIN 276 2018: 445

**1.4.1.5 Linienleuchte 1,16m**
wie vor jedoch in 1,16m
Menge: 146,000 St
Kostengruppen nach DIN 276 2018: 445

**1.4.1.6 Linienleuchte 2,291m**
wie vor jedoch in 2,291m und 3x Pendelset mit Drahtseit 1500mm 982661.000
Menge: 1,000 St
Kostengruppen nach DIN 276 2018: 445

**1.4.1.7 Linienleuchte 4,547m**
wie vor jedoch in 4,547m und 4x Pendelset mit Drahtseit 1500mm 982661.000
Menge: 1,000 St
Kostengruppen nach DIN 276 2018: 445

**1.4.1.8 Linienleuchte Linienleuchte 2,291m 50/50**
Liefern und Montieren,

Schnellmontage-Komplettmodul für den universellen Einsatz als Lichtband. Lichtteilung (1=LED, 0= Blind): 1100. Systemprofil aus Aluminium-Strangpressprofil, pulverbeschichtet. Hocheffiziente LED-Einheiten mit optimaler Lichtlenkung durch präzise Linsenoptik aus Kunststoff (PC) klar. Blindeinheiten mit Abdeckung aus Kunststoff in Gehäusefarbe. Lichtverteilung tief-breitstrahlend. Einfache und werkzeuglose Montage von Systemprofilen mittels separatem Zubehör für Seil-, Ketten- oder Deckenaufhängung. Werkzeuglos steckbar und durch mechanischen Verbinder gesichert. 7-poliger LINEDO-Stecker (5 x 2,5 mm² / 2 x 1,5 mm²). Einfache Wahl der Phaseneinstellung durch patentiertes System von außen.  Einspeisungsmodul, Verbindungs- und Montagezubehör bitte separat bestellen. Leuchte mit begrenzter Oberflächentemperatur nach DIN EN 60598-2-24 zur Verwendung in einer Umgebung, in der eine Ablagerung von nichtleitfähigem Staub auf der Leuchte erwartet werden kann.

Farbe: verkehrsweiß, matt (RAL 9016)
Länge: 2291 mm
Breite: 58 mm
Höhe: 76 mm
Gewicht: 5.25 kg
Lichtquelle: LED
Sockel: ohne Sockel
Farbtemperatur: 4000K
Farbwiedergabeindex: 80
Farbtoleranz (McAdam): 3 SDCM
Lebensdauer Lichtquelle: 80000 h (L80/B10)
Bemessungsleistung: 21 W
Bemessungsleuchtenlichtstrom: 3350 lm
Ausstrahlwinkel Down: 59°
Blendungsbewertungsindex RUG (4H 8H): 17
Systemeffizienz: 160 lm/W
Lichtaustritt: direkt
Lichtverteilung: symmetrisch
Betriebsgerät: Konverter dimmbar DALI
Spannung: 220 - 240 V / 0 Hz, 50 - 60 Hz
Leistungsfaktor: 0.98
Schutzklasse: I
Leuchten an Sicherung B10A: 23
Leuchten an Sicherung B16A: 36
Leuchten an Sicherung C10A: 38
Leuchten an Sicherung C16A: 61
Einschaltstrom / Einschaltzeit: 5 A / 870 µs
Rippelstrom / Flicker: 1 %
Klirrfaktor (THD): 8 %
Schutzart: IP 54
Umgebungstemperatur: -25 °C bis +50 °C
Schlagschutz: IK03
Glühdrahtprüfung: 650°C - 30 Sekunden
Sicherheitszeichen: D-Zeichen
Konformitätszeichen: CE

einschl. 2x Pendelset mit Drahtseit 1500mm 982661.000
eischl. 1x Endkappe Buchse 982699.009
einschl. 1x Verbinder für Pendelmontage 982680.000

einschl. Anschluss aller zu- und abgehenden Leitungen,
einschl. Leuchtmittel, einschl. allen erf. Klein-, Klemm- und
Befestigungsteilen.

Montageort: Klassenräume
Montageart: Pendelset mit Schrauben an Rohdecke Beton befestigen

Fabrikat: RZB Linedo
Typ: 952360.842.776.500 inkl Zubehör
oder gleichwertig
angebotenes Fabrikat: . . . . . . . . . . . . . . . . . . . . . . . . . .

angebotener Typ: . . . . . . . . . . . . . . . . . . . . . . . . . . . . .
  (vom Bieter einzutragen)
Menge: 3,000 St
Kostengruppen nach DIN 276 2018: 445

**1.4.1.9 Einspeisung Linienleuchte**
Liefern und Montieren,

Anfangseinspeisung (kurze Version), 7-polig, Anschluss Buchse. Gehäuse aus Aluminium-Strangpressprofil pulverbeschichtet. Abdeckung Kunststoff in Gehäusefarbe.  Steckersystem aus Kunststoff hellgrau. 1 Kabelverschraubung (M25). Kabelverschraubung oben. Komfortabler Anschluss mit Flachstecker.

Farbe: weiß

Länge: 134 mm

Breite: 58 mm

Höhe: 76 mm

Gewicht: 278 g

einschl. Anschluss aller zu- und abgehenden Leitungen,
einschl. Leuchtmittel, einschl. allen erf. Klein-, Klemm- und
Befestigungsteilen.

Montageort: gem. Planung
Montageart: an Leuchte anstecken, Kabel anschließen

Fabrikat: RZB Linedo
Typ: 982859.002
oder gleichwertig
angebotenes Fabrikat: . . . . . . . . . . . . . . . . . . . . . . . . . .

angebotener Typ: . . . . . . . . . . . . . . . . . . . . . . . . . . . . .
  (vom Bieter einzutragen)
Menge: 123,000 St
Kostengruppen nach DIN 276 2018: 445

**1.4.1.10 Stromschienen Linienleuchte**
Liefern und Montieren,

Modul inklusive 3-Phasen-DALI Stromschiene für die Montage externer Strahler mit DALI-Adapter für 3-Phasen-Stromschienen 230 V. Länge der Stromschiene 930 mm. Systemprofil aus Aluminium-Strangpressprofil, pulverbeschichtet. Einfache und werkzeuglose Montage von Systemprofilen mittels separatem Zubehör für Seil-, Ketten- oder Deckenaufhängung. Werkzeuglos steckbar und durch mechanischen Verbinder gesichert. Anschluss 7-polig. Für den Handbereich zugelassen. .

Farbe: verkehrsweiß, matt (RAL 9016)

Länge: 1164 mm

Breite: 58 mm

Höhe: 76 mm

Gewicht: 2.72 kg

einschl. Anschluss aller zu- und abgehenden Leitungen,
einschl. Leuchtmittel, einschl. allen erf. Klein-, Klemm- und
Befestigungsteilen.

Montageort: Klassenräume
Montageart: mit Schrauben an Rohdecke Beton befestigen

Fabrikat: RZB Linedo
Typ: 950660.842.776.000 inkl Zubehör
oder gleichwertig
angebotenes Fabrikat: . . . . . . . . . . . . . . . . . . . . . . . . . .

angebotener Typ: . . . . . . . . . . . . . . . . . . . . . . . . . . . . .
  (vom Bieter einzutragen)
Menge: 5,000 St
Kostengruppen nach DIN 276 2018: 445

**1.4.1.11 Blindmodul Linienleuchte 0,598m**
Liefern und Montieren,

Schnellmontage-Komplettmodul für den universellen Einsatz als Lichtband. Blindmodul.

Systemprofil aus Aluminium-Strangpressprofil, pulverbeschichtet. Abdeckung Kunststoff in Gehäusefarbe.  Einfache und werkzeuglose Montage von Systemprofilen mittels separatem Zubehör für Seil-, Ketten- oder Deckenaufhängung. Werkzeuglos steckbar und durch mechanischen Verbinder gesichert.  Einspeisungsmodul, Verbindungs- und Montagezubehör bitte separat bestellen. Leuchte mit begrenzter Oberflächentemperatur nach DIN EN 60598-2-24 zur Verwendung in einer Umgebung, in der eine Ablagerung von nichtleitfähigem Staub auf der Leuchte erwartet werden kann.

Farbe: verkehrsweiß, matt (RAL 9016)

Länge: 598 mm

Breite: 58 mm

Höhe: 76 mm

Gewicht: 1.08 kg

Montageort: Klassenräume
Montageart: Pendelset mit Schrauben an Rohdecke Beton befestigen

Fabrikat: RZB Linedo
Typ: 950600.002.700.900
oder gleichwertig
angebotenes Fabrikat: . . . . . . . . . . . . . . . . . . . . . . . . . .

angebotener Typ: . . . . . . . . . . . . . . . . . . . . . . . . . . . . .
  (vom Bieter einzutragen)
Menge: 6,000 St
Kostengruppen nach DIN 276 2018: 445

**1.4.1.12 Blindmodul Linienleuchte 1,163m**
Liefern und Montieren,

Schnellmontage-Komplettmodul für den universellen Einsatz als Lichtband. Blindmodul.

Systemprofil aus Aluminium-Strangpressprofil, pulverbeschichtet. Abdeckung Kunststoff in Gehäusefarbe.  Einfache und werkzeuglose Montage von Systemprofilen mittels separatem Zubehör für Seil-, Ketten- oder Deckenaufhängung. Werkzeuglos steckbar und durch mechanischen Verbinder gesichert.  Einspeisungsmodul, Verbindungs- und Montagezubehör bitte separat bestellen. Leuchte mit begrenzter Oberflächentemperatur nach DIN EN 60598-2-24 zur Verwendung in einer Umgebung, in der eine Ablagerung von nichtleitfähigem Staub auf der Leuchte erwartet werden kann.

Farbe: verkehrsweiß, matt (RAL 9016)

Länge: 598 mm

Breite: 58 mm

Höhe: 76 mm

Gewicht: 1.08 kg

Montageort: Klassenräume
Montageart: Pendelset mit Schrauben an Rohdecke Beton befestigen

Fabrikat: RZB Linedo
Typ: 951200.002.700.900
oder gleichwertig
angebotenes Fabrikat: . . . . . . . . . . . . . . . . . . . . . . . . . .

angebotener Typ: . . . . . . . . . . . . . . . . . . . . . . . . . . . . .
  (vom Bieter einzutragen)
Menge: 6,000 St
Kostengruppen nach DIN 276 2018: 445

##### Titel 1.4.2 Leuchten Außen

**1.4.2.1 Wandleuchte**
Liefern, Montieren und Anschließen,

Wandfluter. Einseitiger Lichtaustritt. Asymmetrische Lichtstärkeverteilung.
Dark Sky: Kein Lichtstromanteil im oberen Halbraum bei Montage mit dem Lichtaustritt nach unten. : Effizientes optisches System, das nahezu keinem Verschleiß unterliegt. Die Farbtemperatur der Leuchte kann wahlweise auf 3000 K (Werkseinstellung) oder 4000 K eingestellt werden.
LED, 19,3 W Leuchten-Anschlussleistung,
Leuchten-Lichtstrom 2130 lm im Betrieb bei Farbtemperatur 3000 K.
Leuchten-Lichtstrom 2236 lm im Betrieb bei Farbtemperatur 4000 K. Farbwiedergabeindex (CRI) > 80.
Mit austauschbarem LED-Modul mit einer mittleren Bemessungslebensdauer von 190.000 Betriebsstunden (L80B50 bei ta = 25 °C). 20-jährige Nachliefergarantie auf das LED-Modul und die Verschleißteile.
Mit LED-Netzteil, DALI-steuerbar, 220-240 V, 0/50-60 Hz. Schutzart IP 65.
Ballwurfsicher – Die Prüfung der Ballwurfsicherheit erfolgte ausschließlich mit Handbällen gemäß DIN 18032-3: 2018-11. Leuchte aus Aluminiumguss, Aluminium und Edelstahl, Farbe Grafit. Sicherheitsglas mit optischer Struktur. Reflektor aus eloxiertem Reinstaluminium.
Zwei Leitungseinführungen zur Durchverdrahtung der Netzanschlussleitung bis Ø 10,5 mm, max. 5 x 1,5 qmm.
Die Leuchte ist in jeder Brennlage montierbar. Abmessungen: 240 x 105 x 200 mm.

Alle Systembauteile zur Montage sind als Bestandteil
der Leuchte im Lieferumfang enthalten und im
Einheitspreis zu berücksichtigen.

einschl. Anschluss aller zu- und abgehenden Leitungen,
einschl. Leuchtmittel, einschl. allen erf. Klein-, Klemm- und
Befestigungsteilen.

Montageort: gem. Planung
Montageart: auf bauseitgen Fundament mit Schwerlastankern befestigen

Fabrikat: Bega
Typ: 22386
oder gleichwertig
angebotenes Fabrikat: . . . . . . . . . . . . . . . . . . . . . . . . . .

angebotener Typ: . . . . . . . . . . . . . . . . . . . . . . . . . . . . .
  (vom Bieter einzutragen)
Menge: 3,000 St
Kostengruppen nach DIN 276 2018: 556
Kostengruppen nach DIN 276-1 2008: 546

**1.4.2.2 Lichtbauelement**
Liefern, Montieren und Anschließen,

Lichtbauelement  Asymmetrisch-bandförmige Lichtstärkeverteilung. Dark Sky: Lichtstromanteil im oberen Halbraum < 1%. LED, 22,5 W Leuchten-Anschlussleistung, Leuchten-Lichtstrom 2294 lm, Farbtemperatur 3000 K. Farbwiedergabeindex (CRI) > 80. Mit austauschbarem LED-Modul mit einer mittleren Bemessungslebensdauer von > 200.000 Betriebsstunden (L80B50 bei ta = 25 °C). 20-jährige Nachliefergarantie auf das LED-Modul und die Verschleißteile. Mit Ultimate Driver® LED-Netzteil, DALI-steuerbar, 220-240 V, 0/50-60 Hz. Schutzart IP 65. Leuchte aus Aluminiumguss, Aluminium und Edelstahl Beschichtungstechnologie Unidure® ,
Farbe Grafit. Kunststoffzylinder klar, mit optischer Struktur. Reflektor aus eloxiertem Reinstaluminium. Anschlussdose mit 2 Leitungsverschraubungen zur Durchverdrahtung der Netzanschlussleitung von ø 8-17 mm, max. 5 x 4 qmm.
Höhe der Leuchte über Flur 2500 mm.
Leuchtendurchmesser 135 mm.
Befestigung des Lichtbauelements mit dem Erdstück in einem Rundrohr.

Alle Systembauteile zur Montage sind als Bestandteil
der Leuchte im Lieferumfang enthalten und im
Einheitspreis zu berücksichtigen.

einschl. Anschluss aller zu- und abgehenden Leitungen,
einschl. Leuchtmittel, einschl. allen erf. Klein-, Klemm- und
Befestigungsteilen.

Montageort: gem. Planung
Montageart: in bauseits erstellte Erdgrube, in Beton- oder Kunststoffrohr, Innendurchmesser min. 200 mm mit Kies/Beton verfüllen,

Fabrikat: Bega
Typ:84748K3 + 71242
oder gleichwertig
angebotenes Fabrikat: . . . . . . . . . . . . . . . . . . . . . . . . . .

angebotener Typ: . . . . . . . . . . . . . . . . . . . . . . . . . . . . .
  (vom Bieter einzutragen)
Menge: 7,000 St
Kostengruppen nach DIN 276 2018: 556
Kostengruppen nach DIN 276-1 2008: 546

#### Bereich 1.5 Beleuchtung Sicherheit

##### Titel 1.5.1 Leitungsnetz Sicherheitsbeleuchtung

**1.5.1.1 Installationskabel J-Y(St)Y 4x2x0,8 uP**
Liefern, Verlegen und Anschließen,

Installationskabel mit Zugentlastung nach
DIN 57815/VDE 0815,
J-Y(St)Y 4 x 2 x 0,8 mm, Teillängen nach Erfordernis,

Montageort: gem. Planung,
Montageart: unter Putz einschl. Fräsarbeiten

einschl. Absaugen und Entsorgen Bauschutt bei
Unterputzverlegung, einschl. Anschluss der
Leitungsenden, einschl. aller Klein- und Befestigungsteile.
Menge: 5,000 m
Kostengruppen nach DIN 276 2018: 444
Kostengruppen nach DIN 276-1 2008: 445
Kostengruppen nach DIN 276-1 1981: 3.3.5.0.0

**1.5.1.2 Installationskabel J-Y(St)Y 4x2x0,8 einziehen**
wie vor jedoch in Hohlraum Mauerwerk (Kalksandstein), in Leerrohr oder Kabelkanal einziehen.
Menge: 300,000 m
Kostengruppen nach DIN 276 2018: 444
Kostengruppen nach DIN 276-1 2008: 445
Kostengruppen nach DIN 276-1 1981: 3.3.5.0.0

**1.5.1.3 N2XH 3x2,5mm² E30 uP**
Liefern, Verlegen und Anschließen,

Kunststoffmantelleitung mit Funktionserhalt E30,
N2XH E30, 3 x2,5 mm², gem. DIN VDE 0266 und DIN 4102,
Teillängen nach Erfordernis,

Montageort: gem. Planung,
Montageart: unter Putz einschl. Fräsarbeiten,

einschl. Absaugen und Entsorgen Bauschutt bei
Unterputzverlegung, einschl. Anschluss der
Leitungsenden, einschl. aller Klein-, Klemm- und
Befestigungsteile.
Menge: 2,000 m
Kostengruppen nach DIN 276 2018: 444
Kostengruppen nach DIN 276-1 2008: 445

**1.5.1.4 N2XH 3x2,5mm² E30 aP**
wie vor jedoch in E30-Kabelklammern/-schellen befestigen.
Menge: 100,000 m
Kostengruppen nach DIN 276 2018: 444
Kostengruppen nach DIN 276-1 2008: 445

**1.5.1.5 N2XH 3x2,5mm² E30 einziehen**
wie vor jedoch in Hohlraum Mauerwerk (Kalksandstein), in Leerrohr oder Kabelkanal einziehen.
Menge: 20,000 m
Kostengruppen nach DIN 276 2018: 444
Kostengruppen nach DIN 276-1 2008: 445

**1.5.1.6 NYM-J 3x2,5mm², UP**
Liefern, Verlegen und Anschließen,

Kunststoffmantelleitung NYM-J, 3 x 2,5 mm², gem. DIN VDE 0250,Teillängen nach Erfordernis,

Montageort: versch.,
Montageart: unter Putz einschl. Fräsarbeiten,

einschl. Absaugen und Entsorgen Bauschutt bei
Unterputzverlegung, einschl. Anschluss der
Leitungsenden, einschl. aller Klein-, Klemm- und
Befestigungsteile.
Menge: 5,000 m
Kostengruppen nach DIN 276 2018: 444
Kostengruppen nach DIN 276-1 2008: 445

**1.5.1.7 NYM-J 3x2,5mm², einziehen**
wie vor jedoch in Leerohr, Kabelkanal, Kabelrinne oder Hohlwand einziehen.
Menge: 200,000 m
Kostengruppen nach DIN 276 2018: 444
Kostengruppen nach DIN 276-1 2008: 445

##### Titel 1.5.2 Zentralen

*Hinweis*
Systembeschreibung

Das Gebäude (TH) ist mit einer batteriegestützten
Sicherheitsbeleuchtung  in Teilbereichen mit 1 bzw. 3 - stündiger (Versammlungsstätte) Nennbetriebsdauer auszustatten.

Batteriekapazität nach DIN VDE 0108, DIN EN 50172,
ASR7/4, BGR 216, EN1838, DIN 4844 und LBO auszurüsten.
Es werden zum Teil dezentrale Notlichtsysteme zum Einsatz
kommen, die direkt in den zu versorgenden Brandabschnitt installiert werden. Zum Teil erfolgt die Versorgung über die Netzersatzanlage.

Es ist eine Einzelleuchtenüberwachung gem. DIN VDE 0108
T.1 Punkt 6.4.3.10 vorzusehen.
Eine eindeutige Kennzeichnung der Fluchtwege durch
Rettungszeichenleuchten und eine gleichmäßige
Ausleuchtung der Fluchtwege ist nach EN 1838 zu
gewährleisten.

Sicherheits- und Rettungszeichenleuchten müssen mit
Leuchtdioden ausgerüstet sein. Die geforderten
Umschaltzeiten nach VDE 0108 sowie EN 1838 sind
einzuhalten.

Bei Bereitschaftsschaltung ist in den Unterverteilern
der Allgemeinbeleuchtung die Netzspannung der
Beleuchtungsstromkreise der Flucht- und Rettungswege
gem. DIN EN 50172 zu überwachen.
Sofern noch das Netz am Hauptverteiler der
Sicherheitsbeleuchtung vorhanden ist, muss
gewährleistet sein, dass eine Umschaltung der
Sicherheitsbeleuchtung auf Batteriebetrieb nicht
erfolgt. Die Bereitschaftsleuchtung müssen über das
vorhandene Netz in Betrieb gehen.

Für die Steuerung der Sicherheitsleuchten dürfen keine
kontaktbehafteten Umschaltweichen zum Einsatz kommen.
Unterschiedliche Potentiale an den Sicherheitsleuchten
sind nicht zulässig.

Zur Vereinfachung und Übersichtlichkeit der
Installation, zur Kostenreduzierung und zur Minderung
von Brandlasten kommt Verfahren der Joker-Technik zum Einsatz. Dies beinhaltet die freie Zuordnung der Betriebsarten der Leuchten innerhalb eines Stromkreises gem. VDE 0108 für Dauerschaltung, Bereitschaftsschaltung sowie
geschaltetes Dauerlicht. Diese Betriebsart ist nur bei
nachweislich galvanischer Trennung zwischen den
Spannungspotentialen zulässig. Über die
Funktionssicherheit ist der Nachweis eines unabhängigen
Sachverständigen (z.B. TÜV oder DEKRA) zu erbringen.

Die Bestimmung des Funktionszustandes jeder einzelnen
Sicherheits- und Rettungszeichenleuchten erfolgt vom
Steuerteil des Notlichtsystems.

An zentraler, während der betriebserforderlichen Zeit
ständig besetzter Stelle ist durch eine
Meldeeinrichtung der Anlagenzustand der
Sicherheitsbeleuchtung anzuzeigen und zu dokumentieren.

Jeder Brandabschnitt wird mit separaten Stromkreisen
der Sicherheitsbeleuchtung für Dauer-, Bereitschafts-
sowie geschaltetes Dauerlicht ausgerüstet, die nicht in
andere Brandabschnitte verzogen werden dürfen.
Als Batterie kommt nur eine wartungsfreie,
auslaufsichere Blei-Batterie zum Einsatz.

Aufgrund der Zuverlässigkeit, hohen Lebensdauer und
gewährter Garantie vom Hersteller von 5 Jahren kommen
nur Rettungszeichen-Leuchten und Sicherheitsleuchten
mit LED-Bestückung zum Einsatz.

Alle angebotenen Komponenten sind zu montieren und
betriebsfertig anzuschließen.

**1.5.2.1 Notlichtsystem**
Liefern, Montieren und Anschließen,

Vollüberwachtes Notlichtsystem
Gruppenbatterieanlage (LPS) für Mischbetrieb aller Schaltungsarten innerhalb eines Stromkreises. Wahlweise Einzelleuchtenüberwachung im Mischbetrieb oder Stromkreisüberwachung je Endstromkreis. Einzelleuchtenüberwachung in Verbindung mit AC-Control Adressbaustein. Mit integriertem Anzeige- und Bedienfeld. Visualisierung und Fernbedienung über Web-Browser. Keine Busleitungen zur Leuchte notwendig durch Powerline Communication. Programmierbare Zielortangabe für jede angeschlossene Leuchte. 230 V AC an den Endstromkreisen im Netz- und Batteriebetrieb. Automatische Führung eines detaillierten Prüfbuchs der Anlage. Bestückung: 4 digitale Eingänge 230 V, 4 digitale Eingänge 24 V für potentialfreies Schalten, 3 Meldekontakte, 1 USB-Anschluss, 1 TCP/IP-Netzwerkanschluss. Gehäuse: Trägerelemente aus verzinktem Stahlblech, Abdeckhaube aus Kunststoff. Front Alu gebürstet / Seiten brillantblau. Kabeleinführung von oben. Batterien im Lieferumfang enthalten.

Schutzart: IP 20
Schutzklasse: I
Länge: 205 mm
Breite: 410 mm
Höhe: 880 mm
Montageart: Wandanbau
Abgangskreise: 4
Ausgangsspannung Netz: AC 230 V
Ausgangsspannung Lokal Not: AC 230 V
Betriebsdauer: 3 h
Batterienennspannung: 24 V
Eingangsspannung: AC 230 V
Ladestrom: 5 A
Max. Anschlussleistung je Endstromkreis: 200 VA
Leuchten je Endstromkreis: 20
Max. Ausgangsleistung: 350 VA
Ausgangsleistung: 280 W

Mögliche Schaltungsarten der Endstromkreise: Bereitschaftsschaltung (BS), Dauerschaltung (DS), Geschaltene Dauerschaltung (GDS), Treppenlichtschaltung (TLS)

Die Sicherheitsbeleuchtung ist ausgelegt für eine Nennbetriebsdauer von:

3 Stunden

Nennspannung: 230 V ±10 % 50/60 Hz
Abmessungen: Länge x Breite x Höhe: 142 mm x 280 mm x 512 mm

Eingebaut im Stahlblechwandschrank mit Doppelbartschließung
Stahlblechausführung IP20
Abm.: H x B x T = 800 x 400 x 210 mm
inkl. Schließung mit Schwenkhebel
Zum Einsatz eines Schließzylinders.

Lieferung des kompletten Notlichtsystems, anschlussfertig auf eine zentrale Klemmleiste verdrahtet.

einschl.  Wandaufbaugehäuse pulverbeschichtet
Schutzklasse IP 20 mit einem Schwenkhebel zum Einsat eines Schließzylinders

einschl. Anschluss Zuleitungen, einschl. aller Klein-,
Klemm- und Befestigungsteile.

Fabrikat: RZB
Typ:  Luxifair Quattro 985536
oder gleichwertig,
angebotenes Fabrikat: . . . . . . . . . . . . . . . . . . . . . . . . . .

angebotener Typ: . . . . . . . . . . . . . . . . . . . . . . . . . . . . .
  (vom Bieter einzutragen)
Menge: 1,000 Stk
Kostengruppen nach DIN 276 2018: 445
Kostengruppen nach DIN 276-1 2008: 445
Kostengruppen nach DIN 276-1 2006: 456
Kostengruppen nach DIN 276-1 1981: 4.5.3.0.0

**1.5.2.2 Überwachungssoftware**
Liefern und Programmieren,

Überwachungssoftware zur Überwachung, Programmierung
und Steuerung der vor beschriebenen Notlichtzentralen.

PC-Software zur Visualisierung von bis zu 65 Gruppen- und /oder Zentralbatterieanlagen der Serie RZB LUXIFAIR gemeinsam auf einer Benutzeroberfläche.

Fabrikat: RZB
Typ:  Software PROvisu 985540
angebotenes Fabrikat: . . . . . . . . . . . . . . . . . . . . . . . . . .

angebotener Typ: . . . . . . . . . . . . . . . . . . . . . . . . . . . . .
  (vom Bieter einzutragen)
Menge: 1,000 St
Kostengruppen nach DIN 276 2018: 445
Kostengruppen nach DIN 276-1 2008: 445

**1.5.2.3 Inbetriebnahme und Programmierung**
*** Pauschalposition
Programmieren, Inbetriebnehmen und Dokumentieren

-  der Sicherheitsbeleuchtungsanlagen mit Zuordnung der
  Leuchten und Leuchtengruppen und aller peripheren
  Anlagenteile gem. Planung auf CAD durch die ausführende
  Installationsfirma. Alle Notleuchten sind mit Angabe der
  Stromkreis- und Leuchtennummer in die Gebäudegrundrisspläne einzuzeichnen.Über die einzelnen
  Stromkreise sind Pläne mit Zielortangaben, Leuchtennummern, Leistungen der Leuchten, Art der Leuchtmittel
  und Gesamtleistung  je Stromkreis zu erstellen.

- Inbetriebnahme der gesamten Anlagen

- Erstellung eines Inbetriebnahmeprüfprotokolls und einer  kundenspezifischen Dokumentation.

Die Dokumentation ist in 2- facher Ausfertigung zu
erstellen und der Bauleitung zur Freigabe vorzulegen.
Menge: 1,000 Psch
Kostengruppen nach DIN 276 2018: 445
Kostengruppen nach DIN 276-1 2008: 445
Kostengruppen nach DIN 276-1 2006: 445
Kostengruppen nach DIN 276-1 1981: 4.5.3.0.0

##### Titel 1.5.3 Sicherheitsleuchten 24V

**1.5.3.1 Sicherheitsleuchte 24V Pendel**
Liefern, Montieren und Anschließen,

Flache quadratische Anbauleuchte. Zur Rettungswegbeleuchtung. Gehäuse Kunststoff (Polycarbonat). Abdeckung Kunststoff (Polycarbonat). Kunststofflinsen zur Flächen- und Rettungswegbeleuchtung im Lieferumfang enthalten. Linsen sind werkzeuglos austauschbar. Betriebsgerät integriert. Zum Anschluss an zentrale Sicherheitsstromversorgung geeignet.
Farbe: weiß
Länge: 150 mm
Breite: 150 mm
Höhe: 30 mm
Gewicht: 283 g
Sicherheitsleuchte: für zentrale Versorgung
Überwachung: AC-Control
Schaltungsart: NL Bereitschaftsschaltung
Akku: ohne Akku
Lichtquelle: LED
Sockel: ohne Sockel
Farbtemperatur: 4000K
Farbwiedergabeindex: 70
Lebensdauer Lichtquelle: 70000 h
Bemessungsleuchtenlichtstrom Not: 310 lm
Bemessungsleistung Not: 5.6 W
Bemessungsleuchtenlichtstrom Not 2: 310 lm
Bemessungsleistung Not 2: 5.6 W
Betriebsgerät: EVG
Spannung: 220 - 240 V / 0 Hz, 50 Hz, 60 Hz
Leistungsfaktor: 0.58
Schutzklasse: II
Leuchten an Sicherung B10A: 30
Leuchten an Sicherung B16A: 40
Leuchten an Sicherung C10A: 30
Leuchten an Sicherung C16A: 40
Schutzart: IP 40
Umgebungstemperatur: -10 °C bis +35 °C
Schlagschutz: IK03
Glühdrahtprüfung: 850 °C
Konformitätszeichen: CE
einschl. Anschluss aller zu- und abgehenden Leitungen, einschl. LED-Leuchtmittel, einschl. allen erf.
Klein-, Klemm- und Befestigungsteilen.

einschl. Pendelset und Seilabhängung bis zu 50cm

Fabrikat: RZB CENTRYXX IP40
Typ: 672583.002.89 + 982341.002.1
oder gleichwertig,
angebotenes Fabrikat: . . . . . . . . . . . . . . . . . . . . . . . . . .

angebotener Typ: . . . . . . . . . . . . . . . . . . . . . . . . . . . . .
  (vom Bieter einzutragen)
Menge: 21,000 St
Kostengruppen nach DIN 276 2018: 445
Kostengruppen nach DIN 276-1 2008: 445
Kostengruppen nach DIN 276-1 2006: 445
Kostengruppen nach DIN 276-1 1981: 4.5.3.0.0

**1.5.3.2 Sicherheitsleuchte 24V Wandanbau TH**
Liefern, Montieren und Anschließen,

Wandleuchte zur Rettungswegbeleuchtung. Armatur Aluminium-Druckguss pulverbeschichtet Abdeckung Kunststoff (Polycarbonat). Mit Kunststofflinsen zur Rettungswegbeleuchtung. Vertikal schwenkbar.  Betriebsgerät integriert. Zum Anschluss an zentrale Sicherheitsstromversorgung geeignet. Mit Überwachungsbaustein AC-Control für Zentralbatterie-Anlagen.  Leuchte mit begrenzter Oberflächentemperatur nach DIN EN 60598-2-24 zur Verwendung in einer Umgebung, in der eine Ablagerung von leitfähigem Staub auf der Leuchte erwartet werden kann.

Farbe: weiß
Länge: 79 mm
Breite: 198 mm
Höhe: 198 mm
Gewicht: 0.85 kg
Sicherheitsleuchte: für zentrale Versorgung
Überwachung: AC-Control
Schaltungsart: NL Dauerschaltung
Akku: ohne Akku
Lichtquelle: LED
Sockel: ohne Sockel
Farbtemperatur: 4000K
Farbwiedergabeindex: 70
Lebensdauer Lichtquelle: 50000 h
Bemessungsleistung: 6.9 W
Bemessungsleuchtenlichtstrom: 430 lm
Ausstrahlwinkel Down: 69° / 75° / 14° / 75°
Blendungsbewertungsindex RUG (4H 8H): 41
Systemeffizienz: 62 lm/W
Bemessungsleuchtenlichtstrom Not: 430 lm
Bemessungsleistung Not: 6.6 W
Bemessungsleistung 2: 6.9 W
Bemessungsleuchtenlichtstrom 2: 440 lm
Ausstrahlwinkel Down 2: 70° / 77° / 13° / 77°
Blendungsbewertungsindex RUG (4H 8H) 2: 41.6
Leuchtenlichtausbeute 2: 64 lm/W
Bemessungsleuchtenlichtstrom Not 2: 440 lm
Bemessungsleistung Not 2: 6.6 W
Bemessungsleistung 3: 6.9 W
Bemessungsleuchtenlichtstrom 3: 450 lm
Ausstrahlwinkel Down 3: 76° / 77° / 6° / 77°
Blendungsbewertungsindex RUG (4H 8H) 3: 42.7
Leuchtenlichtausbeute 3: 65 lm/W
Bemessungsleuchtenlichtstrom Not 3: 450 lm
Bemessungsleistung Not 3: 6.6 W
Lichtaustritt: direkt
Lichtverteilung: asymmetrisch
Betriebsgerät: EVG
Spannung: 220 - 240 V / 0 Hz, 50 Hz, 60 Hz
Leistungsfaktor: 0.56
Schutzklasse: I
Leuchten an Sicherung B10A: 18
Leuchten an Sicherung B16A: 29
Leuchten an Sicherung C10A: 36
Leuchten an Sicherung C16A: 58
Einschaltstrom / Einschaltzeit: 3.3 A / 400 µs
Klirrfaktor (THD): 112 %
Schutzart: IP 65
Umgebungstemperatur: -10 °C bis +40 °C
Schlagschutz: IK08
Glühdrahtprüfung: 850 °C
Sicherheitszeichen: D-Zeichen
Konformitätszeichen: CE

einschl. Anschluss aller zu- und abgehenden Leitungen, einschl. LED-Leuchtmittel, einschl. allen erf.
Klein-, Klemm- und Befestigungsteilen.

Fabrikat: RZB CENTRYXX W IP65
Typ: 672304.002.2.89
oder gleichwertig,
angebotenes Fabrikat: . . . . . . . . . . . . . . . . . . . . . . . . . .

angebotener Typ: . . . . . . . . . . . . . . . . . . . . . . . . . . . . .
  (vom Bieter einzutragen)
Menge: 2,000 St
Kostengruppen nach DIN 276 2018: 445
Kostengruppen nach DIN 276-1 2008: 445
Kostengruppen nach DIN 276-1 2006: 445
Kostengruppen nach DIN 276-1 1981: 4.5.3.0.0

**1.5.3.3 Rettungszeichenleuchte 24V Pendel**
Liefern, Montieren und Anschließen,

Pendel-Leuchte zur Rettungswegkennzeichnung. Gehäuse Aluminium silberfarbig eloxiert.  Displayscheibe mit patentierter MicroLens-Technik und Rettungszeichen zweiseitig. 2-Punkt Stahlseilabhängung stufenlos höhenverstellbar. Betriebsgerät integriert. Zum Anschluss an zentrale Sicherheitsstromversorgung geeignet. Mit Überwachungsbaustein AC-Control für  Zentralbatterie-Anlagen.  Symbolnummer für Rettungszeichen bei Bestellung angeben!
Farbe: silber, matt (ca. RAL 9006)
Länge: 350 mm
Breite: 56 mm
Höhe: 200 mm
Pendellänge: 500 mm
Gewicht: 1.89 kg
Sicherheitsleuchte: für zentrale Versorgung
Überwachung: AC-Control
Schaltungsart: NL Dauerschaltung
Erkennungsweite: 30 m
Akku: ohne Akku
Lichtquelle: LED
Sockel: ohne Sockel
Farbtemperatur: 5700K
Farbwiedergabeindex: 80
Farbtoleranz (McAdam): 5 SDCM
Lebensdauer Lichtquelle: 70000 h
Bemessungsleistung: 6.4 W
Bemessungsleuchtenlichtstrom: 180 lm
Ausstrahlwinkel Down: 180° / 133°
Blendungsbewertungsindex RUG (4H 8H): 16.7
Systemeffizienz: 28 lm/W
Bemessungsleuchtenlichtstrom Not: 180 lm
Bemessungsleistung Not: 6 W
Lichtaustritt: direkt/indirekt
Lichtverteilung: symmetrisch
Betriebsgerät: Konstantstrom-Versorgung
Spannung: 220 - 240 V / 0 Hz, 50 - 60 Hz
Leistungsfaktor: 0.83
Schutzklasse: I
Leuchten an Sicherung B10A: 17
Leuchten an Sicherung B16A: 27
Leuchten an Sicherung C10A: 28
Leuchten an Sicherung C16A: 45
Einschaltstrom / Einschaltzeit: 27 A / 250 µs
Schutzart: IP 40
Umgebungstemperatur: 0 °C bis +25 °C
Schlagschutz: IK03
Glühdrahtprüfung: 650°C - 30 Sekunden
Konformitätszeichen: CE
einschl. Anschluss aller zu- und abgehenden Leitungen, einschl. LED-Leuchtmittel, einschl. allen erf.
Klein-, Klemm- und Befestigungsteilen.

Fabrikat: RZB TENUO
Typ: 671942.004.89
oder gleichwertig,
angebotenes Fabrikat: . . . . . . . . . . . . . . . . . . . . . . . . . .

angebotener Typ: . . . . . . . . . . . . . . . . . . . . . . . . . . . . .
  (vom Bieter einzutragen)
Menge: 20,000 St
Kostengruppen nach DIN 276 2018: 445
Kostengruppen nach DIN 276-1 2008: 445
Kostengruppen nach DIN 276-1 2006: 445
Kostengruppen nach DIN 276-1 1981: 4.5.3.0.0

**1.5.3.4 Rettungszeichenleuchte 24V Anbau**
Liefern, Montieren und Anschließen,

Wandleuchte zur Rettungswegkennzeichnung. Gehäuse Aluminium silberfarbig eloxiert.  Displayscheibe mit patentierter MicroLens-Technik und Rettungszeichen einseitig.  Betriebsgerät integriert. Zum Anschluss an zentrale Sicherheitsstromversorgung geeignet. Mit Überwachungsbaustein AC-Control für Zentralbatterie-Anlagen.  Symbolnummer für Rettungszeichen bei Bestellung angeben!
Farbe: silber, matt (ca. RAL 9006)
Länge: 350 mm
Breite: 33 mm
Höhe: 200 mm
Gewicht: 1.52 kg
Sicherheitsleuchte: für zentrale Versorgung
Überwachung: AC-Control
Schaltungsart: NL Dauerschaltung
Erkennungsweite: 30 m
Akku: ohne Akku
Lichtquelle: LED
Sockel: ohne Sockel
Farbtemperatur: 5700K
Farbwiedergabeindex: 80
Farbtoleranz (McAdam): 5 SDCM
Lebensdauer Lichtquelle: 70000 h
Bemessungsleistung: 4.1 W
Bemessungsleuchtenlichtstrom: 80 lm
Ausstrahlwinkel Down: 90° / 39° / 0° / 39°
Blendungsbewertungsindex RUG (4H 8H): 18.9
Systemeffizienz: 20 lm/W
Bemessungsleuchtenlichtstrom Not: 80 lm
Bemessungsleistung Not: 3.8 W
Lichtaustritt: vorwiegend direkt
Lichtverteilung: asymmetrisch
Betriebsgerät: Konstantstrom-Versorgung
Spannung: 220 - 240 V / 0 Hz, 50 - 60 Hz
Leistungsfaktor: 0.6
Schutzklasse: I
Leuchten an Sicherung B10A: 94
Leuchten an Sicherung B16A: 150
Leuchten an Sicherung C10A: 94
Leuchten an Sicherung C16A: 150
Einschaltstrom / Einschaltzeit: 24.4 A
Klirrfaktor (THD): 80 %
Schutzart: IP 40
Umgebungstemperatur: 0 °C bis +25 °C
Schlagschutz: IK03
Glühdrahtprüfung: 650°C - 30 Sekunden
Konformitätszeichen: CE
einschl. Anschluss aller zu- und abgehenden Leitungen, einschl. LED-Leuchtmittel, einschl. allen erf.
Klein-, Klemm- und Befestigungsteilen.

Fabrikat: RZB TENUO
Typ: 671923.004.89
oder gleichwertig,
angebotenes Fabrikat: . . . . . . . . . . . . . . . . . . . . . . . . . .

angebotener Typ: . . . . . . . . . . . . . . . . . . . . . . . . . . . . .
  (vom Bieter einzutragen)
Menge: 2,000 St
Kostengruppen nach DIN 276 2018: 445
Kostengruppen nach DIN 276-1 2008: 445
Kostengruppen nach DIN 276-1 2006: 445
Kostengruppen nach DIN 276-1 1981: 4.5.3.0.0

#### Bereich 1.6 Fernmelde- u. informationstechnische Anlagen

##### Titel 1.6.1 IT-Leitungen und Anschlussdosen

**1.6.1.1 KAT7- Kabel S-FTP- 4x2xAWG24 uP**
Liefern, Verlegen und Anschließen,

Kommunikationskabel,
S-FTP - 4x2xAWG24, Kategorie 7,
halogenfrei, flammwidrig,
Teillängen nach Erfordernis,

Montageort: gem. Planung,
Montageart: unter Putz einschl. Fräsarbeiten

einschl. Absaugen und Entsorgen Bauschutt bei
Unterputzverlegung, einschl. Anschluss der
Leitungsenden, einschl. aller Klein- und
Befestigungsteile.
Menge: 1,000 m
Kostengruppen nach DIN 276 2018: 457
Kostengruppen nach DIN 276-1 2008: 457
Kostengruppen nach DIN 276-1 1981: 3.2.6.0.0

**1.6.1.2 KAT7- Kabel S-FTP- 4x2xAWG24 einziehen**
Liefern, Verlegen und Anschließen,

Kommunikationskabel,
S-FTP - 4x2xAWG24, Kategorie 7,
halogenfrei, flammwidrig,
Teillängen nach Erfordernis,

Montageort: gem. Planung,
Montageart: in Hohlraum Mauerwerk (Kalksandstein), in Leerrohr oder Kabelkanal einziehen,

einschl. Anschluss der Leitungsenden, einschl. aller Klein- und Befestigungsteile.
Menge: 100,000 m
Kostengruppen nach DIN 276 2018: 457
Kostengruppen nach DIN 276-1 2008: 457
Kostengruppen nach DIN 276-1 1981: 3.2.6.0.0

**1.6.1.3 KAT7- Kabel S-FTP-Twin uP**
Liefern, Verlegen und Anschließen,

Kommunikationskabel als Twinleitung,
S-FTP- 2x4xAWG23, Kategorie 7,halogenfrei, flammwidrig, Teillängen nach Erfordernis,

Montageort: gem. Planung,
Montageart: unter Putz einschl. Fräsarbeiten

einschl. Absaugen und Entsorgen Bauschutt bei
Unterputzverlegung, einschl. Anschluss der
Leitungsenden, einschl. aller Klein- und
Befestigungsteile.
Menge: 50,000 m
Kostengruppen nach DIN 276 2018: 457
Kostengruppen nach DIN 276-1 2008: 457
Kostengruppen nach DIN 276-1 1981: 3.2.6.0.0

**1.6.1.4 KAT7- Kabel S-FTP- Twin einziehen**
wie vor jedoch in Hohlraum Mauerwerk (Kalksandstein), in Leerrohr oder Kabelkanal einziehen.

.
Menge: 5000,000 m
Kostengruppen nach DIN 276 2018: 457
Kostengruppen nach DIN 276-1 2008: 457
Kostengruppen nach DIN 276-1 1981: 3.2.6.0.0

**1.6.1.5 KAT 6- Dose uP 2-fach**
Liefern und Montieren,

UAE Anschlussdose, passend zum gewählten Schalterprogramm, Kategorie 6a, bis 500 MHz, 8-polige Ausführung. Zwei Terminals für 2x8/8-polige Stecker. Zum Anschluss von 2 x RJ45 Stecker. Leitungsanschluss in LSA plus Anschlusstechnik.
Steckverbindertyp: RJ45 8(8)
Kategorie: 6
Anschlussart: LSA-Kompatibel
Buchsen geschirmt: ja
Gehäuse geschirmt: ja
Designfähig: ja
Schutzart (IP): IP20
Mechanische Kodierung: ja
Farbe reinweiß,
einschl. Anschluss aller Zu- und Abgangsleitungen,
einschl. aller Klein-, Klemm- und Befestigungsteile,
der Einbau erfolgt nach Abschluss der Malerarbeiten.

Montageort: gem. Planung,
Montageart: in Schalter- bzw. Abzweigschalterdose, mit
Schrauben befestigen.
Menge: 80,000 St
Kostengruppen nach DIN 276 2018: 457
Kostengruppen nach DIN 276-1 2008: 457

**1.6.1.6 KAT 6- Dose uP 1-fach**
wie vor jedoch 1 Steckbuchse.
Menge: 1,000 St
Kostengruppen nach DIN 276 2018: 457
Kostengruppen nach DIN 276-1 2008: 457

**1.6.1.7 Patchkabel 4x2xAWG27/7 S/STP 1m**
Liefern und Montieren,

Verbindungskabel KAT6, WE8G-S/WE8G S/STP 600-37
beidseitig bestückt mit Stewart-Stecker Typ 37.
Steckergehäuse in Kabelfarbe, angespritzt, mit
eingegossener Zugentlastung. Dadurch wird die runde
Kabelkontur des flexiblen Kabelmaterials für gute
ReturnLoss- und NEXT-Werte beibehalten.
Kabelkonstruktion 4x2xAWG27/7 S/STP. Belegung 1:1.
Flexibles Kabel spezifiziert für bis zu 600 MHz.
Material: Kabelmantel halogenfrei und flammwidrig
Farbe: versch., nach Wahl des Bauherrn
Länge: 1,0m
Menge: 50,000 St
Kostengruppen nach DIN 276 2018: 457
Kostengruppen nach DIN 276-1 2008: 457
Kostengruppen nach DIN 276-1 2006: 457

**1.6.1.8 Patchkabel 4x2xAWG27/7 S/STP 1,5m**
wie vor jedoch Länge: 1,5m
Menge: 10,000 St
Kostengruppen nach DIN 276 2018: 457
Kostengruppen nach DIN 276-1 2008: 457
Kostengruppen nach DIN 276-1 2006: 457

**1.6.1.9 Patchkabel 4x2xAWG27/7 S/STP 2m**
wie vor jedoch Länge 2 m.
Menge: 5,000 St
Kostengruppen nach DIN 276 2018: 457
Kostengruppen nach DIN 276-1 2008: 457
Kostengruppen nach DIN 276-1 2006: 457

**1.6.1.10 Patchkabel 4x2xAWG27/7 S/STP 3m**
wie vor jedoch Länge 3 m.
Menge: 5,000 St
Kostengruppen nach DIN 276 2018: 457
Kostengruppen nach DIN 276-1 2008: 457
Kostengruppen nach DIN 276-1 2006: 457

**1.6.1.11 Patchkabel 4x2xAWG27/7 S/STP 5m**
wie vor jedoch Länge 5 m.
Menge: 5,000 St
Kostengruppen nach DIN 276 2018: 457
Kostengruppen nach DIN 276-1 2008: 457
Kostengruppen nach DIN 276-1 2006: 457

##### Titel 1.6.2 IT-Schränke und Ausbau

**1.6.2.1 Serverschrank**
Liefern und Montieren,

IT Rack zur Raumklimatisierung. Ausbauhöhe 42 HE, Belüftete Aluminium- / Stahlblechtür vorne, geteilte belüftete Stahlblechtür hinten, mehrteiliges Dachblech zur beidseitigen seitlichen Kabelführung, offener Bodenrahmen, ohne Seitenwände. Mit zwei 482,6 mm (19")-Befestigungsebenen vorne und hinten an Tiefenstreben.
19"-Befestigungszubehör und Potenzialausgleichset mit zentralem Erdungspunkt und 5 Erdungsbänder für Dachblech und Türen lose beigelegt. Seitenwände, einteilig verschraubt, oder zweigeteilt mit Schnellverschluss, Sicherheitsschließung und optionaler Innenverriegelung, zur bequemen Einmannmontage, Bodenaufnahmeschiene,Bodenbleche, im Zubehörprogramm erhältlich.

Vormontiertes IT-Rack, bestehend aus einem verwindungssteifen, verschweißten symmetrischen Rahmengestell bestehend aus gewalzten und
16-fach gekanteten Vertikalprofilen verbunden mit zwei Horizontalrahmen aus gewalzten, 9-fach gekanteten Profilen mit integrierter Rinne zur Aufnahme der anliegenden Flachteildichtungen und Schutz derselben vor Beschädigung durch eventuelle Beaufschlagung aggressiver Medien.

Alle Rahmenprofile, mit integrierter Systemlochung im 25 mm
DIN-Maßraster, ermöglichen den bequemen Innenausbau durch einfaches Einhängen und Sichern der Ausbaukomponenten. Alle Profilkanten sind abgerundet. Die vertikalen Rahmenprofile besitzen jeweils zwei in der Tiefe und Breite versetzt angeordnete Montageebenen, welche sich einzeln zur flexiblen Befestigung der Komponenten heranziehen lassen.

Die Anreihung der Schränke ist in allen Richtungen möglich, front- und rückseitig, seitlich, übereinander, sogar über Eck.

Aluminium- / Stahlblechtür vorne mit einer spezifischen Perforation in Wabenstruktur mit 85% freier Fläche im belüfteten Teilbereich. Eingefasst in einem Rahmen aus Aluminiumprofilen, mit aufgeschäumter Dichtung,
4 Pkt.-Stangenverschluss, Komfortgriff für Profilhalbzylinder (30/10) mm, bestückt mit Sicherheitsschließung 3524 E. Vierfach scharniert, Scharniere mit unverlierbaren Scharnierstiften, Scharnieröffnungswinkel bei Einzelaufstellung 180°, Türanschlag wechselbar ohne Ausbau der Verschluss-Stangen.

Stahlblechrücktür, belüftet, vertikal geteilt, zur raumoptimierten Aufstellung der Schränke und für einen erleichterten Zugriff auf die Komponenten. Belüfteter Teilbereich mit einer spezifischen Perforation in Wabenstruktur mit 85% freier Fläche. Türen mit aufgeschäumter Dichtung. Haupttür mit 4 Pkt.-Stangenverschluss, Komfortgriff für Profilhalbzylinder (30/10) mm, bestückt mit Sicherheitsschließung 3524E.
Nebentür mit zusätzlich innenliegendem Schwenkhebelgriff und ebenfalls 2 Pkt.-Stangenverschluss. Haupt- und Nebentür vierfach scharniert, Scharniere mit unverlierbaren Scharnierstiften, Scharnieröffnungswinkel bei Einzelaufstellung beidseitig 180°.

Mehrteiliges Dachblech, zur seitlichen Kabeleinführung durch
Bürstenleisten über die gesamte Schranktiefe. Dachblech zur Nachrüstung trotz bereits erfolgter Kabelführung demontierbar. Ausschnitt zur Integration eines Lüftermoduls bereits integriert und mittels Deckblech verschlossen. Zur Unterstützung der passiven Belüftung lässt sich das Deckblech mittels Bolzen auf Distanz setzen.

Seitenwände nicht im Lieferumfang. Als einteilige verschraubte, oder zweiteilige Variante, mit Schnellverschluss inkl. Sicherheitsschließung und optionaler Innenverriegelung über das Zubehörprogramm erhältlich. Bodenrahmen offen, Bodenbleche, Funktionsbaugruppen nachrüstbar über das
Zubehörprogramm. Alle verschraubten Beplankungsteile mit automatischem Potentialausgleich bzw. vorbereitet zur Befestigung von Erdungsbändern.
Vormontiert mit zwei 482,6 mm (19") - Montageebenen vorne und hinten. Die statische Gesamtbelastbarkeit beider Montageebene beträgt 15.000 N.

Montageebene bestehend aus Universalprofilschienen für Server-, Netzwerk- und Elektronikanwendungen, stufenlos tiefenvariabel an Tiefenstreben befestigt.
Die Fixierung der Profilschienen erfolgt flexibel, werkzeuglos, über Schnellspanner, oder alternativ verschraubt.

Profilschienen vorne und hinten inklusiv zusätzlichem Lochbild nach Standard EIA 310 E. Alle Höheneinheiten an den Profilschienen gekennzeichnet und gegenläufig durchnummeriert. HE-Kennzeichnung beider Montageebenen zur vereinfachten Einmann-Montage von vorne ablesbar.
Alle Tiefenstreben mit integriertem Maßraster zur schnellen Ermittlung des Montageabstandes und dem verbleibenden frontseitigen Freiraum.

Profilschienen vorne vorbereitet zur werkzeuglosen Aufnahme von Kabelführungshilfen und Organisation einer strukturierten Verkabelung in höchster Packungsdichte, oder zur Ausrüstung mit einer Sensorleiste zur automatisierten Identification der Ausbauten mittels Radio Frequency
Identification (RFID).

Profilschienen hinten vorbereitet zur beidseitigen Aufnahme einer Power Distribution Unit (PDU) im 1HE Formfaktor zur Elektrifizierung des Schrankes, ohne Verbrauch an Ausbauvolumen durch die besonders platzsparende seitliche Montage zwischen Montageebene und Seitenwand im
Zero-U Space.

Material: Stahlblech, Aluminium

Oberfläche: Flachteile, Türen, Innenausbau, RAL 7035/9005
Approbationen: UL, cUL
Abmessungen (BHT): 800x2000x1000 mm

einschl. folgendem Zubehör lose beigelegt:

10 St. Blindpanel 482,6 mm / 19" 1 HE, mit .snap in. .
zur werkzeuglosen Befestigung durch einfaches Aufrasten an der 482,6 mm (19")Systemlochung der Befestigungsebene. Als Leerfeldabdeckung bzw. zur sicherstellung einer zielgerichteten Luftführung in teilbestückten Gehäusen. Einbauhöhe: 44 mm, 1 HE
Ausführung: Kunststoff
Farbe: RAL 9005

einschl. folgendem Zubehör montiert:

2 St. Sockel-Element (V+H) bestehend aus einer Blende und zwei vormontierten Eckstücken. Bei 200 mm hohen Sockel-Elementen ist eine Blende zur Kabeleinführung zweigeteilt.

2 St. Sockel-Blenden seitlich

1 St. Luftleitblech zur Trennung der Kalt-/Warm-Bereiche innerhalb eines Schrankes oder ganzer Schrankreihen.
Eine umlaufende Bürstenleiste gewährleistet, die
kollisionsfreie Abschottung trotz installierter Schienensysteme oder wechselndem umlaufenden Anschlag. Die Montage erfolgt werkzeuglos an den Profilen,
der 19"- Montageebene, mittels Schnellbefestiger, oder alternativ verschraubt.
Für Schränk (BxH) 800x2000 mm.
Integrierte Montageöffnungen zur optionalen
Aufnahme von bis zu 3x1 HE Komponenten im 482,6 mm
(19"-) Breitenformat je Seite.
Blenden im Grundzustand vorbestückt mit 19"-
Blindpanelen, aus Kunststoff, in werkzeugloser
Schnellmontagetecknik.
Material: Luftleitbleche Stahlblech,
Bürstenleisten und 19"- Blindpanelen
Kunststoff UL 94- HB

2St. Lüfter mit Temperatursteuerung

Montageort: Serverräume UG1
Montageart: Standmontage, mit Schrauben befestigen,

Fabrikat: RITTAL
Typ:  TS IT 5511.110, Einbauten s.o.
oder gleichwertig,
angebotenes Fabrikat: . . . . . . . . . . . . . . . . . . . . . . . . . .

angebotener Typ: . . . . . . . . . . . . . . . . . . . . . . . . . . . . .
  (vom Bieter einzutragen)
Menge: 3,000 St
Kostengruppen nach DIN 276 2018: 457
Kostengruppen nach DIN 276-1 2008: 457

**1.6.2.2 Netzwerkschrank Typ 2**
wie vor jedoch

ohne Lüfter aber mit 2 6fach ÜSS-Steckdosen

Abmessungen: BxHxT: 800x2000x800 mm
Fabrikat: RITTAL
Typ:  TS IT 5511.110, Einbauten s.o.
oder gleichwertig,
angebotenes Fabrikat: . . . . . . . . . . . . . . . . . . . . . . . . . .

angebotener Typ: . . . . . . . . . . . . . . . . . . . . . . . . . . . . .
  (vom Bieter einzutragen)
Menge: 1,000 St
Kostengruppen nach DIN 276 2018: 457
Kostengruppen nach DIN 276-1 2008: 457

**1.6.2.3 Seitenwande**
Liefern und Montieren,

Seitenwände rechts/links  rechts und links
Materialart  Stahlblech
Seitenwand Ausführung  Aussen verschraubt
Seitenwand Höhe  2.000,0 mm
Seitenwand Tiefe  1200,0 mm
Seitenwand Materialstärke  1,5 mm
Farbgebung Seitenwände  RAL7035 Struktur Standard

Fabrikat: RITTAL
Typ: 7824409 / TS8SEW
oder gleichwertig,
angebotenes Fabrikat: . . . . . . . . . . . . . . . . . . . . . . . . . .

angebotener Typ: . . . . . . . . . . . . . . . . . . . . . . . . . . . . .
  (vom Bieter einzutragen)
Menge: 4,000 St
Kostengruppen nach DIN 276 2018: 457
Kostengruppen nach DIN 276-1 2008: 457

##### Titel 1.6.3 LWL- Technik

**1.6.3.1 LWL-Multimode 8 Adern**
Liefern, Verlegen und Anschließen,

LWL-Universalkabel U-DQ(ZN)BH 8 Fasern 50/125µm,
Fasergüte  OM4 für 10 Gigabit Anwendungen geeignet,
für Erdverlegung und Innenverlegung, Nagetierschutz (nicht metallisch) Feuchtigkeitssperre, halogenfrei, metallfreier Aufbau, LSZH, UV-stabil.

Montageort: gem. Planung,
Montageart: in Hohlraum Mauerwerk, in Leerrohr oder Kabelkanal einziehen.

einschl. Anschluss der Leitungsenden (Spleißarbeiten), einschl. aller Klein- und Befestigungsteile.
Menge: 10,000 m
Kostengruppen nach DIN 276 2018: 457
Kostengruppen nach DIN 276-1 2008: 457
Kostengruppen nach DIN 276-1 2006: 457
Kostengruppen nach DIN 276-1 1981: 3.2.6.0.0

**1.6.3.2 19" LWL- Spleiß-Verteiler 8MM**
Liefern und Montieren,

1 St. 19"-LWL-12LCD-MM Verteiler 1 HE, Festeinbau für Mulitmode-Verkabelung
Bestückt mit 8 LWL-LC-Duplex-Durchführungskupplungen, 1 Spleißkassette mit Abdeckung und 8 LC-Pigtails 50 µm, 2 m. Pigtails auf LWL-Kupplungen aufgesteckt. In drei Einbauebenen einbaubar. Glasfaserablage mit Gewindebolzen zur Aufnahme der Spleißkassette. Frontblende mit Portnummerierung. Kabeleinlass rechts und links mit Zugentlastungsstellen, optional mit PG-Verschraubungen ausrüstbar. Individuelle Beschriftung mit downloadbarer Beschriftungssoftware durchführbar.
Lieferung inkl. Staubschutz, Kabelbinder, selbstklebende Kabelclipse, Rändelschraube und Beschriftungsstreifen.
Farbe LWL-LCD-Kupplungen: beige.
Material: Stahlblech, pulverbeschichtet.
Farbe: lichtgrau - RAL 7035.
b/h/t: 483/1HE/250 mm

1 St. LWL-Spleißhalter
passend zu LWL-Spleißkassette, geeignet zur Aufnahme von 8 x Spleißschutz 20 mm lang.
Material: Kunststoff.
Farbe: schwarz.

8 St. LWL-Crimp-Spleißschutz
passend zu LWL-Spleißhalter.
Material:  Metall.
Länge: 20 mm.

Montageort: Netzwerkschrank,
Montageart: gem. Vorgaben Hersteller,

einschl. Spleißen des LWL-Außen-/Innen-Kabels
Pos. 1.6.3.1.,
einschl. allen Klein- und Klemmaterial.
Menge: 7,000 St
Kostengruppen nach DIN 276 2018: 457
Kostengruppen nach DIN 276-1 2008: 457
Kostengruppen nach DIN 276-1 2006: 457
Kostengruppen nach DIN 276-1 1981: 3.2.6.0.0

**1.6.3.3 Mehrmoden-Duplex-Buchse**
Liefern und Montieren

Mehrmoden-Duplex-Buchse - LWL-MM-LC-DK -,
LC-(NTT)-systemkompatibel, mit Kunststoffgehäuse, Metallhülse und Clipbefestigung, zum Einsatz in LWL-Montageeinsätzen.
Menge: 170,000 St
Kostengruppen nach DIN 276 2018: 457
Kostengruppen nach DIN 276-1 2008: 457
Kostengruppen nach DIN 276-1 2006: 457
Kostengruppen nach DIN 276-1 1981: 3.2.6.0.0

**1.6.3.4 LWL- Spleißkassette**
Liefern und Montieren,

LWL-Spleißkassette
als Satz, geeignet zur Aufnahme von 2 LWL-Spleißhaltern. Ablagemöglichkeiten von 1,6 m Länge je Faser. Speziell gestaltete Führungsstege gegen das Herausspringen der Faser und separate Führung der Reservefasern. Zugentlastungselement zum Abfangen von 8 GF-Schaltadern ø 0,9 oder 1,1 mm, einschl. Spleißhalter mit
Crimp-Spleißschutz.
Farbe: perlweiß - RAL 1013.
Menge: 85,000 St
Kostengruppen nach DIN 276 2018: 457
Kostengruppen nach DIN 276-1 2008: 457
Kostengruppen nach DIN 276-1 2006: 457
Kostengruppen nach DIN 276-1 1981: 3.2.6.0.0

**1.6.3.5 19" LWL- Rangierpanel**
Liefern und Montieren,

19"-LWL-Rangierpanel 1HE
Rangierpanel mit mindestens sechs Radienbegrenzern. Ablagefläche beidseitig abgerundet und mit jeweils vier Zugentlastungsstellen.
Hinweis: Durch die Abrundung der Kabelablagefläche ragt das Rangierpanel über den 1HE-Einbauplatz nach unten heraus.
Kabelableitradius: zusätzliche Höhe 72,5 mm.
Material: Stahlblech, pulverbeschichtet.
Farbe: lichtgrau-  RAL 7035.
b/h/t: 537,5/1HE/92,1 mm.
Menge: 7,000 St
Kostengruppen nach DIN 276 2018: 457
Kostengruppen nach DIN 276-1 2008: 457
Kostengruppen nach DIN 276-1 2006: 457
Kostengruppen nach DIN 276-1 1981: 3.2.6.0.0

**1.6.3.6 19" Blindplatte**
Liefern und Montieren,

19"-Einbau-Verteilerplatte, blind 1 HE, RAL 7035
zur Blindabdeckung der 19"-Verteilerebene von 19"-
Verteilerschränken.
Farbe: lichtgrau - RAL 7035.
b/h/t: 483/1HE/11 mm

Montageort: Datenschrank,
Montageart: gem. Vorgaben Hersteller.
Menge: 2,000 St
Kostengruppen nach DIN 276 2018: 457
Kostengruppen nach DIN 276-1 2008: 457
Kostengruppen nach DIN 276-1 2006: 457
Kostengruppen nach DIN 276-1 1981: 3.2.6.0.0

**1.6.3.7 LWL- Verbindungskabel**
Liefern,

Verbindungskabel LWL - I-VY 2G50 2xLCD - 2,0 m
Duplexkabel ø 3 x 5,8 mm mit GI-Faser 50/125 µm,
Mehrmoden-Duplex-SC-Stecker mit Keramikferrule.
Länge: 2,0 m.
Menge: 10,000 St
Kostengruppen nach DIN 276 2018: 457
Kostengruppen nach DIN 276-1 2008: 457
Kostengruppen nach DIN 276-1 2006: 457
Kostengruppen nach DIN 276-1 1981: 3.2.6.0.0

**1.6.3.8 Messen und Prüfen**
OTDR-Messung der LWL-Leitungen Pos. 1.6.3.1. pro Faser, von  Spleißverteiler zu Spleißverteiler einschl. Protokollerstellung über alle wesentlichen physikalischen Messparameter.

Die Messprotokolle sind der Bauleitung zu übergeben.
Menge: 85,000 St
Kostengruppen nach DIN 276 2018: 457
Kostengruppen nach DIN 276-1 2008: 457
Kostengruppen nach DIN 276-1 2006: 457
Kostengruppen nach DIN 276-1 1981: 3.2.6.0.0

##### Titel 1.6.4 Sprechanlage

**1.6.4.1 Installationskabel J-Y(St)Y 2x2x0,8 uP**
Liefern, Verlegen und Anschließen,

Installationskabel mit Zugentlastung nach
DIN 57815/VDE 0815,
J-Y(St)Y 2 x 2 x 0,8 mm, Teillängen nach Erfordernis,

Montageort: gem. Planung,
Montageart: unter Putz einschl. Fräsarbeiten

einschl. Absaugen und Entsorgen Bauschutt bei
Unterputzverlegung, einschl. Anschluss der
Leitungsenden, einschl. aller Klein- und
Befestigungsteile.
Menge: 5,000 m
Kostengruppen nach DIN 276 2018: 451
Kostengruppen nach DIN 276-1 2008: 452
Kostengruppen nach DIN 276-1 2006: 452
Kostengruppen nach DIN 276-1 1981: 3.2.6.0.0

**1.6.4.2 Installationskabel J-Y(St)Y 2x2x0,8 einziehen**
wie vor jedoch in Hohlraum Mauerwerk (Kalksandstein), in Leerrohr oder Kabelkanal einziehen.
Menge: 100,000 m
Kostengruppen nach DIN 276 2018: 451
Kostengruppen nach DIN 276-1 2008: 452
Kostengruppen nach DIN 276-1 2006: 452
Kostengruppen nach DIN 276-1 1981: 3.2.6.0.0

**1.6.4.3 Installationskabel J-Y(St)Y 4x2x0,8 mm**
wie vor jedoch JY(St)Y 4 x 2 x 0,8 mm
Menge: 100,000 m
Kostengruppen nach DIN 276 2018: 451
Kostengruppen nach DIN 276-1 2008: 452
Kostengruppen nach DIN 276-1 2006: 452

**1.6.4.4 Bus-Einbaukamera**
Liefern, Montieren und Anschließen,

Bus-Einbaukamera 180 mit automatischer Tag-/Nachtumschaltung (True Day/Night) und integrierter Infrarotbeleuchtung. Erfassungswinkel horizon- tal/vertikal: ca. 175°/120°
Vollbild oder 9 Bildausschnitte wählbar Elektronische Bildentzerrung im Vollbild
Erweiterter Erfassungswinkel im Randbereich bei gewähltem Bildausschnitt Gegenlichtkompensation (BLC)
Wide Dynamic Range (WDR) Farbsystem: PAL
Bildaufnehmer: CMOS-Sensor 1/2,7" 1920 x 1080 Pixel Auflösung: 600 TV-Linien
Objektiv: 1,55 mm
2-stufige Heizung: 12 V AC max. 130 mA
Umgebungstemperatur: -20 °C bis +55 °C

einschl. Anschluss, einschl. aller Klein-, Klemm- und Befestigungsteile.

Montageort: Hauseingang
Montageart: Einbau in bauseitige Briefkastenanlage

Fabrikat: Siedle
Typ: BCE 058-0
oder gleichwertig,
angebotenes Fabrikat: . . . . . . . . . . . . . . . . . . . . . . . . . .

angebotener Typ: . . . . . . . . . . . . . . . . . . . . . . . . . . . . .
  (vom Bieter einzutragen)
Menge: 1,000 St
Kostengruppen nach DIN 276 2018: 451
Kostengruppen nach DIN 276-1 2008: 445

**1.6.4.5 Bus-Einbau-Türlautsprecher**
Liefern, Montieren und Verdrahten,

Bus-Einbautürlautsprecher mit Bus-Ruftastenmatrix zum Einbau in bauseits gestellte Sprechfächer, Türkonstruktionen, Briefkästen etc.
An der Bus-Ruftastenmatrix können bis zu 12 bauseitige Ruftasten direkt angeschlossen werden.

Leistungsmerkmale:
• Lautsprecher, Sprachlautstärke einstellbar
• langlebiges Elektret-Mikrofon
• potentialfreier Arbeitskontakt für Türöffner, ohne Zusatzverdrahtung über vorhandene Busleitung ansteuerbar
• integrierte Kameraansteuerung
• universelle Befestigungsmöglichkeiten

Technische Daten:
Abmessungen (mm) B x H x T:
Farbe/Material: Schwarz

einschl. Universal-Montageadapter,
einschl. Anschluss aller Zu- und
Abgangsleitungen, einschl. aller Klein-, Klemm- und
Befestigungsteile.

Montageort: Hauseingang,
Montageart: in bauseits gestellten Briefkasten,

Fabrikat: Siedle
Typ: BTLE 051-05+ZTL 051-0
oder gleichwertig,
angebotenes Fabrikat: . . . . . . . . . . . . . . . . . . . . . . . . . .

angebotener Typ: . . . . . . . . . . . . . . . . . . . . . . . . . . . . .
  (vom Bieter einzutragen)
Menge: 1,000 St
Kostengruppen nach DIN 276 2018: 451
Kostengruppen nach DIN 276-1 2008: 452
Kostengruppen nach DIN 276-1 2006: 452

**1.6.4.6 Bus-Video-Netzgerät**
Liefern, Montieren und Verdrahten,

Bus-Video-Netzgerät für den Siedle In-Home-Bus: Video im Schalttafelgehäuse zur Versorgung der Bus-Teilnehmer.
Optionale Steckmöglichkeit für das Zubehör-Bus-Versorgungsgerät ZBVG 650-... und Zubehör-Bus-Video-Netzgerät ZBVNG 650-... als Video- Verstärker.
Betriebsspannung: 230 V AC, +/-10 %, 50/60 Hz Betriebsstrom: 300 mA
Ausgangsspannung: 29 V DC geregelt +/-5 % Ausgangsstrom: 1,2 A
Absicherung: primär thermisch abgesichert, sekundärseitig kurzschlussfest Kontaktart: 2 Schließer 24 V, 2 A
Schutzart: IP 30
Umgebungstemperatur: 0 °C bis +40 °C
Teilungseinheit (TE): 9
Abmessungen (mm) B x H x T: 162 x 89 x 60

einschl. Anschluss aller Zu- und Abgangsleitungen,
einschl. aller Klein-, Klemm- und Befestigungsteile.

Montageort: Schwachstrom- Gestellschrank
Montageart: Verteilereinbau

Fabrikat: Siedle
Typ: BVNG 650-0 DE
oder gleichwertig,
angebotenes Fabrikat: . . . . . . . . . . . . . . . . . . . . . . . . . .

angebotener Typ: . . . . . . . . . . . . . . . . . . . . . . . . . . . . .
  (vom Bieter einzutragen)
Menge: 1,000 St
Kostengruppen nach DIN 276 2018: 451
Kostengruppen nach DIN 276-1 2008: 452
Kostengruppen nach DIN 276-1 2006: 452
Kostengruppen nach DIN 276-1 1981: 3.2.6.0.0

**1.6.4.7 Transformator**
Liefern, Montieren und Verdrahten,

Transformator im Schalttafelgehäuse für die Versorgung von System- und Zusatzkomponenten.
Leistungsmerkmale:
• thermische Absicherung
• Zweifach-Anschlussklemmen (sekundär)
• kompakte Bauform

Technische Daten:
Abmessungen (mm) B x H x T: 53,5 x 89 x 60
Abmessungen (mm) Höhe: 89
Abmessungen (mm) Tiefe: 60
Farbe/Material: Schwarz
einschl. Anschluss aller Zu- und Abgangsleitungen, einschl. aller Klein-, Klemm- und Befestigungsteile.

Montageort: Unterverteilung,
Montageart: Hutschiene,

Fabrikat: Siedle
Typ: TR603-0
oder gleichwertig,
angebotenes Fabrikat: . . . . . . . . . . . . . . . . . . . . . . . . . .

angebotener Typ: . . . . . . . . . . . . . . . . . . . . . . . . . . . . .
  (vom Bieter einzutragen)
Menge: 1,000 St
Kostengruppen nach DIN 276 2018: 451
Kostengruppen nach DIN 276-1 2008: 452
Kostengruppen nach DIN 276-1 2006: 452

**1.6.4.8 Bus-Audio/Video-Verteiler**
Liefern, Montieren und Verdrahten,

Bus-Video-Verteiler symmetrisch für die Hutschiene bestehend aus 2 komplett getrennten Verteilern mit jeweils 2 Ausgängen zum Aufbau einer Baumstruktur bzw. bei mehreren Steigleitungen.
Über die beiden Ausgänge, jeweils TaA und TbA, kann sowohl eingespeist (Kamerazweig) als auch verzweigt (Monitorzweig) werden. Das Gerät ist für den Schalttafeleinbau konzipiert und kann auf eine Hutschiene montiert werden.

Technische Daten:
Abmessungen (mm) B x H x T: 18 x 90 x 60
Abmessungen (mm) Höhe: 90
Abmessungen (mm) Tiefe: 60
Farbe/Material: Schwarz
einschl. Anschluss aller Zu- und Abgangsleitungen, einschl. aller Klein-, Klemm- und Befestigungsteile.

Montageort: Unterverteilung,
Montageart: Hutschiene,

Fabrikat: Siedle
Typ: BVVS 652-0
oder gleichwertig,
angebotenes Fabrikat: . . . . . . . . . . . . . . . . . . . . . . . . . .

angebotener Typ: . . . . . . . . . . . . . . . . . . . . . . . . . . . . .
  (vom Bieter einzutragen)
Menge: 1,000 St
Kostengruppen nach DIN 276 2018: 451
Kostengruppen nach DIN 276-1 2008: 452
Kostengruppen nach DIN 276-1 2006: 452

**1.6.4.9 Gateway**
Liefern, Montieren und Verdrahten,

Gateway als Hutschienengerät für den privaten oder professionellen Einsatz mit folgenden Eigenschaften:
Schnittstelle zwischen In-Home-Bus, IP-Netzwerken, Internet und Mobilfunknetz: Die Ruf-, Sprech- und Videosignale von der Tür werden im IP-Netzwerk übertragen.

Funktionen
Schnittstelle für die lokale oder mobile Weiterleitung der In-Home-Türkommunikation in IP-Netzwerke.

• Mobiler Türruf per Smartphone-App über Server (Cloud-Service)
• Flexible Erweiterungsmöglichkeiten einer In-Home-Anlage mit IP-Clients
• Siedle Axiom und JUNG TKM-Client ohne Nutzerlizenz nutzbar

Weitere Leistungsmerkmale
• Unterstützung der App für iPhone oder Android-Smartphone
• Bis zu 10 IP-Teilnehmer (lizenzpflichtig, 5 Lizenzen inklusive)
• Gruppenruf von bis zu 6 IP-Teilnehmer
• Parallelruf zu IP- und In-Home-Bus-Endgeräten möglich
• Direkte Türanwahl aus Liste
• Zentraler Bildspeicher mit automatischer zeitgesteuerter Löschung der Bilder (datenschutzkonform)
• Anbindung von VoIP-Telefonen (mit und ohne Video) (lizenzpflichtig)
• CTI-Türruf: Audioübertragung über Telefonnetz parallel zum Videosignal über ein IP-Netzwerk möglich, dadurch ist eine Audio-Verbindung in optimaler TK-Qualität gewährleistet (lizenzpflichtig)
• Anbindung von TK-Anlagen (bis zu 3 Gesprächsverbindungen gleichzeitig) (lizenzpflichtig)
Technische Daten:
Abmessungen (mm) B x H x T: 107 x 109 x 60
Abmessungen (mm) Höhe: 109
Abmessungen (mm) Tiefe: 60
Farbe/Material: Schwarz

einschl. Anschluss aller Zu- und Abgangsleitungen,
einschl. aller Klein-, Klemm- und Befestigungsteile.

Montageort: Schwachstrom- Gestellschrank
Montageart: Verteilereinbau

Fabrikat: Siedle
Typ: SG 150-0
oder gleichwertig,
angebotenes Fabrikat: . . . . . . . . . . . . . . . . . . . . . . . . . .

angebotener Typ: . . . . . . . . . . . . . . . . . . . . . . . . . . . . .
  (vom Bieter einzutragen)
Menge: 1,000 St
Kostengruppen nach DIN 276 2018: 451
Kostengruppen nach DIN 276-1 2008: 452
Kostengruppen nach DIN 276-1 2006: 452
Kostengruppen nach DIN 276-1 1981: 3.2.6.0.0

**1.6.4.10 Netzgerät**
Liefern, Montieren und Verdrahten,

Netzgerät im Schalttafelgehäuse für zentrale Versorgung von o.g. Systemkomponenten.

Technische Daten:
Betriebsspannung: 230 V AC, +/-10 %, 50/60 Hz
Betriebsstrom: 250 mA
Ausgangsspannung: 30 V DC
Ausgangsstrom: 1,1 A
Absicherung:  sekundär thermisch
Schutzart:  IP 20
Umgebungstemperatur: 0 °C bis +40 °C
Teilungseinheit (TE):  6
Abmessungen (mm) B x H x T:  107 x 109 x 60

einschl. Anschluss aller Zu- und Abgangsleitungen, einschl. aller Klein-, Klemm- und Befestigungsteile.

Montageort: Unterverteilung,
Montageart: Hutschiene,

Fabrikat: Siedle
Typ: NG 706-30/33-0
oder gleichwertig,
angebotenes Fabrikat: . . . . . . . . . . . . . . . . . . . . . . . . . .

angebotener Typ: . . . . . . . . . . . . . . . . . . . . . . . . . . . . .
  (vom Bieter einzutragen)
Menge: 1,000 St
Kostengruppen nach DIN 276 2018: 451
Kostengruppen nach DIN 276-1 2008: 452
Kostengruppen nach DIN 276-1 2006: 452

**1.6.4.11 Anwendungslizenzen**
Liefern und Montieren,

Anwendungslizenz für die Freischaltung eines externen
Verbindungskanals für die VoIP-Telefonie zwischen einer VoIPTelefonanlage (SIP-Client/SIP-Trunk) und dem  Gateway Pos.1.6.4.9. . Je Gateway kann eine Anwendungslizenz  importiert werden. Für die Einbindung einer VoIP- Telefonanlage wird zusätzlich eine freie Nutzerlizenz  benötigt. Die Lizenz ist an die Hardware gebunden. Fällt ein  Gateway aus, überträgt der Hersteller alle erworbenen Lizenzen kostenlos auf ein baugleiches Ersatzgerät (Investitionsschutz). Fremdgeräte unterliegen der Freigabe durch den Hersteller.

Fabrikat: Siedle
Typ: BLT 250-0
oder gleichwertig,
angebotenes Fabrikat: . . . . . . . . . . . . . . . . . . . . . . . . . .

angebotener Typ: . . . . . . . . . . . . . . . . . . . . . . . . . . . . .
  (vom Bieter einzutragen)
Menge: 2,000 St
Kostengruppen nach DIN 276 2018: 451
Kostengruppen nach DIN 276-1 2008: 452
Kostengruppen nach DIN 276-1 2006: 452

**1.6.4.12 Programmierinterface**
Liefern und Montieren,

Programmierinterface zum Einbau in ein Schalttafelgehäuse.
Es verbindet einen Windows-PC über die USB-Schnittstelle mit dem Sprechanlagen-Bus.
Nach erfolgter Montage werden die Softwarekomponenten auf dem PC installiert.

Aktuelle Versionen der Software müssen im Downloadbereich des Herstelles zur Verfügung stehen.

Systemvoraussetzungen
Microsoft Windows-kompatibler PC mit Intel oder AMD CPU ab 1,6 GHz, RAM min. 1 GByte, leistungsfähige Grafikkarte
Betriebssysteme ab Microsoft® Windows 10
Gängiger Internet Browser, aktuelle Version.

Fabrikat: Siedle
Typ: Pri 602-01 USB
oder gleichwertig,
angebotenes Fabrikat: . . . . . . . . . . . . . . . . . . . . . . . . . .

angebotener Typ: . . . . . . . . . . . . . . . . . . . . . . . . . . . . .
  (vom Bieter einzutragen)
Menge: 1,000 St
Kostengruppen nach DIN 276 2018: 451
Kostengruppen nach DIN 276-1 2008: 452
Kostengruppen nach DIN 276-1 2006: 452

**1.6.4.13 Video-Panel Innen**
Liefern, Montieren, Verdrahten und Programmieren,

Video-Innenstation mit 7-Zoll-Touchscreen für das Smart Gateway.
Funktionen
Rufen, Sprechen, Sehen, Türöffnen, Licht.

Highlights
Markantes Design, intuitive Bedienung, exzellentes Freisprechen, einfache Montage.

Weitere Leistungsmerkmale
• 17,8 cm (7") Touchscreen, Auflösung 1024 x 600 Pixel
• Konfigurierbare Oberfläche
• Lupen- und Zoomfunktion
• Brillante Bildwiedergabe
• Herausragende Audioqualität
• Sensoren regeln Annäherungsaktivierung, Helligkeitsanpassung
• Tasten mit farbig hinterleuchteten Symbolen
• Systemgerät eingebunden in den In-Home-Bus über ein Smart Gateway oder ein Smart Gateway Professional
• Zugriff auf Bildspeicher
• Spannungsversorgung PoE nach 802.3af (POE-Klasse 3)

einschl. Anschluss aller Zu- und Abgangsleitungen,
einschl. aller Klein-, Klemm- und Befestigungsteile.

Montageort: Sekretariat, Lehrerzimmer
Montageart: an Wand mit Schrauben befestigen

Fabrikat: SIEDLE Axiom Gateway,
Typ: A 180-10 W
oder gleichwertig,
angebotenes Fabrikat: . . . . . . . . . . . . . . . . . . . . . . . . . .

angebotener Typ: . . . . . . . . . . . . . . . . . . . . . . . . . . . . .
  (vom Bieter einzutragen)
Menge: 2,000 St
Kostengruppen nach DIN 276 2018: 451
Kostengruppen nach DIN 276-1 2008: 452
Kostengruppen nach DIN 276-1 2006: 451

**1.6.4.14 Tischstation für Video-Panel**
Liefern, Montieren, Verdrahten und Programmieren,

Tischzubehör für das 1.6.4.13.zur Umrüstung von Wand- in Tischgerät. Rutschfeste Konsole mit Gummifüßen jedoch ohne Anschlussdose UAE 8(8).

einschl. Anschluss aller Zu- und Abgangsleitungen,
einschl. aller Klein-, Klemm- und Befestigungsteile.

Montageort: Sekretariat
Montageart: an Videopanel anbauen

Fabrikat: SIEDLE Axiom Gateway,
Typ: ZTA 180-0 W
oder gleichwertig,
angebotenes Fabrikat: . . . . . . . . . . . . . . . . . . . . . . . . . .

angebotener Typ: . . . . . . . . . . . . . . . . . . . . . . . . . . . . .
  (vom Bieter einzutragen)
Menge: 2,000 St
Kostengruppen nach DIN 276 2018: 451
Kostengruppen nach DIN 276-1 2008: 452
Kostengruppen nach DIN 276-1 2006: 451

**1.6.4.15 Inbetriebnahme Sprechanlage**
*** Pauschalposition
Programmieren, Inbetriebnehmen und Dokumentieren,

- der Sprechanlagen mit Aufschaltung aller peripheren
 Anlagenteile einschl. Aufschaltung auf die Telefonanlage,

- Inbetriebnahme der gesamten Anlage mit Einweisung einer  vom Nutzer/Bauherren zu bestimmenden Person,

- Erstellung eines Inbetriebnahmeprüfprotokolls und einer  kunden- spezifischen Dokumentation.

Die Dokumentation ist in 2- facher Ausfertigung zu
erstellen und der Bauleitung zur Freigabe vorzulegen.
Menge: 1,000 Psch
Kostengruppen nach DIN 276 2018: 451
Kostengruppen nach DIN 276-1 2008: 452
Kostengruppen nach DIN 276-1 2006: 452
Kostengruppen nach DIN 276-1 1981: 3.2.6.0.0

#### Bereich 1.7 Brandmeldeanlage

*Hinweis*
Die Anlage ist als Vollüberwachung mit Aufschaltung vorgesehen.

*Hinweis*
Zusätzliche Vorbemerkungen für den Bereich Brandmeldeanlage.

Rechtsverbindlichkeit anzuwendender VDE-Bestimmungen, Normen, Verordnungen und Vorschriften.

Der Errichter muss die Lieferzusage des Herstellers für eventuelle Ersatzteile nachweisen können. Alle eingesetzten Geräte müssen die VdS-Nummer sowie die Systemzulassung besitzen.

Alle Geräte müssen der VdS-Klasse entsprechen.

Zur Planung und Ausführung der Elektroanlage sind folgende Vorschriften zwingend bindend:

a) aktuell gültige VDE 0833, DIN 14675 und EN54

b) Alle VdS - Bestimmungen

c) die Landesbauordnung,

d) die Vorschriften/TAB der zuständigenFeuerwehr /ILS

e) die Unfallverhütungsvorschriften der
  Berufsgenossenschaften hier: Elektrische Anlagen
  und Betriebsmittel

f) Merkblätter der Sachversicherer

Zusätzliche Bestimmungen:

Anträge jeder Art an Behörden, EVU, Telekom und dergl. sind vom AN anzufertigen, dem AG zur Unterschrift vorzulegen und einzureichen.

Die Anlage besteht aus:

-  Brandmeldezentrale im Elektroraum im
 Untergeschoss 1

- Druckknopfmelder (manuelle Brandmelder) in jedem  Treppenhaus/Flur an den Ausgängen, gem. Planung

- Automatische Melder gem. Planung

Melder müssen zentral über den  Gefahrenmeldeanlagen-manager bedienbar sein.

Alle Ereignisse müssen im Klartext und mit Zeit/Datum angezeigt und ausgedruckt werden können.

Für die Festlegung der Signalgeberanzahl ist eine Schalldruckpegelmessung zur Erreichung der normativen Mindestwerte entsprechend den örtlichen Bedingungen selbst durchzuführen.

Bitte beachten Sie hierzu mindestens:
Der Schalldruckpegel des Alarmgebers muss mindestens 65 dB betragen und an allen Stellen um 10 dB höher als der gemessene Schalldruckpegel der Umgebungsgeräusche liegen. Gegebenfalls sind mehrere Alarmgeber zu projektieren.
Die Messung des Schalldruckpegels muss für den Signalton (DIN-Ton nach 33404-3) durchgeführt werden, mit dem auch später die Alarmierung für diese Umgebung erfolgt. Der Signalton muss sich deutlich von den Umgebungsgeräuschen abheben. Bei ähnlichen Frequenzverläufen ist ein anderer Signalton auszuwählen und / oder die Alarmierung zusätzlich durch einen optischen Alarmgeber zu signalisieren. In Ruhe Bereichen muss der Schallpegel mindestens 75dB(A) in Ohrhöhe schlafender Personen betragen.
Die Inbetriebnahme und Aufschaltung ist durch eine zertifizierte Fachfirma durchzuführen und mit einem Protokoll gem. DIN 14675 zu dokumentieren.

Vor Installationsbeginn ist in Abstimmung mit dem örtlichen Elektriker das Leitungsnetz abzugleichen. Diese Leistung ist in  die Einheitspreise einzukalkulieren.

Die Leistungen bzw. die Montage der Melder kann nicht in einem Zuge durchgeführt werden. Der Neubau wird in vier Teilabschnitte fertiggestellt: Bauabschnitt A, B, C und D. Siehe hierzu auch die Vorbemerkungen mit den Bauzeiten.

##### Titel 1.7.1 Leitungsnetz Gefahrenmeldeanlage BMA

**1.7.1.1 Brandmeldekabel Y(ST)Y 2x2x0,8 uP**
Liefern, Verlegen und Anschließen,

Brandmeldekabel Y(St)Y 2 x 2 x 0,8 mm,
Farbe Rot, mit Aufschrift Brandmeldekabel,
Teillängen nach Erfordernis,

Montageort: gem. Planung,
Montageart: unter Putz einschl. Fräsarbeiten,

einschl. Absaugen und Entsorgen Bauschutt bei
Unterputzverlegung, einschl. Anschluss der Leitungsenden, einschl. aller Klein-, Klemm- und Befestigungsteile.
Menge: 10,000 m
Kostengruppen nach DIN 276 2018: 456
Kostengruppen nach DIN 276-1 2008: 456

**1.7.1.2 Brandmeldekabel Y(ST)Y 2x2x0,8 einziehen**
wie vor jedoch in Leerrohr oder Kabelkanal einziehen.
Menge: 200,000 m
Kostengruppen nach DIN 276 2018: 456
Kostengruppen nach DIN 276-1 2008: 456

**1.7.1.3 Installationskabel JE-H(St)H 2x2x0,8 uP**
Liefern, Verlegen und Anschließen,

Installationskabel mit Funktionserhalt E 30 gem. DIN
4102 Teil 12, JE-H (St) H 2 x 2 x 0,8 mm, Farbe Rot, mit Aufschrift Brandmeldekabel,
Teillängen nach Erfordernis,

Montageort: gem. Planung,
Montageart: unter Putz einschl. Fräsarbeiten

einschl. Absaugen und Entsorgen Bauschutt bei
Unterputzverlegung, einschl. Anschluss der Leitungsenden, einschl. aller Klein-, Klemm- und Befestigungsteile.
Menge: 5,000 m
Kostengruppen nach DIN 276 2018: 456
Kostengruppen nach DIN 276-1 2008: 456
Kostengruppen nach DIN 276-1 1981: 3.3.6.0.0

**1.7.1.4 Installationskabel JE-H(St)H 2x2x0,8 einziehen**
wie vor jedoch in Hohlraum Mauerwerk (Kalksandstein), in Leerrohr oder Kabelkanal einziehen.
Menge: 600,000 m
Kostengruppen nach DIN 276 2018: 456
Kostengruppen nach DIN 276-1 2008: 456
Kostengruppen nach DIN 276-1 1981: 3.3.6.0.0

**1.7.1.5 Installationskabel JE-H(St)H 10x2x0,8 uP**
Liefern, Verlegen und Anschließen,

Installationskabel mit Funktionserhalt E 30 gem. DIN
4102 Teil 12, JE-H (St) H 10 x 2 x 0,8 mm, Farbe Rot, mit Aufschrift Brandmeldekabel,
Teillängen nach Erfordernis,

Montageort: gem. Planung,
Montageart: unter Putz einschl. Fräsarbeiten

einschl. Absaugen und Entsorgen Bauschutt bei
Unterputzverlegung, einschl. Anschluss der Leitungsenden, einschl. aller Klein-, Klemm- und Befestigungsteile.
Menge: 10,000 m
Kostengruppen nach DIN 276 2018: 456
Kostengruppen nach DIN 276-1 2008: 456
Kostengruppen nach DIN 276-1 1981: 3.3.6.0.0

**1.7.1.6 Installationskabel JE-H(St)H 10x2x0,8 einziehen**
wie vor jedoch in Hohlraum Mauerwerk (Kalksandstein), in Leerrohr oder Kabelkanal einziehen.
Menge: 120,000 m
Kostengruppen nach DIN 276 2018: 456
Kostengruppen nach DIN 276-1 2008: 456
Kostengruppen nach DIN 276-1 1981: 3.3.6.0.0

#### Bereich 1.8 Medientechnik Geräte und Anschlüsse

##### Titel 1.8.1 HDMI-Anschlüsse

**1.8.1.1 HDMI Leitung aktiv**
Liefern, Verlegen und Anschließen,

aktives HDMI-Kabel
-Typ A, 20 pin, Stecker/Stecker, 15m
-High-Quality HDMI Kabel, schwarz
-für digitale Bild- und Audioübertragung, unterstützt 4K-fähig, min. HDMI 2.0 und HDCP

einschl. Anschluss der Leitungsenden, einschl. aller Klein- und Befestigungsteile.

Montageort: gem. Planung,
Montageart: in Hohlraum Mauerwerk (Kalksandstein), in Leerrohr oder Kabelkanal,
Menge: 14,000 St
Kostengruppen nach DIN 276 2018: 455
Kostengruppen nach DIN 276-1 2008: 457

**1.8.1.2 HDMI-Anschlussdose**
Liefern, Verlegen und Anschließen,

HDMI-Anschlussdose zur Übertragung hochauflösender digitaler Audio- und Video-Daten, von z.B. einem SAT-Receiver, DVD-/ Blue-Ray-Player oder PC auf einen Plasma-, LCD- oder LED-TV/ -Bildschirm oder Beamer
HDMI-Buchsentyp: Typ A, 3D-fähig
mind. UHD-fähig (4K).
Zum Anschluss von 20-adrigen HDMI-Kabeln.
Für Montage in Kabelkanälen, UP-Gerätedosen und Unterflursystemen.

einschl. Abdeckung und Zentralscheibe, passend zum Schalterprogramm,
Einbautiefe: 34 mm,
einschl. Anschluss der Leitungsenden, einschl. aller Klein- und Befestigungsteile.
Menge: 28,000 St
Kostengruppen nach DIN 276 2018: 455
Kostengruppen nach DIN 276-1 2008: 457
Kostengruppen nach DIN 276-1 2006: 457
Kostengruppen nach DIN 276-1 1981: 3.2.6.0.0

**1.8.1.3 USB Leitung aktiv 10m**
Liefern, montieren und betriebsfertig anschließen,

10 m USB 3.0 Aktivkabel
unterstützt Datentransferraten bis 5Gbit/s
ideal zum direkten Anschluss des USB Devices
Plug- & Play-Installation

Das USB 3.0 Aktivkabel verwendet aktive Elektronik, um die Kabellänge eines USB 3.0 Devices um 10m zu verlängern. Dabei werden weiterhin Datentransferraten bis 5Gbit/s unterstützt. Es verfügt über einen USB-Stecker Typ A und einen USB-Stecker Typ B und ermöglicht somit den direkten Anschluss von USB-Geräten mit USB-Buchse Typ A.

Das USB 3.0 Aktivkabel ist kompatibel mit Computern mit USB-Anschluss Typ A. Es unterstützt Plug & Play und kann schnell und einfach angeschlossen werden. Das Aktivkabel wird über den USB Bus mit Strom versorgt und sollte daher nur mit USB-Geräten mit niedrigem Stromverbrauch verwendet werden oder mit Geräten, die über ein eigenes Netzteil verfügen.

Fabrikat: Lindy
Typ: Lindy 43098
oder gleichwertig,
angebotenes Fabrikat: . . . . . . . . . . . . . . . . . . . . . . . . . .

angebotener Typ: . . . . . . . . . . . . . . . . . . . . . . . . . . . . .
  (vom Bieter einzutragen)
Menge: 2,000 St
Kostengruppen nach DIN 276 2018: 455
Kostengruppen nach DIN 276-1 2008: 457

**1.8.1.4 USB Dose**
Liefern, montieren und betriebsfertig anschließen,

Anschlussdose USB mit rückseitigem USB Anschluss für den Einbau in unter Putz-, Hohlwand- oder Kanaldosen

einschl. Abdeckung und Zentralscheibe, passend zum Schalterprogramm,
Einbautiefe: 34 mm,
einschl. Anschluss der Leitungsenden, einschl. aller Klein- und Befestigungsteile.
Menge: 4,000 St
Kostengruppen nach DIN 276 2018: 455
Kostengruppen nach DIN 276-1 2008: 457

#### Bereich 1.9 ELA Schule

##### Titel 1.9.1 ELA-Leitungsnetz

**1.9.1.1 Installationskabel J-Y(St)Y 2x2x0,8 uP**
Liefern, Verlegen und Anschließen,

Installationskabel mit Zugentlastung nach
DIN 57815/VDE 0815,
J-Y(St)Y 2 x 2 x 0,8 mm, Teillängen nach Erfordernis,

Montageort: gem. Planung,
Montageart: unter Putz einschl. Fräsarbeiten

einschl. Absaugen und Entsorgen Bauschutt bei
Unterputzverlegung, einschl. Anschluss der
Leitungsenden, einschl. aller Klein- und
Befestigungsteile.
Menge: 80,000 m
Kostengruppen nach DIN 276 2018: 454
Kostengruppen nach DIN 276-1 2008: 454
Kostengruppen nach DIN 276-1 2006: 454
Kostengruppen nach DIN 276-1 1981: 3.2.6.0.0

**1.9.1.2 Installationskabel J-Y(St)Y 2x2x0,8 einziehen**
Liefern, Verlegen und Anschließen,

Installationskabel mit Zugentlastung nach  DIN 57815/VDE 0815, J-Y(St)Y 2 x 2 x 0,8 mm,
Teillängen nach Erfordernis,

Montageort: gem. Planung,
Montageart: in Leerrohr oder Kabelkanal einziehen,

einschl. Anschluss der Leitungsenden, einschl. aller Klein- und Befestigungsteile.
Menge: 1000,000 m
Kostengruppen nach DIN 276 2018: 454
Kostengruppen nach DIN 276-1 2008: 454
Kostengruppen nach DIN 276-1 2006: 454
Kostengruppen nach DIN 276-1 1981: 3.2.6.0.0

**1.9.1.3 Installationskabel J-Y(St)Y 10x2x0,8 einziehen**
wie vor jedoch J-Y(St)Y 10 x 2 x 0,8 mm.
Menge: 400,000 m
Kostengruppen nach DIN 276 2018: 454
Kostengruppen nach DIN 276-1 2008: 454
Kostengruppen nach DIN 276-1 2006: 454
Kostengruppen nach DIN 276-1 1981: 3.2.6.0.0

**1.9.1.4 Installationskabel A-2YF(L)2Y 50x2x0,8 STIIIBD**
Liefern, Verlegen und Anschließen,

Installationskabel A-2YF(L)2Y 50 x 2 x 0,8 mm STIIIBD,
Teillängen nach Erfordernis,

Montageort: gem. Planung,
Montageart: in Leerrohr oder Kabelkanal,

einschl. Anschluss der Leitungsenden, einschl. aller Klein-, Klemm- und Befestigungsteile.
Menge: 20,000 m
Kostengruppen nach DIN 276 2018: 454
Kostengruppen nach DIN 276-1 2008: 456
Kostengruppen nach DIN 276-1 2006: 456

**1.9.1.5 Telefonverteiler AP, bis 20DA**
Liefern und Montieren,

Rangierverteiler bis 20DA,verzinktes Stahlblech, Wandbefestigungslaschen Deckel mit Schraubverschluss Kabeleinführungen mit Durchstoßtülle,
vorgesehen zum Einbau von Fernmeldeleisten wie LSA-Plus, Löt- oder Lötschraubleisten,
einschl. Montagewanne mit LSA-Plus-Leisten für
max. 2/10 DA.

einschl. Anschluss aller zu- und abgehenden Leitungen,
einschl. Klein-, Klemm- und Befestigungsmaterial.

Montageort: gem. Planung,
Montageart: auf Putz, mit Schrauben befestigen.
Menge: 3,000 St
Kostengruppen nach DIN 276 2018: 454
Kostengruppen nach DIN 276-1 2008: 454

**1.9.1.6 Telefonverteiler AP, bis 200DA**
wie vor jedoch bis max. 200DA.
Menge: 1,000 St
Kostengruppen nach DIN 276 2018: 454
Kostengruppen nach DIN 276-1 2008: 454

#### Bereich 1.10 Sonstiges

##### Titel 1.10.1 Bohrungen, Durchbrüche

*Hinweis*
Alle Bohrungen und Durchbrüche sind vor der Ausführung mit der Bauleitung festzulegen und von der Bauleitung des Statikbüros freizugeben.

**1.10.1.1 Bohrungen**
Erstellen,

Bohrungen,
erf. Größe: D max. 25 mm,

Montageort: versch., gem. Angabe Bauleitung,
Material: Mauerwerk, Wandstärke max. 400 mm,

einschl. Absaugen und Entsorgen Bohrstaub,
Beschädigungen der Bauteilumgebung gehen zu Lasten des
Auftragnehmers, nach Durchführung der Leitungen ist
das Bohrloch mit geeignetem Material zu verschließen.
Menge: 150,000 St
Kostengruppen nach DIN 276 2018: 449
Kostengruppen nach DIN 276-1 2008: 499
Kostengruppen nach DIN 276-1 2006: 498
Kostengruppen nach DIN 276-1 1981: 3.2.9.0.0

##### Titel 1.10.2 Geräte und Anschlüsse

*Hinweis*
Anschlüsse von Fremdanlagen

Unter Fremdanlagen sind hier alle technischen
Anlagen, Maschinen, Geräte und Einrichtungen zu
verstehen, die nicht elektroseitig geliefert werden und
elektrische Anschlüsse benötigen.
Soweit nachstehend nichts anderes bestimmt
wird, sind die elektrischen Anschlüsse der Fremdanlagen
vom Elektro-Auftragnehmer herzustellen.
Diese Leistungen sind im LV berücksichtigt
(Geräte und Anschlüsse).
Zu diesen Anschlüssen sind die Leitungen vom
Elektro-Auftragnehmer zu verlegen.
Diese Leistungen sind in den vorhergehenden
Titeln erfasst.
Das Montieren der Fremdanlagen oder von
Teilen derselben ist in jedem Fall Sache der Lieferfirma und
gehört nicht zum Leistungsumfang des Elektro-
Auftragnehmers.
Lieferungen seitens des Elektro-Auftragnehmers
zur Vervollständigung der Fremdanlagen, wie
Steuergeräte, Motorschutzschalter, Verteiler etc., dürfen nur
mit Genehmigung des AG erfolgen. Der Elektro-
Auftragnehmer muss sich hierbei klar sein, daß er durch diese
Lieferungen eine Mithaftung für die Funktion der
Fremdanlagen übernimmt.
Die Verlegung von Leitungen und die
Anschlüsse sind nach den Angaben der Lieferfirma auszuführen.
Hierzu sind die erforderlichen zeichnerischen
Unterlagen wie Schaltpläne, Klemmenbelegungspläne,
Leitungsdimensionen etc. anzufordern.
Vor Inbetriebnahme sind die Anschlüsse durch
die Lieferfirma prüfen zu lassen. Die
Inbetriebnahme hat grundsätzlich durch die Lieferfirma im Beisein des Auftragnehmers zu erfolgen.

**1.10.2.1 Anschluss bis 5x2,5mm²**
Montieren

Anschluss von Leitungen bis 5 x 2,5 mm² an Geräte/ Schaltanlagen, Jalousienstecker o. sonstiges,
einschl. Klein- und Klemmmaterial.

Montageort: gem. Angabe Bauleitung;
Montageart: gem. Angabe Bauleitung
bzw. Angabe Hersteller.
Menge: 150,000 St
Kostengruppen nach DIN 276 2018: 449
Kostengruppen nach DIN 276-1 2008: 449
Kostengruppen nach DIN 276-1 2006: 449
Kostengruppen nach DIN 276-1 1981: 3.2.5.0.0

**1.10.2.2 Anschluss bis 5x25mm²**
Montieren

Anschluss von Leitungen bis 5 x 25 mm²,
einschl. Klein- und Klemmmaterial.

Montageort: Haupt- und Unterverteiler
Montageart: gem. Angabe Bauleitung
bzw. Angabe Hersteller.
Menge: 8,000 St
Kostengruppen nach DIN 276 2018: 449
Kostengruppen nach DIN 276-1 2008: 449
Kostengruppen nach DIN 276-1 2006: 449
Kostengruppen nach DIN 276-1 1981: 3.2.5.0.0

**1.10.2.3 Gießharzmuffe Verbindung**
Liefern und Montieren,

Gießharz-Verbindungsgarnitur (Muffe) für
Kabelgröße 7-16 mm
einschl. Kabelharz,
einschl. aller Zubehörteile.
Menge: 3,000 St
Kostengruppen nach DIN 276 2018: 449
Kostengruppen nach DIN 276-1 2008: 449
Kostengruppen nach DIN 276-1 2006: 449
Kostengruppen nach DIN 276-1 1981: 3.2.5.0.0

**1.10.2.4 Gießharzmuffe Abzweig**
Liefern und Montieren,

Gießharz-Abzweiggarnitur (Muffe) für
Kabelgröße 0-15 mm
einschl. Kabelharz,
einschl. aller Zubehörteile.
Menge: 2,000 St
Kostengruppen nach DIN 276 2018: 449
Kostengruppen nach DIN 276-1 2008: 449
Kostengruppen nach DIN 276-1 2006: 449
Kostengruppen nach DIN 276-1 1981: 3.2.5.0.0

##### Titel 1.10.3 Unvorhersehbare Arbeiten

*Hinweis*
Arbeiten gegen Nachweis

Zusätzliche technische Vertragsbedingungen

Stundenlohnarbeiten

1. Für die Ausführung von Leistungen im Stundenlohn gelten die Technischen Bestimmungen der DIN 19 299 VOB/ C Allgemeine Regelungen sowie alle darin enthaltenen bzw. darauf verwiesenen Richtlinien und Vorschriften.

2. Alle angegebenen Preise für Löhne, Materialien und Stoffe sind Festpreise und  gelten bis zur Fertigstellung der vertraglichen Leistungen.

3. Stundenlohnarbeiten dürfen grundsätzlich nur nach vorheriger Ankündigung durch den AN und erst nach Aufforderung/Beauftragung durch den Auftraggeber ausgeführt werden. Unterbleibt bzw. fehlt die Anordnungen bzw. Zustimmung des Auftraggebers so sind die Leistungen nach Einheitspreisen und Mengen abzurechnen. Evtl. nicht im Leistungsverzeichnis enthaltene bzw. vorgesehene Arbeiten begründen nicht die Abrechnung nach Stundenlohnpreisen. Vielmehr obliegt es dem Auftragnehmer, für derartige Leistungen - vor Ausführung der Arbeiten - ein Nachtragsangebot auf der Grundlage des Hauptangebotes vorzulegen.
Die Nachweispflicht für die angefallene Leistung obliegt dem Auftragnehmer. Dies bedeutet, dass der Auftragnehmer Grund und Aufwand von zusätzlichen, evtl. in Stundenlohn abzurechnenden Leistungen nachträglich nachzuweisen hat, soweit nicht hierfür die Zustimmung des Auftraggebers schriftlich vorliegt.

4. Sämtliche angebotenen Preise sind frei Bau- bzw. Arbeitsstelle. D.h., dass über die angebotenen Stundenlohn- bzw. Material- und Gerätepreise hinaus keine weitere Vergütung für Fahrtkosten, Transportkosten, Hilfsstoffe sowie für Warte- und Pausenzeiten erfolgt.
Es werden nur die auf der Baustelle geleisteten Arbeits- bzw. Einsatzstunden vergütet. Zeiten für An- und Abfahrt zur Baustelle werden nicht vergütet.

5. Der Auftraggeber hat dafür Sorge zu tragen, dass zur Ausführung der angeordneten Tagelohnarbeiten das jeweils dafür geeignete Arbeitspersonal (Helfer bzw. Facharbeiter) eingesetzt wird. Dem Auftraggeber bleibt es vorbehalten, die entsprechenden Arbeitskräfte bzw. die Lohngruppe zu bestimmen.
Dies gilt auch für die spätere Anerkennung der entsprechenden Lohngruppen im Rahmen der Tagelohnberichte. Die Gegenzeichnung der Regiezettel durch den Auftraggeber bzw. die Bauleitung kann nicht als Anerkennung der darin ggf. eingetragenen Lohngruppe gewertet werden.
Es bleibt der Rechnungsprüfung vorbehalten, eine für die jeweiligen Arbeiten zutreffende Lohngruppe anzusetzen, soweit der Einsatz eines höher qualifizierten Personal nicht vor Ausführung der jeweiligen Regieleistung ausdrücklich vom Auftraggeber bzw. der Bauleitung genehmigt wurde.

6. Für Bauleitungs- und Aufsichtspersonal erfolgt grundsätzlich keine Vergütung.

7. Der Aufwand der beauftragten Stundenlohnarbeiten ist durch entsprechende Tagelohnzettel täglich zu belegen und dem Auftraggeber oder dessen Bevollmächtigten unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

9. Die Mengenänderungsklausel der VOB / B gilt nicht für die nachfolgenden Regieleistungen.

Leitposition : Löhne

Verrechnungssatz für Löhne.
Die Verrechnungssätze sind auf Anforderung des AG aufgegliedert anzubieten.

In ihnen sind enthalten :
- Lohn- und Gehaltskosten sowie Lohn- u. Gehaltsnebenkosten
- Sozialkassenbeiträge
- Gemeinkostenanteile
- Wagnis und Gewinn

Zuschläge zu den Verrechnungssätzen für die vom AG angeordnete oder zu vertretende Nacht-, Sonn- u. Feiertags- oder sonstige tarifliche Mehrarbeit (Überstunden) werden in Höhe der tariflichen Vereinbarungen zusätzlich vergütet.
Dies gilt nicht, wenn der AN diese Mehraufwendungen aufgrund von ihm selbst verursachten Umständen (Terminverzug o. dgl.) zu vertreten hat. Sonstige Zuschläge wie Auslöse o. dgl. werden nicht vergütet.

Hinweis für die Bearbeitung des Angebots:
Soweit der Bieter keine Arbeitskräfte, die in den nachstehenden Positionen aufgeführt sind, beschäftigt, so hat er dies anzugeben und als Einheitspreis den der nächsthöheren Vergütungsgruppe, aus der er Arbeitskräfte beschäftigt einzusetzen.
Kosten für Anfahrt/ Abtransport von und zur Baustelle dürfen nicht berechnet bzw. in die Stundenansätze aufgenommen werden.

**1.10.3.1 Elektro- Installationsmeister**
Für unvorhergesehene Arbeiten, die nur auf Anweisung der Bauleitung mit Nachweis ausgeführt werden dürfen, werden angesetzt:

selbständiger Meister
Menge: 15,000 h
Kostengruppen nach DIN 276 2018: 444
Kostengruppen nach DIN 276-1 2008: 449
Kostengruppen nach DIN 276-1 2006: 498
Kostengruppen nach DIN 276-1 1981: 3.2.9.0.0

**1.10.3.2 Elektro- Installationsmonteur**
Für unvorhersehbare Arbeiten, die nur auf Anweisung der
Bauleitung mit Nachweis ausgeführt werden dürfen, werden
angesetzt:

selbständiger Monteur
Menge: 60,000 h
Kostengruppen nach DIN 276 2018: 444
Kostengruppen nach DIN 276-1 2008: 449
Kostengruppen nach DIN 276-1 2006: 498
Kostengruppen nach DIN 276-1 1981: 3.2.9.0.0

**1.10.3.3 Bauhelfer**
Für unvorhersehbare Arbeiten, die nur auf Anweisung der
Bauleitung mit Nachweis ausgeführt werden dürfen, werden
angesetzt:

Bauhelfer
Menge: 60,000 h
Kostengruppen nach DIN 276 2018: 444
Kostengruppen nach DIN 276-1 2008: 449
Kostengruppen nach DIN 276-1 2006: 498
Kostengruppen nach DIN 276-1 1981: 3.2.9.0.0

### Kapitel 2 Bestand

#### Bereich 2.1 Niederspannungsanlage

##### Titel 2.1.1 Haupt- und Steigleitungen

**2.1.1.1 Steigleitung NYY-J 5x25mm²**
Liefern, Verlegen und Anschließen,

Kunststoffmantelleitung,
NYY-J, 5 x 25 mm², gem. DIN VDE 0250,
Teillängen nach Erfordernis,

Montageort: versch.,
Montageart: auf Kabelpritschen oder Steigtrassen,

einschl. Anschluss der Leitungsenden, einschl. aller Klein-, Klemm- und Befestigungsteile.
Menge: 40,000 m
Kostengruppen nach DIN 276 2018: 444
Kostengruppen nach DIN 276-1 2008: 444

**2.1.1.2 Steigleitung NYY-J 5x35mm²**
wie vor jedoch NYY-J 5 x 35 mm².
Menge: 520,000 m
Kostengruppen nach DIN 276 2018: 444
Kostengruppen nach DIN 276-1 2008: 444

**2.1.1.3 Steigleitung NYY-J 5x10mm²**
wie vor jedoch NYM-J, 5 x 10 mm².
Menge: 90,000 m
Kostengruppen nach DIN 276 2018: 556
Kostengruppen nach DIN 276-1 2008: 444

#### Bereich 2.2 Niederspannungshauptverteilungen

#### Bereich 2.3 Niederspannungsinstallation

##### Titel 2.3.1 Verteilungen

*Hinweis*
UNTERVERTEILUNGEN

Bei Einbaugeräten für Installationsverteiler und Schaltanlagen ist jeweils eine einheitliche Bauform eines Fabrikates zu verwenden.

*Hinweis*
Die Kosten für die anteilige Verdrahtung und die Ver-drahtungskanäle bis zur Klemmenleiste in Installations-kleinverteilern, Zählerplätzen, Installationsverteilern, Schaltanlagen und Rangierverteilern sind mit den Einheitspreisen abgegolten.

**2.3.1.1 Verteilerschrank Außenanlagen**
Liefern, Montieren, Verdrahten und Anschließen,

Verteilersäule nach DIN EN 61439, Schutzart IP 44, mit Eingrabsockel, aus glasfaserverstärktes Polyester FS 833.5 nach DIN EN 14598. Leersäule zum Einbau für Montageplatte, Befestigungssatz und Einbaufelder. Profiliertes Gehäuse im Rippendesign, aushängbare Stecktür, Einfachschließung mit Profilhalbzylindern, Doppelschließung ist möglich. Die Belüftung erfolgt über labyrinthartig ausgebildete Lüftungskanäle und ist durch Eindringen von Fremdkörpern stochersicher. Eingrabsockel und Verteilersäule bilden eine Einheit. Ein Bodenrost ist empfohlen. Zur Betauungsvermeidung ist der Sockel bis zur Höhe der Kabelbefestigungsschiene innen mit Sockelfüller aufzufüllen.

einschl. nachfolgender Ein-/ Anbauten:

2x ZU15S, Verteilerfeld, univ. Z, 1-feldig,5-reihig,
Höhe 750mm
1x Sockelfüller ZAY95075

einschl. schraubenlose Reihen-, N- Trenn- und PE- Klemmen nach Erf., einschl. kompletter Verdrahtung, Verbindungs- und
Verdrahtungsleitungen, dauerhafter, gedruckter
Stromkreisbeschriftung, einschl. Anschluss aller Zu-
und Abgangsleitungen und -kabel, einschl. Befestigung
mit Schrauben und allen Klein- und Klemmmaterial, einschl. 2x Einführung Leerrohr 63mm

Montageort: Außenanlagen für Sportfeld
Montageart: auf Putz, mit Schrauben befestigen,

Fabrikat: Hager,
Typ: ZAL155P, Einbauten s.o.,
oder gleichwertig,
angebotenes Fabrikat: . . . . . . . . . . . . . . . . . . . . . . . . . .

angebotener Typ: . . . . . . . . . . . . . . . . . . . . . . . . . . . . . .
Menge: 1,000 St
Kostengruppen nach DIN 276 2018: 556
Kostengruppen nach DIN 276-1 2008: 443
Kostengruppen nach DIN 276-1 2006: 443

**2.3.1.2 Stand-Verteilerschrank**
Liefern, Montieren, Verdrahten und Anschließen,

Einzelstandverteiler für die Innenraummontage mit VDE-Gutachten (Fertigungsüberwachung) nach DIN EN 61439-1/-2/-3 und Maßnorm DIN 43870. Zum Aufbau einer Niederspannungsverteilung bis 400 A, 3AC 230/400 V 50 Hz. Schutzart IP44, Schutzklasse II, Luft- und Kriechstrecken nach DIN VDE 0110-1/-2. Bestehend aus Schrank mit Tür aus pulverbeschichtetem, eingebranntem, stabil profiliertem 1 mm dickem Stahlblech, Innenauskleidung aus Kunststoff. Durchsteckflansche oben eingebaut und unten offen, rückseitige Vorprägung im Kunststoffteil und Sammelschienendurchführungen als beidseitige seitliche Vorprägung im unteren Bereich. Waagerechte Abfangschiene zur Stabilisierung im Schrank enthalten. Tür frontbündig mit innenliegenden, justierbaren Scharnieren, wahlweise rechts oder links anschlagbar mit 110 Grad Öffnungswinkel. Tür mit Stangenverschluss mit Dreipunktschließung. Sockelleiste (Höhe 100 mm) serienmäßig montiert mit abnehmbarer Frontblende.
Hinweis: Wand- und Bodenbefestigung notwendig! Türverschluß durch andere Schließungen austauschbar. Schrank nebeneinander anflanschbar.

Höhe: 1950 mm
Breite: 1050 mm
Tiefe: 205 mm
RAL-Farbe: 9010
Schutzart: 44
Schutzklasse: Schutzklasse II
Türanzahl: 2

einschl. nachfolgender Ein-/ Anbauten:

2 St UD32A1 Baust.univers N Reihenklemmen waag.,  H450xB500mm

6 St UD32B1 Baust.univers N, H4500xB500mm, geschlitzt mit waag.Hutschienen für Reiheneinbaugeräte, 4 x 12 PLE,

einschl. 7- pol. Steuerklemme, einschl. schraubenlose
Reihen-, N- Trenn- und PE- Klemmen nach Erf.,
einschl. kompletter Verdrahtung, Verbindungs- und
Verdrahtungsleitungen, dauerhafter, gedruckter
Stromkreisbeschriftung, einschl. Anschluss aller Zu-
und Abgangsleitungen und -kabel, einschl. Befestigung
mit Schrauben und allen Klein- und Klemmmaterial.
einschl. Konsole zur teilversenkten Montage

Montageort: Technikräume Geschosse
Montageart: auf Betonwand, mit Schrauben befestigen,

Fabrikat: Hager,
Typ: FP24SN2, Einbauten s.o.,
oder gleichwertig,
angebotenes Fabrikat: . . . . . . . . . . . . . . . . . . . . . . . . . .

angebotener Typ: . . . . . . . . . . . . . . . . . . . . . . . . . . . . .
  (vom Bieter einzutragen)
Menge: 6,000 St
Kostengruppen nach DIN 276 2018: 443
Kostengruppen nach DIN 276-1 2008: 444
Kostengruppen nach DIN 276-1 1981: 3.2.5.0.0

**2.3.1.3 Feldverteiler 2x6-reihig**
Liefern, Montieren, Verdrahten und Anschließen,

Installationskleinverteiler nach VDE 0660/500+504 und DIN EN 60 439/1+3, für Wandeinbau, Wandaufbau und teilversenkte Montage nach Maßnorm DIN 43 871, zum Einbau für Geräte bis 125 A, Nennspannung 230/400 V /50 Hz, Schutzart IP43, Schutzklasse II schutzisoliert; Luft- und Kriechstrecken nach VDE 0110/1+2, bestehend aus Schrank mit Tür aus pulverbeschichtetem und eingebranntem Stahlblech, Tragschienen aus profiliertem und verzinktem Stahlblech, Gerätetragschienen aus verzinktem Stahlblech, Innenauskleidung aus Kunststoff, Leitungseinführungen oben/unten durch fest eingebaute Kunststoffflanschplatten mit abgestuften Einführungsnippeln, Tür frontbündig mit innenliegenden justierbaren Scharnieren, links und rechts anschlagbar, Türverschluss serienmäßig plombierbar,
2 Felder à 6 Gerätereihen
Höhe: 950 mm
Breite: 550 mm
Tiefe: 161 mm
RAL-Farbe: 9010
Schutzart: 44
Schutzklasse: Schutzklasse II
Türanzahl: 1,
einschl. 7- pol. Steuerklemme, einschl. schraubenlose Reihen-, N- Trenn- und PE- Klemmen nach Erf., einschl. kompletter Verdrahtung, Verbindungs- und Verdrahtungs-leitungen, dauerhafter, gedruckter Stromkreisbeschriftung, einschl. Anschluss aller Zu- und Abgangsleitungen und -kabel, einschl. Befestigung mit Schrauben und allen Klein- und Klemmmaterial.

Montageort: KG, Hausanschlussraum
Montageart: auf Putz, mit Schrauben befestigen,

Fabrikat: Hager,
Typ: FWB62S,
oder gleichwertig,
angebotenes Fabrikat: . . . . . . . . . . . . . . . . . . . . . . . . . .

angebotener Typ: . . . . . . . . . . . . . . . . . . . . . . . . . . . . .
  (vom Bieter einzutragen)
Menge: 1,000 St
Kostengruppen nach DIN 276 2018: 443
Kostengruppen nach DIN 276-1 2008: 444
Kostengruppen nach DIN 276-1 1981: 3.2.5.0.0

**2.3.1.4 Sammelverteiler PV**
Liefern, Montieren, Verdrahten und Anschließen,

Installationskleinverteiler AP aus Kunststoff, nach DIN EN 60670-24, nach DIN 43871. Zum Einbau von Geräten bis 63 A nach Maßnorm DIN 43 880 mit 70 mm oder 85 mm Einbautiefe, Bemessungsspannung AC 400 V/50 Hz. Bestehend aus Kunststoffunterteil mit Hutprofilschiene aus verzinktem Stahlblech, Vorprägung für metrische Leitungseinführungstüllen (oben, unten), seitliche Vorprägungen für Verbindungstüllen zur Verbindung von zwei oder mehreren Verteilern nebeneinander. Eingebaute PE/N-Klemmen Schnellsteckklemme, Oberteil mit 46 mm Geräteschlitz. Klarsichttür frontbündig, rechts oder links anschlagbar, plombierbar, abschließbar, Verteiler anflanschbar.

Höhe: 427 mm
Breite: 310 mm
Tiefe: 151 mm
RAL-Farbe: 9010
Schutzart: 65
Schutzklasse: Schutzklasse II
Türanzahl: 1,
einschl. 7- pol. Steuerklemme, einschl. schraubenlose Reihen-, N- Trenn- und PE- Klemmen nach Erf., einschl. kompletter Verdrahtung, Verbindungs- und Verdrahtungs-leitungen, dauerhafter, gedruckter Stromkreisbeschriftung, einschl. Anschluss aller Zu- und Abgangsleitungen und -kabel, einschl. Befestigung mit Schrauben und allen Klein- und Klemmmaterial.

Montageort: KG, Hausanschlussraum
Montageart: auf Putz, mit Schrauben befestigen,

Fabrikat: Hager,
Typ: VE212DN
oder gleichwertig,
angebotenes Fabrikat: . . . . . . . . . . . . . . . . . . . . . . . . . .

angebotener Typ: . . . . . . . . . . . . . . . . . . . . . . . . . . . . .
  (vom Bieter einzutragen)
Menge: 2,000 St
Kostengruppen nach DIN 276 2018: 443
Kostengruppen nach DIN 276-1 2008: 444
Kostengruppen nach DIN 276-1 1981: 3.2.5.0.0

**2.3.1.5 Rangierkanal 1050/140mm**
Liefern und Montieren

Rangierkanal zum Abdecken der Leitungseinführung über Schaltschränken, bestehend aus Profilhaltern für Wand- bzw. Schaltschrankbefestigung, Rückwand zum Verschließen der Wandseite bei freistehenden Schaltschränken und auf-rastbarer Abdeckung. einschl. beidseitige Endkappen,  Material : PVC hart
b: ca. 1050 mm
einschl. aller Klein- und Befestigungsteile.

Montageort: an Unterverteilern,
Montageart: auf Putz, mit Schrauben befestigen.
Menge: 7,000 St
Kostengruppen nach DIN 276 2018: 443
Kostengruppen nach DIN 276-1 2008: 444
Kostengruppen nach DIN 276-1 2006: 444
Kostengruppen nach DIN 276-1 1981: 3.2.5.0.0

**2.3.1.6 Hauptleitungsklemme 10-50 mm ²**
Liefern, Montieren und Verdrahten,

Hauptleitungsabzweigklemme,
4 x 4- polig, 10 bis 50 mm²,

Montageort: Verteilungen,
Montageart: Verteilereinbau auf Hutschiene,

einschl. Verdrahtung,
einschl. aller Klein-, Klemm- und Befestigungsteile.
Menge: 100,000 St
Kostengruppen nach DIN 276 2018: 443
Kostengruppen nach DIN 276-1 2008: 444
Kostengruppen nach DIN 276-1 2006: 444
Kostengruppen nach DIN 276-1 1981: 3.2.5.0.0

**2.3.1.7 Hauptleitungsklemme 25-95 mm ²**
Liefern, Montieren und Verdrahten,

Hauptleitungsabzweigklemme,
4 x 4- polig, 25 bis 95 mm²,

Montageort: Verteilungen,
Montageart: Verteilereinbau auf Hutschiene,

einschl. Verdrahtung,
einschl. aller Klein-, Klemm- und  Befestigungsteile.
Menge: 70,000 St
Kostengruppen nach DIN 276 2018: 443
Kostengruppen nach DIN 276-1 2008: 444
Kostengruppen nach DIN 276-1 2006: 444
Kostengruppen nach DIN 276-1 1981: 3.2.5.0.0

**2.3.1.8 3-Leiter-Durchgangsklemme bis 1,5 mm²**
Liefern, Montieren und Verdrahten,

3-Leiter-Durchgangsklemme mit schraubenlosem
S-Anschluss nach IEC 60947-7-1,
Bemessungsspannung 800 V,
Bemessungs-Stoßspannung 8 kV,
Verschmutzungsgrad 3,
Bemessungsstrom 18 A
für Querschnitte von 0,25 mm² bis 1,5 mm² (2,5 mm²)
Menge: 1400,000 St
Kostengruppen nach DIN 276 2018: 443
Kostengruppen nach DIN 276-1 2008: 444
Kostengruppen nach DIN 276-1 2006: 444
Kostengruppen nach DIN 276-1 1981: 3.2.5.0.0

**2.3.1.9 Reihenklemme 4mm²**
Liefern, Montieren und Verdrahten,

Reihenklemme, 1-polig, bis 4mm²,
grau, blau o. grün-gelb,

Montageort: Verteilungen,
Montageart: auf Hutschiene,

einschl. aller Klein-, Klemm- und Befestigungsteile.
Menge: 180,000 St
Kostengruppen nach DIN 276 2018: 443
Kostengruppen nach DIN 276-1 2008: 444
Kostengruppen nach DIN 276-1 2006: 444
Kostengruppen nach DIN 276-1 1981: 3.2.5.0.0

**2.3.1.10 Reihenklemme 6mm²**
Liefern, Montieren und Verdrahten,

Reihenklemme, 1-polig, bis 6mm²,
grau, blau o. grün-gelb,

Montageort: Verteilungen,
Montageart: auf Hutschiene,

einschl. aller Klein-, Klemm- und Befestigungsteile.
Menge: 130,000 St
Kostengruppen nach DIN 276 2018: 443
Kostengruppen nach DIN 276-1 2008: 444
Kostengruppen nach DIN 276-1 2006: 444
Kostengruppen nach DIN 276-1 1981: 3.2.5.0.0

**2.3.1.11 Reihenklemme 16mm²**
Liefern, Montieren und Verdrahten,

Reihenklemme, 1-polig, 16mm²,
grau, blau o. grün-gelb,

Montageort: Verteilungen,
Montageart: auf Hutschiene,

einschl. aller Klein-, Klemm- und Befestigungsteile
Menge: 40,000 St
Kostengruppen nach DIN 276 2018: 443
Kostengruppen nach DIN 276-1 2008: 444
Kostengruppen nach DIN 276-1 2006: 444
Kostengruppen nach DIN 276-1 1981: 3.2.5.0.0

**2.3.1.12 Patchmodul**
Liefern und Montieren,

Universal-Datenanschlusseinheit 1xRJ45 für anreihbare
Hutschieneninstallation, Baubreite 1TE (> 18mm) DIN
42880, Schutzklasse I bzw. II je nach Einbauart.
Schutzart IP 20,
Kategorie 6 geprüfte Ausführung für
Datenübertragungsraten bis 10 GBit bis 500 MHz, nach
IEEE 802.3
an vollgeschirmte Module mit Metallgehäuse aus
Zinkdruckguss, Oberflächen vernickelt mit
einzelgeschirmten RJ45-Buchsen, Modulgehäuse aus nur
zwei Teilen bestehend, großflächiger Schirmanschluss,
vom Schirmanschluss getrennte Zugentlastung zum
Anschluss von Kategorie 6 und 7-Kabeln.
Tragrahmen zur Modulaufnahme aus Kunststoff mit
Potentialausgleichsfeder (herausnehmbar).
Einhaltung der Kategorie 6 12C-de-embedded nach ISO/IEC
11801:2002, EN50173-1:2002 von einem akkreditierten
Prüflabor zertifiziert. Einhaltung der Permanent-Link
Klasse E / 250 MHz auf allen Paarbelegungen nach ISO/
IEC 11801:2002, EN50173-1:2002. Einhaltung der EN 55022
Klasse B, EN 50082-1 mit integrierter farbig
kodierbarer Staubschutzklappe. Metall und
Kunststoffteile recyclingfähig,

Buchse: RJ45, geschirmt
Anzahl der Buchsen: 1
Anschluss: 8-polig,
Schirm als großflächige Klemmverbindung,
Anschlusstechnik: IDC Schneidklemmtechnik
Aderndurchmesser: 0,4 - 0,63 mm
Montaetechnik: Hutschiene TH35
Farbe: lichtgrau RAL 7035
Steckrichtung 45° geneigt,
einschl. Anschluss aller zu-
und abgehenden Leitungen, einschl. allen erf. Klemm-
und Kleinmaterial.

Montageort: Verteilungen,
Montageart: auf Hutschiene,

Fabrikat: Hager
Typ: E-DAT modul REG IP20
oder gleichwertig,
angebotenes Fabrikat: . . . . . . . . . . . . . . . . .. . . . . . . . .

angebotener Typ: . . . . . . . . . . . . . . . . . . .. . . . . . . . . .
  (vom Bieter einzutragen)
Menge: 7,000 St
Kostengruppen nach DIN 276 2018: 443
Kostengruppen nach DIN 276-1 2008: 444
Kostengruppen nach DIN 276-1 2006: 451

**2.3.1.13 NH00-Sicherungslasttrennschalter**
Liefern und Montieren,

NH00-Sicherungslasttrennschalter für Sammelschienenmontage Abstand 60mm Nach DIN VDE 0660/107 und IEC 947-3 geeignet für NH-Sicherungseinsätze nach DIN 43620/1. Bestehend aus 3-poligem Schalterunterteil und plombierbarem Griffeinsatz, Berührungsschutz am Griff, mit verschiebbarem Klarsichtfenster zur Spannungsprüfung, allpolig schaltend, zur Montage auf CU-Sammelschiene Abstand 60mm, Abgang oben bzw. unten, ohne zusätzliche Blende. Anschlussquerschnitt bei flexiblem Leiter: 6 / 95mm² Anschlussquerschnitt bei starrem Leiter: 6 - 95mm² Betriebsnennspannung Wechselstrom: 690 V Betriebstemperatur: -20 bis 60 °C Breite des installierten Produkts: 106 mm Frequenz: 50/60 Hz Gerätelebensdauer, elektrische Schaltspiele: 200 Gesamtverlustleistung unter Nennstrom: 36 W Höhe des installierten Produkts: 206 mm Isolationsspannung: 1000 V Klemmenart bei den Eingängen: Sammelschienen 60 mm Klemmenart der Ausgänge: Käfigklemmen Länge: 150 mm
Nennstrom: 160 A
Polanzahl: 3 P
Schutzart IP: 20
Tiefe des installierten Produkts: 104 mm
Zulässiger Bemessungsstrom unter 1 Sekunde: 5 kA Abschaltstrom: 50 kA
Anzahl der Pole Produktion: 1
Nennstrom für Sicherungseinsätze: 6/10/16/20/25/32/35/40/50/63/80/100/125/160 A Sicherungscharakteristisch: gG/gL/aM/aR/gR/gF/gRB/URB

funktionsfähig verdrahtet, einschl. Anschluss aller zu-
und abgehenden Leitungen, einschl. Einstellung des
Auslösestroms nach zu erwartendem Betriebsstrom,
einschl. allen erf. Klemm- und Kleinmaterial.
Menge: 6,000 St
Kostengruppen nach DIN 276 2018: 443
Kostengruppen nach DIN 276-1 2008: 444

**2.3.1.14 NH- Sicherung, Größe 00**
Liefern und Montieren,

Sicherungseinsätze NH- Größe 00
Nennstärke: versch.

Montageort: Verteilungen.
Menge: 15,000 St
Kostengruppen nach DIN 276 2018: 443
Kostengruppen nach DIN 276-1 2008: 444
Kostengruppen nach DIN 276-1 1981: 3.3.5.0.0

**2.3.1.15 Hauptschalter 63A, 4-pol.**
Liefern, Montieren und Verdrahten,

Ausschalter,  4-polig, Nennstrom 63A,
Bemessungsspannung 750V ~,
einschl. Anschluss Hauptleitung, einschl. aller Klein-,
Klemm- und Befestigungsteile.
Menge: 1,000 St
Kostengruppen nach DIN 276 2018: 443
Kostengruppen nach DIN 276-1 2008: 444
Kostengruppen nach DIN 276-1 1981: 3.2.5.0.0

**2.3.1.16 Hauptschalter 80A, 4-pol.**
Liefern, Montieren und Verdrahten,

Ausschalter,  4-polig, Nennstrom 80A,
Bemessungsspannung 750V ~,
einschl. Anschluss Hauptleitung, einschl. aller Klein-,
Klemm- und Befestigungsteile.
Menge: 5,000 St
Kostengruppen nach DIN 276 2018: 443
Kostengruppen nach DIN 276-1 2008: 444
Kostengruppen nach DIN 276-1 1981: 3.2.5.0.0

**2.3.1.17 Schalter-Sicherungseinheit D0**
Liefern, Montieren und Verdrahten,

Schalter-Sicherungseinheit D0-System, nach DIN VDE 0638,
230/400V, bis 63A, 3- polig, einschl. Passeinsätzen und Sicherungen entsprechender Größe, PLE 4,5.
einschl. Verdrahtung auf schraubenlose Reihenklemmen,
einschl. aller Klein-, Klemm- und Befestigungsteile.

Montageort: Verteilungen,
Montageart: auf Hutschiene.
Menge: 50,000 St
Kostengruppen nach DIN 276 2018: 443
Kostengruppen nach DIN 276-1 2008: 444
Kostengruppen nach DIN 276-1 2006: 444
Kostengruppen nach DIN 276-1 1981: 3.2.5.0.0

**2.3.1.18 Fehlerstromschutzschalter 25A/0.03A, 4-pol., Typ A**
Liefern, Montieren und Verdrahten,

Fehlerstrom-Schutzschalter (FI) nach EN 61008-1, DIN EN 61008-2-1; VDE 0664 Teil 10 + 11, Berührungsschutz IP2x nach DIN VDE 0106 Teil 100. Geeignet zum nachträglichen Anbau von Zusatzeinrichtungen (Montage ohne Werkzeug). Anschlussklemmen mit Draht-Einschiebe-Schutz, Bi-Connect-Klemmen unten, externe blaue Test-Taste. Alle Produkte mit VDE Zeichen. Beschriftungsmöglichkeit direkt am Gerät.

Bemessungsbetriebsspannung Ue: 230/400 V
Nennstrom: 25 A
Art des Differenzialschutzes: A
Empfindlichkeit: 30 mA
Polanzahl: 4 P
Isolationsspannung: 900 V
Anschlussart: Schraubtechnik
Anschlussquerschnitt bei flexiblem Leiter: 16mm² Anschlussquerschnitt bei starrem Leiter: 25mm²
Anzahl Module: 4
Betriebstemperatur: -25 bis 40 °C
Lagerungstemperatur: -55 bis 70 °C

einschl. Verdrahtung auf schraubenlose Reihenklemmen,
einschl. aller Klein-, Klemm- und Befestigungsteile.

Montageort: Verteilungen,
Montageart: auf Hutschiene.
Menge: 28,000 St
Kostengruppen nach DIN 276 2018: 443
Kostengruppen nach DIN 276-1 2008: 444
Kostengruppen nach DIN 276-1 1981: 3.2.5.0.0

**2.3.1.19 Fehlerstromschutzschalter 40A/0.03A, 4-pol., Typ A**
wie vor jedoch Nennstrom 40 A.
Menge: 60,000 St
Kostengruppen nach DIN 276 2018: 443
Kostengruppen nach DIN 276-1 2008: 444
Kostengruppen nach DIN 276-1 1981: 3.2.5.0.0

**2.3.1.20 Fehlerstromschutzschalter 63A/0.03A, 4-pol., Typ A**
wie vor jedoch Nennstrom 63 A.
Menge: 4,000 St
Kostengruppen nach DIN 276 2018: 443
Kostengruppen nach DIN 276-1 2008: 444
Kostengruppen nach DIN 276-1 1981: 3.2.5.0.0

**2.3.1.21 Fehlerstromschutzschalter 40A/0.03A, 4-pol., Typ F**
Liefern, Montieren und Verdrahten,

Fehlerstrom-Schutzschalter (FI) nach EN 61008-1, DIN EN 61008-2-1; VDE 0664 Teil 10 + 11, Berührungsschutz IP2x nach DIN VDE 0106 Teil 100. Geeignet zum nachträglichen Anbau von Zusatzeinrichtungen (Montage ohne Werkzeug). Anschlussklemmen mit Draht-Einschiebe-Schutz, Bi-Connect-Klemmen unten, externe blaue Test-Taste. Alle Produkte mit VDE Zeichen. Beschriftungsmöglichkeit direkt am Gerät.

Bemessungsbetriebsspannung Ue: 230/400 V
Nennstrom: 40 A
Art des Differenzialschutzes: F
Empfindlichkeit: 30 mA
Polanzahl: 4 P
Isolationsspannung: 500 V
Stoßspannungsfestigkeit: 4000 V
Anzahl Module: 4

einschl. Verdrahtung auf schraubenlose Reihenklemmen,
einschl. aller Klein-, Klemm- und Befestigungsteile.

Montageort: Verteilungen,
Montageart: auf Hutschiene.
Menge: 4,000 St
Kostengruppen nach DIN 276 2018: 443
Kostengruppen nach DIN 276-1 2008: 444
Kostengruppen nach DIN 276-1 1981: 3.2.5.0.0

**2.3.1.22 Fehlerstromschutzschalter 40A/0.03A, 4-pol., Typ B**
Liefern, Montieren und Verdrahten,

Fehlerstrom-Schutzschalter (FI) nach VDE 0664 T 100, VDE 0664 T 10, EN 61008-1 zum Erfassen von Wechselfehler- und glatten Gleichfehlerströmen. Berührungsschutz IP2x nach DIN VDE 0106 Teil 100. Geeignet zum nachträglichen Anbau von Zusatzeinrichtungen (Montage ohne Werkzeug). Anschlussklemmen mit Bi-Connect-Klemmen unten, externe blaue Test-Taste. Alle Produkte mit VDE Zeichen.

Bemessungsbetriebsspannung Ue: 230/400 V
Nennstrom: 40 A
Art des Differenzialschutzes: B
Empfindlichkeit: 30 mA
Polanzahl: 4 P
Isolationsspannung: 500 V
Anschlussart: Schraubtechnik
Anschlussquerschnitt bei flexiblem Leiter: 1,5 / 50mm² Anschlussquerschnitt bei starrem Leiter: 1,5 - 50mm²
Anzahl Module: 4
Betriebstemperatur: -25 bis 40 °C
Lagerungstemperatur: -25 bis 40 °C

einschl. Verdrahtung auf schraubenlose Reihenklemmen,
einschl. aller Klein-, Klemm- und Befestigungsteile.

Montageort: Verteilungen,
Montageart: auf Hutschiene.
Menge: 1,000 St
Kostengruppen nach DIN 276 2018: 443
Kostengruppen nach DIN 276-1 2008: 444
Kostengruppen nach DIN 276-1 1981: 3.2.5.0.0

**2.3.1.23 FI/LS-Schalter 10A/0,03A, 2-pol.**
Liefern, Montieren und Verdrahten,

Fehlerstrom-Leitungsschutzschalter
mit Sicherungsautomat (FI-LS) nach DIN VDE 0664/2,
Berührungsschutz nach DIN VDE 0106/100, mit VDE Zeichen, für Wechsel- und pulsierende Gleich-Fehlerströme,
Nennfehlerstrom 30 mA, 2-polig,
Nennstrom 10 A,
Auslösecharakteristik B,
Nennspannung 230 V ~,
einschl. Hilfsschalter 1Ö+1S, mit Signalkontakt,
einschl. Verdrahtung auf schraubenlose Reihenklemmen,
einschl. aller Klein-, Klemm- und Befestigungsteile.

Montageort: Verteilungen,
Montageart: auf Hutschiene.
Menge: 4,000 St
Kostengruppen nach DIN 276 2018: 443
Kostengruppen nach DIN 276-1 2008: 444
Kostengruppen nach DIN 276-1 2006: 444
Kostengruppen nach DIN 276-1 1981: 3.2.5.0.0

**2.3.1.24 FI/LS-Schalter 16A/0,03A, 2-pol.**
wie vor jedoch Nennstrom 16 A.
Menge: 4,000 St
Kostengruppen nach DIN 276 2018: 443
Kostengruppen nach DIN 276-1 2008: 444
Kostengruppen nach DIN 276-1 2006: 444
Kostengruppen nach DIN 276-1 1981: 3.2.5.0.0

**2.3.1.25 Leitungsschutzschalter, B10A, 1-pol.**
Liefern, Montieren und Verdrahten,

Leitungsschutzschalter B10A, gem. DIN VDE 0641 Teil 11,
Nennschaltvermögen 10 kA, Energiebegrenzungsklasse 3,
Nennstrom 10 A,
Auslösecharakteristik B,
Nennspannung 230 V ~,
Zugelassen für Gleichstromanwendungen bis DC 60V=
einschl. Verdrahtung auf schraubenlose Reihenklemmen,
einschl. aller Klein-, Klemm- und Befestigungsteile.

Montageort: Verteilungen,
Montageart: auf Hutschiene.
Menge: 100,000 St
Kostengruppen nach DIN 276 2018: 443
Kostengruppen nach DIN 276-1 2008: 444
Kostengruppen nach DIN 276-1 2006: 444
Kostengruppen nach DIN 276-1 1981: 3.2.5.0.0

**2.3.1.26 Leitungsschutzschalter, B13A, 1-pol.**
wie vor jedoch Nennstrom 13 A.
Menge: 35,000 St
Kostengruppen nach DIN 276 2018: 443
Kostengruppen nach DIN 276-1 2008: 444
Kostengruppen nach DIN 276-1 2006: 444
Kostengruppen nach DIN 276-1 1981: 3.2.5.0.0

**2.3.1.27 Leitungsschutzschalter, B16A, 1-pol.**
wie vor jedoch Nennstrom 16 A.
Menge: 240,000 St
Kostengruppen nach DIN 276 2018: 443
Kostengruppen nach DIN 276-1 2008: 444
Kostengruppen nach DIN 276-1 2006: 444
Kostengruppen nach DIN 276-1 1981: 3.2.5.0.0

**2.3.1.28 Leitungsschutzschalter, B20A, 1-pol.**
wie vor jedoch Nennstrom 20 A.
Menge: 5,000 St
Kostengruppen nach DIN 276 2018: 443
Kostengruppen nach DIN 276-1 2008: 444
Kostengruppen nach DIN 276-1 2006: 444
Kostengruppen nach DIN 276-1 1981: 3.2.5.0.0

**2.3.1.29 Leitungsschutzschalter, B10A, 3-pol.**
Liefern, Montieren und Verdrahten,

Leitungsschutzschalter B10A, 3- polig, gem. DIN VDE
0641 Teil 11,
Nennschaltvermögen 10 kA, Energiebegrenzungsklasse 3,
Nennstrom 10 A,
Auslösecharakteristik B,
Nennspannung 400 V ~,
einschl. Verdrahtung auf schraubenlose Reihenklemmen,
einschl. aller Klein-, Klemm- und Befestigungsteile.

Montageort: Verteilungen,
Montageart: auf Hutschiene.
Menge: 2,000 St
Kostengruppen nach DIN 276 2018: 443
Kostengruppen nach DIN 276-1 2008: 444
Kostengruppen nach DIN 276-1 2006: 444
Kostengruppen nach DIN 276-1 1981: 3.2.5.0.0

**2.3.1.30 Leitungsschutzschalter, B16A, 3-pol.**
wie vor jedoch Nennstrom 16 A.
Menge: 8,000 St
Kostengruppen nach DIN 276 2018: 443
Kostengruppen nach DIN 276-1 2008: 444
Kostengruppen nach DIN 276-1 2006: 444
Kostengruppen nach DIN 276-1 1981: 3.2.5.0.0

**2.3.1.31 Leitungsschutzschalter, B20A, 3-pol.**
wie vor jedoch Nennstrom 20 A.
Menge: 2,000 St
Kostengruppen nach DIN 276 2018: 443
Kostengruppen nach DIN 276-1 2008: 444
Kostengruppen nach DIN 276-1 2006: 444
Kostengruppen nach DIN 276-1 1981: 3.2.5.0.0

**2.3.1.32 Leitungsschutzschalter, B25A, 3-pol.**
wie vor jedoch Nennstrom 25 A.
Menge: 1,000 St
Kostengruppen nach DIN 276 2018: 443
Kostengruppen nach DIN 276-1 2008: 444
Kostengruppen nach DIN 276-1 2006: 444
Kostengruppen nach DIN 276-1 1981: 3.2.5.0.0

**2.3.1.33 Leitungsschutzschalter, C16A, 1-pol.**
Liefern, Montieren und Verdrahten,

Leitungsschutzschalter C16A, 1- polig, gem. DIN VDE
0641 Teil 11,
Nennschaltvermögen 10 kA, Energiebegrenzungsklasse 3,
Nennstrom 16 A,
Auslösecharakteristik C,
Nennspannung 230 V ~,
einschl. Verdrahtung auf schraubenlose Reihenklemmen,
einschl. aller Klein-, Klemm- und Befestigungsteile.

Montageort: Verteilungen,
Montageart: auf Hutschiene.
Menge: 4,000 St
Kostengruppen nach DIN 276 2018: 443
Kostengruppen nach DIN 276-1 2008: 444
Kostengruppen nach DIN 276-1 2006: 444
Kostengruppen nach DIN 276-1 1981: 3.2.5.0.0

**2.3.1.34 Leitungsschutzschalter, C16A, 3-pol.**
Liefern, Montieren und Verdrahten,

Leitungsschutzschalter C16A, 3- polig, gem. DIN VDE
0641 Teil 11,
Nennschaltvermögen 10 kA, Energiebegrenzungsklasse 3,
Nennstrom 16 A,
Auslösecharakteristik C,
Nennspannung 400 V ~,
einschl. Verdrahtung auf schraubenlose Reihenklemmen,
einschl. aller Klein-, Klemm- und Befestigungsteile.

Montageort: Verteilungen,
Montageart: auf Hutschiene.
Menge: 4,000 St
Kostengruppen nach DIN 276 2018: 443
Kostengruppen nach DIN 276-1 2008: 444
Kostengruppen nach DIN 276-1 2006: 444
Kostengruppen nach DIN 276-1 1981: 3.2.5.0.0

**2.3.1.35 Leitungsschutzschalter, C25A, 3-pol.**
wie vor jedoch Nennstrom 25 A.
Menge: 2,000 St
Kostengruppen nach DIN 276 2018: 443
Kostengruppen nach DIN 276-1 2008: 444
Kostengruppen nach DIN 276-1 2006: 444
Kostengruppen nach DIN 276-1 1981: 3.2.5.0.0

**2.3.1.36 Leitungsschutzschalter, C32A, 3-pol.**
wie vor jedoch Nennstrom 32 A.
Menge: 3,000 St
Kostengruppen nach DIN 276 2018: 443
Kostengruppen nach DIN 276-1 2008: 444
Kostengruppen nach DIN 276-1 2006: 444
Kostengruppen nach DIN 276-1 1981: 3.2.5.0.0

**2.3.1.37 Leitungsschutzschalter, C40A, 3-pol.**
wie vor jedoch Nennstrom 40 A.
Menge: 2,000 St
Kostengruppen nach DIN 276 2018: 443
Kostengruppen nach DIN 276-1 2008: 444
Kostengruppen nach DIN 276-1 2006: 444
Kostengruppen nach DIN 276-1 1981: 3.2.5.0.0

**2.3.1.38 Netzüberwachungsrelais**
Liefern, Montieren und Verdrahten,

Netzüberwachungsrelais für Verteilereinbau gem. DIN VDE 0108, geeignet für Montage auf Hutschienen, zur Überwachung von 1- 3 Phasen gegen Null, Abfallverzögerung 50 ms, Anzugsverzögerung 0,5 s, Spannung gegen Neutralleiter 230 V AC, Anschlüsse L1-2-3, N, 1 Umschalter,
funktionsfähig, waage- und senkrecht verdrahtet auf
schraubenlosen Reihenklemmen, einschl. Anschluss aller
abgehenden Leitungen, einschl. schraubenlose Reihen-,
N- Trenn- und PE- Klemmen nach Erfordernis, Polschienen
und allen erf. Klemm- und Kleinmaterial.

Montageort: Verteilungen,
Montageart: auf Hutschiene.
Menge: 18,000 St
Kostengruppen nach DIN 276 2018: 443
Kostengruppen nach DIN 276-1 2008: 444
Kostengruppen nach DIN 276-1 2006: 444
Kostengruppen nach DIN 276-1 1981: 3.2.5.0.0

**2.3.1.39 Stromstoßschalter 230V**
Liefern, Montieren, Verdrahten und Einstellen,

Stromstoßschalter 230 V AC, 1 Wechsler, elektronisch,
Schaltvermögen 16A/230V~, Steuerspannung 230 V AC,
einschl. Verdrahtung auf schraubenlose Reihenklemmen,
einschl. aller Klein-, Klemm- und Befestigungsteile.

Montageort: Verteilungen,
Montageart: auf Hutschiene.
Menge: 5,000 St
Kostengruppen nach DIN 276 2018: 443
Kostengruppen nach DIN 276-1 2008: 444
Kostengruppen nach DIN 276-1 2006: 444

**2.3.1.40 Schaltuhr, elektronisch, für Verteilereinbau**
Liefern, Montieren, Verdrahten und Einstellen,

Wochenschaltuhr digital 1-Kanal mit Programmierschlüssel, mit Zufallssteuerung und Impulsausgabe, temporäre und permanente Ausnahmesteuerung am Gerät, Balkenanzeige zur schnellen Erkennung der Tagesprogrammierung, Automatische Sommer-/Winterzeitumstellung,
Bemessungsspannung:  12V AC/DC +20% -10% 24V AC/DC +10% -15%
Kontakt: 1 W 16A/250V
Speicherplätze: 56
b: ca. 35mm,
einschl. Verdrahtung auf schraubenlose Reihenklemmen, einschl. aller Klein-, Klemm-und Befestigungsteile, die Be-dienungsanleitung ist mit den Planunterlagen nach Abschluss der Arbeiten der Bauleitung zu übergeben.

Montageort: Verteilungen,
Montageart: auf Hutschiene.
Menge: 2,000 St
Kostengruppen nach DIN 276 2018: 443
Kostengruppen nach DIN 276-1 2008: 444
Kostengruppen nach DIN 276-1 2006: 444
Kostengruppen nach DIN 276-1 1981: 3.2.5.0.0

**2.3.1.41 Astroschaltuhr**
Liefern, Montieren, Verdrahten und Einstellen,

Astronomische Zeitschaltuhren, die entsprechend der Sonnenauf- und untergangszeiten angeschlossene Lasten schalten. Bei jedem Kanal kann zwischen dem Expert- und dem Astromodus unterschieden werden. Mit Programmierschlüssel zur einfachen Realisierung von Ausnahmeprogrammen oder zum Abspeichern des Schaltprogrammes.Temporäre und permanente Ausnahmesteuerung am Gerät. Balkenanzeige zur schnellen Erkennung der Tagesprogrammierung. Automatische Sommer-/Winterzeitumstellung. Gangreserve mit Lithiumbatterie 5 Jahre Betriebsnennspannung

Wechselstrom: 230 V
Kontaktart: 1W potentialfrei
Kontaktanzahl: 1
Kontaktbelastbarkeit: 16A 250V AC1
Uhrentyp: Wochenuhr
Anzahl Kanäle: 1
Anzahl der Programmschritte: 56
kürzeste Schaltzeit: 1 min
Gangreserve: 5 Jahre
Astroprogramm: 1
Zyklusprogramm: 1
Anschlussquerschnitt bei flexiblem Leiter: 1 - 6mm² Anschlussquerschnitt bei starrem Leiter: 1,5 - 10mm² Betriebstemperatur: -10 bis 55 °C
Lagerungstemperatur: -20 bis 60 °C
Schutzart: IP20 Anzahl
Module: 2
Montageart: DIN-Schiene (REG)

Montageort: Verteilungen,
Montageart: Verteilereinbau,

einschl. Verdrahtung auf schraubenlose Reihenklemmen, einschl. aller Klein-, Klemm-und Befestigungsteile, die Be-dienungsanleitung ist mit den Planunterlagen nach Abschluß der Arbeiten der Bauleitung zu übergeben.
Menge: 1,000 St
Kostengruppen nach DIN 276 2018: 443
Kostengruppen nach DIN 276-1 2008: 444
Kostengruppen nach DIN 276-1 2006: 443
Kostengruppen nach DIN 276-1 1981: 3.2.5.0.0

**2.3.1.42 Schütz 230V, 4S 25A**
Liefern, Montieren und Verdrahten,

Installationsschütz 230 V AC, 4 Schließer
Schaltvermögen 25A/230V~, Steuerspannung 230 V AC,
einschl. Verdrahtung auf schraubenlose Reihenklemmen,
einschl. aller Klein-, Klemm- und Befestigungsteile.
Menge: 5,000 St
Kostengruppen nach DIN 276 2018: 443
Kostengruppen nach DIN 276-1 2008: 444
Kostengruppen nach DIN 276-1 2006: 444

**2.3.1.43 Schütz 230V, 4S 40A**
Liefern, Montieren und Verdrahten,

Installationsschütz 230 V AC, 4 Schließer
Schaltvermögen 40A/230V~, Steuerspannung 230 V AC,
einschl. Verdrahtung auf schraubenlose Reihenklemmen,
einschl. aller Klein-, Klemm- und Befestigungsteile.
Menge: 5,000 St
Kostengruppen nach DIN 276 2018: 443
Kostengruppen nach DIN 276-1 2008: 444
Kostengruppen nach DIN 276-1 2006: 444

**2.3.1.44 Relais 230V**
Liefern, Montieren und Verdrahten,

Installationsrelais 230 V AC, 1 Umschalter,
Schaltvermögen 16A/230V~, Steuerspannung 24 V DC,
einschl. Verdrahtung auf schraubenlose Reihenklemmen,
einschl. aller Klein-, Klemm- und Befestigungsteile.
Menge: 4,000 St
Kostengruppen nach DIN 276 2018: 443
Kostengruppen nach DIN 276-1 2008: 444
Kostengruppen nach DIN 276-1 2006: 444
Kostengruppen nach DIN 276-1 1981: 3.2.5.0.0

##### Titel 2.3.2 Überspannungsschutz

**2.3.2.1 Überspannungsableiter mehrpolig**
Liefern, Montieren und Verdrahten,

Überspannungs-Ableiter (4polig) zum Schutz von Niederspannungs- Verbraucheranlagen vor Überspannungen,
Schutzgerät zum Einsatz in Niederspannungsverteilungen,
Einspeisung TN/TT-System, leistungsfähiger Zinkoxidvaristor
mit zweifacher Überwachungs- und Abtrenneinrichtung
"Thermo-Dynamik-Control", Ableiter der Anforderungsklasse C nach E DIN VDE 0675-6: 1989-11,
0675-6/A1: 1996-03, 0675-6/A2: 1996-10
zweiteilig, bestehend aus Basiselement und vier gesteckten, kodierten Schutzbausteinen, Defektanzeige durch rote Markierung im Sichtfenster,
max. Betriebsspannung: 275 V AC / 50 Hz
Nennableitstoßstrom: 20 kA (8/20)
Grenzableitstoßstrom: 40 kA (8/20)
Schutzpegel
bei 5 kA (8/20): < 1,0 kV
bei 20 kA (8/20): < 1,5 kV
Ansprechzeit: < 25 ns
Baubreite: 4 TE
Multifunktions-Anschlussklemmen für Leiter und Kammschiene,
einschl. Fernmeldekontakt,

einschl. Kammschienen nach Erf. und Verdrahtung,
einschl. aller Klein-, Klemm- und Befestigungsteile.

Montageort: Verteilungen,
Montageart: Verteilereinbau,

Fabrikat: DEHN + SÖHNE
Typ: DG M TT 320 FM, Nr. 952325
oder gleichwertig,
angebotenes Fabrikat: . . . . . . . . . . . . . . . . . . . . . . . . . .

angebotener Typ: . . . . . . . . . . . . . . . . . . . . . . . . . . . . .
  (vom Bieter einzutragen)
Menge: 7,000 St
Kostengruppen nach DIN 276 2018: 443
Kostengruppen nach DIN 276-1 2008: 444
Kostengruppen nach DIN 276-1 1981: 3.2.5.0.0

##### Titel 2.3.3 KNX/EIB- Anlagen Systemkomponeten und Aktorik

*Hinweis*
Beschreibung EIB-Anlage

Über die EIB-Gebäudesystemtechnik sollen folgende Funktionen
realisiert werden:

- Schaltung Verkehrswege/WC´s über Präsenzmelder
- Beleuchtungssteuerung
- Steuerung Außenbeleuchtung
- Jalousiensteuerung
- teilweise Heizungssteuerung
- Erfassung von Störmeldungen und Weiterleitung
- Visualisierung

**2.3.3.1 EIB- Kabel 2x2x0,8 mm uP**
Liefern, Verlegen und Anschließen,

Installationskabel gem. EIB/KNX- Richtlinie,
Y(ST)Y-EIB 2 x 2 x 0,8 mm, halogenfrei,
Teillängen nach Erfordernis,

Montageort: gem. Planung,
Montageart: unter Putz einschl. Fräsarbeiten,

einschl. Absaugen und Entsorgen Bauschutt bei
Unterputzverlegung, einschl. Anschluss der
Leitungsenden, einschl. aller Klein- und
Befestigungsteile.
Menge: 200,000 m
Kostengruppen nach DIN 276 2018: 443
Kostengruppen nach DIN 276-1 2008: 444
Kostengruppen nach DIN 276-1 2006: 444
Kostengruppen nach DIN 276-1 1981: 3.2.5.0.0

**2.3.3.2 EIB- Kabel 2x2x0,8 mm einziehen**
wie vor jedoch in Leerrohr oder Kabelkanal.
Menge: 1500,000 m
Kostengruppen nach DIN 276 2018: 443
Kostengruppen nach DIN 276-1 2008: 444
Kostengruppen nach DIN 276-1 2006: 444
Kostengruppen nach DIN 276-1 1981: 3.2.5.0.0

**2.3.3.3 Linien-/Bereichskoppler**
Liefern, Montieren und Programmieren,

Linien-/Bereichskoppler KNX Zur Verbindung zweier KNX-Buslinien, wobei die Signalübertragung galvanisch getrennt erfolgt.Der Linien- und Bereichkoppler kann in Verbindung mit der ETS4 mit der Gruppenadressen 0 bis 31 konfiguriert werden und zusätzlich als Signalverstärker wirken.Der Datenflussfilter für übergreifende Bustelegramme kann konfiguriert werden. Bei Überschreitung der max. Linienlast muss ein zusätzlicher Linienkoppler inklusive Spannungsversorgung eingesetzt werden Systemspannung: 30V DC über Bus Anzahl Module: 2
einschl. Programmierung gem. Vorgaben,
einschl. Anschluss aller Zu- und Abgangsleitungen,
einschl. aller Klein-, Klemm- und Befestigungsteile,

Montageort: Verteilungen
Montageart: Verteilereinbau,

Fabrikat: HAGER,
Typ: TYF130
oder gleichwertig,
angebotenes Fabrikat: . . . . . . . . . . . . . . . . . . . . . . . . . .

angebotener Typ: . . . . . . . . . . . . . . . . . . . . . . . . . . . . .
  (vom Bieter einzutragen)
Menge: 7,000 St
Kostengruppen nach DIN 276 2018: 443
Kostengruppen nach DIN 276-1 2008: 444
Kostengruppen nach DIN 276-1 2006: 444
Kostengruppen nach DIN 276-1 1981: 3.2.5.0.0

**2.3.3.4 Spannungsversorgung 640mA**
Liefern, Montieren und Programmieren,

Spannungsversorgung KNX mit 1 Ausgang und 1 Drossel, 640mA Mit der Spannungsversorgung wird die erforderliche Systemspannung einer KNX Installation erzeugt. Das Gerät beinhaltet die erforderliche Drossel und hat einen Ausgang auf Busklemme sowie einen zusätzlichen KNX Spannungsabgriff auf Klemmen. Zur Beschriftung steht ein gerätebreites Beschriftungsfeld mit Klarsichtabdeckung zur Verfügung.
einschl. Programmierung gem. Vorgaben,
einschl. Anschluss aller Zu- und Abgangsleitungen,
einschl. aller Klein-, Klemm- und Befestigungsteile,

Montageort: Hauptverteilung
Montageart: Verteilereinbau,

Fabrikat: HAGER,
Typ: TXA112
oder gleichwertig,
angebotenes Fabrikat: . . . . . . . . . . . . . . . . . . . . . . . . . .

angebotener Typ: . . . . . . . . . . . . . . . . . . . . . . . . . . . . .
  (vom Bieter einzutragen)
Menge: 7,000 St
Kostengruppen nach DIN 276 2018: 443
Kostengruppen nach DIN 276-1 2008: 444
Kostengruppen nach DIN 276-1 1981: 3.2.5.0.0

**2.3.3.5 Schnittstelle USB**
Liefern, Montieren und Programmieren,

Datenschnittstelle zum Anschluss eines PC,
zur Parametrierung und Konfiguration des Bussystems,
Versorgungsspannung: 29V DC, von Buslinie
Schutzart: IP 20
Bauform: REG
Anschluss Buslinie: Busklemme,
Schnittstelle: USB,
einschl. USB- Verbindungskabel,
einschl. Programmierung gem. Vorgaben,
einschl. Anschluss aller Zu- und Abgangsleitungen,
einschl. aller Klein-, Klemm- und Befestigungsteile,

Montageort: Hauptverteilung
Montageart: Verteilereinbau,

Fabrikat: Hager,
Typ: TH101
oder gleichwertig,
angebotenes Fabrikat: . . . . . . . . . . . . . . . . . . . . . . . . . .

angebotener Typ: . . . . . . . . . . . . . . . . . . . . . . . . . . . . .
  (vom Bieter einzutragen)
Menge: 2,000 St
Kostengruppen nach DIN 276 2018: 443
Kostengruppen nach DIN 276-1 2008: 444
Kostengruppen nach DIN 276-1 2006: 444
Kostengruppen nach DIN 276-1 1981: 3.2.5.0.0

**2.3.3.6 Router**
Liefern, Montieren und Programmieren,

Router IP/KNX zum Verbinden von Buslinien oder Busbereichen über ein schnelles Datennetzwerk (Ethernet 10BaseT) mit Internet Protokoll (IP), einsetzbar als Linien-, Bereichs- oder Netzwerkkoppler (Weltenkoppler), zur Kommunikation zwischen KNX-Geräten und PCs sowie in Verbindung mit einem LAN-Modem zum Fernzugriff auf eine KNX-Installation, mit Nutzung des Protokolls EIBnet/IP, mit Zuweisung der Netzwerkparameter durch den Installateur über die ETS oder automatisch von einem DHCP-Dienst im Netzwerk, mit 5 LEDs zur Anzeige von Betriebsbereitschaft, KNX-Kommunikation und IP-Kommunikation, mit Spannungsversorgung der Elektronik über eine externe Spannungsquelle für AC/DC 24 V, mit steckbarem Klemmblock zum Anschluss der externen Spannungsquelle, mit integriertem Busankoppler, Busanschluss über Busklemme, Ethernetanschluss über RJ45-Buchse, als Reiheneinbaugerät für Montage auf Hutschiene TH35 DIN EN 60715
Busverbrauch: 10 mA
Anzahl Module: 2

einschl. Programmierung gem. Vorgaben,
einschl. Anschluss aller Zu- und Abgangsleitungen,
einschl. aller Klein-, Klemm- und Befestigungsteile,

Montageort: Haupt- oder Unterverteilungen
Montageart: Verteilereinbau,
Fabrikat: Hager,
Typ:TH210
oder gleichwertig,
angebotenes Fabrikat: . . . . . . . . . . . . . . . . .. . . . . . . . .

angebotener Typ: . . . . . . . . . . . . . . . . . . .. . . . . . . . . .
  (vom Bieter einzutragen)
Menge: 2,000 St
Kostengruppen nach DIN 276 2018: 443
Kostengruppen nach DIN 276-1 2008: 444
Kostengruppen nach DIN 276-1 1981: 3.2.5.0.0

**2.3.3.7 Schaltausgang, 16A, 10/5fach**
Liefern, Montieren und Programmieren,

Schaltausgang zum Schalten von 10 Steckdosen- oder Beleuchtungsausgängen oder 5 Jalousieausgängen. Zur Steuerung von Beleuchtungsausgängen kann zwischen EIN/AUS, Zeitschaltung, Sicherheits-Aus, Zwangssteuerung, Sperr-, Logik-, Preset-, Verzögerungsfunktion oder 64 Szenenfunktion pro Kanal ausgewählt werden. Mit Umschaltfunktion für Zeit oder Dauerfunktion. Über die Jalousiefunktion kann der Fahrbefehl AUF/AB/Stopp und der Lamellenwinkel verstellt werden. Prozentansteuerung der Jalousie zum Fahren einer vordefinierten Position. Mit der Sonnenschutzfunktion kann in Verbindung mit einem Außensensor die Helligkeit pro Raum gesteuert werden. Mit Alarmfunktion zur Steuerung der Jalousie in eine definierte Position. Sicherheitsabfahrt solange die Taste gedrückt bleibt. 64 Szenenfunktion pro Kanal. Logikblock zur Steuerung des Ausgangs in Abhängigkeit zum Ergebnis einer logischen Verknüpfung. Preset-, Sperrfunktion, Zwangssteuerung. Das Gerät setzt die Businformationen in entsprechende Befehle um. Die Ausgänge werden über die Systemleitung von den ihnen zugeordneten Eingängen geschaltet. Alle Ausgänge haben am Gerät eine Handbedienung, die auch sperrbar ist, sowie eine Schaltzustandsanzeige mittels LED und Betriebsstundenzähler pro Ausgang. Das Gerät kann mit einem Diagnostikwerkzeug ausgelesen werden. Beschriftungsmöglichkeit direkt am Gerät.
Anzahl Ausgänge: 10
Nennstrom: 16 A
Kontaktbelastbarkeit: 16A 250V AC1
Max. Glühlampenlast: 2300 W Max.
Last für elektronische Trafos: 1200 W Max. Leuchtstofflampenlast (Serienschalt.): 20 x 36 W Leistung Energiesparlampen: 18x23W Leistung LED: 216 W
Max. Anzahl von LED/ESL Lampen: 18
Montageart: DIN-Schiene
Anzahl Module: 6
einschl. Programmierung gem. Vorgaben,
einschl. Anschluss aller Zu- und Abgangsleitungen,
einschl. aller Klein-, Klemm- und Befestigungsteile,

Montageort: Haupt- oder Unterverteilungen
Montageart: Verteilereinbau,

Fabrikat: HAGER,
Typ: TYAS610D
oder gleichwertig,
angebotenes Fabrikat: . . . . . . . . . . . . . . . . . . . . . . . . . .

angebotener Typ: . . . . . . . . . . . . . . . . . . . . . . . . . . . . .
  (vom Bieter einzutragen)
Menge: 6,000 St
Kostengruppen nach DIN 276 2018: 443
Kostengruppen nach DIN 276-1 2008: 444

**2.3.3.8 Schaltausgang, 16A, 20/10fach**
Liefern, Montieren und Programmieren,

Schalt-/Jalousieausgang KNX, 20/10-fach, 16A, C-Last Dient zum Schalten von unabhängigen Lasten oder zur Ansteuerung von Antrieben mit 20 potentialfreien Schließern. 20x schalten oder 10x Rollladen-/Jalousieantriebe im Auf- oder Abbetrieb. Die Funktion Schalt- oder Jalousiefunktion ist für jeden Ausgang auswählbar. Bei der Funktion Schalten kann ausgewählt werden, ob EIN/AUS-, Zeitschalterfunktion mit Ausschaltvorwarnung, Zwangssteuerung mit Statusanzeige. Zusätzlich ist die Automatikfunktion de- oder aktivierbar, sowie ein Lastabwurf durch Kanalabschaltung mit der höchste Priorität möglich. 64 Szenenfunktionen pro Kanal einstellbar. Bei der Jalousiefunktion können 10x Rollladen-/Jalousieantriebe im Auf- und Abbetrieb mit Lamellenwinkelverstellung gesteuert werden. Positionierungsfunktion für Jalousie- und Lamellenstellung in %- Parametrierung möglich. Mit 64 Szeneneinstellungen pro Kanal und einstellbarer Sonnenschutzfunktion. Statusobjekte für die Position der Lamellen in Prozent und des oberen, untere Endlagepunkts. Zwangssteuerung mit Statusanzeige und 3 Alarmobjekte mit unterschiedlicher Prioritätssteuerung. Handbedienung für auffahren, stopp und abfahren. LED Schaltzustandsanzeige. Anzahl Ausgänge: 20 Kontaktbelastbarkeit: 16A 250V AC1 Max. Glühlampenlast: 2300 W Max. Last für elektronische Trafos: 1000 W Max. Leuchtstofflampenlast (Serienschalt.): 27 X 36W Leistung Energiesparlampen: 25x18W Leistung LED: 183 W Max. Anzahl von LED/ESL Lampen: 25 Anzahl Module: 10
einschl. Programmierung gem. Vorgaben,
einschl. Anschluss aller Zu- und Abgangsleitungen,
einschl. aller Klein-, Klemm- und Befestigungsteile,

Montageort: Haupt- oder Unterverteilungen
Montageart: Verteilereinbau,

Fabrikat: HAGER,
Typ: TYMS620D
oder gleichwertig,
angebotenes Fabrikat: . . . . . . . . . . . . . . . . . . . . . . . . . .

angebotener Typ: . . . . . . . . . . . . . . . . . . . . . . . . . . . . .
  (vom Bieter einzutragen)
Menge: 35,000 St
Kostengruppen nach DIN 276 2018: 443
Kostengruppen nach DIN 276-1 2008: 444

**2.3.3.9 KNX/EIB-DALI-Gateway**
Liefern, Montieren und Programmieren,

DALI2 zertifiziertes KNX/DALI Gateway zur Ansteuerung von maximal 2x 64 DALI-Geräten. Einstellung der Farbtemperatur für Leuchten mit DALI Device Type 8 (Type: Colour Temperatur) für Tunable White gemäß IEC 62386-209.
Das DALI Gateway ermöglicht eine Farbsteuerung über RGB, RGBW oder HSV. In den Farbräumen RGB ist die Steuerung der Farbe über relatives oder absolutes Dimmen und zusätzlich über Szenen und Effekte möglich. Im Farbraum HSV bietet das DALI Gateway getrennte Objekte zur absoluten Steuerung der Lichtfarbe durch Farbwinkel (H), Sättigung (S) und Helligkeitswert (V). Das Produkt KNX DALI-Gateway stellt den DALI-Master eines kompletten DALI-Systems dar. Die am Gateway vorhandene Handbedienung erlaubt die Ansteuerung der angeschlossenen DALI-Geräte auch zur Inbetriebnahme im Baustellenbetrieb, ohne dass das Gateway mit der KNX-Busspannung versorgt wird oder es mit der ETS projektiert ist. Dazu werden die an das DALI-System angeschlossenen Geräte zentral per sogenannten Broadcastbefehlen angesteuert. Das Gateway erlaubt das Schalten und Dimmen der angeschlossenen DALI-Geräte (z.B. DALI-EVGs) entweder zentral oder gruppenweise in max. 2 x 32 KNX-Gruppen. Eine KNX-Gruppe entspricht einem KNX-Aktorkanal. Ferner können 16 Lichtszenen konfiguriert und abgerufen werden.
Die Inbetriebnahme erfolgt mit der ETS und einer zusätzlichen Device Configuration App (DCA). Es können alle 2 x 32 KNX-Gruppen per Handbedienung manuell gesteuert werden. Es erfolgt eine Rückmeldung von Schaltzustand und Helligkeitswert im Bus- und Handbetrieb. Die Zentrale Schaltfunktion und eine Sperrfunktion für jede Gruppe sind möglich. Zusätzlich ist die Einstellung einer separaten Ein- und Ausschaltverzögerung oder eine Treppenlichtfunktion mit Vorwarnfunktion möglich. Der Austausch eines einzelnen DALI-Teilnehmers während des Betriebs ohne Software ist möglich. Im Auslieferungszustand ist der Baustellenbetrieb aktiviert und die Bedienung der DALI-Gruppen mit Tastenfeld möglich. Alle DALI-Teilnehmer werden gemeinsam gesteuert Die Anzeige der aktuellen KNX-Gruppe erfolgt mit einem zweiziffrigen LED-Display. Es werden nur die KNX-Gruppen angezeigt, die auch projektiert sind. Funktion: Schalten EIN/AUS, Dimmen, Zeitfunktionen, Handbedienung, Szenenaufrufe, Zustandsrückmeldung, Meldung Betriebszustand und Einbindung des Geräts in DALI-Notlichtsysteme. Das DALI-Gateway verfügt über editierbare Human Centric Lighting (HCL) Sequenzen für Laden und Einzelhandel, Lernen, Gesundheit und Pflege sowie Büroarbeit mit automatischem Tagesfarbverlauf. Möglichkeit von Remote Firmware Updates über ETS App. Programmierung über ETS (ab Version 5.7.7)

Web server: Nein
Betriebsspannung: 110 - 240 V
Versorgungsspannungsart: DC
Leistungsaufnahme (VA): 6 VA
Mit LED Anzeige: Ja
Breite in Teilungseinheiten: 4

einschl. Programmierung gem. Vorgaben,
einschl. Anschluss aller Zu- und Abgangsleitungen,
einschl. aller Klein-, Klemm- und Befestigungsteile,

Montageort: Haupt- oder Unterverteilungen
Montageart: Verteilereinbau,

Fabrikat: Hager
Typ: TYFS672D
oder gleichwertig,
angebotenes Fabrikat: . . . . . . . . . . . . . . . . . . . . . . . . . .

angebotener Typ: . . . . . . . . . . . . . . . . . . . . . . . . . . . . .
  (vom Bieter einzutragen)
Menge: 12,000 St
Kostengruppen nach DIN 276 2018: 443
Kostengruppen nach DIN 276-1 2008: 444
Kostengruppen nach DIN 276-1 2006: 444
Kostengruppen nach DIN 276-1 1981: 3.2.5.0.0

**2.3.3.10 Ventilantriebs-Controller, 12fach, manuelle Bedienung, REG**
Liefern, Montieren und Programmieren,

Für die Regelung von wasserbasierten Heiz- und Kühlanwendungen, wie Fußbodenheizung,
Heizkörper oder Kühldecken. 12 unabhängige Kanäle.
Jeder Kanal mit eigenem Raumtemperaturregler, 3 Eingängen und
einem Ventilantriebsausgang (24...230 V AC).
- Gerätediagnose über eine kostenlose PC-Software
- Anzeige des Zustands der Ein- und Ausgänge über LED auf dem Gerät
- Tasten auf dem Gerät zur Bedienung der Ausgänge
- Gerät wird über KNX versorgt und benötigt keine zusätzliche Stromversorgung
- Integrierter Regler für die Raumtemperaturregelung je Kanal
- 3 Eingänge zur Raum-Zustandserfassung
(Temperaturwiderstand, Fensterkontakt, Taupunktsensor, Binärsignal) je Kanal
- Anschlussmöglichkeit für analoges Raumbediengerät
Funktionen des Anwendungsprogramms:
- Anwendungsbezogene Konfiguration und Auswahl des Reglers
- Verwendung mit integriertem Regler oder als reiner Aktor
- Regler zur Ansteuerung von Heiz- und Kühlanwendungen mit Grund- und Zusatzstufe
- Zwangsführung der Ausgänge
- Überwachung der Eingangswerte
- Direkte Verwendung angeschlossener Sensoren für die Raumtemperaturregelung
- Freie Einstellung des Reglers möglich
- Überlast/Kurzschlussmeldung je Ausgang
- Wirkungsweise des Stellantriebs (stromlos geöffnet/geschlossen) einstellbar
- Integrierter Temperatur Sollwertmanager
- Automatische Ventilspülung
Technische Daten:
Eingänge: 3 unabhängige Eingänge je Kanal, 12 gesamt
Abfragestrom: 1 mA
Unterstützte Temperatursensoren: PT100, PT1000, NTC (10k und 20k),
KTY (div. Typen), NI 1000
Ausgänge: 1 Halbleiterausgang je Kanal, 12 gesamt
Ausgangsspannung: 24...230 V AC, 50/60 Hz
Nennstrom je Ausgangspaar: 0,5 A
Anzeigeelemente:
1 LED je Eingang zur Statusanzeige
1 LED je Ausgang zur Statusanzeige
1 Störungs-LED zur Anzeige von Ausgangsfehler
1 LED zur Anzeige Status manuelle Bedienung
Manuelle Bedienung:
Je Ausgang 1 Taste zur Übersteuerung des Ventils
1 Taste zum Rücksetzen von Störungen
1 Taste zum Aktivieren/Deaktivieren der manuellen Bedienung
Anschlüsse: Schraubklemme Kombikopf
0,2...6 mm² eindrähtig
0,2...4 mm² feindrähtig
KNX: Schraubenlose Busanschlussklemme
Gehäusematerial: Kunststoff, halogenfrei
Entflammbarkeit V-0 gem. UL94
Schutzart: IP 20, DIN EN 60 529
Montage: auf Tragschiene 35 mm, DIN EN 60 715
ohne Werkzeug, Entnahme aus Verbund
Das Produkt kann in jeder Einbaulage
betrieben werden.
Umgebungstemperatur: -5 °C...+45 °C
Breite: 8 TE à 17,5 mm
Abmessungen (H x B x T): 90 x 140 x 63,5 mm

Baureihe: Valve Drive Actuators
Unterstützte Bussysteme: KNX (TP)
Anzahl digitaler Eingänge: 12
Anzahl Eingänge: 12
Anzahl Ausgänge: 4
Montageart: DIN-Schiene
Schutzart: IP20
Breite in Teilungseinheiten: 8.0

einschl. Programmierung gem. Vorgaben,
einschl. Anschluss aller Zu- und Abgangsleitungen,
einschl. aller Klein-, Klemm- und Befestigungsteile,

Montageort: Haupt- oder Unterverteilungen
Montageart: Verteilereinbau,

Fabrikat: ABB
Typ: VC/S12.2.2.2
oder gleichwertig,
angebotenes Fabrikat: . . . . . . . . . . . . . . . . . . . . . . . . . .

angebotener Typ: . . . . . . . . . . . . . . . . . . . . . . . . . . . . .
  (vom Bieter einzutragen)
Menge: 6,000 St
Kostengruppen nach DIN 276 2018: 443
Kostengruppen nach DIN 276-1 2008: 444

**2.3.3.11 Eingangsgerät, 6fach, universal**
Liefern, Montieren und Programmieren,

Binäreingang universal modular zum Anschluss an Signalgeber (z.B.konventionelle Schalter, Taster,
Alarmgeber usw.). Jeder Eingang kann entweder an 24V – 230V AC/DC oder aber als potentialfreier Eingang genutzt
werden. Das Gerät verfügt über eine Handbedienung (auch sperrbar), die es ermöglicht die Busfunktion unabhängig
von der Eingängen zu testen. Die Funktion der LED Anzeige kann parametriert werden. Durch die Netzausfall- überwachung ist eine Unterscheidung zwischen offenem Eingang und Spannungsausfall durch die Angabe
eines Referenzeinganges möglich. Die Eingangssignale werden unabhängig voneinander in die entsprechenden
Bustelegramme umgesetzt. Funktionen wie Beleuchtungs-, Jalousie-, Rollladen- und/oder Heizungssteuerung,
Zählfunktionen, und Szenenabruf sind für jeden Eingang frei definierbar. Das Gerät ist mit der installationsfreundlichen  Anschlusstechnik ausgestattet.
Eingangsspannung: 230 V
Anzahl der Platzeinheiten: 6
Montageart: DIN-Schiene (REG)
einschl. Programmierung gem. Vorgaben,
einschl. Anschluss aller Zu- und Abgangsleitungen,
einschl. aller Klein-, Klemm- und Befestigungsteile,

Montageort: Haupt- oder Unterverteilungen
Montageart: Verteilereinbau,

Fabrikat: HAGER,
Typ: TXA306
oder gleichwertig,
angebotenes Fabrikat: . . . . . . . . . . . . . . . . . . . . . . . . . .

angebotener Typ: . . . . . . . . . . . . . . . . . . . . . . . . . . . . .
  (vom Bieter einzutragen)
Menge: 2,000 St
Kostengruppen nach DIN 276 2018: 443
Kostengruppen nach DIN 276-1 2008: 444
Kostengruppen nach DIN 276-1 1981: 3.2.5.0.0

**2.3.3.12 Eingangsgerät,10fach, universal**
wie vor jedoch Binäreingang 10-fach

Fabrikat: HAGER,
Typ: TXA310
oder gleichwertig,
angebotenes Fabrikat: . . . . . . . . . . . . . . . . . . . . . . . . . .

angebotener Typ: . . . . . . . . . . . . . . . . . . . . . . . . . . . . .
  (vom Bieter einzutragen)
Menge: 2,000 St
Kostengruppen nach DIN 276 2018: 443
Kostengruppen nach DIN 276-1 2008: 444
Kostengruppen nach DIN 276-1 1981: 3.2.5.0.0

##### Titel 2.3.4 KNX/EIB-Anlagen Sensorik

**2.3.4.1 Tasterschnittstelle, UP 2-fach**
Liefern, Montieren und Verdrahten,

UP-Eingangsgerät zum Anschluss von max. 2 handelsüblichen Tastern, Schaltern oder potenzialfreien Kontakten. Die Abfragespannung stellt das Eingangsgerät zur Verfügung. Das Gerät setzt die Schaltinformationen in Befehle um. Funktionen, Beleuchtungs-, Jalousie-, Rollladen- und/oder Heizungssteuerung, Szenenabruf sind für jeden Eingang frei definierbar.
Busankopplung integriert,
Anzahl der Eingangsstromkreise: 2
Eingangsspannung: 5 V
Eingangsstrom pro Eingang: 0,5 mA
Systemspannung: 30V DC über Bus
einschl. allen erf. Klein-, Klemm- und Befestigungsmaterial.

Montageort: gem. Planung,
Montageart: in Abzweig- Schalterdose o. AP- Rahmen, mit Schrauben befestigen,

Fabrikat: Hager
Typ: TXB302+Zubehör
oder gleichwertig,
angebotenes Fabrikat: . . . . . . . . . . . . . . . . . . . . . . . . . .

angebotener Typ: . . . . . . . . . . . . . . . . . . . . . . . . . . . . .
  (vom Bieter einzutragen)
Menge: 26,000 St
Kostengruppen nach DIN 276 2018: 444
Kostengruppen nach DIN 276-1 2008: 444
Kostengruppen nach DIN 276-1 2006: 444
Kostengruppen nach DIN 276-1 1981: 3.2.5.0.0

**2.3.4.2 Tasterschnittstelle, UP 4-fach**
Liefern, Montieren und Verdrahten,

UP-Eingangsgerät zum Anschluss von max. 4 handelsüblichen Tastern, Schaltern oder potenzialfreien Kontakten. Die Abfragespannung stellt das Eingangsgerät zur Verfügung. Das Gerät setzt die Schaltinformationen in Befehle um. Funktionen, Beleuchtungs-, Jalousie-, Rollladen- und/oder Heizungssteuerung, Szenenabruf sind für jeden Eingang frei definierbar.
Busankopplung integriert,
Anzahl der Eingangsstromkreise: 4
Eingangsspannung: 5 V
Eingangsstrom pro Eingang: 0,5 mA
Systemspannung: 30V DC über Bus
einschl. allen erf. Klein-, Klemm- und Befestigungsmaterial.

Montageort: gem. Planung,
Montageart: in Abzweig- Schalterdose o. AP- Rahmen, mit Schrauben befestigen.
Menge: 5,000 St
Kostengruppen nach DIN 276 2018: 444
Kostengruppen nach DIN 276-1 2008: 444
Kostengruppen nach DIN 276-1 2006: 444
Kostengruppen nach DIN 276-1 1981: 3.2.5.0.0

**2.3.4.3 Tastsensor 1-fach**
Liefern, Montieren und Verdrahten,

Tastsensor-Modul 1fach mit integriertem Busankoppler

Tastsensor-Modul 1-fach Up. Für die Montage in handelsübliche 60 mm Schalterdosen, Busanschluss über Anschlussklemme. Für Schraubbefestigung über Tragring oder Krallenbefestigung, zum Aufstecken von Tast-Abdeckungen mit Status-LED in Funktion und Farbe parametrierbar, mit integriertem Summer zur Lokalisierung des Gerätes integrierter Temperaturfühler zur Messung der Umgebungstemperatur.

Für die Inbetriebnahme mit ETS 4 oder 5 und System easy.
 Anzeigeelemente:
- eine Betriebs-LED,
- zwei Status-LED,

einschl. Programmierung gem. Vorgaben,
einschl. Anschluss aller Zu- und Abgangsleitungen,
einschl. aller Klein-, Klemm- und Befestigungsteile,

Montageort: gem. Planung,
Montageart: in UP_Dosen mit Schrauben befestigen,

Fabrikat: Busch Jäger
Typ:6108/06
oder gleichwertig,
angebotenes Fabrikat: . . . . . . . . . . . . . . . . . . . . . . . . . .

angebotener Typ: . . . . . . . . . . . . . . . . . . . . . . . . . . . . .
  (vom Bieter einzutragen)
Menge: 105,000 St
Kostengruppen nach DIN 276 2018: 444
Kostengruppen nach DIN 276-1 2008: 444
Kostengruppen nach DIN 276-1 2006: 444
Kostengruppen nach DIN 276-1 1981: 3.2.5.0.0

**2.3.4.4 Tastsensor 2-fach**
Liefern, Montieren und Verdrahten,

Tastsensor-Modul 2fach mit integriertem Busankoppler

Tastsensor-Modul 2-fach Up. Für die Montage in handelsübliche 60 mm Schalterdosen, Busanschluss über Anschlussklemme. Für Schraubbefestigung über Tragring oder Krallenbefestigung, zum Aufstecken von Tast-Abdeckungen mit Status-LED in Funktion und Farbe parametrierbar, mit integriertem Summer zur Lokalisierung des Gerätes integrierter Temperaturfühler zur Messung der Umgebungstemperatur.

Für die Inbetriebnahme mit ETS 4 oder 5 und System easy.
 Anzeigeelemente:
- eine Betriebs-LED,
- zwei Status-LED,

einschl. Programmierung gem. Vorgaben,
einschl. Anschluss aller Zu- und Abgangsleitungen,
einschl. aller Klein-, Klemm- und Befestigungsteile,

Montageort: gem. Planung,
Montageart: in UP Dosen mit Schrauben befestigen,

Fabrikat: Busch Jäger
Typ:6108/07
oder gleichwertig,
angebotenes Fabrikat: . . . . . . . . . . . . . . . . . . . . . . . . . .

angebotener Typ: . . . . . . . . . . . . . . . . . . . . . . . . . . . . .
  (vom Bieter einzutragen)
Menge: 105,000 St
Kostengruppen nach DIN 276 2018: 444
Kostengruppen nach DIN 276-1 2008: 444
Kostengruppen nach DIN 276-1 2006: 444
Kostengruppen nach DIN 276-1 1981: 3.2.5.0.0

**2.3.4.5 Tastsensor Wippe einfach Licht**
Liefern und Montieren,

Abdeckung für Tastsensor-Modul 1-fach mit Aufdruck Licht, mit klarer Linse. Unterputz-Installation
Material: Kunststoff, Thermoplast, bruchsicher, halogenfrei, studio weiß.

 einschl. aller Klein-, Klemm- und Befestigungsteile,

Montageort: gem. Planung,
Montageart: auf UP-Einsatz montieren,

Fabrikat: Busch Jäger
Typ:6231-10-81
oder gleichwertig,
angebotenes Fabrikat: . . . . . . . . . . . . . . . . . . . . . . . . . .

angebotener Typ: . . . . . . . . . . . . . . . . . . . . . . . . . . . . .
  (vom Bieter einzutragen)
Menge: 56,000 St
Kostengruppen nach DIN 276 2018: 444
Kostengruppen nach DIN 276-1 2008: 444
Kostengruppen nach DIN 276-1 2006: 444
Kostengruppen nach DIN 276-1 1981: 3.2.5.0.0

**2.3.4.6 Tastsensor Wippe einfach Jalousie**
Liefern und Montieren,

Abdeckung für Tastsensor-Modul 1-fach mit Aufdruck auf/ab, mit klarer Linse. Unterputz-Installation
Material: Kunststoff, Thermoplast, bruchsicher, halogenfrei, Studioweiß.

 einschl. aller Klein-, Klemm- und Befestigungsteile,

Montageort: gem. Planung,
Montageart: auf UP-Einsatz montieren,

Fabrikat: Busch Jäger
Typ:6232-10-81
oder gleichwertig,
angebotenes Fabrikat: . . . . . . . . . . . . . . . . . . . . . . . . . .

angebotener Typ: . . . . . . . . . . . . . . . . . . . . . . . . . . . . .
  (vom Bieter einzutragen)
Menge: 56,000 St
Kostengruppen nach DIN 276 2018: 444
Kostengruppen nach DIN 276-1 2008: 444
Kostengruppen nach DIN 276-1 2006: 444
Kostengruppen nach DIN 276-1 1981: 3.2.5.0.0

**2.3.4.7 Tastsensor Wippe zweifach Licht**
Liefern und Montieren,

Abdeckung für Tastsensor-Modul 2-fach mit Aufdruck Licht, mit klarer Linse. Unterputz-Installation
Material: Kunststoff, Thermoplast, bruchsicher, halogenfrei, studioweiß.

 einschl. aller Klein-, Klemm- und Befestigungsteile,

Montageort: gem. Planung,
Montageart: auf UP-Einsatz montieren,

Fabrikat: Busch Jäger
Typ:6231-21-81(links) und 6231-22-81(rechts)
oder gleichwertig,
angebotenes Fabrikat: . . . . . . . . . . . . . . . . . . . . . . . . . .

angebotener Typ: . . . . . . . . . . . . . . . . . . . . . . . . . . . . .
  (vom Bieter einzutragen)
Menge: 56,000 St
Kostengruppen nach DIN 276 2018: 444
Kostengruppen nach DIN 276-1 2008: 444
Kostengruppen nach DIN 276-1 2006: 444
Kostengruppen nach DIN 276-1 1981: 3.2.5.0.0

**2.3.4.8 Tastsensor Wippe zweifach Auf/Ab**
Liefern und Montieren,

Abdeckung für Tastsensor-Modul 2-fach mit Aufdruck auf/ab, mit klarer Linse. Unterputz-Installation
Material: Kunststoff, Thermoplast, bruchsicher, halogenfrei, studioweiß.

einschl. aller Klein-, Klemm- und Befestigungsteile,

Montageort: gem. Planung,
Montageart: auf UP-Einsatz montieren,

Fabrikat: Busch Jäger
Typ:6232-20-81(links) und  6233-21-81(rechts)
oder gleichwertig,
angebotenes Fabrikat: . . . . . . . . . . . . . . . . . . . . . . . . . .

angebotener Typ: . . . . . . . . . . . . . . . . . . . . . . . . . . . . .
  (vom Bieter einzutragen)
Menge: 56,000 St
Kostengruppen nach DIN 276 2018: 444
Kostengruppen nach DIN 276-1 2008: 444
Kostengruppen nach DIN 276-1 2006: 444
Kostengruppen nach DIN 276-1 1981: 3.2.5.0.0

**2.3.4.9 Raumthermostat mit CO2/Feuchte Sensor**
Liefern und Montieren,

Multifunktionales Bedienelement mit integriertem KNX-Busankoppler. Tasterfunktion (Schalten/Dimmen/Jalousie/Wert senden/Lichtszenen/Lüftungsfunktion)
Mit externer Istwert-Vorgabe Mit hinterleuchtetem Display zur Anzeige der aktuellen Raumtemperatur. Über KNX kann Komfort-,Standby-,Nachtbetrieb oder Frost-/Hitzeschutzbetrieb vorgewählt werden. Die Sollwerte sind parametierbar Anzeige der Betriebszustände über Symbole im Display. Der Regler ist ein stetiger Raumtemperaturregler für Ventilator-Konvektoren (Fan Coil) in 2- und 4-Rohr Anlagen und konventionellen Heiz- oder Kühlanlagen.
Die Lüfterstufe kann manuell oder in den Automatikbetrieb geschaltet werden.
Sollwertverstellung über Wippe möglich Komfort-Standby-Umschaltung über untere Wippe möglich.
Der Regelausgang kann wahlweise ein stetiges (PI-Regelung) oder schaltendes Stellsignal (2-Punkt oder PWM) ausgeben.
Unterstützung der KNX-Funktionen durch innovatives Farbkonzept (gelb=Beleuchtung, blau=Jalousie, orange=RTR, magenta=Szene und weiß=neutral/keine Funktionszuordnung) oder Standardbeleuchtung rot/grün. Farbe und Funktion der LED über ETS änderbar. Zum Senden von Schalt-, Tast-, Dimm- und Jalousiebefehlen an einen KNX-Aktor Zur Einzelraum-Temperaturregelung in der Heizungs- und Klimatechnik.

nterstützte Bussysteme: KNX (TP)
Farbe: Studio weiß
Montageart: Unterputzmontage, Aufputzmontage
Schutzart: IP20

 einschl. aller Klein-, Klemm- und Befestigungsteile,

Montageort: gem. Planung,
Montageart: auf UP-Einsatz montieren,

Fabrikat: Busch Jäger
Typ:SBC/U6.0.11-885
oder gleichwertig,
angebotenes Fabrikat: . . . . . . . . . . . . . . . . . . . . . . . . . .

angebotener Typ: . . . . . . . . . . . . . . . . . . . . . . . . . . . . .
  (vom Bieter einzutragen)
Menge: 45,000 St
Kostengruppen nach DIN 276 2018: 444
Kostengruppen nach DIN 276-1 2008: 444
Kostengruppen nach DIN 276-1 2006: 444
Kostengruppen nach DIN 276-1 1981: 3.2.5.0.0

**2.3.4.10 Raumthermostat nur Fühler**
Liefern und Montieren,

TYP

Abdeckung für Tastsensor-Modul 2-fach mit Aufdruck 0/1, mit klarer Linse. Unterputz-Installation
Material: Kunststoff, Thermoplast, bruchsicher, halogenfrei.

 einschl. aller Klein-, Klemm- und Befestigungsteile,

Montageort: gem. Planung,
Montageart: auf UP-Einsatz montieren,

Fabrikat: Busch Jäger
Typ:SBC/U6.0.11-885
oder gleichwertig,
angebotenes Fabrikat: . . . . . . . . . . . . . . . . . . . . . . . . . .

angebotener Typ: . . . . . . . . . . . . . . . . . . . . . . . . . . . . .
  (vom Bieter einzutragen)
Menge: 12,000 St
Kostengruppen nach DIN 276 2018: 444
Kostengruppen nach DIN 276-1 2008: 444
Kostengruppen nach DIN 276-1 2006: 444
Kostengruppen nach DIN 276-1 1981: 3.2.5.0.0

**2.3.4.11 Bewegungsmelder 360° weiß Einbau**
Liefern, Montieren und Programmieren,

KNX-Präsenzmelder mit integriertem KNX-BUS-Ankoppler
KNX Secure fähig
Parametrierung ab ETS 5 zur Integration in KNX-Systeme
Individuelle Empfindlichkeitsanpassung des PIR-Sensors
Mischlichtmessung mittels innen-, außenliegendem und externen (optional) Lichtsensoren
Intelligenter Halbautomatikbetrieb, präsenzunabhängiger Regelbetrieb (Dämmerungsmelder), Vollautomatikbetrieb
1 x Licht (regel- oder schaltbar), 1x Slave-Ausgang, 3x HKL-Ausgänge (unabhängig)
Regeln von bis zu drei Lichtgruppen mittels Offset (externe Beeinflussung möglich)
Kurzpräsenz, Selbstanpassung der Nachlaufzeit, Korridorfunktion
Verschiedene Sperrfunktionen
Softstart
Aufruf von Lichtszenen
Abschaltbare Zustandsanzeigen

Master-Slave-Betrieb zur Erweiterung des Erfassungsbereiches
Umfangreiche Optimierungsmöglichkeiten für die Lichtmessung
Ausgabe des gemessenen Lichtwertes auf den Bus
Anpassung der Dimmkurve
Bidirektional fernbedienbar mit dem IR-Adapter und der B.E.G.-Smartphone-App
PIN-Code
IR-fernbedienbar mittels optionaler IR-Fernbedienung
Programmiermodus (physikalische Adresse) mittels IR bedienbar
HKL-Modus (0= Automatik, 1=Komfort, 2=Standby, 3=Economy, 4=Frost/Hitzeschutz)
Manuelle Beeinflussung über externe KNX-Taster möglich
Überwachen der Funktion (Heartbeat, zyklisches Senden)
Zwangsabschaltung
Intelligente Zentral-Aus-Funktion
Abschaltvorwarnung
Einbrennfunktion für Leuchtstofflampen (von 1 h bis 100 h wählbar)
Frei definierbares Verhalten bei Busspannungswiederkehr
Variable Sicherheitspause nach einem Abschalten der Leuchten

Spannung: über KNX-BUS
Abmessungen: Ø 83 x 55 mm
Stromaufnahme: 12 mA
Erfassungsbereich: horizontal 360°  (Deckenmontage)
Reichweite: max. Ø 10 m quer, max. Ø 6 m frontal, max. Ø 4 m sitzende Tätigkeit
Überwachte Fläche bei tangentialer Bewegung: 78 m² / 2.5 m Montagehöhe
Montagehöhe min./max./empfohlen: 2 m / 5 m / 2.5 m
Schutzart/-klasse: IP20  / Klasse III
Stoßfestigkeitsgrad: IK05
Umgebungstemperatur: -25 °C bis +55 °C
Gehäuse: Polycarbonat, UV-beständig
Farbe: weiß matt, ähnlich RAL9010
Anzahl Lichtfühler: 2
Anzahl PIR Sensoren: 1
KNX TP 256: Ja
KNX Secure: Ja
Orientierungslicht 5 - 100 % / OFF / 1 min - 255 min
Nachtlicht: 5 - 100 %
Helligkeitssollwert: 5 - 2000 Lux

einschl. Programmierung gem. Vorgaben,
einschl. Anschluss aller Zu- und Abgangsleitungen,
einschl. aller Klein-, Klemm- und Befestigungsteile,

Montageort: Flure/WC; Höhe max. 3m
Montageart: mit Schrauben befestigen

Fabrikat: B.E.G. Brück Electronic GmbH
Typ: PD2N-KNXs-ST-DE
oder gleichwertig,
angebotenes Fabrikat: . . . . . . . . . . . . . . . . . . . . . . . . . .

angebotener Typ: . . . . . . . . . . . . . . . . . . . . . . . . . . . . .
  (vom Bieter einzutragen)
Menge: 22,000 St
Kostengruppen nach DIN 276 2018: 444
Kostengruppen nach DIN 276-1 2008: 444
Kostengruppen nach DIN 276-1 1981: 3.2.5.0.0

**2.3.4.12 Bewegungsmelder 360° weiß auf Putz**
wie vor jedoch Farbe Rahmen: weiß und mit auf Putz Gehäuse

Fabrikat: B.E.G. Brück Electronic GmbH
Typ: PD2N-KNXs-ST-DE + 93752 + 93762
oder gleichwertig,
angebotenes Fabrikat: . . . . . . . . . . . . . . . . . . . . . . . . . .

angebotener Typ: . . . . . . . . . . . . . . . . . . . . . . . . . . . . .
  (vom Bieter einzutragen)
Menge: 44,000 St
Kostengruppen nach DIN 276 2018: 444
Kostengruppen nach DIN 276-1 2008: 444
Kostengruppen nach DIN 276-1 1981: 3.2.5.0.0

##### Titel 2.3.5 KNX/EIB-Anlagen Inbetriebnahme

*Hinweis*
Die KNX-Anlage wird in Form der digitalen Datenbank mit allen Systemparametern an eine übergeordente Gebäudeleitechnik übergeben.
Hier erfolgt die Visualisierung über den Server der GLT-Anlage.

**2.3.5.1 Abklärung Schnittstellen**
*** Pauschalposition
Abklärung aller Schnittstellen zu anderen GLT-Systemen bzw. zu Systemen aus anderen Gewerken. Protokollierung
der Festlegungen sowie Vorlage bei dem Planungsbüro zur
Freigabe. Enthalten sind alle Nebenkosten wie
Fahrtzeiten, Besprechungszeiten, Nachbearbeitung,
Schriftverkehr und Dokumentation.
Menge: 1,000 Psch
Kostengruppen nach DIN 276 2018: 444
Kostengruppen nach DIN 276-1 2008: 444

**2.3.5.2 Lastenheft**
*** Pauschalposition
Erstellung des Lastenheftes zur Programmierung und Inbetriebnahme in Zusammenarbeit mit dem Planungsbüro oder dem Anwender. Festlegung und Dokumentation aller Leistungsmerkmalen sowie Entwurf der Bildschirm-Menues (für Touch-Panel) und Vorlage als Hardprint zur Freigabe.
Menge: 1,000 Psch
Kostengruppen nach DIN 276 2018: 444
Kostengruppen nach DIN 276-1 2008: 444

**2.3.5.3 KNX- Inbetriebnahme**
*** Pauschalposition
Inbetriebnehmen

des Bussystems einschließlich Kontrolle der zentralen und dezentralen Schalt- und Meldefunktionen in Zusammenarbeit mit der ausführenden Firma der GLT-Technik.
Der Umfang umfasst die vor beschriebenen Komponenten und die daraus resultierenden max. Datenpunkte.
Menge: 1,000 Psch
Kostengruppen nach DIN 276 2018: 444
Kostengruppen nach DIN 276-1 2008: 444
Kostengruppen nach DIN 276-1 2006: 444
Kostengruppen nach DIN 276-1 1981: 3.2.5.0.0

**2.3.5.4 EIB- Systemparameter**
Änderung eines Systemparametern nach der
Inbetriebnahme aufgrund von Auftraggeberwünschen
einschließlich Änderung der Dokumentation.
Menge: 30,000 St
Kostengruppen nach DIN 276 2018: 444
Kostengruppen nach DIN 276-1 2008: 444
Kostengruppen nach DIN 276-1 2006: 444
Kostengruppen nach DIN 276-1 1981: 3.2.5.0.0

**2.3.5.5 EIB- Dokumentation**
*** Pauschalposition
Erstellen

Dokumentation des EIB-Bussystems
mit Hilfe der ETS- Software.
beinhaltet:
- Lageplan der eingezeichneten EIB-Busgeräte
  und Linienverbindung
- Geräteliste mit den eingestellten Parametern
- Ansichtszeichnung der EIB-Busgeräte in den
  Verteilungen.

Übersichtlich abgeheftet in beschrifteten Ordern mit Inhaltsverzeichnis.
Menge: 1,000 Psch
Kostengruppen nach DIN 276 2018: 444
Kostengruppen nach DIN 276-1 2008: 444
Kostengruppen nach DIN 276-1 2006: 444
Kostengruppen nach DIN 276-1 1981: 3.2.5.0.0

##### Titel 2.3.6 Kabelkanäle und Rohre

*Hinweis*
In die Einheitspreise ist die Koordination mit den
anderen am Bau beteiligten Firmen und die
Erstellung von Montageplänen einzukalkulieren.
Die PVC-Installationskanäle müssen der VDE
entsprechen und das VDE-Zeichen tragen. Die Installation
kann nur abgenommen werden, wenn Formteile verwendet
werden.

*Hinweis*
Zu den Kabelkanalsystemen gehören die
erforderlichen Befestigungswinkel, Klemmwinkel, Spreizdübel,
Schrauben mit Zubehör, Distanzstücke, Trägerklauen,
Ankerbolzen, Verbindungsstücke, Klemmstücke,
Klemmschellen, Wandbügel, Trägerlaschen, Schutzkappen,
Eckteile, Anschlussstücke, Auflagewinkel,
Überschubhülsen und -schmiegen, Gelenkstücke, Auflager,
Anschlusslaschen,Abstandslaschen, Halterkupplungen, Leiterhalter und sonstige Kleinteile.

*Hinweis*
Fabrikat der Planung: Hager Nr. 100041485
anzufragen bei Thomas Ehrich
Hager Vertriebsgesellschaft mbH & Co. KG
Laubanger 21
96052 Bamberg
E-Mail: bamberg@hager.de Tel.: 0951/96513-2951

**2.3.6.1 Schalldämmung**
Liefern und Montieren,

Schallbarriere zur Schalldämung in Wanddurchbrüchen nach DIN 4102. Dämpfung ca. 40db, nicht brennbar, Baustoffklasse A1, nicht als Brandschottung verwenden.
Größe Wandöffnung bis max. siehe folgende Brüstungskanäle
Menge: 20,000 St
Kostengruppen nach DIN 276 2018: 444
Kostengruppen nach DIN 276-1 2008: 444
Kostengruppen nach DIN 276-1 2006: 444
Kostengruppen nach DIN 276-1 1981: 3.2.5.0.0

**2.3.6.2 Brüstungskanal 130/68**
Liefern, Montieren und Anschließen,

Kanal zum Elektro-Installationskanal-System Brüstungskanal aus Kunststoff nach DIN EN 50085-1 als Geräteeinbaukanal mit Oberteilbreite 80 mm, abnehmbare Seitenoberteile zur einfachen und schnellen Leitungsverlegung sowie Nachbelegung. Systemträger zur Teilung des Grundprofils in drei separate Bereiche: zwei getrennte Leitungsführungskammern sowie einen Geräteeinbaubereich.

Mit Bodenlochung (allseitiger Bohrtolleranzausgleich) zur direkten Wandmontage und zusätzlicher Rechtecklochung zur werkzeuglosen Befestigung des Kanals mittels Clip-Technik auf Konsolen. Mit frontrastendem, werkzeuglosem Geräteeinbau zur Befestigung von Geräten und Geräteeinbaudosen mit Schnellbefestigung. Zusätzliches C-Profil als Geräteeinbaumöglichkeit. Kupplungen zur einfachen und passgenauen Kanalmontage, Trennwände und Leitungsrückhalteklammern als Zubehör erhältlich.

einschl. Anschluss aller Zu- und Abgangsleitungen,
einschl. aller Klein-, Klemm- und Befestigungsteile,

Montageort: an Betonbrüstung schrauben
Montageart: mit Schrauben gem. Detail befestigen

Fabrikat: HAGER,
Typ:  BRN6513019016+BR08029016
oder gleichwertig,
angebotenes Fabrikat: . . . . . . . . . . . . . . . . . . . . . . . . . .

angebotener Typ: . . . . . . . . . . . . . . . . . . . . . . . . . . . . .
  (vom Bieter einzutragen)
Menge: 350,000 m
Kostengruppen nach DIN 276 2018: 444
Kostengruppen nach DIN 276-1 2008: 444

**2.3.6.3 Brüstungskanal 170/68**
wie vor jedoch in 170/68

Montageort: an Betonbrüstung schrauben
Montageart: mit Schrauben gem. Detail befestigen

Fabrikat: HAGER,
Typ:  BRN6517019016+BR08029016
oder gleichwertig,
angebotenes Fabrikat: . . . . . . . . . . . . . . . . . . . . . . . . . .

angebotener Typ: . . . . . . . . . . . . . . . . . . . . . . . . . . . . .
  (vom Bieter einzutragen)
Menge: 50,000 m
Kostengruppen nach DIN 276 2018: 444
Kostengruppen nach DIN 276-1 2008: 444

**2.3.6.4 Brüstungskanaldosen 1fach**
Liefern, Montieren und Anschließen,

Geräteeinbaudose für Brüstungskanal mit Frontrastender Gerätemontage, modular anreihbar, erhöhte Einbautiefe zum bündigen Abschluss mit dem Oberteil des Brüstungskanals, vertikaler und horizontaler Geräteeinbau möglich. Gerätehalteschrauben in Schnellgewindeausführung. Fixieren und leichtes Umpositionieren durch werkzeuglose mechanische Verriegelung im Brüstungskanal möglich.
Zur Aufnahme von Installationsgeräten bis 250 V / 16 A mit Tragringen und Befestigungsspur 60 mm.
Zur Verwendung mit Rahmen handelsüblicher Installationsschalterprogramme.

einschl. Anschluss aller Zu- und Abgangsleitungen,
einschl. aller Klein-, Klemm- und Befestigungsteile,

Montageort: in Brüstungskanal einbauen
Montageart: mit Schrauben gem. Detail befestigen

Fabrikat: HAGER,
Typ:  G2850
oder gleichwertig,
angebotenes Fabrikat: . . . . . . . . . . . . . . . . . . . . . . . . . .

angebotener Typ: . . . . . . . . . . . . . . . . . . . . . . . . . . . . .
  (vom Bieter einzutragen)
Menge: 475,000 St
Kostengruppen nach DIN 276 2018: 444
Kostengruppen nach DIN 276-1 2008: 444

**2.3.6.5 Brüstungskanaldosen 2fach**
Liefern, Montieren und Anschließen,

Geräteeinbaudose für Brüstungskanal mit Frontrastender Gerätemontage, modular anreihbar, erhöhte Einbautiefe zum bündigen Abschluss mit dem Oberteil des Brüstungskanals, vertikaler und horizontaler Geräteeinbau möglich. Gerätehalteschrauben in Schnellgewindeausführung. Fixieren und leichtes Umpositionieren durch werkzeuglose mechanische Verriegelung im Brüstungskanal möglich.
Zur Aufnahme von Installationsgeräten bis 250 V / 16 A mit Tragringen und Befestigungsspur 60 mm.
Zur Verwendung mit Rahmen handelsüblicher Installationsschalterprogramme.

einschl. Anschluss aller Zu- und Abgangsleitungen,
einschl. aller Klein-, Klemm- und Befestigungsteile,

Montageort: in Brüstungskanal einbauen
Montageart: mit Schrauben gem. Detail befestigen

Fabrikat: HAGER,
Typ:  G2850
oder gleichwertig,
angebotenes Fabrikat: . . . . . . . . . . . . . . . . . . . . . . . . . .

angebotener Typ: . . . . . . . . . . . . . . . . . . . . . . . . . . . . .
  (vom Bieter einzutragen)
Menge: 20,000 St
Kostengruppen nach DIN 276 2018: 444
Kostengruppen nach DIN 276-1 2008: 444

**2.3.6.6 Deckenanschlusssäule**
Liefern, Montieren und Anschließen,

Elektro-Installationskanal-System Deckenanschlusssäule aus Aluminium mit Spannmechanismus zur Deckenanbindung als Geräteeinbausystem zum Einbau von Geräteeinbau-Komponenten. Bestehend aus rechteckigem Grundprofil leicht gewölbt, Oberteil 80 mm, 1- oder 2-zweiseitig, Trennwand, Deckenkaschierung, Spannmechanismus mit Schnellbefestigung aus verzinktem Stahl, vormontierte Libelle zur Ausrichtung und Erdungszubehör zur elektrischen Verbindung Grundprofil/Oberteil. Deckenanschlusssäule zum Einbau von Einbaugeräten in frontrastender Befestigungstechnik. Alle Einbaugeräte/Einsätze sind mit Abdeckungen, Rahmen oder schnittkaschierenden/anreihbaren Blenden mit/ohne Kennzeichnungsschild zu montieren.

Hinweise: Erdungsmaßnahmen sind fachgerecht auszuführen. Angegebene Länge entspricht der Säulenprofillänge.

Tiefe: 130 mm
Breite: 98 mm
Montagehöhe: 2,5 - 3,01 m
Höhenausgleich: 300 mm
Lichter innerer Querschnitt: 10800 - 10800 mm²
Säulenform: Rechteckig
Oberteil Breite: 80 mm
Anzahl der einsetzbaren Oberteile: 2
Einstellbar: Ja
Ortsveränderlich: Nein
Kabeleinführungsposition: Oben
Geeignet für Deckenmontage: Ja
Geeignet für Bodenmontage: Ja
Werkstoff: Aluminium
Oberfläche: Lackiert
Halogenfrei: Nein
Farbe: Verkehrsweiß
RAL Nummer: 9016

Einbauten:
- Bodenplatte Gusseisen DAFF220009011
- 2x Steckdose 1f. + USB C/C GS17019011
- 4x Blende 2fach Std OT80mm vw GB080209016
- 2x Steckdose 2fach Frontraste. GS20019011
- 1x Einbauset DAten 2 RJ435 Type 10 front vw GSETDM1029016

einschl. Anschluss aller Zu- und Abgangsleitungen,
einschl. aller Klein-, Klemm- und Befestigungsteile,

Montageort: in Raum einbauen
Montageart: befestigen gem Herstellervorgaben

Fabrikat: HAGER,
Typ:  DAS28025009016 mit Einbauten s.o.
oder gleichwertig,
angebotenes Fabrikat: . . . . . . . . . . . . . . . . . . . . . . . . . .

angebotener Typ: . . . . . . . . . . . . . . . . . . . . . . . . . . . . .
  (vom Bieter einzutragen)
Menge: 3,000 St
Kostengruppen nach DIN 276 2018: 444
Kostengruppen nach DIN 276-1 2008: 444

**2.3.6.7 PVC-Kanal 15/15**
Liefern und Montieren,

Kabelkanal mit Abdeckung aus PVC,
Farbe reinweiß, b/h= ca. 15/15 mm,

Montageort: gem. Planung
Montageart: auf Putz, mit Schrauben befestigen

einschl. allen erf. Form- und Endstücken, Zubehör,
Klein- und Befestigungsteilen.
Menge: 20,000 m
Kostengruppen nach DIN 276 2018: 444
Kostengruppen nach DIN 276-1 2008: 444

**2.3.6.8 PVC-Kanal 20/30**
wie vor jedoch ca. 20/30 mm
Menge: 20,000 m
Kostengruppen nach DIN 276 2018: 444
Kostengruppen nach DIN 276-1 2008: 444
Kostengruppen nach DIN 276-1 1981: 3.2.5.0.0

**2.3.6.9 PVC-Kanal 40/40**
wie vor jedoch ca. 40/40 mm
Menge: 20,000 m
Kostengruppen nach DIN 276 2018: 444
Kostengruppen nach DIN 276-1 2008: 444
Kostengruppen nach DIN 276-1 1981: 3.2.5.0.0

**2.3.6.10 PVC-Kanal 60/40**
Liefern und Montieren,

Kabelkanal mit Abdeckung aus PVC, mit
Trennsteg nach Erfordernis, Farbe reinweiß,

b/h= ca. 60/40 mm,

Montageort: versch., gem. Angabe Bauleitung,
Montageart: auf Putz mit Scvhrauben befestigen

einschl. allen erf. Form- und Endstücken, Zubehör,
Klein- und Befestigungsteilen.
Menge: 20,000 m
Kostengruppen nach DIN 276 2018: 444
Kostengruppen nach DIN 276-1 2008: 444
Kostengruppen nach DIN 276-1 1981: 3.2.5.0.0

**2.3.6.11 PVC-Kanal 110/60**
wie vor jedoch ca.110/60 mm
Menge: 10,000 m
Kostengruppen nach DIN 276 2018: 444
Kostengruppen nach DIN 276-1 2008: 444
Kostengruppen nach DIN 276-1 1981: 3.2.5.0.0

**2.3.6.12 PVC-Kanal 150/60**
wie vor jedoch ca.150/60 mm
Menge: 10,000 m
Kostengruppen nach DIN 276 2018: 444
Kostengruppen nach DIN 276-1 2008: 444
Kostengruppen nach DIN 276-1 1981: 3.2.5.0.0

**2.3.6.13 PVC-Kanal 230/60**
wie vor jedoch ca.230/60 mm
Menge: 5,000 m
Kostengruppen nach DIN 276 2018: 444
Kostengruppen nach DIN 276-1 2008: 444
Kostengruppen nach DIN 276-1 1981: 3.2.5.0.0

**2.3.6.14 Stahlblech-Kanal 60/60**
Liefern und Montieren,

Kabelkanal mit Abdeckung aus Stahlblech verzinkt,
mit Trennsteg nach Erfordernis,
b/h: ca. 60/60 mm,

Montageort: gem. Planung
Montageart: auf Putz,

einschl. allen erf. Form- und Endstücken, Zubehör,
Klein- und Befestigungsteilen, die Kanäle sind im
Bereich von Kabelabgängen mit einem Kantenschutz zu
versehen, alle leitfähigen Teile sind mit
Erdungsleitungen und Erdungskrallen in den
Potentialausgleich einzubeziehen.
Menge: 10,000 m
Kostengruppen nach DIN 276 2018: 444
Kostengruppen nach DIN 276-1 2008: 444
Kostengruppen nach DIN 276-1 2006: 444

**2.3.6.15 Stahlblech-Kanal 100/60**
wie vor jedoch b/h: ca. 100/60 mm.
Menge: 50,000 m
Kostengruppen nach DIN 276 2018: 444
Kostengruppen nach DIN 276-1 2008: 444
Kostengruppen nach DIN 276-1 2006: 444

**2.3.6.16 PVC - Steckrohr Nenngröße 20**
Liefern und Montieren,

Kunststoffpanzer- Steckrohr, starr, nach DIN EN 50086 und
VDE 0605, Klassifizierung: 3321,
Nenngröße 20,
Außendurchmesser D: 20 mm,
Schnittflächen innen und außen entgratet,
Teillängen nach Erf.,

Montageort: versch.,
Montageart: auf Putz, Befestigung mittels Klemmschellen
aus Kunststoff, maximaler Schellenabstand 40 cm,

Rohre sind bündig an Installationsgeräte heranzuführen,
einschl. allen erf. Steck- Endtüllen, Muffen, Zubehör,
Kunststoff- Klemmschellen entsprechender Größe, Klein-
und Befestigungsteilen.
Menge: 500,000 m
Kostengruppen nach DIN 276 2018: 444
Kostengruppen nach DIN 276-1 2008: 444
Kostengruppen nach DIN 276-1 2006: 444
Kostengruppen nach DIN 276-1 1981: 3.2.5.0.0

**2.3.6.17 PVC - Steckrohr Nenngröße 25**
Liefern und Montieren,

Kunststoffpanzer- Steckrohr, starr, nach DIN EN 50086 und
VDE 0605, Klassifizierung: 3321,
Nenngröße 25,
Außendurchmesser D: 25 mm,
Schnittflächen innen und außen entgratet,
Teillängen nach Erf.,

Montageort: versch.,
Montageart: auf Putz, Befestigung mittels Klemmschellen
aus Kunststoff, maximaler Schellenabstand 40 cm,

Rohre sind bündig an Installationsgeräte heranzuführen,
einschl. allen erf. Steck- Endtüllen, Muffen, Zubehör,
Kunststoff- Klemmschellen entsprechender Größe, Klein-
und Befestigungsteilen.
Menge: 250,000 m
Kostengruppen nach DIN 276 2018: 444
Kostengruppen nach DIN 276-1 2008: 444
Kostengruppen nach DIN 276-1 2006: 444
Kostengruppen nach DIN 276-1 1981: 3.2.5.0.0

**2.3.6.18 Alu Steck 16 verlegen geschlossen**
Liefern und Montieren

Elektroinstallationsrohr DIN EN 61386-21, Maße DIN EN
60423, nicht flammenausbreitend, aus Aluminium,
einwandig, glatt, starr, Außendurchmesser 16 mm,
Klassifizierungscode 4456, Druckfestigkeit schwer,
Schlagfestigkeit schwer, Dauergebrauchs- und
Installationstemperatur min. -45°C max. +250°C,

Montageort: gem. Planung
Montageart: verlegen geschlossen, auf Putz. Befestigung mittels Alu-Klemmschellen, maximaler Schellenabstand 40 cm,

Rohre sind bündig an Installationsgeräte heranzuführen,
einschl. allen erf. Steck- Endtüllen, Muffen, Zubehör,
Klemmschellen entsprechender Größe, Klein-
und Befestigungsteilen.
Menge: 200,000 m
Kostengruppen nach DIN 276 2018: 444
Kostengruppen nach DIN 276-1 2008: 444
Kostengruppen nach DIN 276-1 2006: 444

**2.3.6.19 Alu Steck 20 verlegen geschlossen**
wie vor jedoch Außendurchmesser 20 mm.
Menge: 500,000 m
Kostengruppen nach DIN 276 2018: 444
Kostengruppen nach DIN 276-1 2008: 444
Kostengruppen nach DIN 276-1 2006: 444

**2.3.6.20 Alu Steck 25 verlegen geschlossen**
wie vor jedoch Außendurchmesser 25 mm.
Menge: 2500,000 m
Kostengruppen nach DIN 276 2018: 444
Kostengruppen nach DIN 276-1 2008: 444
Kostengruppen nach DIN 276-1 2006: 444

**2.3.6.21 Alu Steck 32 verlegen geschlossen**
wie vor jedoch Außendurchmesser 32 mm.
Menge: 50,000 m
Kostengruppen nach DIN 276 2018: 444
Kostengruppen nach DIN 276-1 2008: 444
Kostengruppen nach DIN 276-1 2006: 444

##### Titel 2.3.7 Verlegesysteme

**2.3.7.1 Kabelleiter 200**
Liefern und Montieren,

Steigetrasse, für Wandmontage, bestehend aus
ungelochten Seitenholmen mit Endlochung und
eingenieteten C-Profilen mit 16 mm Schlitzweite,
sendzimirverzinkt nach DIN EN 10142,
Sprossenabstand: 300 mm
b/h: ca. 200/60mm,
einschl. allen erf. Systemzubehör wie Rinnenverbinder, Reduzierstücke,Endstücke, Befestigungswinkel, Schrauben und Muttern, einschl. aller Klein- und Befestigungsteile.
Alle leitfähigen Teile sind mit Erdungsleitungen und Erdungskrallen in den Potentialausgleich nach DIN VDE 0100 und FTZ 731 TV 1 einzubeziehen.

Montageort: gem. Planung
Montageart: auf Putz mit Schrauben befestigen.
Menge: 10,000 m
Kostengruppen nach DIN 276 2018: 444
Kostengruppen nach DIN 276-1 2008: 444
Kostengruppen nach DIN 276-1 2006: 444
Kostengruppen nach DIN 276-1 1981: 3.2.5.0.0

**2.3.7.2 Kabelleiter 400**
wie vor jedoch b/h=400/60 mm.
Menge: 20,000 m
Kostengruppen nach DIN 276 2018: 444
Kostengruppen nach DIN 276-1 2008: 444
Kostengruppen nach DIN 276-1 1981: 3.2.5.0.0

**2.3.7.3 Profilschiene 900 mm**
Liefern und Montieren,

Profilschiene aus Stahl, feuerverzinkt, gelocht mit Schlitzweite 16 mm, Länge 900 mm, Abmessungen b/h= ca. 30x15 mm,
einschl. aller Klein- und Befestigungsteile.

Montageort: gem. Planung
Montageart: auf Putz mit Schrauben befestigen,
Menge: 24,000 St
Kostengruppen nach DIN 276 2018: 444
Kostengruppen nach DIN 276-1 2008: 444
Kostengruppen nach DIN 276-1 1981: 3.2.5.0.0

**2.3.7.4 Bügelschellen NW 16-22**
Liefern und Montieren,

Bügelschellen aus Stahl, verzinkt, mit Gegenwanne für Kabelleiter Pos. 2.3.7.1. und Pos. 2.3.7.3.

Größe: NW 16-22 mm
Menge: 50,000 St
Kostengruppen nach DIN 276 2018: 444
Kostengruppen nach DIN 276-1 2008: 444

**2.3.7.5 Bügelschellen NW 22-28**
wie vor jedoch Größe: NW 22-28 mm.
Menge: 50,000 St
Kostengruppen nach DIN 276 2018: 444
Kostengruppen nach DIN 276-1 2008: 444

**2.3.7.6 Bügelschellen NW 28-34**
wie vor jedoch Größe: NW 28-34 mm.
Menge: 50,000 St
Kostengruppen nach DIN 276 2018: 444
Kostengruppen nach DIN 276-1 2008: 444

**2.3.7.7 Bügelschellen NW 34-40**
wie vor jedoch Größe: NW 34-40 mm.
Menge: 50,000 St
Kostengruppen nach DIN 276 2018: 444
Kostengruppen nach DIN 276-1 2008: 444

**2.3.7.8 Bügelschellen NW 40-46**
wie vor jedoch Größe: NW 40-46 mm.
Menge: 50,000 St
Kostengruppen nach DIN 276 2018: 444
Kostengruppen nach DIN 276-1 2008: 444

**2.3.7.9 Gitterrinne 200/100**
Liefern und Montieren,

Gitterrinne aus punktgeschweißten Stahldrähten, mit angeformter Verbindungsmuffe zur schraubenlosen Schnellverbindung von Gitterrinnen, zur Verlegung leichter Leitungen wie z.B. IT-, Telefon- und Beleuchtungsverkabelung, geeignet für den Einsatz
in Zwischendecken und Hohlraumböden.
Potentialausgleich ohne Schraubverbindung oder
zusätzliche Bauteile. Erhöhter Lochanteil nach VdS-
Richtlinie und zur verbesserten Kabelbelüftung.

Korrosionsschutz: feuerverzinkt nach DIN 267, Teil10
Seitenhöhe: 105 mm
Breite: 200 mm
Draht-Durchmesser: 4,8 mm
Maschenweite: 50 x 100 mm
Tragfähigkeit: 0,5 kN/m bei Stützabstand 1,5m
einschl. Trennsteg nach Erf., einschl. allen erf.
Systemzubehör wie Verbinder, Reduzierstücke,
Endstücke, Schrauben und Muttern usw., einschl. aller
Klein- und Befestigungsteile, die Rinnen sind im
Bereich von Kabelabgängen mit einem Kantenschutz zu
versehen, alle leitfähigen Teile sind mit
Erdungsleitungen und Erdungskrallen in den
Potentialausgleich nach DIN VDE 0100 und FTZ 731 TV 1
einzubeziehen.

Montageort: gem. Planung,
Montageart: an Abhängeinheit oder Wandausleger, mit
Schrauben befestigen.
Menge: 50,000 m
Kostengruppen nach DIN 276 2018: 444
Kostengruppen nach DIN 276-1 2008: 444
Kostengruppen nach DIN 276-1 2006: 444
Kostengruppen nach DIN 276-1 1981: 3.2.5.0.0

**2.3.7.10 Kabelrinne 400/60**
Liefern und Montieren,

Kabelrinne gelocht, aus Stahlblech, bandverzinkt nach
DIN 17162, Schnittflächen kaltverzinkt,
Materialstärke 1,5 mm, b/h: ca. 400/60mm,
einschl. Trennsteg nach Erf., einschl. allen erf.
Systemzubehör wie Rinnenverbinder, Reduzierstücke,
Endstücke, Schrauben und Muttern usw., einschl. aller
Klein- und Befestigungsteile, die Rinnen sind im
Bereich von Kabelabgängen mit einem Kantenschutz zu
versehen, alle leitfähigen Teile sind mit
Erdungsleitungen und Erdungskrallen in den
Potentialausgleich nach DIN VDE 0100 und FTZ 731 TV 1
einzubeziehen.

Montageort: gem. Planung,
Montageart: an Abhängeinheit oder Wandausleger, mit
Schrauben befestigen.
Menge: 250,000 m
Kostengruppen nach DIN 276 2018: 444
Kostengruppen nach DIN 276-1 2008: 444
Kostengruppen nach DIN 276-1 2006: 444
Kostengruppen nach DIN 276-1 1981: 3.2.5.0.0

**2.3.7.11 Kabelrinne 300/60**
Liefern und Montieren,

Kabelrinne gelocht, aus Stahlblech, bandverzinkt nach
DIN 17162, Schnittflächen kaltverzinkt,
Materialstärke 1,5 mm,
b/h: ca. 300/60mm,
einschl. Trennsteg nach Erf., einschl. allen erf.
Systemzubehör wie Rinnenverbinder, Reduzierstücke,
Endstücke, Schrauben und Muttern usw., einschl. aller
Klein- und Befestigungsteile, die Rinnen sind im
Bereich von Kabelabgängen mit einem Kantenschutz zu
versehen, alle leitfähigen Teile sind mit
Erdungsleitungen und Erdungskrallen in den
Potentialausgleich nach DIN VDE 0100 und FTZ 731 TV 1
einzubeziehen.

Montageort: gem. Planung,
Montageart: an Abhängeinheit oder Wandausleger, mit
Schrauben befestigen.
Menge: 10,000 m
Kostengruppen nach DIN 276 2018: 444
Kostengruppen nach DIN 276-1 2008: 444
Kostengruppen nach DIN 276-1 1981: 3.2.5.0.0

**2.3.7.12 Formstück 300/60**
Liefern und Montieren,

Formstück als Winkel für Kabelrinne, b/h: ca. 300/60 mm,
aus Stahlblech, bandverzinkt nach DIN EN 10346,
Schnittflächen kaltverzinkt, Materialstärke 1,5 mm,
einschl. Trennsteg nach Erf., einschl. allen erf.
Systemzubehör wie Rinnenverbinder, Reduzierstücke,
Endstücke, Schrauben und Muttern usw., einschl. aller
Klein- und Befestigungsteile, die Rinnen sind im
Bereich von Kabelabgängen mit einem Kantenschutz zu
versehen, alle leitfähigen Teile sind mit
Erdungsleitungen und Erdungskrallen in den
Potentialausgleich nach DIN VDE 0100 und FTZ 731 TV 1
einzubeziehen.

Montageort: KG
Montageart: an Abhängeinheit oder Wandausleger, mit Schrauben befestigen,
Menge: 1,000 St
Kostengruppen nach DIN 276 2018: 444
Kostengruppen nach DIN 276-1 2008: 444
Kostengruppen nach DIN 276-1 1981: 3.2.5.0.0

**2.3.7.13 Formstück 400/60**
wie vor jedoch für Kabelrinne b/h: ca. 400/60 mm.
Menge: 36,000 St
Kostengruppen nach DIN 276 2018: 444
Kostengruppen nach DIN 276-1 2008: 444
Kostengruppen nach DIN 276-1 1981: 3.2.5.0.0

**2.3.7.14 Hängestiel mit Ausleger 200/400 mm**
Liefern und Montieren,

Deckenstiel mit Ausleger,
zur Befestigung von Kabelrinnen;

Decken- Hängestiel mit Ausleger, Stahl, feuerverzinkt,
h Stiel: ca. 200 mm,
b Rinnenauflage Ausleger: ca. 400 mm,
einschl. Schutzkappe für Hängestiel, Schrauben und
Muttern usw., einschl. aller Klein- und Befestigungsteile.

Montageort: gem. Planung,
Montageart: Deckenmontage, mit Schrauben befestigen.
Menge: 50,000 St
Kostengruppen nach DIN 276 2018: 444
Kostengruppen nach DIN 276-1 2008: 444
Kostengruppen nach DIN 276-1 2006: 444
Kostengruppen nach DIN 276-1 1981: 3.2.5.0.0

**2.3.7.15 Hängestiel mit Ausleger 200/300 mm**
wie vor jedoch Rinnenauflage Ausleger: ca. 300 mm.
Menge: 10,000 St
Kostengruppen nach DIN 276 2018: 444
Kostengruppen nach DIN 276-1 2008: 444
Kostengruppen nach DIN 276-1 1981: 3.2.5.0.0

**2.3.7.16 Hängestiel mit Ausleger 400/400 mm**
Liefern und Montieren,

Deckenstiel mit Ausleger,
zur Befestigung von Kabelrinnen;

Decken- Hängestiel mit Ausleger, Stahl, feuerverzinkt,
h Stiel: ca. 400 mm,
b Rinnenauflage Ausleger: ca. 400 mm,
einschl. Schutzkappe für Hängestiel, Schrauben und
Muttern usw., einschl. aller Klein- und Befestigungsteile.

Montageort: gem. Planung,
Montageart: Deckenmontage, mit Schrauben befestigen.
Menge: 225,000 St
Kostengruppen nach DIN 276 2018: 444
Kostengruppen nach DIN 276-1 2008: 444
Kostengruppen nach DIN 276-1 2006: 444
Kostengruppen nach DIN 276-1 1981: 3.2.5.0.0

**2.3.7.17 Hängestiel mit Ausleger 400/300 mm**
wie vor jedoch Rinnenauflage Ausleger: ca. 300 mm.
Menge: 1,000 St
Kostengruppen nach DIN 276 2018: 444
Kostengruppen nach DIN 276-1 2008: 444
Kostengruppen nach DIN 276-1 1981: 3.2.5.0.0

**2.3.7.18 Kabelklammer**
Liefern und Montieren,

Kabelklammern aus Polyamid, halogenfrei, bis b: 220 mm

Montageort: Deckenmontage
Montageart: auf Rohbeton,

einschl. Klein- und Befestigungsteilen.
Menge: 50,000 St
Kostengruppen nach DIN 276 2018: 444
Kostengruppen nach DIN 276-1 2008: 444
Kostengruppen nach DIN 276-1 1981: 3.2.5.0.0

**2.3.7.19 Sammelhalterungen 80mm Kunststoff**
Liefern und Montieren,

Sammelhalterung als Kabelbügel (Kunststoff) für Deckenbefestigung,
Verlegeabstand bis 600 mm, für Einzel- und
Mehrfachverlegung,
Länge: 80mm
max. Kabeldurchmesser 25 mm,
einschl. aller Klein-, Klemm- und Befestigungsteile,

Montageort: gem. Planung,
Montageart: gem. Angaben Hersteller und Anforderungen
Zulassungsbescheid.
Menge: 200,000 St
Kostengruppen nach DIN 276 2018: 444
Kostengruppen nach DIN 276-1 2008: 444
Kostengruppen nach DIN 276-1 1981: 3.2.5.0.0

**2.3.7.20 Sammelhalterungen 80mm Metall**
wie vor jedoch aus Metall.
Menge: 50,000 St
Kostengruppen nach DIN 276 2018: 444
Kostengruppen nach DIN 276-1 2008: 444
Kostengruppen nach DIN 276-1 1981: 3.2.5.0.0

**2.3.7.21 Sammelhalterungen 120mm Kunststoff**
Liefern und Montieren,

Kabelbügel für Deckenbefestigung (Kunststoff),
Verlegeabstand bis 600 mm, für Einzel- und
Mehrfachverlegung,
Länge: 120mm
max. Kabeldurchmesser 25 mm,
einschl. aller Klein-, Klemm- und Befestigungsteile,

Montageort: gem. Planung,
Montageart: gem. Angaben Hersteller und Anforderungen
Zulassungsbescheid.
Menge: 50,000 St
Kostengruppen nach DIN 276 2018: 444
Kostengruppen nach DIN 276-1 2008: 444
Kostengruppen nach DIN 276-1 1981: 3.2.5.0.0

**2.3.7.22 Sammelhalterungen 120mm Metall**
wie vor jedoch aus Metall.
Menge: 50,000 St
Kostengruppen nach DIN 276 2018: 444
Kostengruppen nach DIN 276-1 2008: 444
Kostengruppen nach DIN 276-1 1981: 3.2.5.0.0

##### Titel 2.3.8 Brandschutz

*Hinweis*
Gültig für alle Abschnitte und Bereiche

Der Anbieter ist verpflichtet, die amtlichen
Nachweise für die von ihm angebotenen
Brandschutzmaßnahmen vorzulegen.
Amtliche Nachweise können sein:
- Prüfzeugnis,
- Prüfbescheid und
- allgemeine bauaufsichtliche Zulassung.

Alle Brandschotts sind in einen Grundrissplan mit Fabrikat- und Typangaben zu dokumentieren und der Bauleitung 2-fach zu übergeben. Eine Fotodokumentation ist zu erstellen. Es ist eine Facherrichtererklärung beizufügen. Die Leistungen sind in die Einheitspreise einzukalkulieren.

**2.3.8.1 Brandschottschaum**
Liefern und Montieren,

Kabelabschottung aus 2-Komponenten-PU-Schaum zur
Ausführung von kleinen Abschottungen in massiven
Wänden und Decken. Nach Aushärtung muss der
Brandschutzschaum verrottungsfest, alterungsbeständig
und physiologisch unbedenklich sein.
Eine zusätzliche Oberflächenbeschichtung ist nicht
erforderlich. Zugelassene Durchführung von Kabeln aller Art ohne Durchmesserbegrenzung (Ausnahme Hohlleiterkabel).
Darüber hinaus muss die Durchführung Kabeltragsystemen
aus Stahl-, Aluminium und Kunststoffprofilen durch Wände und von Kabelbündeln bis 15 cm Durchmesser gemäß Zulassung möglich sein.
Der Einsatz innerhalb von Schalungsrohren aus PVC muss
möglich sein.

Abmessungen:
Wand (Breite x Höhe): max. 20 x 20 cm bzw.
Kernbohrung max. 20 cm Durchmesser
Beton oder Mauerwerk, min. 15 cm stark
Decke (Breite x Länge): max. 20 x 20 cm bzw.
Kernbohrung max. 20 cm Durchmesser
Beton, min. 15 cm stark
Schottdicke min. Wand / Decke: 15 cm / 15 cm
Daten:
max. Belegung: 60 %
Feuerwiderstandsdauer: S 90.
Menge: 25,000 St
Kostengruppen nach DIN 276 2018: 444
Kostengruppen nach DIN 276-1 2008: 499
Kostengruppen nach DIN 276-1 2006: 499
Kostengruppen nach DIN 276-1 1981: 3.5.2.0.0

**2.3.8.2 Schaumblöcke S90**
Liefern und Montieren,

Schaumstoffblock für Kabel- und Kombischott,
Brandschutzabschottung in Massivwänden, -decken und leichten Trennwänden. Kombischott für Kabel, brennbare Rohre (ohne Zusatzmaßnahmen) und nichtbrennbare Rohre (mit Streckenisolierung MIW-MA). Rohre mit Kautschukisolierung, Hydraulikleitungen und Mehrschichtverbundrohre. Max. Kabelbelegung 60 %.

Zulassungen/Feuerwiderstandsklassen
Bauaufsichtliche Zulassung Nr. Z-19.15-1849, S30/60/90 nach gemäß DIN 4102-9
Europäisch technische Zulassung EI30/60/90/120 gemäß EN1366 Teil 3

Liefern und einbauen, bei leichten Trennwänden Laibungsrahmen gemäß Zulassung,
rauchgasdichtes Verschließen mit Spachtelmasse, Anwendungsbereiche und Zulassungsdaten gemäß Verwendbarkeitsnachweisen

Öffnungsgröße in leichten Trennwänden bis 840 x 570
Öffnungsgröße in Massivbänden bis 1000 x 1000
Öffnungsgröße in Massivdecken bis 1000 x Länge ist nicht begrenzt

Fabrikat: OBO Bettermann PYROPLUG® Block
Typ: FBA-B200-14
oder gleichwertig,
angebotenes Fabrikat: . . . . . . . . . . . . . . . . . . . . . . . . . .

angebotener Typ: . . . . . . . . . . . . . . . . . . . . . . . . . . . . .
  (vom Bieter einzutragen)
Menge: 25,000 St
Kostengruppen nach DIN 276 2018: 444
Kostengruppen nach DIN 276-1 2008: 499
Kostengruppen nach DIN 276-1 1981: 3.5.2.0.0

**2.3.8.3 Brandschott Hartschottmasse bis 300x200 mm**
Liefern und Montieren,

Kabelabschottung, bestehend aus einem trocken
vorgemischten Spezialmörtel.

Feuerwiderstandsklasse: S 120
Schottdicke:  mind. 18 cm
Wandstärke:  mind. 17,5 cm
Deckenstärke:  mind. 18 cm
Höhe max. 200 cm
Breite max. 300 cm

Zugelassen für Wände aus Mauerwerk und Beton sowie für
Decken aus Beton, einschl. Zulassungsbescheid, Wandschild, Werksbescheinigung,
einschl. aller Klein- und Befestigungsteile,

Montageort: versch., Wandstärke bis 40cm,
Montageart: gem. Angaben Hersteller und Anforderungen
Zulassungsbescheid,
Menge: 6,000 St
Kostengruppen nach DIN 276 2018: 444
Kostengruppen nach DIN 276-1 2008: 499
Kostengruppen nach DIN 276-1 1981: 3.5.2.0.0

**2.3.8.4 Brandschott Hartschottmasse bis 400x200 mm**
wie vor jedoch Höhe max. 200 cm, Breite max. 400 cm.
Menge: 6,000 St
Kostengruppen nach DIN 276 2018: 444
Kostengruppen nach DIN 276-1 2008: 499
Kostengruppen nach DIN 276-1 1981: 3.5.2.0.0

##### Titel 2.3.9 Potenzialausgleich und Erdung

*Hinweis*
Bei der Errichtung ist die VDE 0100 Teil 410,
VDE 0185 und VDE 0190 zu beachten. Alle Anschlüsse
müssen guten und dauerhaften Kontakt geben, die
Eisenteile müssen in stark verzinkter Ausführung
ausgeführt sein.
Verbindungsstellen im Erdreich und in feuchten
Räumen müssen gegen Korrosion geschützt sein. Nach
dem Herstellen der Anschlüsse muss der
Oberflächenschutz wieder hergestellt werden. Erdungs- und PA-Leitungen müssen grün-gelb gekennzeichnet werden.

**2.3.9.1 NYM-J 1x4 uP**
Liefern, Verlegen und Anschließen,

Kunststoffmantelleitung, NYM- J, 1 x 4 mm²,
gem. DIN VDE 0250, Teillängen nach Erfordernis,

Montageort: versch.,
Montageart: unter Putz einschl. Fräsarbeiten,

einschl. Absaugen und Entsorgen Bauschutt bei
Unterputzverlegung, einschl. Anschluss der
Leitungsenden, einschl. aller Klein-, Klemm- und
Befestigungsteile.
Menge: 10,000 m
Kostengruppen nach DIN 276 2018: 446
Kostengruppen nach DIN 276-1 2008: 444

**2.3.9.2 NYM-J 1x16mm², UP**
wie vor jedoch NYM- J, 1 x 16 mm².
Menge: 4,000 m
Kostengruppen nach DIN 276 2018: 446
Kostengruppen nach DIN 276-1 2008: 444

**2.3.9.3 NYM-J 1x4mm², einziehen**
Liefern, Verlegen und Anschließen,

Kunststoffmantelleitung, NYM-J 1x4mm²,
gem. DIN VDE 0250, Teillängen nach Erfordernis,

Montageort: versch.,
Montageart: in Leerrohr, Kabelkanal oder Kaberinne einziehen,

einschl. Anschluss der Leitungsenden, einschl. aller Klein-, Klemm- und Befestigungsteile.
Menge: 100,000 m
Kostengruppen nach DIN 276 2018: 446
Kostengruppen nach DIN 276-1 2008: 444

**2.3.9.4 NYM-J 1x6mm², einziehen**
wie vor jedoch NYM-J 1x6mm².
Menge: 100,000 m
Kostengruppen nach DIN 276 2018: 446
Kostengruppen nach DIN 276-1 2008: 444

**2.3.9.5 NYM-J 1x16mm², einziehen**
wie vor jedoch NYM-J 1x16mm².
Menge: 350,000 m
Kostengruppen nach DIN 276 2018: 446
Kostengruppen nach DIN 276-1 2008: 444

**2.3.9.6 Potentialausgleichsschiene mit VDE- Zeichen**
Liefern, Montieren und Anschließen,

Potenzialausgleichsschiene mit VDE- Zeichen gem. DIN VDE 0618, Teil 1, mit Kontaktschiene und kontaktsicheren Aufsteckklemmen, mit Abdeckhaube aus Kunststoff,
b/h/t: ca. 161/57/47 mm,

Montageort: Technikräume
Montageart: auf Putz,

einschl. Anschluss aller Zu- und Abgangsleitungen, einschl. aller Klein-, Klemm- und Befestigungsteile.
Menge: 8,000 St
Kostengruppen nach DIN 276 2018: 446
Kostengruppen nach DIN 276-1 2008: 444
Kostengruppen nach DIN 276-1 2006: 444
Kostengruppen nach DIN 276-1 1981: 3.2.5.0.0

**2.3.9.7 Rohrschelle, Zinkdruckguss, 1/2 bis 1 1/2'**
Liefern, Montieren und Anschließen,

Rohrschelle aus Zinkdruckguss, GD-ZnAl4Cu1, DIN 1743
Teil 2, für Rohrnennweite 1/2 bis 1 1/2",

Montageort: versch.
Montageart: an Rohrleitungen nach Erfordernis,

einschl. Anschluss Potenzialausgleichsleiter, einschl.
aller Klein-, Klemm- und Befestigungsteile.
Menge: 5,000 St
Kostengruppen nach DIN 276 2018: 446
Kostengruppen nach DIN 276-1 2008: 444
Kostengruppen nach DIN 276-1 2006: 446
Kostengruppen nach DIN 276-1 1981: 3.2.5.0.0

**2.3.9.8 Erdungsbandrohrschelle, VDE 0190, 3/8 bis 1 1/2'**
Liefern, Montieren und Anschließen,

Erdungsbandrohrschelle, gem. DIN VDE 0190, für
Rohrnennweite 3/8 bis 1 1/2",

Montageort: versch.
Montageart: an Rohrleitungen nach Erfordernis,

einschl. Anschluss Potenzialausgleichsleiter, einschl.
aller Klein-, Klemm- und Befestigungsteile.
Menge: 5,000 St
Kostengruppen nach DIN 276 2018: 446
Kostengruppen nach DIN 276-1 2008: 444
Kostengruppen nach DIN 276-1 2006: 446
Kostengruppen nach DIN 276-1 1981: 3.2.5.0.0

**2.3.9.9 Anschluss Metallteile**
Anschließen,

Anschluss von Metallteilen wie Metallkonstruktionen, metallene Handläufe etc. an Potenzialausgleichsleiter,

Montageort: gem. Planung,

einschl. aller Klein-, Klemm- und Befestigungsteile.
Menge: 5,000 St
Kostengruppen nach DIN 276 2018: 446
Kostengruppen nach DIN 276-1 2008: 444
Kostengruppen nach DIN 276-1 2006: 446
Kostengruppen nach DIN 276-1 1981: 3.2.5.0.0

**2.3.9.10 Anschluss Wasseruhr**
Anschließen,

Anschluss Wasseruhr an Potenzialausgleichsleiter,

Montageort: gem. Planung,

einschl. aller Klein-, Klemm- und Befestigungsteile.
Menge: 1,000 St
Kostengruppen nach DIN 276 2018: 446
Kostengruppen nach DIN 276-1 2008: 444
Kostengruppen nach DIN 276-1 2006: 446
Kostengruppen nach DIN 276-1 1981: 3.2.5.0.0

**2.3.9.11 Anschluss Fundamenterder**
Anschließen,

Anschluss Fundamenterder, Bandstahl, an
Potenzialausgleichsschiene,

Montageort: gem. Planung,

einschl. aller Klein-, Klemm- und Befestigungsteile.
Menge: 2,000 St
Kostengruppen nach DIN 276 2018: 446
Kostengruppen nach DIN 276-1 2008: 444
Kostengruppen nach DIN 276-1 2006: 446
Kostengruppen nach DIN 276-1 1981: 3.2.5.0.0

##### Titel 2.3.10 Kabel und Leitungen

*Hinweis*
Gültig für alle Abschnitte und Bereiche

Die Leitungsführung ist jeweils auf dem
kürzesten Weg auszuführen, jedoch nur rechtwinklig an Decken und Wänden.
Mehrfach wiederkehrende Räume, die elektrisch
gleich bestückt werden, sind absolut gleich zu
installieren.
Dies bezieht sich auf die Verwendung des
Materials wie auf die Leitungsführung.
Bei Verlegung von Leitungen in Betonschalung
sind alle Aussparungen, Durchbrüche und
Fremdinstallationen in einem Mindestabstand von 20 cm zu umfahren. Auf eine ordentliche und den handwerklichen
Regeln entsprechende fachmännische und
übersichtliche Leitungsverlegung wird Wert gelegt.
Alle Leitungen sind mit Etiketten in (Querschnitt und Zielbezeichnung) zu kennzeichnen. Diese Leistungen sind in die Einheitspreise mit einzukalkulieren.

*Hinweis*
Die Ausführung der Leistungen in diesem Abschnitt
ist nicht nach Geschossen getrennt.
In die Einheitspreise ist ein evtl. Mehraufwand
für die Durchführung der Leistungen in allen
Geschossen (2.UG- bis 4.OG) einzurechnen.

**2.3.10.1 NYM-J 3x1,5 uP**
Liefern, Verlegen und Anschließen,

Kunststoffmantelleitung, NYM- J, 3 x 1,5 mm²,
gem. DIN VDE 0250, Teillängen nach Erfordernis,

Montageort: versch.,
Montageart: unter Putz einschl. Fräsarbeiten,

einschl. Absaugen und Entsorgen Bauschutt bei
Unterputzverlegung, einschl. Anschluss der
Leitungsenden, einschl. aller Klein-, Klemm- und
Befestigungsteile.
Menge: 200,000 m
Kostengruppen nach DIN 276 2018: 444
Kostengruppen nach DIN 276-1 2008: 444
Kostengruppen nach DIN 276-1 1981: 3.2.5.0.0

**2.3.10.2 NYM-J 5x1,5 uP**
wie vor jedoch NYM-J, 5 x 1,5 mm²
Menge: 200,000 m
Kostengruppen nach DIN 276 2018: 444
Kostengruppen nach DIN 276-1 2008: 444
Kostengruppen nach DIN 276-1 1981: 3.2.5.0.0

**2.3.10.3 NYM-J 7x1,5 uP**
wie vor jedoch NYM-J, 7 x 1,5 mm²
Menge: 200,000 m
Kostengruppen nach DIN 276 2018: 444
Kostengruppen nach DIN 276-1 2008: 444
Kostengruppen nach DIN 276-1 1981: 3.2.5.0.0

**2.3.10.4 NYM-J 3x2,5 uP**
wie vor jedoch NYM-J, 3 x 2,5 mm²
Menge: 200,000 m
Kostengruppen nach DIN 276 2018: 444
Kostengruppen nach DIN 276-1 2008: 444
Kostengruppen nach DIN 276-1 1981: 3.2.5.0.0

**2.3.10.5 NYM-J 5x2,5 uP**
wie vor jedoch NYM-J 5x2,5 mm²
Menge: 200,000 m
Kostengruppen nach DIN 276 2018: 444
Kostengruppen nach DIN 276-1 2008: 444

**2.3.10.6 NYM-J 5x6 uP**
wie vor jedoch NYM-J 5x6 mm²
Menge: 50,000 m
Kostengruppen nach DIN 276 2018: 444
Kostengruppen nach DIN 276-1 2008: 444
Kostengruppen nach DIN 276-1 1981: 3.2.5.0.0

**2.3.10.7 NYM-J 3x1,5 einziehen**
Liefern, Verlegen und Anschließen,

Kunststoffmantelleitung, NYM- J, 3 x 1,5 mm²,
gem. DIN VDE 0250, Teillängen nach Erfordernis,

Montageort: versch.,
Montageart: in Leerohr, Kabelkanal, Kabelrinne oder Hohlwand einziehen.

einschl. Anschluss der Leitungsenden, einschl. aller Klein-, Klemm- und Befestigungsteile.
Menge: 1500,000 m
Kostengruppen nach DIN 276 2018: 444
Kostengruppen nach DIN 276-1 2008: 444
Kostengruppen nach DIN 276-1 1981: 3.2.5.0.0

**2.3.10.8 NYM-J 5x1,5 einziehen**
wie vor jedoch NYM-J, 5 x 1,5 mm²
Menge: 9000,000 m
Kostengruppen nach DIN 276 2018: 444
Kostengruppen nach DIN 276-1 2008: 444
Kostengruppen nach DIN 276-1 1981: 3.2.5.0.0

**2.3.10.9 NYM-J 7x1,5 einziehen**
wie vor jedoch NYM-J, 7 x 1,5 mm².
Menge: 1000,000 m
Kostengruppen nach DIN 276 2018: 444
Kostengruppen nach DIN 276-1 2008: 444
Kostengruppen nach DIN 276-1 1981: 3.2.5.0.0

**2.3.10.10 NYM-J 3x2,5 einziehen**
wie vor jedoch NYM-J, 3 x 2,5 mm²
Menge: 9500,000 m
Kostengruppen nach DIN 276 2018: 444
Kostengruppen nach DIN 276-1 2008: 444
Kostengruppen nach DIN 276-1 1981: 3.2.5.0.0

**2.3.10.11 NYM-J 5x2,5 einziehen**
wie vor jedoch NYM-J 5x2,5 mm²
Menge: 500,000 m
Kostengruppen nach DIN 276 2018: 444
Kostengruppen nach DIN 276-1 2008: 444

**2.3.10.12 NYM-J 5x6 einziehen**
wie vor jedoch NYM-J 5x6 mm².
Menge: 50,000 m
Kostengruppen nach DIN 276 2018: 444
Kostengruppen nach DIN 276-1 2008: 444
Kostengruppen nach DIN 276-1 1981: 3.2.5.0.0

**2.3.10.13 NYM-J 5x10 einziehen**
wie vor jedoch NYM-J 5x10 mm²
Menge: 20,000 m
Kostengruppen nach DIN 276 2018: 444
Kostengruppen nach DIN 276-1 2008: 444
Kostengruppen nach DIN 276-1 1981: 3.2.5.0.0

**2.3.10.14 YSLY-JZ 4x1,5mm²**
Liefern, Verlegen und Anschließen,

Flexible PVC- Leitung, YSLY-JZ 4 x 1,5 mm², gem. DIN
VDE 0250, Teillängen nach Erfordernis,

Montageort: Elektr. Rollläden/Jalousien
Montageart: in Leerrohr

einschl. Anschluss der Leitungsenden, einschl. aller
Klein-, Klemm- und Befestigungsteile.
Menge: 12500,000 m
Kostengruppen nach DIN 276 2018: 444
Kostengruppen nach DIN 276-1 2008: 444

**2.3.10.15 NYY-J 3x2,5**
Liefern, Verlegen und Anschließen,

Kunststoff- Erdkabel, gem. VDE 0276,
Typ: NYY-J, 3 x 2,5 mm²,
Teillängen nach Erfordernis,

Montageort: gem. Planung,
Montageart: in Kabelgraben

einschl. Trassenwarnband bei Erdverlegung, einschl. Anschluss der Leitungsenden, einschl. aller Klein-, Klemm- und Befestigungsteile.
Menge: 100,000 m
Kostengruppen nach DIN 276 2018: 556
Kostengruppen nach DIN 276-1 2008: 444
Kostengruppen nach DIN 276-1 1981: 5.3.5.0.0

**2.3.10.16 NYY-J 5x2,5**
wie vor jedoch NYY-J, 5 x 2,5 mm².
Menge: 100,000 m
Kostengruppen nach DIN 276 2018: 556
Kostengruppen nach DIN 276-1 2008: 444
Kostengruppen nach DIN 276-1 1981: 5.3.5.0.0

**2.3.10.17 NYY-J 5x4**
wie vor jedoch NYY-J, 5 x 4 mm².
Menge: 250,000 m
Kostengruppen nach DIN 276 2018: 556
Kostengruppen nach DIN 276-1 2008: 444
Kostengruppen nach DIN 276-1 1981: 5.3.5.0.0

**2.3.10.18 NYY-J 5x6**
wie vor jedoch NYY-J, 5 x 6 mm².
Menge: 50,000 m
Kostengruppen nach DIN 276 2018: 556
Kostengruppen nach DIN 276-1 2008: 444
Kostengruppen nach DIN 276-1 1981: 5.3.5.0.0

##### Titel 2.3.11 Installationsmaterial

*Hinweis*
Das Installationsmaterial wird in einheitlicher,
quadratischer Bauform eingesetzt. Alle Geräte sind
mit Schrauben zu befestigen.
Abzweigdosen sind zu vermeiden, deshalb sind Schalterdosen mit Klemmraum vorgesehen.
Für Hohlwanddosen gelten u. a. die ZTV.
Die Kombinationen sind in der Regel waagerecht zu
montieren (Ausnahmen sind Schalter neben der Tür).
Alle Abzweigdosen und -kästen liegen auf gleicher
Höhe.

Geräte für Stark- und Schwachstromanlagen dürfen nicht
kombiniert werden, Mindestabstand 10 cm.
Bei gefliesten Wänden sind die Dosen auf das Fliesenkreuz zu setzen, die Zusammenarbeit mit dem Fliesenleger ist einzukalkulieren.
Für die Montagehöhen gilt die DIN 18 015
bzw. die angegebenen Höhen in den Plänen.
Bei Wippschalter ist die "Ausstellung" oben gedrückt.

Bei den nachfolgenden Installationsgeräten ist jeweils
ein einheitliches Programm eines Fabrikates zu verwenden.

Fabrikat: Berker
Typ: Q3, Farbe polarweiß matt
oder gleichwertig,
angebotenes Fabrikat: . . . . . . . . . . . . . . . . . . . . . . . . . .

angebotener Typ: . . . . . . . . . . . . . . . . . . . . . . . . . . . . .
  (vom Bieter einzutragen)

Alle Elektrogeräte wie Schalter, Steckdosen usw. sind
vor Bestellung mit dem Architekten, Bauherren und
Elektro- Fachbauleiter zu bemustern.

**2.3.11.1 Wandauslassdose uP**
Liefern, Montieren und Verdrahten,

Wandleuchten- Anschlussdose, VDE- geprüft,
feuerbeständig bis 650°C, einschl. Schraubdeckel nach
Erfordernis,

Montageort: versch., gem. Planung
Montageart: unter Putz, einschl. Stemmarbeiten,

einschl. Absaugen und Entsorgen Bauschutt, einschl. 3-
pol. Leuchtenklemme, einschl. aller Klein- und Befestigungsteile.
Menge: 10,000 St
Kostengruppen nach DIN 276 2018: 444
Kostengruppen nach DIN 276-1 2008: 444
Kostengruppen nach DIN 276-1 2006: 444
Kostengruppen nach DIN 276-1 1981: 3.2.5.0.0

**2.3.11.2 Abzweigschalterdose, uP**
Liefern, Montieren und Verdrahten,

Abzweigschalterdose, Maße gem. DIN 49073,
feuerbeständig bis 650°C,

Montageort: versch., gem. Planung
Montageart: unter Putz, einschl. Stemmarbeiten,

einschl. Absaugen und Entsorgen Bauschutt, einschl.
Klemmmaterial und Anschluss Leitungsenden, einschl.
aller Klein- und Befestigungsteile.
Menge: 400,000 St
Kostengruppen nach DIN 276 2018: 444
Kostengruppen nach DIN 276-1 2008: 444
Kostengruppen nach DIN 276-1 2006: 444
Kostengruppen nach DIN 276-1 1981: 3.2.5.0.0

**2.3.11.3 Elektronik-Schalterdose, uP**
Liefern, Montieren und Verdrahten,

Elektronikdose, feuerbeständig bis 650°C,
Tunnel- Zwei- Kammerdose mit Trennwand, kombinierbar,

Montageort: versch., gem. Planung
Montageart: unter Putz, einschl. Stemmarbeiten,

einschl. Absaugen und Entsorgen Bauschutt, einschl.
Klemmmaterial und Anschluss Leitungsenden, einschl.
aller Klein- und Befestigungsteile.
Menge: 100,000 St
Kostengruppen nach DIN 276 2018: 444
Kostengruppen nach DIN 276-1 2008: 444
Kostengruppen nach DIN 276-1 2006: 444
Kostengruppen nach DIN 276-1 1981: 3.2.5.0.0

**2.3.11.4 Hohlwand Elektronik-Schalterdose, uP**
wie vor für Hohlwandmontage.
Menge: 100,000 St
Kostengruppen nach DIN 276 2018: 444
Kostengruppen nach DIN 276-1 2008: 444
Kostengruppen nach DIN 276-1 2006: 444
Kostengruppen nach DIN 276-1 1981: 3.2.5.0.0

**2.3.11.5 Abzweigschalterdose m. Deckel uP**
Liefern, Montieren und Verdrahten,

Abzweigschalterdose, Maße gem. DIN 49073,
feuerbeständig bis 650°C,
einschl. verschraubbarem Deckel,

Montageort: versch., gem. Planung
Montageart: unter Putz, einschl. Stemmarbeiten,

einschl. Absaugen und Entsorgen Bauschutt, einschl.
Klemmmaterial und Anschluss Leitungsenden, einschl.
aller Klein- und Befestigungsteile.
Menge: 2,000 St
Kostengruppen nach DIN 276 2018: 444
Kostengruppen nach DIN 276-1 2008: 444
Kostengruppen nach DIN 276-1 2006: 444
Kostengruppen nach DIN 276-1 1981: 3.2.5.0.0

**2.3.11.6 Hohlwand- Abzweigschalterdose, uP**
Liefern, Montieren und Verdrahten,

Abzweigschalterdose für Hohlwandmontage, Maße gem. DIN
49073, feuerbeständig bis 650°C,

Montageort: versch., gem. Planung
Montageart: unter Putz, einschl. Fräsarbeiten,

einschl. Absaugen und Entsorgen Bauschutt, einschl.
Klemmmaterial und Anschluss Leitungsenden, einschl.
aller Klein- und Befestigungsteile.
Menge: 650,000 St
Kostengruppen nach DIN 276 2018: 444
Kostengruppen nach DIN 276-1 2008: 444
Kostengruppen nach DIN 276-1 2006: 444
Kostengruppen nach DIN 276-1 1981: 3.2.5.0.0

**2.3.11.7 F30-F90 Hohlwand-Abzweigschalterdose, uP**
Liefern, Montieren und Verdrahten,

Geräte-Verbindungsdose für Brandschutzwände F30 - F90
auch für Installationsschächte / Installationskanäle I30 - I90,
Plattenstärke 7 - 40 mm,
Tiefe 54,5 mm,
Fräsloch Durchmesser 74 mm,
4 Leitungseinführungen bis Durchmesser 11,5 mm,
5 Verbindungsstutzen pro VPE,
halogenfrei
Kombinationsabstand durch einfaches
Abtrennen des vorgeprägten Randes 71 mm,
alternativ Einführung einer Leitung für
Dreiphasen-Wechselstrom bis 5 x 2,5 mm möglich

Montageort: versch., gem. Planung
Montageart: unter Putz, einschl. Fräsarbeiten in Gipskartonwand

einschl. Absaugen und Entsorgen Bauschutt, einschl.
Klemmmaterial und Anschluss Leitungsenden, einschl.
aller Klein- und Befestigungsteile.
Menge: 55,000 St
Kostengruppen nach DIN 276 2018: 444
Kostengruppen nach DIN 276-1 2008: 444
Kostengruppen nach DIN 276-1 2006: 444
Kostengruppen nach DIN 276-1 1981: 3.2.5.0.0

**2.3.11.8 Mehrpreis Rahmenbeschriftung 1-fach**
Liefern, Beschriften und Montieren,

Mehrpreis beschriftbare Rahmen, 1-fach,
einschl. dauerhafter, gedruckter Beschriftung mit
Stromkreisnummern,passend zum gewählten Schalterprogramm, einschl. aller Klein- und Befestigungsteile, der Einbau erfolgt nach Abschluss der Malerarbeiten.

Montageort: je Stromkreis, Raumeingang,
Menge: 700,000 St
Kostengruppen nach DIN 276 2018: 444
Kostengruppen nach DIN 276-1 2008: 444
Kostengruppen nach DIN 276-1 2006: 444

**2.3.11.9 Mehrpreis Rahmenbeschriftung 2-fach**
wie vor jedoch Rahmen 2-fach
Menge: 375,000 St
Kostengruppen nach DIN 276 2018: 444
Kostengruppen nach DIN 276-1 2008: 444
Kostengruppen nach DIN 276-1 2006: 444

**2.3.11.10 Mehrpreis Rahmenbeschriftung 3-fach**
wie vor jedoch Rahmen 3-fach
Menge: 35,000 St
Kostengruppen nach DIN 276 2018: 444
Kostengruppen nach DIN 276-1 2008: 444
Kostengruppen nach DIN 276-1 2006: 444

**2.3.11.11 Abdeckrahmen 1-fach**
Liefern und Montieren,

Adeckrahmen 1-fach, passend zum gewählten Schalterprogramm, einschl. aller Klein- und Befestigungsteile, der Einbau erfolgt nach Abschluss der Malerarbeiten.
Menge: 700,000 St
Kostengruppen nach DIN 276 2018: 444
Kostengruppen nach DIN 276-1 2008: 444
Kostengruppen nach DIN 276-1 2006: 444

**2.3.11.12 Mehrfachrahmen 2-fach**
wie vor jedoch Mehrfachrahmen 2-fach.
Menge: 375,000 St
Kostengruppen nach DIN 276 2018: 444
Kostengruppen nach DIN 276-1 2008: 444
Kostengruppen nach DIN 276-1 2006: 444

**2.3.11.13 Mehrfachrahmen 3-fach**
wie vor jedoch Mehrfachrahmen 3-fach.
Menge: 35,000 St
Kostengruppen nach DIN 276 2018: 444
Kostengruppen nach DIN 276-1 2008: 444
Kostengruppen nach DIN 276-1 2006: 444

**2.3.11.14 Mehrfachrahmen 4-fach**
wie vor jedoch Mehrfachrahmen 4-fach.
Menge: 15,000 St
Kostengruppen nach DIN 276 2018: 444
Kostengruppen nach DIN 276-1 2008: 444
Kostengruppen nach DIN 276-1 2006: 444

**2.3.11.15 Blindabdeckung**
Liefern und Montieren,

Zentralscheibe, blind, mit Tragring, Farbe polarweiß,
einschl. aller Befestigungsteile, der Einbau erfolgt
nach Abschluss der Malerarbeiten.

Montageort: gem. Planung,
Montageart: in Schalter- bzw. Abzweigschalterdose, mit
Schrauben befestigen.
Menge: 100,000 St
Kostengruppen nach DIN 276 2018: 444
Kostengruppen nach DIN 276-1 2008: 444

**2.3.11.16 Universalschalter uP**
Liefern, Montieren und Verdrahten,

Installationsschalter gem. DIN VDE 0632 als Universal-schalter, 10A, 250V~, einschl. Schaltereinsatz und Wippe, Farbe reinweiß, einschl. Anschluss aller Zu- und Abgangsleitungen, einschl. aller Klein-, Klemm- und Befestigungsteile, der Einbau erfolgt nach Abschluss der Malerarbeiten.

Montageort: gem. Planung,
Montageart: in Schalter- bzw. Abzweigschalterdose, mit Schrauben befestigen,
Menge: 10,000 St
Kostengruppen nach DIN 276 2018: 444
Kostengruppen nach DIN 276-1 2008: 444

**2.3.11.17 Serienschalter uP**
wie vor jedoch als Serienschalter.
Menge: 1,000 St
Kostengruppen nach DIN 276 2018: 444
Kostengruppen nach DIN 276-1 2008: 444

**2.3.11.18 Kreuzschalter uP**
wie vor jedoch als Kreuzschalter.
Menge: 1,000 St
Kostengruppen nach DIN 276 2018: 444
Kostengruppen nach DIN 276-1 2008: 444
Kostengruppen nach DIN 276-1 2006: 444

**2.3.11.19 Kontrollschalter uP**
wie vor jedoch als Kontrollschalter.
Menge: 1,000 St
Kostengruppen nach DIN 276 2018: 444
Kostengruppen nach DIN 276-1 2008: 444
Kostengruppen nach DIN 276-1 2006: 444

**2.3.11.20 Taster uP**
wie vor jedoch Taster uP
Menge: 1,000 St
Kostengruppen nach DIN 276 2018: 444
Kostengruppen nach DIN 276-1 2008: 444

**2.3.11.21 Taster uP mit Beschriftungsfeld**
wie vor jedoch Taster uP mit Beschriftungsfeld
in rotem Rahmen und roter Wippe für Auslösetaster Türen
Menge: 35,000 St
Kostengruppen nach DIN 276 2018: 444
Kostengruppen nach DIN 276-1 2008: 444

**2.3.11.22 Jalousietaster/ -schalter uP**
wie vor jedoch als Jalousietaster.
Menge: 1,000 St
Kostengruppen nach DIN 276 2018: 444
Kostengruppen nach DIN 276-1 2008: 444

**2.3.11.23 Schlüsselschalter**
Liefern, Montieren und Verdrahten,

Schlüsselschalter, 10A/250V, unter Putz,
für Profilhalbzylinder, 1- polig,
komplett mit Schaltereinsatz, Abdeckung mit Aufdruck 0/I, Farbe reinweiß,
einschl. Befestigung mittels Schrauben und allen Klein-
und Klemmmaterial, der Einbau erfolgt nach Abschluss der Malerarbeiten.

Der Schlüssel muss bei jedem Schaltzustand abziehbar sein.

Montageort: gem. Planung,
Montageart: in Schalter- bzw. Abzweigschalterdose, mit
Schrauben befestigen,
Menge: 3,000 St
Kostengruppen nach DIN 276 2018: 444
Kostengruppen nach DIN 276-1 2008: 444
Kostengruppen nach DIN 276-1 1981: 3.2.5.0.0

**2.3.11.24 Steckdose uP**
Liefern, Montieren und Verdrahten,

Schutzkontaktsteckdose, gem. DIN VDE 0620, 2polig 16A, 250 V ~, mit schraubenlosen Anschlussklemmen als Ver- bindungsklemmen, Farbe reinweiß matt,
einschl. Anschluss aller Zu- und Abgangsleitungen, einschl. aller Klein-, Klemm- und Befestigungsteile, der Einbau erfolgt nach Abschluss der Malerarbeiten.

Montageort: gem. Planung,
Montageart: in Schalter- bzw. Abzweigschalterdose, mit Schrauben befestigen.
Menge: 1000,000 St
Kostengruppen nach DIN 276 2018: 444
Kostengruppen nach DIN 276-1 2008: 444

**2.3.11.25 Steckdose uP mit USB**
Liefern, Montieren und Verdrahten,

Zum Anschließen von elektrischen Verbrauchern.
Ausstattung: 1x USB-A und 1x USB-C.
Der USB-Anschluss dient zum Laden und Versorgen mobiler Endgeräte über USB-Kabel.
Mit elektronischem Kurzschluss-/Überlastschutz.
Keine Datenübertragung möglich.
Montage in tiefe UP Dosen nach DIN 49073 erforderlich.

USB-A-Ausgang - Unterstützung der Ladeprotokolle:
Apple MFi mit 2,4 A, BC 1.2 DCP mit 1,5 A.

USB-C-Ausgang - Unterstützung der Ladeprotokolle:
USB PD (Power Delivery) mit 5 V/3 A, Apple MFi mit 2,4 A, BC 1.2
DCP mit 1,5 A.

Nennstrom: 2,4 A, wenn eine Buchse Typ A belegt.
Nennstrom: 1,5 A, wenn beide Buchsen belegt.

Produktname: SCHUKO® USB-Steckdosen-Einsatz
Farbe: studioweiß
Steckdosentyp: Schutzkontakt (SCHUKO)
Anzahl Einheiten: 1-fach
Funktion: USB, mit erhöhtem Berührungsschutz Safety+
Sicherheitsfunktionen: Safety+
Beschriftungsfeld: ohne Beschriftungsfeld
Befestigungsart: Spreize, Schrauben
Schutzart: IP20
Bemessungsstrom: 16 A
einschl. Anschluss aller Zu- und Abgangsleitungen, einschl. aller Klein-, Klemm- und Befestigungsteile, der Einbau erfolgt nach Abschluss der Malerarbeiten.

Montageort: gem. Planung,
Montageart: in Schalter- bzw. Abzweigschalterdose, mit Schrauben befestigen.

Fabrikat: Busch-Jaeger
Typ: 20 EUCB2USBAC-84
oder gleichwertig
angebotenes Fabrikat: . . . . . . . . . . . . . . . . . . . . . . . . . .
angebotener Typ: . . . . . . . . . . . . . . . . . . . . . . . . . . . . .
Menge: 10,000 St
Kostengruppen nach DIN 276 2018: 444
Kostengruppen nach DIN 276-1 2008: 444

**2.3.11.26 Pilztaster**
Liefern, Montieren und Verdrahten,

Not-Aus-Schalter mit Öffner für das gewählte Schalter Programm für unter Putz Montage in eine unter Putz Dose.

einschl. Schaltereinsatz und Wippe, Farbe reinweiß, einschl. Anschluss aller Zu- und Abgangsleitungen, einschl. aller Klein-, Klemm- und Befestigungsteile, der Einbau erfolgt nach Abschluss der Malerarbeiten.

Montageort: gem. Planung,
Montageart: in Schalter- bzw. Abzweigschalterdose, mit Schrauben befestigen.
Menge: 5,000 St
Kostengruppen nach DIN 276 2018: 444

**2.3.11.27 Aufputz-Gehäuse 1-fach Gehäuse**
Liefern, Montieren und Verdrahten,

Aufputz-Gehäuse 1-fach zur Aufnahme von Einsätzen, Zentralscheiben und Abdeckrahmen für future®, future® linear

Designlinie: passend zum Schalterprogramm
Produktname: Aufputz-Gehäuse
Farbe: studioweiß
Anzahl Einheiten: 1-fach
Schutzart: IP20
Montage-Ausrichtung: waagerecht, senkrecht

einschl. Anschluss aller Zu- und Abgangsleitungen,
einschl. aller Klein-, Klemm- und Befestigungsteile,
der Einbau erfolgt nach Abschluss der Malerarbeiten.

Fabrikat: Busch Jäger
Typ: 1701-84
oder gleichwertig,
angebotenes Fabrikat: . . . . . . . . . . . . . . . . .. . . . . . . . .

angebotener Typ: . . . . . . . . . . . . . . . . . . .. . . . . . . . . .
  (vom Bieter einzutragen)
Menge: 60,000 St
Kostengruppen nach DIN 276 2018: 444
Kostengruppen nach DIN 276-1 2008: 444
Kostengruppen nach DIN 276-1 2006: 444

**2.3.11.28 Aufputz-Gehäuse 3-fach Gehäuse**
wie vor jedoch als 3fach Gehäuse
Menge: 30,000 St
Kostengruppen nach DIN 276 2018: 444
Kostengruppen nach DIN 276-1 2008: 444
Kostengruppen nach DIN 276-1 2006: 444

**2.3.11.29 FR-aP Dose für Deckendosen**
Liefern, Montieren und Verdrahten,

Abzweigdose, mit Schutzart IP55, Nennquerschnitt 2,5 mm², Ui=400 V AC, zertifiziert durch VDE (DIN EN 60670-1/-22 (VDE 0606-1/-22)), selbstdichtende Einführungsmembranen, Dichtbereich 8,2 - 12,5 mm, (2 rückseitig, 10 seitlich), außenliegende Befestigungsstellen, für Standardinstallationen im Innenbereich
weiß, ohne Klemmen

einschl. Anschluss aller Zu- und Abgangsleitungen,
einschl. aller Klein-, Klemm- und Befestigungsteile,
der Einbau erfolgt nach Abschluss der Malerarbeiten.

Fabrikat: Spelsberg
Typ: Mini 25-L/w
oder gleichwertig,
angebotenes Fabrikat: . . . . . . . . . . . . . . . . .. . . . . . . . .

angebotener Typ: . . . . . . . . . . . . . . . . . . .. . . . . . . . . .
  (vom Bieter einzutragen)
Menge: 500,000 St
Kostengruppen nach DIN 276 2018: 444
Kostengruppen nach DIN 276-1 2008: 444
Kostengruppen nach DIN 276-1 2006: 444

**2.3.11.30 FR-aP Steckdose**
Liefern, Montieren und Verdrahten,

Feuchtraum- Schutzkontaktsteckdose, VDE 0620, 2- pol.
250V ~ , 16A, mit Abdeckungen und Klappdeckeln, in
Aufputz- Ausführung, einschl. Gehäuse, Schutzart IP44,
einschl. Anschluss aller Zu- und Abgangsleitungen,
einschl. aller Klein-, Klemm- und Befestigungsteile,
der Einbau erfolgt nach Abschluss der Malerarbeiten.

Fabrikat: Berker,
Typ: Aquatec IP44,
oder gleichwertig,
angebotenes Fabrikat: . . . . . . . . . . . . . . . . .. . . . . . . . .

angebotener Typ: . . . . . . . . . . . . . . . . . . .. . . . . . . . . .
  (vom Bieter einzutragen)
Menge: 12,000 St
Kostengruppen nach DIN 276 2018: 444
Kostengruppen nach DIN 276-1 2008: 444
Kostengruppen nach DIN 276-1 2006: 444

**2.3.11.31 FR-aP Steckdose 2-fach**
Liefern, Montieren und Verdrahten,

Feuchtraum- Schutzkontaktsteckdose, VDE 0620, 2- pol.
250V ~ , 16A, 2- fach waage- oder senkrecht, mit
Abdeckungen und Klappdeckeln, in Aufputzausführung,
einschl. Gehäuse, Schutzart IP44,
einschl. Anschluss aller Zu- und Abgangsleitungen,
einschl. aller Klein-, Klemm- und Befestigungsteile,
der Einbau erfolgt nach Abschluss der Malerarbeiten.

Fabrikat: Berker,
Typ: Aquatec IP44,
oder gleichwertig,
angebotenes Fabrikat: . . . . . . . . . . . . . . . . .. . . . . . . . .

angebotener Typ: . . . . . . . . . . . . . . . . . . .. . . . . . . . . .
  (vom Bieter einzutragen)
Menge: 12,000 St
Kostengruppen nach DIN 276 2018: 444
Kostengruppen nach DIN 276-1 2008: 444
Kostengruppen nach DIN 276-1 2006: 444

**2.3.11.32 FR-aP CEE- Steckdose 16A,**
Liefern, Montieren und Verdrahten,

Feuchtraum- CEE- Steckdose, DIN 49 462 Teil 1, 3- pol.+
N+PE, 400V~ Nennstrom 16A, in Aufputzausführung, mit
Abdeckung und Klappdeckel, einschl. Gehäuse, Schutzart
IP44, Anschluss auf Rechtsdrehfeld,

Montageort: Hausanschlussraum Elektro/Heizung
Montageart: Aufputz, mit Schrauben befestigen,

einschl. Anschluss Zuleitung, einschl. aller Klein-,
Klemm- und Befestigungsteile.
Menge: 14,000 St
Kostengruppen nach DIN 276 2018: 444
Kostengruppen nach DIN 276-1 2008: 444
Kostengruppen nach DIN 276-1 2006: 444

**2.3.11.33 FR-aP CEE- Steckdose 32A,**
Liefern, Montieren und Verdrahten,

Feuchtraum- CEE- Steckdose, DIN 49 462 Teil 1, 3- pol.+
N+PE, 400V~ Nennstrom 32A, in Aufputzausführung, mit
Abdeckung und Klappdeckel, einschl. Gehäuse, Schutzart
IP44, Anschluss auf Rechtsdrehfeld,

Montageort: gem. Planung,
Montageart: Aufputz, mit rostfreien Schrauben befestigen,

einschl. Anschluss Zuleitung, einschl. aller Klein-,
Klemm- und Befestigungsteile.
Menge: 10,000 St
Kostengruppen nach DIN 276 2018: 444
Kostengruppen nach DIN 276-1 2008: 444
Kostengruppen nach DIN 276-1 1981: 3.2.5.0.0

**2.3.11.34 FR-AP Steckdose 1-fach, abschließbar**
Liefern, Montieren und Verdrahten,

Feuchtraum-Schutzkontakt-Steckdose, abschließbar mit Klappdeckel, DIN VDE 0632, 16 A, 250 V~, in Aufputz- Ausführung, einschl. Einsatz, Abdeckung und Rahmen, IP 44,
Farbe reinweiß,
einschl. Anschluss aller Zu- und Abgangsleitungen,
einschl. aller Klein-, Klemm- und Befestigungsteile,
der Einbau erfolgt nach Abschluss der Malerarbeiten.

Montageort: gem. Planung,
Montageart: in Schalter- bzw. Abzweigschalterdose unter
Putz, mit Schrauben befestigen.
Menge: 1,000 St
Kostengruppen nach DIN 276 2018: 444
Kostengruppen nach DIN 276-1 2008: 444

**2.3.11.35 FR- uP Steckdose**
Liefern, Montieren und Verdrahten,

Feuchtraum- Schutzkontakt- Steckdose mit Klappdeckel,
DIN VDE 0632, 16 A, 250 V~, in Unterputz- Ausführung,
einschl. Einsatz, Abdeckung und Rahmen bzw.
Rahmenanteil bei Mehrfachkombinationen, IP 44,
Farbe reinweiß,

Montageort: gem. Planung,
Montageart: in Schalter- bzw. Abzweigschalterdose unter
Putz, mit rostfreien Schrauben befestigen,

einschl. Anschluss aller Zu- und Abgangsleitungen,
einschl. aller Klein-, Klemm- und Befestigungsteile,
der Einbau erfolgt nach Abschluss der Malerarbeiten.
Menge: 3,000 St
Kostengruppen nach DIN 276 2018: 444
Kostengruppen nach DIN 276-1 2008: 444
Kostengruppen nach DIN 276-1 2006: 444
Kostengruppen nach DIN 276-1 1981: 3.2.5.0.0

**2.3.11.36 FR- uP CEE- Steckdose 16A**
Liefern, Montieren und Verdrahten,

Feuchtraum- CEE- Steckdose, DIN 49 462 Teil 1, 3- pol.+
N+PE, 400V~ Nennstrom 16A, in Unterputzausführung, mit
Abdeckung und Klappdeckel, einschl. Gehäuse,
quadratische Form, Schutzart IP44, Anschluss auf
Rechtsdrehfeld,

Montageort: gem. Planung,
Montageart: in Schalter- bzw. Abzweigschalterdose unter
Putz, mit rostfreien Schrauben befestigen,

einschl. Anschluss aller Zu- und Abgangsleitungen,
einschl. aller Klein-, Klemm- und Befestigungsteile,
der Einbau erfolgt nach Abschluss der Malerarbeiten.
Menge: 1,000 St
Kostengruppen nach DIN 276 2018: 444
Kostengruppen nach DIN 276-1 2008: 444
Kostengruppen nach DIN 276-1 2006: 444
Kostengruppen nach DIN 276-1 1981: 3.2.5.0.0

**2.3.11.37 FR- Geräteanschlussdose 5x2,5mm²**
Liefern, Montieren und Verdrahten,

Zentralscheibe mit Tragring, für Leitungsauslass bis
5 x 2,5 mm², mit Dichtring IP 44, einschl. Klemmen bis
2,5 mm², einschl. Rahmen bzw. Rahmenanteil bei
Mehrfachkombinationen,
Farbe alpinweiß,

Montageort: Küche,
Montageart: in Schalter- bzw. Abzweigschalterdose unter
Putz, mit rostfreien Schrauben befestigen,

einschl. Anschluss aller Zu- und Abgangsleitungen,
einschl. aller Klein-, Klemm- und Befestigungsteile,
der Einbau erfolgt nach Abschluss der Malerarbeiten.
Menge: 4,000 St
Kostengruppen nach DIN 276 2018: 444
Kostengruppen nach DIN 276-1 2008: 444
Kostengruppen nach DIN 276-1 2006: 444
Kostengruppen nach DIN 276-1 1981: 3.2.5.0.0

**2.3.11.38 Geräteanschlussdose, 6mm², u.P.**
Liefern, Montieren und Verdrahten,

Geräteanschlussdose DIN VDE 0606, einschl. Gehäuse und
Verbindungsklemmen bis 6 mm², 5- polig, 400 V~,

Montageort: Küche,
Montageart: in Schalter- bzw. Abzweigschalterdose, mit
Schrauben befestigen,

einschl. Anschluss aller Zu- und Abgangsleitungen,
einschl. aller Klein-, Klemm- und Befestigungsteile,
der Einbau erfolgt nach Abschluss der Malerarbeiten.
Menge: 4,000 St
Kostengruppen nach DIN 276 2018: 444
Kostengruppen nach DIN 276-1 2008: 444
Kostengruppen nach DIN 276-1 2006: 444
Kostengruppen nach DIN 276-1 1981: 3.2.5.0.0

**2.3.11.39 Geräteanschlussdose, 6mm², a.P.**
Liefern, Montieren und Verdrahten,

Geräteanschlussdose DIN VDE 0606, einschl. Gehäuse und
Verbindungsklemmen bis 6 mm², 5- polig, 400 V~,

Montageort: Küche,
Montageart: auf Putz oder Holz, mit Schrauben befestigen,

einschl. Anschluss aller Zu- und Abgangsleitungen,
einschl. aller Klein-, Klemm- und Befestigungsteile,
der Einbau erfolgt nach Abschluss der Malerarbeiten.
Menge: 4,000 St
Kostengruppen nach DIN 276 2018: 444
Kostengruppen nach DIN 276-1 2008: 444
Kostengruppen nach DIN 276-1 2006: 444
Kostengruppen nach DIN 276-1 1981: 3.2.5.0.0

**2.3.11.40 Geräteanschlussdose, 10mm², a.P.**
wie vor jedoch Verbindungsklemmen bis 10 mm².
Menge: 1,000 St
Kostengruppen nach DIN 276 2018: 444
Kostengruppen nach DIN 276-1 2008: 444
Kostengruppen nach DIN 276-1 1981: 3.2.5.0.0

**2.3.11.41 Geräteanschlussdose, 16mm², a.P.**
wie vor jedoch Verbindungsklemmen bis 16 mm².
Menge: 1,000 St
Kostengruppen nach DIN 276 2018: 444
Kostengruppen nach DIN 276-1 2008: 444
Kostengruppen nach DIN 276-1 1981: 3.2.5.0.0

**2.3.11.42 FR-aP Heizungsnotschalter**
Liefern, Montieren und Verdrahten,

Feuchtraum- Wippenschalter, gem. DIN VDE 0632 als
Feuchtraum- Heizungsnotschalter in Aufputzausführung,
250V~, 10A, einschl. Schaltereinsatz mit Glimmlampe,
Wippe mit roter Kalotte  und Gehäuse, mit Aufschrift
"HEIZUNGSNOTSCHALTER",
Schutzart IP44,

Montageort: gem. Planung,
Montageart: Aufputz, mit rostfreien Schrauben befestigen,

einschl. Anschluss aller Zu- und Abgangsleitungen,
einschl. aller Klein-, Klemm- und Befestigungsteile.
Menge: 1,000 St
Kostengruppen nach DIN 276 2018: 444
Kostengruppen nach DIN 276-1 2008: 444
Kostengruppen nach DIN 276-1 2006: 444
Kostengruppen nach DIN 276-1 1981: 3.2.5.0.0

**2.3.11.43 AP-Abzweigdose**
Liefern, Montieren und Verdrahten,

Abzweigdose, gem. DIN VDE 0606 in Aufputzausführung aus Thermoplast, b/h: 75/75 mm,

Montageort: gem. Planung
Montageart: Aufputz mit Schrauben befestigen,

einschl. Anschluss aller Zu- und Abgangsleitungen,
einschl. Verbindungsklemmen,
einschl. aller Klein-, Klemm- und Befestigungsteile.
Menge: 500,000 St
Kostengruppen nach DIN 276 2018: 444
Kostengruppen nach DIN 276-1 2008: 444
Kostengruppen nach DIN 276-1 2006: 444

**2.3.11.44 Energie-Versorgungseinheit mit Seilzug**
Liefern, Montieren und Verdrahten,

Energie-Versorgungseinheit gem. Arbeitsstättenrichtlinie,
bestehend aus Gehäuse graphitschwarz (RAL 9011), Aufhängeöse, Griffhaken und beigelegter Trennwand, ohne Abdeckplatten, Gewicht ca. 0,51 kg.
Mit 4 Abdeckplatten und bestückt mit 2 Klemmen 3-polig, SCHUKO-Steckdosen 16 A/250 V auf 2 Wechselstromkreise vorverdrahtet,
einschl. mechanischer Seilzug für verstellbare Höhen,,
einschl. Anschluss aller Zu- und Abgangsleitungen,
einschl. aller Klein-, Klemm- und Befestigungsteile,
der Einbau erfolgt nach Abschluss der Malerarbeiten.

Montageort: Werkräume KG
Montageart: mit Schrauben an Betondecke befestigen

angebotenes Fabrikat: . . . . . . . . . . . . . . . . . . . . . . . . . .

angebotener Typ: . . . . . . . . . . . . . . . . . . . . . . . . . . . . .
  (vom Bieter einzutragen)
Menge: 15,000 St
Kostengruppen nach DIN 276 2018: 444
Kostengruppen nach DIN 276-1 2008: 444
Kostengruppen nach DIN 276-1 1981: 3.2.5.0.0

**2.3.11.45 FR-aP-Abzweigdose**
Liefern, Montieren und Verdrahten,

Feuchtraum- Abzweigdose, gem. DIN VDE 0606, in
Aufputzausführung aus Thermoplast, Schutzart IP55,
einschl. Anbaustutzen nach Erf., b/h: 75/75 mm,

Montageort: gem. Planung
Montageart: Aufputz mit Schrauben befestigen,

einschl. Anschluss aller Zu- und Abgangsleitungen,
einschl. Verbindungsklemmen,
einschl. aller Klein-, Klemm- und Befestigungsteile.
Menge: 250,000 St
Kostengruppen nach DIN 276 2018: 444
Kostengruppen nach DIN 276-1 2008: 444

**2.3.11.46 FR-aP-Abzweigdose100/100**
Liefern, Montieren und Verdrahten,

Feuchtraum- Abzweigkasten, gem. DIN VDE 0606, in
Aufputzausführung mit Schraubdeckel, Schutzart IP44,
einschl. Anbaustutzen nach Erf.,
b/h: 100/100 mm,

Montageort: gem. Planung,
Montageart: Aufputz, mit rostfreien Schrauben befestigen,

einschl. Anschluss aller Zu- und Abgangsleitungen,
einschl. aller Klein-, Klemm- und Befestigungsteile.
Menge: 50,000 St
Kostengruppen nach DIN 276 2018: 444
Kostengruppen nach DIN 276-1 2008: 444
Kostengruppen nach DIN 276-1 2006: 444
Kostengruppen nach DIN 276-1 1981: 3.2.5.0.0

#### Bereich 2.4 Beleuchtung Allgemein

*Hinweis*
Leuchten und Betriebsgeräte

Alle angebotenen Leuchten müssen den derzeit gültigen VDE / ENEC Vorschriften entsprechen und insgesamt dem Stand der Technik entsprechen. Soweit nicht anders vermerkt, sind als Leuchtmittel ausschließlich Qualitätsleuchtmittel der Hersteller OSRAM, PHILIPS, GE Lighting oder gleichwertig vorzusehen.

Leuchtstofflampen / Kompaktleuchtstofflampen sind nur in der 3-Banden Ausführung zugelassen. Halogen-Metalldampf- Lampen sind nur mit keramischem Entladungsrohr zugelassen.

Die Leuchten sind komplett mit Leuchtmittel und systembedingtem Zubehör einschließlich betriebsfertiger Montage und Montagezubehör anzubieten.

Die Leitungseinführung hat je nach Leuchtenbauart über Kabelverschraubungen zu erfolgen. Auf Zugentlastung ist zu achten. Bei der Montage sind die beiliegenden Montageanweisungen des Herstellers zwingend zu beachten. Besonders ist auf eine ausreichende Belüftung
der Transformatoren und Vorschaltgeräte zu achten.

Montage und Ausführung

Alle für die Montage in den einzelnen Bereichen erforderlichen Montagehilfen, Montageraumabsperrungen und Abdeckplanen sind in die entsprechenden
Leuchtenpreise einzurechnen und werden nicht gesondert vergütet.
Alle im Umfeld der Montageorte befindlichen Einrichtungen, Grünanlagen, Bodenbeläge und technischen Geräte sind gegen montagebedingte Verschmutzungen zu schützen. Nach der Montage ist der entsprechende Bereich von grobem Schmutz zu reinigen. Die Umverpackungen der Leuchten und des Zubehörs sowie alle Abdeckmaterialien sind vom AN kostenlos zu entsorgen.

Gerüste

Alle erforderlichen Gerüste für die Durchführung der Arbeiten (auch Gerüste, deren Arbeitsbühnen höher als 2,0 m über dem Fußboden liegen) hat der Auftragnehmer zu erstellen und bei der Ermittlung der Einheitspreise einzurechnen.
Die berufsgenossenschaftlichen Sicherheitsbedingungen, die Schutz- und Sicherheitsmaßnahmen nach den Unfallverhütungsvorschriften und den Bestimmungen der Gerüstordnung sind vom Auftragnehmer zu erfüllen und zu überwachen.

##### Titel 2.4.1 Leuchten Innen

**2.4.1.1 Leuchten- Bemusterung**
Bemustern,

von Leuchten gem. Vorgabe Bauherr/ Bauleitung,
betriebsbereit provisorisch montiert,

Montageort: gem. Angabe Bauleitung,
Montageart: provisorisch,

einschl. Versandgebühren des Herstellers und Rücksendung,
einschl. aller Klein-, Klemm- und Befestigungsteile.
Menge: 5,000 St
Kostengruppen nach DIN 276 2018: 445
Kostengruppen nach DIN 276-1 2008: 445
Kostengruppen nach DIN 276-1 2006: 445
Kostengruppen nach DIN 276-1 1981: 4.5.2.0.0

**2.4.1.2 Seilabhängung**
Liefern und Montieren,

Seilabhängung für Anbauleuchte
einschl. Ausgleichsgewicht,
einschl. allen erf. Klein-, Klemm- und Befestigungsteilen.

Montageort: Technikräume Keller
Montageart: Deckenabhängung, Montagehöhe bis 5m.
Menge: 55,000 St
Kostengruppen nach DIN 276 2018: 445
Kostengruppen nach DIN 276-1 2008: 445
Kostengruppen nach DIN 276-1 1981: 4.5.1.0.0

**2.4.1.3 Feuchtraumanbeuleuchte**
Liefern und Montieren,

Designorientierte Feuchtraumleuchte. Seitenteile Kunststoff (Polycarbonat) weiß, schlagzäh. Diffusor aus Kunststoff (Polycarbonat) opal, schlagzäh. Diffusor extrudiert, innenprismatisch und UV-beständig. Lichtverteilung symmetrisch. Homogene Ausleuchtung. Rückwärtiger Lichtanteil zur Deckenaufhellung. Flexible Installation durch verschiebbare Montagebügel. Ideal bei Leuchtenaustausch. Geeignet für Deckenanbau, Ketten- oder Seilpendel, Wandanbau. Deckenmontagebügel aus Edelstahl und Triangel-Bügel für Pendelmontage im Lieferumfang enthalten. Komfortable Leitungseinführung über Kabelverschraubung an beiden Enden. Einfache Installation durch herausnehmbare Steckverbindung und Drehverschluss auf beiden Seiten.  Leuchte mit integrierter Durchgangsverdrahtung für das Aneinanderreihen von weiteren Leuchten. Austauschbare und herausnehmbare LED-Einheit mit integriertem Betriebsgerät. MultiLumen: Leuchtenlichtstrom in mehreren Stufen einstellbar. Werkseitig höchster Leuchtenlichtstrom eingestellt.  Deckenmontagebügel aus Edelstahl und Triangel-Bügel für Pendelmontage im Lieferumfang enthalten. Leuchte mit begrenzter Oberflächentemperatur nach DIN EN 60598-2-24 zur Verwendung in einer Umgebung, in der eine Ablagerung von leitfähigem Staub auf der Leuchte erwartet werden kann. Für den Einsatz in der Lebensmittel- und Getränkeindustrie geeignet.

Farbe: weiß
Länge: 1350 mm
Breite: 86 mm
Höhe: 62 mm
Gewicht: 1.08 kg
Lichtquelle: LED
Sockel: ohne Sockel
Farbtemperatur: 4000K
Farbwiedergabeindex: 80
Farbtoleranz (McAdam): 3 SDCM
Lebensdauer Lichtquelle: 100000 h (L80/B10)
Bemessungsleistung: 17 W
Bemessungsleuchtenlichtstrom: 3000 lm
Ausstrahlwinkel Down: 129° / 112°
Blendungsbewertungsindex RUG (4H 8H): 22.1
Systemeffizienz: 176 lm/W
Bemessungsleistung 2: 29 W
Bemessungsleuchtenlichtstrom 2: 5000 lm
Ausstrahlwinkel Down 2: 129° / 112°
Blendungsbewertungsindex RUG (4H 8H) 2: 23.9
Leuchtenlichtausbeute 2: 172 lm/W
Bemessungsleistung 3: 47 W
Bemessungsleuchtenlichtstrom 3: 8000 lm
Ausstrahlwinkel Down 3: 129° / 112°
Blendungsbewertungsindex RUG (4H 8H) 3: 25.5
Leuchtenlichtausbeute 3: 170 lm/W
Lichtaustritt: vorwiegend direkt
Lichtverteilung: symmetrisch
Betriebsgerät: Konstantstrom-Versorgung
Spannung: 220 - 240 V / 50 Hz, 60 Hz
Leistungsfaktor: 0.9
Schutzklasse: II
Leuchten an Sicherung B10A: 20
Leuchten an Sicherung B16A: 32
Leuchten an Sicherung C10A: 33
Leuchten an Sicherung C16A: 54
Einschaltstrom / Einschaltzeit: 13 A / 200 µs
Klirrfaktor (THD): 20 %
Schutzart: IP 66
Umgebungstemperatur: -30 °C bis +50 °C
Schlagschutz: IK08
Glühdrahtprüfung: 650 °C
Sicherheitszeichen: D-Zeichen
Konformitätszeichen: CE

einschl. Anschluss aller zu- und abgehenden Leitungen,
einschl. Leuchtmittel, einschl. allen erf. Klein-, Klemm- und
Befestigungsteilen.

Montageort: Technikräume, Kellerabteile
Montageart: Pendelset mit Schrauben an Rohdecke Beton befestigen

Fabrikat: RZB PLANOX PRO 2
Typ: 451268.002
oder gleichwertig
angebotenes Fabrikat: . . . . . . . . . . . . . . . . . . . . . . . . . .

angebotener Typ: . . . . . . . . . . . . . . . . . . . . . . . . . . . . .
  (vom Bieter einzutragen)
Menge: 48,000 St
Kostengruppen nach DIN 276 2018: 445

**2.4.1.4 Einbaudownlight quadratisch 310mm**
Liefern und Montieren,

Flexibles quadratisches Einbau-Downlight mit Multi-Funktionen. Gehäuse Stahlblech pulverbeschichtet.
Leuchtenrahmen Aluminium pulverbeschichtet. Lightguide und Diffusor aus vergilbungsfreiem PMMA opal matt. LED Backlight-Technologie für eine homogene Ausleuchtung der gesamten lichtabgebenden Fläche. MultiColour: Farbtemperatur 3000 K oder 4000 K mit Schaltelement individuell einstellbar. Werkseitig 4000 K eingestellt. MultiLumen: Einstellbarkeit des Leuchtenlichtstroms in 4 Stufen. Werkseitig Stufe 2 eingestellt. Geeignet für Deckeneinbau. Deckenbefestigung mit Federsystem.
Geeignet für direkte Abdeckung mit Wärmedämmungsmaterial (gilt nur für die unteren Lumenstufen). Inklusive Betriebsgerät extern über Steckverbindung, Verbindungsleitung 250 mm. Durchgangsverdrahtung mit separat erhältlichem Zubehör möglich.  Durchgangsverdrahtungsbox (5-polig) als Zubehör erhältlich.
Anbaugehäuse als Zubehör für alle Größen.

Farbe: weiß
Länge: 310 mm
Breite: 310 mm
Höhe: 2 mm
Einbaulänge: 297 mm
Einbaubreite: 297 mm
Deckenstärke: 1-20 mm
Einbauhöhe: 60 mm
Einbauhöhe Leuchte: 42 mm
Gewicht: 0.96 kg
Lichtquelle: LED
Sockel: ohne Sockel
Farbtemperatur: 3000K, 4000K
Farbwiedergabeindex: 80
Farbtoleranz (McAdam): 3 SDCM
Lebensdauer Lichtquelle: 100000 h (L80/B50)
Lebensdauer: 50000 h (L80/B10)
Bemessungsleistung: 12 W
Bemessungsleuchtenlichtstrom: 1650 lm
Ausstrahlwinkel Down: 112°
Blendungsbewertungsindex RUG (4H 8H): 23.6
Systemeffizienz: 138 lm/W
Bemessungsleistung 2: 16 W
Bemessungsleuchtenlichtstrom 2: 2150 lm
Ausstrahlwinkel Down 2: 112°
Blendungsbewertungsindex RUG (4H 8H) 2: 24.6
Leuchtenlichtausbeute 2: 134 lm/W
Bemessungsleistung 3: 20 W
Bemessungsleuchtenlichtstrom 3: 2650 lm
Ausstrahlwinkel Down 3: 112°
Blendungsbewertungsindex RUG (4H 8H) 3: 25.3
Leuchtenlichtausbeute 3: 133 lm/W
Bemessungsleistung 4: 23 W
Bemessungsleuchtenlichtstrom 4: 3050 lm
Ausstrahlwinkel Down 4: 112°
Blendungsbewertungsindex RUG (4H 8H) 4: 25.8
Leuchtenlichtausbeute 4: 133 lm/W
Lichtaustritt: direkt
Lichtverteilung: symmetrisch
Betriebsgerät: Konstantstrom-Versorgung
Spannung: 220 - 240 V / 50 Hz, 60 Hz
Leistungsfaktor: 0.9
Schutzklasse: II
Leuchten an Sicherung B10A: 35
Leuchten an Sicherung B16A: 56
Leuchten an Sicherung C10A: 40
Leuchten an Sicherung C16A: 64
Einschaltstrom / Einschaltzeit: 14 A / 166 µs
Rippelstrom / Flicker: 3 %
Schutzart: IP 54
Umgebungstemperatur: -20 °C bis +35 °C
Schlagschutz: IK03
Glühdrahtprüfung: 650 °C
Sicherheitszeichen: Einbauleuchte nicht bedecken!
Konformitätszeichen: CE

einschl. Anschluss aller zu- und abgehenden Leitungen,
einschl. Leuchtmittel, einschl. allen erf. Klein-, Klemm- und
Befestigungsteilen.

Montageort: Technikräume, Kellerabteile
Montageart: Pendelset mit Schrauben an Rohdecke Beton befestigen

Fabrikat: RZB TOLEDO FLAT+ square
Typ: 901817.002
oder gleichwertig
angebotenes Fabrikat: . . . . . . . . . . . . . . . . . . . . . . . . . .

angebotener Typ: . . . . . . . . . . . . . . . . . . . . . . . . . . . . .
  (vom Bieter einzutragen)
Menge: 44,000 St
Kostengruppen nach DIN 276 2018: 445

**2.4.1.5 Linienleuchte 0,6m**
Liefern und Montieren,

Schnellmontage-Komplettmodul für den universellen Einsatz als Lichtband. Systemprofil aus Aluminium-Strangpressprofil, pulverbeschichtet. Hocheffiziente LED-Einheiten mit optimaler Lichtlenkung durch präzise Linsenoptik aus Kunststoff (PC) klar. Lichtverteilung tief-breitstrahlend. Einfache und werkzeuglose Montage von Systemprofilen mittels separatem Zubehör für Seil-, Ketten- oder Deckenaufhängung. Werkzeuglos steckbar und durch mechanischen Verbinder gesichert. 7-poliger LINEDO-Stecker (5 x 2,5 mm² / 2 x 1,5 mm²). Einfache Wahl der Phaseneinstellung durch patentiertes System von außen.  Einspeisungsmodul, Verbindungs- und Montagezubehör bitte separat bestellen. Leuchte mit begrenzter Oberflächentemperatur nach DIN EN 60598-2-24 zur Verwendung in einer Umgebung, in der eine Ablagerung von nichtleitfähigem Staub auf der Leuchte erwartet werden kann.

Farbe: verkehrsweiß, matt (RAL 9016)
Länge: 598 mm
Breite: 58 mm
Höhe: 76 mm
Gewicht: 1.48 kg
Lichtquelle: LED
Sockel: ohne Sockel
Farbtemperatur: 4000K
Farbwiedergabeindex: 80
Farbtoleranz (McAdam): 3 SDCM
Lebensdauer Lichtquelle: 80000 h (L80/B10)
Bemessungsleistung: 11 W
Bemessungsleuchtenlichtstrom: 1650 lm
Ausstrahlwinkel Down: 59°
Blendungsbewertungsindex RUG (4H 8H): 17
Systemeffizienz: 150 lm/W
Lichtaustritt: direkt
Lichtverteilung: symmetrisch
Betriebsgerät: Konverter dimmbar DALI
Spannung: 220 - 240 V / 0 Hz, 50 - 60 Hz
Leistungsfaktor: 0.95
Schutzklasse: I
Leuchten an Sicherung B10A: 20
Leuchten an Sicherung B16A: 31
Leuchten an Sicherung C10A: 32
Leuchten an Sicherung C16A: 52
Einschaltstrom / Einschaltzeit: 18 A / 190 µs
Rippelstrom / Flicker: 3 %
Klirrfaktor (THD): 15 %
Schutzart: IP 54
Umgebungstemperatur: -25 °C bis +50 °C
Schlagschutz: IK03
Glühdrahtprüfung: 850°C - 30 Sekunden
Sicherheitszeichen: D-Zeichen
Konformitätszeichen: CE

einschl. 2x Pendelset mit Drahtseit 1500mm 982661.000
eischl. 1x Endkappe Buchse 982699.009
einschl. 1x Verbinder für Pendelmontage 982680.000

einschl. Anschluss aller zu- und abgehenden Leitungen,
einschl. Leuchtmittel, einschl. allen erf. Klein-, Klemm- und
Befestigungsteilen.

Montageort: Klassenräume
Montageart: Pendelset mit Schrauben an Rohdecke Beton befestigen

Fabrikat: RZB Linedo
Typ: 950660.842.776.000 inkl Zubehör
oder gleichwertig
angebotenes Fabrikat: . . . . . . . . . . . . . . . . . . . . . . . . . .

angebotener Typ: . . . . . . . . . . . . . . . . . . . . . . . . . . . . .
  (vom Bieter einzutragen)
Menge: 146,000 St
Kostengruppen nach DIN 276 2018: 445

**2.4.1.6 Linienleuchte 1,16m**
wie vor jedoch in 1,16m
Menge: 477,000 St
Kostengruppen nach DIN 276 2018: 445

**2.4.1.7 Linienleuchte 2,291m**
wie vor jedoch in 2,291m und 3x Pendelset mit Drahtseil 1500mm 982661.000
Menge: 7,000 St
Kostengruppen nach DIN 276 2018: 445

**2.4.1.8 Linienleuchte 4,547m**
wie vor jedoch in 4,547m und 4x Pendelset mit Drahtseit 1500mm 982661.000
Menge: 1,000 St
Kostengruppen nach DIN 276 2018: 445

**2.4.1.9 Einspeisung Linienleuchte**
Liefern und Montieren,

Anfangseinspeisung (kurze Version), 7-polig, Anschluss Buchse. Gehäuse aus Aluminium-Strangpressprofil pulverbeschichtet. Abdeckung Kunststoff in Gehäusefarbe.  Steckersystem aus Kunststoff hellgrau. 1 Kabelverschraubung (M25). Kabelverschraubung oben. Komfortabler Anschluss mit Flachstecker.

Farbe: weiß

Länge: 134 mm

Breite: 58 mm

Höhe: 76 mm

Gewicht: 278 g

einschl. Anschluss aller zu- und abgehenden Leitungen,
einschl. Leuchtmittel, einschl. allen erf. Klein-, Klemm- und
Befestigungsteilen.

Montageort: gem. Planung
Montageart: an Leuchte anstecken, Kabel anschließen

Fabrikat: RZB Linedo
Typ: 982859.002
oder gleichwertig
angebotenes Fabrikat: . . . . . . . . . . . . . . . . . . . . . . . . . .

angebotener Typ: . . . . . . . . . . . . . . . . . . . . . . . . . . . . .
  (vom Bieter einzutragen)
Menge: 274,000 St
Kostengruppen nach DIN 276 2018: 445

**2.4.1.10 L-Verbinder Linienleuchte**
Liefern und Montieren,

L-Verbinder, 7-polig, Anschluss Buchse / Stecker. Gehäuse aus Aluminium-Strangpressprofil pulverbeschichtet. Abdeckung Kunststoff in Gehäusefarbe. Steckersystem aus Kunststoff hellgrau. Komfortabler Anschluss für starre und flexible Leitungen. 2 Membran-Leitungseinführungen (M25). Geeignet zur Einspeisung bei 7-poliger Ausführung. Fertig vorverdrahtet. Durch farbig gekennzeichnete Einzelleitungen ist eine elektromechanische Trennung leicht möglich.

Farbe: verkehrsweiß, matt (RAL 9016)

Länge: 185 mm

Breite: 204 mm

Höhe: 76 mm

Gewicht: 640 g

einschl. Anschluss aller zu- und abgehenden Leitungen,
einschl. Leuchtmittel, einschl. allen erf. Klein-, Klemm- und
Befestigungsteilen.

Montageort: gem. Planung
Montageart: an Leuchte anstecken,

Fabrikat: RZB Linedo
Typ: 982773.002.7
oder gleichwertig
angebotenes Fabrikat: . . . . . . . . . . . . . . . . . . . . . . . . . .

angebotener Typ: . . . . . . . . . . . . . . . . . . . . . . . . . . . . .
  (vom Bieter einzutragen)
Menge: 3,000 St
Kostengruppen nach DIN 276 2018: 445

**2.4.1.11 T-Verbinder Linienleuchte**
Liefern und Montieren,

T-Verbinder, 7-polig, Anschluss Buchse / Stecker. Gehäuse aus Aluminium-Strangpressprofil pulverbeschichtet. Abdeckung Kunststoff in Gehäusefarbe. Steckersystem aus Kunststoff hellgrau. Komfortabler Anschluss für starre und flexible Leitungen. 2 Membran-Leitungseinführungen (M25). Geeignet zur Einspeisung bei 7-poliger Ausführung. Fertig vorverdrahtet. Durch farbig gekennzeichnete Einzelleitungen ist eine elektromechanische Trennung leicht möglich.

Farbe: verkehrsweiß, matt (RAL 9016)

Länge: 330 mm

Breite: 204 mm

Höhe: 76 mm

Gewicht: 940 g

einschl. Anschluss aller zu- und abgehenden Leitungen,
einschl. Leuchtmittel, einschl. allen erf. Klein-, Klemm- und
Befestigungsteilen.

Montageort: gem. Planung
Montageart: an Leuchte anstecken,

Fabrikat: RZB Linedo
Typ: 982774.002.4
oder gleichwertig
angebotenes Fabrikat: . . . . . . . . . . . . . . . . . . . . . . . . . .

angebotener Typ: . . . . . . . . . . . . . . . . . . . . . . . . . . . . .
  (vom Bieter einzutragen)
Menge: 6,000 St
Kostengruppen nach DIN 276 2018: 445

**2.4.1.12 Stromschienen Linienleuchte**
Liefern und Montieren,

Modul inklusive 3-Phasen-DALI Stromschiene für die Montage externer Strahler mit DALI-Adapter für 3-Phasen-Stromschienen 230 V. Länge der Stromschiene 930 mm. Systemprofil aus Aluminium-Strangpressprofil, pulverbeschichtet. Einfache und werkzeuglose Montage von Systemprofilen mittels separatem Zubehör für Seil-, Ketten- oder Deckenaufhängung. Werkzeuglos steckbar und durch mechanischen Verbinder gesichert. Anschluss 7-polig. Für den Handbereich zugelassen. .

Farbe: verkehrsweiß, matt (RAL 9016)

Länge: 1164 mm

Breite: 58 mm

Höhe: 76 mm

Gewicht: 2.72 kg

einschl. Anschluss aller zu- und abgehenden Leitungen,
einschl. Leuchtmittel, einschl. allen erf. Klein-, Klemm- und
Befestigungsteilen.

Montageort: Klassenräume
Montageart: mit Schrauben an Rohdecke Beton befestigen

Fabrikat: RZB Linedo
Typ: 950660.842.776.000 inkl Zubehör
oder gleichwertig
angebotenes Fabrikat: . . . . . . . . . . . . . . . . . . . . . . . . . .

angebotener Typ: . . . . . . . . . . . . . . . . . . . . . . . . . . . . .
  (vom Bieter einzutragen)
Menge: 17,000 St
Kostengruppen nach DIN 276 2018: 445

**2.4.1.13 Blindmodul Linienleuchte 0,598m**
Liefern und Montieren,

Schnellmontage-Komplettmodul für den universellen Einsatz als Lichtband. Blindmodul.

Systemprofil aus Aluminium-Strangpressprofil, pulverbeschichtet. Abdeckung Kunststoff in Gehäusefarbe.  Einfache und werkzeuglose Montage von Systemprofilen mittels separatem Zubehör für Seil-, Ketten- oder Deckenaufhängung. Werkzeuglos steckbar und durch mechanischen Verbinder gesichert.  Einspeisungsmodul, Verbindungs- und Montagezubehör bitte separat bestellen. Leuchte mit begrenzter Oberflächentemperatur nach DIN EN 60598-2-24 zur Verwendung in einer Umgebung, in der eine Ablagerung von nichtleitfähigem Staub auf der Leuchte erwartet werden kann.

Farbe: verkehrsweiß, matt (RAL 9016)

Länge: 598 mm

Breite: 58 mm

Höhe: 76 mm

Gewicht: 1.08 kg

einschl. Anschluss aller zu- und abgehenden Leitungen,
einschl. Leuchtmittel, einschl. allen erf. Klein-, Klemm- und
Befestigungsteilen.

Montageort: Klassenräume
Montageart: Pendelset mit Schrauben an Rohdecke Beton befestigen

Fabrikat: RZB Linedo
Typ: 950600.002.700.900
oder gleichwertig
angebotenes Fabrikat: . . . . . . . . . . . . . . . . . . . . . . . . . .

angebotener Typ: . . . . . . . . . . . . . . . . . . . . . . . . . . . . .
  (vom Bieter einzutragen)
Menge: 164,000 St
Kostengruppen nach DIN 276 2018: 445

**2.4.1.14 Blindmodul Linienleuchte 1,16m**
Liefern und Montieren,

Schnellmontage-Komplettmodul für den universellen Einsatz als Lichtband. Blindmodul.

Systemprofil aus Aluminium-Strangpressprofil, pulverbeschichtet. Abdeckung Kunststoff in Gehäusefarbe.  Einfache und werkzeuglose Montage von Systemprofilen mittels separatem Zubehör für Seil-, Ketten- oder Deckenaufhängung. Werkzeuglos steckbar und durch mechanischen Verbinder gesichert.  Einspeisungsmodul, Verbindungs- und Montagezubehör bitte separat bestellen. Leuchte mit begrenzter Oberflächentemperatur nach DIN EN 60598-2-24 zur Verwendung in einer Umgebung, in der eine Ablagerung von nichtleitfähigem Staub auf der Leuchte erwartet werden kann.

Farbe: verkehrsweiß, matt (RAL 9016)

Länge: 598 mm

Breite: 58 mm

Höhe: 76 mm

Gewicht: 1.08 kg

einschl. Anschluss aller zu- und abgehenden Leitungen,
einschl. Leuchtmittel, einschl. allen erf. Klein-, Klemm- und
Befestigungsteilen.

Montageort: Klassenräume
Montageart: Pendelset mit Schrauben an Rohdecke Beton befestigen

Fabrikat: RZB Linedo
Typ: 951200.002.700.900
oder gleichwertig
angebotenes Fabrikat: . . . . . . . . . . . . . . . . . . . . . . . . . .

angebotener Typ: . . . . . . . . . . . . . . . . . . . . . . . . . . . . .
  (vom Bieter einzutragen)
Menge: 171,000 St
Kostengruppen nach DIN 276 2018: 445

**2.4.1.15 Linienleuchte Wand Treppenhaus 2060mm**
Liefern und Montieren,

Leuchte für Wandmontage.
Leuchtenkörper mit feinen Radien aus Aluminium, gefertigt
aus einem Guss ohne sichtbare Nahtstellen. Oberfläche
Snow White. Lichtcharakteristik: Direkt-/ indirektstrahlend.
Farbtemperatur: 4000K (Cool White). Farbwiedergabeindex
(Ra): >80. Opaldiffusor für max. Transmissionsgrad bei
homogener Auflösung der Lichtpunkte. Dimmbar DALI.
LxBxH (rechteckig). L=2055mm. B=40+14mm. H=75mm.
Medium-Power-Bestromung. 8180lm. 57W. 5,9kg. Binning
initial <= MacAdam 3. IP20. Schutzklasse I.
CE-Kennzeichnung. IK02. 220-240V. 50-60 Hz. RG0
(EN62471). Lichtstromrückgang von max. 0,2%/1.000
Betriebsstunden. Nennausfallrate von max. 0,2%/1.000
Betriebsstunden. L90B10 (tq 25°C) = 50.000h. Hersteller:
Lightnet GmbH, nach ISO 9001: 2015, ISO 14001: 2015
und ISO 50001: 2018 zertifiziert. Das Betriebsgerät und die
Lichtquelle des Produktes sind entsprechend der
Ökodesign-Anforderungen (VO (EU) 2019/2020) jeweils
austauschbar. Voll-Garantie: 5 Jahre gemäß
Garantiebedingungen. Nachkaufgarantie: Leuchten 10
Jahre, Ersatzteile: 15 Jahre, jeweils ab Kaufdatum und
gemäß zukünftigem Stand der Technik.

Leuchtmittel LED
Installationstyp Wandleuchte
Oberfläche Snow White
Lichtverteilung Direkt-/ indirektstrahlend
CCT 4000K
Farbwiedergabeindex (Ra) Ra>80
Optisches System Opaldiffusor
Steuerung Dimmbar (DALI)
Länge L/ Ø D (mm) L=2055mm
Breite B (mm) B=40+14mm
Höhe H (mm) H=75mm
Bestromung Medium-Power
Leuchtenlichtstrom 8180lm
Anschlussleistung 57W
Schutzart IP20
LED-Lebensdauer L90B10 (tq 25°C) = 50.000h
Photobiologische Klasse RG0 (EN62471)
Indoor/Outdoor Indoor: t

einschl. Anschluss aller zu- und abgehenden Leitungen,
einschl. Leuchtmittel, einschl. allen erf. Klein-, Klemm- und
Befestigungsteilen.

Montageort: Treppenhäuser
Montageart: mit Schrauben an Mauerwerkswand befestigen

Fabrikat: Lightnet
Typ: QWXOWL-840M-L2055
oder gleichwertig
angebotenes Fabrikat: . . . . . . . . . . . . . . . . . . . . . . . . . .

angebotener Typ: . . . . . . . . . . . . . . . . . . . . . . . . . . . . .
  (vom Bieter einzutragen)
Menge: 22,000 St
Kostengruppen nach DIN 276 2018: 445

**2.4.1.16 Linienleuchte Wand Treppenhaus 895mm**
Liefern und Montieren,

Leuchte für Wandmontage.
Leuchtenkörper mit feinen Radien aus Aluminium, gefertigt
aus einem Guss ohne sichtbare Nahtstellen. Oberfläche
Snow White. Lichtcharakteristik: Direkt-/ indirektstrahlend.
Farbtemperatur: 4000K (Cool White). Farbwiedergabeindex
(Ra): >80. Opaldiffusor für max. Transmissionsgrad bei
homogener Auflösung der Lichtpunkte. Dimmbar DALI.
LxBxH (rechteckig). L=2055mm. B=40+14mm. H=75mm.
Medium-Power-Bestromung. 8180lm. 57W. 5,9kg. Binning
initial <= MacAdam 3. IP20. Schutzklasse I.
CE-Kennzeichnung. IK02. 220-240V. 50-60 Hz. RG0
(EN62471). Lichtstromrückgang von max. 0,2%/1.000
Betriebsstunden. Nennausfallrate von max. 0,2%/1.000
Betriebsstunden. L90B10 (tq 25°C) = 50.000h. Hersteller:
Lightnet GmbH, nach ISO 9001: 2015, ISO 14001: 2015
und ISO 50001: 2018 zertifiziert. Das Betriebsgerät und die
Lichtquelle des Produktes sind entsprechend der
Ökodesign-Anforderungen (VO (EU) 2019/2020) jeweils
austauschbar. Voll-Garantie: 5 Jahre gemäß
Garantiebedingungen. Nachkaufgarantie: Leuchten 10
Jahre, Ersatzteile: 15 Jahre, jeweils ab Kaufdatum und
gemäß zukünftigem Stand der Technik.

Leuchtmittel LED
Installationstyp Wandleuchte
Oberfläche Snow White
Lichtverteilung Direkt-/ indirektstrahlend
CCT 4000K
Farbwiedergabeindex (Ra) Ra>80
Optisches System Opaldiffusor
Steuerung Dimmbar (DALI)
Länge L/ Ø D (mm) L=2055mm
Breite B (mm) B=40+14mm
Höhe H (mm) H=75mm
Bestromung Medium-Power
Leuchtenlichtstrom 8180lm
Anschlussleistung 57W
Schutzart IP20
LED-Lebensdauer L90B10 (tq 25°C) = 50.000h
Photobiologische Klasse RG0 (EN62471)
Indoor/Outdoor Indoor: t

einschl. Anschluss aller zu- und abgehenden Leitungen,
einschl. Leuchtmittel, einschl. allen erf. Klein-, Klemm- und
Befestigungsteilen.

Montageort: Treppenhäuser
Montageart: mit Schrauben an Mauerwerkswand befestigen

Fabrikat: Lightnet
Typ: QWXOWL-840M-L2055
oder gleichwertig
angebotenes Fabrikat: . . . . . . . . . . . . . . . . . . . . . . . . . .

angebotener Typ: . . . . . . . . . . . . . . . . . . . . . . . . . . . . .
  (vom Bieter einzutragen)
Menge: 5,000 St
Kostengruppen nach DIN 276 2018: 445

##### Titel 2.4.2 Leuchten Außen

**2.4.2.1 Wandleuchte**
Liefern, Montieren und Anschließen,

Wandfluter. Einseitiger Lichtaustritt. Asymmetrische Lichtstärkeverteilung.
Dark Sky: Kein Lichtstromanteil im oberen Halbraum bei Montage mit dem Lichtaustritt nach unten. : Effizientes optisches System, das nahezu keinem Verschleiß unterliegt. Die Farbtemperatur der Leuchte kann wahlweise auf 3000 K (Werkseinstellung) oder 4000 K eingestellt werden.
LED, 19,3 W Leuchten-Anschlussleistung,
Leuchten-Lichtstrom 2130 lm im Betrieb bei Farbtemperatur 3000 K.
Leuchten-Lichtstrom 2236 lm im Betrieb bei Farbtemperatur 4000 K. Farbwiedergabeindex (CRI) > 80.
Mit austauschbarem LED-Modul mit einer mittleren Bemessungslebensdauer von 190.000 Betriebsstunden (L80B50 bei ta = 25 °C). 20-jährige Nachliefergarantie auf das LED-Modul und die Verschleißteile.
Mit LED-Netzteil, DALI-steuerbar, 220-240 V, 0/50-60 Hz. Schutzart IP 65.
Ballwurfsicher – Die Prüfung der Ballwurfsicherheit erfolgte ausschließlich mit Handbällen gemäß DIN 18032-3: 2018-11. Leuchte aus Aluminiumguss, Aluminium und Edelstahl, Farbe Grafit. Sicherheitsglas mit optischer Struktur. Reflektor aus eloxiertem Reinstaluminium.
Zwei Leitungseinführungen zur Durchverdrahtung der Netzanschlussleitung bis Ø 10,5 mm, max. 5 x 1,5 qmm.
Die Leuchte ist in jeder Brennlage montierbar. Abmessungen: 240 x 105 x 200 mm.

Alle Systembauteile zur Montage sind als Bestandteil
der Leuchte im Lieferumfang enthalten und im
Einheitspreis zu berücksichtigen.

einschl. Anschluss aller zu- und abgehenden Leitungen,
einschl. Leuchtmittel, einschl. allen erf. Klein-, Klemm- und
Befestigungsteilen.

Montageort: gem. Planung
Montageart: auf bauseitgen Fundament mit Schwerlastankern befestigen

Fabrikat: Bega
Typ: 22386
oder gleichwertig
angebotenes Fabrikat: . . . . . . . . . . . . . . . . . . . . . . . . . .

angebotener Typ: . . . . . . . . . . . . . . . . . . . . . . . . . . . . .
  (vom Bieter einzutragen)
Menge: 3,000 St
Kostengruppen nach DIN 276 2018: 556
Kostengruppen nach DIN 276-1 2008: 546

**2.4.2.2 Lichtbauelement**
Liefern, Montieren und Anschließen,

Lichtbauelement  Asymmetrisch-bandförmige Lichtstärkeverteilung. Dark Sky: Lichtstromanteil im oberen Halbraum < 1%. LED, 22,5 W Leuchten-Anschlussleistung, Leuchten-Lichtstrom 2294 lm, Farbtemperatur 3000 K. Farbwiedergabeindex (CRI) > 80. Mit austauschbarem LED-Modul mit einer mittleren Bemessungslebensdauer von > 200.000 Betriebsstunden (L80B50 bei ta = 25 °C). 20-jährige Nachliefergarantie auf das LED-Modul und die Verschleißteile. Mit Ultimate Driver® LED-Netzteil, DALI-steuerbar, 220-240 V, 0/50-60 Hz. Schutzart IP 65. Leuchte aus Aluminiumguss, Aluminium und Edelstahl Beschichtungstechnologie Unidure® ,
Farbe Grafit. Kunststoffzylinder klar, mit optischer Struktur. Reflektor aus eloxiertem Reinstaluminium. Anschlussdose mit 2 Leitungsverschraubungen zur Durchverdrahtung der Netzanschlussleitung von ø 8-17 mm, max. 5 x 4 qmm.
Höhe der Leuchte über Flur 2500 mm.
Leuchtendurchmesser 135 mm.
Befestigung des Lichtbauelements mit dem Erdstück in einem Rundrohr.

Alle Systembauteile zur Montage sind als Bestandteil
der Leuchte im Lieferumfang enthalten und im
Einheitspreis zu berücksichtigen.

einschl. Anschluss aller zu- und abgehenden Leitungen,
einschl. Leuchtmittel, einschl. allen erf. Klein-, Klemm- und
Befestigungsteilen.

Montageort: gem. Planung
Montageart: in bauseits erstellte Erdgrube, in Beton- oder Kunststoffrohr, Innendurchmesser min. 200 mm mit Kies/Beton verfüllen,

Fabrikat: Bega
Typ:84748K3 + 71242
oder gleichwertig
angebotenes Fabrikat: . . . . . . . . . . . . . . . . . . . . . . . . . .

angebotener Typ: . . . . . . . . . . . . . . . . . . . . . . . . . . . . .
  (vom Bieter einzutragen)
Menge: 10,000 St
Kostengruppen nach DIN 276 2018: 556
Kostengruppen nach DIN 276-1 2008: 546

#### Bereich 2.5 Beleuchtung Sicherheit

##### Titel 2.5.1 Leitungsnetz Sicherheitsbeleuchtung

**2.5.1.1 Installationskabel J-Y(St)Y 4x2x0,8 uP**
Liefern, Verlegen und Anschließen,

Installationskabel mit Zugentlastung nach
DIN 57815/VDE 0815,
J-Y(St)Y 4 x 2 x 0,8 mm, Teillängen nach Erfordernis,

Montageort: gem. Planung,
Montageart: unter Putz einschl. Fräsarbeiten

einschl. Absaugen und Entsorgen Bauschutt bei
Unterputzverlegung, einschl. Anschluss der
Leitungsenden, einschl. aller Klein- und Befestigungsteile.
Menge: 250,000 m
Kostengruppen nach DIN 276 2018: 444
Kostengruppen nach DIN 276-1 2008: 445
Kostengruppen nach DIN 276-1 1981: 3.3.5.0.0

**2.5.1.2 Installationskabel J-Y(St)Y 4x2x0,8 einziehen**
wie vor jedoch in Hohlraum Mauerwerk (Kalksandstein), in Leerrohr oder Kabelkanal einziehen.
Menge: 1000,000 m
Kostengruppen nach DIN 276 2018: 444
Kostengruppen nach DIN 276-1 2008: 445
Kostengruppen nach DIN 276-1 1981: 3.3.5.0.0

**2.5.1.3 N2XH 3x2,5mm² E30 uP**
Liefern, Verlegen und Anschließen,

Kunststoffmantelleitung mit Funktionserhalt E30,
N2XH E30, 3 x2,5 mm², gem. DIN VDE 0266 und DIN 4102,
Teillängen nach Erfordernis,

Montageort: gem. Planung,
Montageart: unter Putz einschl. Fräsarbeiten,

einschl. Absaugen und Entsorgen Bauschutt bei
Unterputzverlegung, einschl. Anschluss der
Leitungsenden, einschl. aller Klein-, Klemm- und
Befestigungsteile.
Menge: 10,000 m
Kostengruppen nach DIN 276 2018: 444
Kostengruppen nach DIN 276-1 2008: 445

**2.5.1.4 N2XH 3x2,5mm² E30 aP**
wie vor jedoch in E30-Kabelklammern/-schellen befestigen.
Menge: 200,000 m
Kostengruppen nach DIN 276 2018: 444
Kostengruppen nach DIN 276-1 2008: 445

**2.5.1.5 N2XH 3x2,5mm² E30 einziehen**
wie vor jedoch in Hohlraum Mauerwerk (Kalksandstein), in Leerrohr oder Kabelkanal einziehen.
Menge: 100,000 m
Kostengruppen nach DIN 276 2018: 444
Kostengruppen nach DIN 276-1 2008: 445

**2.5.1.6 NYM-J 3x2,5mm², UP**
Liefern, Verlegen und Anschließen,

Kunststoffmantelleitung NYM-J, 3 x 2,5 mm², gem. DIN VDE 0250,Teillängen nach Erfordernis,

Montageort: versch.,
Montageart: unter Putz einschl. Fräsarbeiten,

einschl. Absaugen und Entsorgen Bauschutt bei
Unterputzverlegung, einschl. Anschluss der
Leitungsenden, einschl. aller Klein-, Klemm- und
Befestigungsteile.
Menge: 100,000 m
Kostengruppen nach DIN 276 2018: 444
Kostengruppen nach DIN 276-1 2008: 445

**2.5.1.7 NYM-J 3x2,5mm², einziehen**
wie vor jedoch in Leerohr, Kabelkanal, Kabelrinne oder Hohlwand einziehen.
Menge: 600,000 m
Kostengruppen nach DIN 276 2018: 444
Kostengruppen nach DIN 276-1 2008: 445

##### Titel 2.5.2 Zentralen

**2.5.2.1 Notlichtsystem**
Liefern, Montieren und Anschließen,

Vollüberwachtes Notlichtsystem
Gruppenbatterieanlage (LPS) für Mischbetrieb aller Schaltungsarten innerhalb eines Stromkreises. Wahlweise Einzelleuchtenüberwachung im Mischbetrieb oder Stromkreisüberwachung je Endstromkreis. Einzelleuchtenüberwachung in Verbindung mit AC-Control Adressbaustein. Mit integriertem Anzeige- und Bedienfeld. Visualisierung und Fernbedienung über Web-Browser. Keine Busleitungen zur Leuchte notwendig durch Powerline Communication. Programmierbare Zielortangabe für jede angeschlossene Leuchte. 230 V AC an den Endstromkreisen im Netz- und Batteriebetrieb. Automatische Führung eines detaillierten Prüfbuchs der Anlage. Bestückung: 4 digitale Eingänge 230 V, 4 digitale Eingänge 24 V für potentialfreies Schalten, 3 Meldekontakte, 1 USB-Anschluss, 1 TCP/IP-Netzwerkanschluss. Gehäuse: Trägerelemente aus verzinktem Stahlblech, Abdeckhaube aus Kunststoff. Front Alu gebürstet / Seiten brillantblau. Kabeleinführung von oben. Batterien im Lieferumfang enthalten.

Schutzart: IP 20
Schutzklasse: I
Länge: 205 mm
Breite: 410 mm
Höhe: 880 mm
Montageart: Wandanbau
Abgangskreise: 4
Ausgangsspannung Netz: AC 230 V
Ausgangsspannung Lokal Not: AC 230 V
Betriebsdauer: 3 h
Batterienennspannung: 24 V
Eingangsspannung: AC 230 V
Ladestrom: 5 A
Max. Anschlussleistung je Endstromkreis: 200 VA
Leuchten je Endstromkreis: 20
Max. Ausgangsleistung: 350 VA
Ausgangsleistung: 280 W

Mögliche Schaltungsarten der Endstromkreise: Bereitschaftsschaltung (BS), Dauerschaltung (DS), Geschaltene Dauerschaltung (GDS), Treppenlichtschaltung (TLS)

Die Sicherheitsbeleuchtung ist ausgelegt für eine Nennbetriebsdauer von:

3 Stunden

Nennspannung: 230 V ±10 % 50/60 Hz
Abmessungen: Länge x Breite x Höhe: 142 mm x 280 mm x 512 mm

Eingebaut im Stahlblechwandschrank mit Doppelbartschließung
Stahlblechausführung IP20
Abm.: H x B x T = 800 x 400 x 210 mm
inkl. Schließung mit Schwenkhebel
Zum Einsatz eines Schließzylinders.

Lieferung des kompletten Notlichtsystems, anschlussfertig auf eine zentrale Klemmleiste verdrahtet.

einschl.  Wandaufbaugehäuse pulverbeschichtet
Schutzklasse IP 20 mit einem Schwenkhebel zum Einsat eines Schließzylinders

einschl. Anschluss Zuleitungen, einschl. aller Klein-,
Klemm- und Befestigungsteile.

Fabrikat: RZB
Typ:  Luxifair Quattro 985536
oder gleichwertig,
angebotenes Fabrikat: . . . . . . . . . . . . . . . . . . . . . . . . . .

angebotener Typ: . . . . . . . . . . . . . . . . . . . . . . . . . . . . .
  (vom Bieter einzutragen)
Menge: 6,000 Stk
Kostengruppen nach DIN 276 2018: 445
Kostengruppen nach DIN 276-1 2008: 445
Kostengruppen nach DIN 276-1 2006: 456
Kostengruppen nach DIN 276-1 1981: 4.5.3.0.0

**2.5.2.2 Inbetriebnahme und Programmierung**
*** Pauschalposition
Programmieren, Inbetriebnehmen und Dokumentieren

-  der Sicherheitsbeleuchtungsanlagen mit Zuordnung der
  Leuchten und Leuchtengruppen und aller peripheren
  Anlagenteile gem. Planung auf CAD durch die ausführende
  Installationsfirma. Alle Notleuchten sind mit Angabe der
  Stromkreis- und Leuchtennummer in die Gebäudegrundrisspläne einzuzeichnen.Über die einzelnen
  Stromkreise sind Pläne mit Zielortangaben, Leuchtennummern, Leistungen der Leuchten, Art der Leuchtmittel
  und Gesamtleistung  je Stromkreis zu erstellen.

- Inbetriebnahme der gesamten Anlagen

- Erstellung eines Inbetriebnahmeprüfprotokolls und einer  kundenspezifischen Dokumentation.

Die Dokumentation ist in 2- facher Ausfertigung zu
erstellen und der Bauleitung zur Freigabe vorzulegen.
Menge: 1,000 Psch
Kostengruppen nach DIN 276 2018: 445
Kostengruppen nach DIN 276-1 2008: 445
Kostengruppen nach DIN 276-1 2006: 445
Kostengruppen nach DIN 276-1 1981: 4.5.3.0.0

##### Titel 2.5.3 Sicherheitsleuchten 24V

**2.5.3.1 Sicherheitsleuchte 24V Pendel**
Liefern, Montieren und Anschließen,

Wandleuchte zur Rettungswegkennzeichnung. Gehäuse Aluminium silberfarbig eloxiert.  Displayscheibe mit patentierter MicroLens-Technik und Rettungszeichen einseitig.  Betriebsgerät integriert. Zum Anschluss an zentrale Sicherheitsstromversorgung geeignet. Mit Überwachungsbaustein AC-Control für Zentralbatterie-Anlagen.  Symbolnummer für Rettungszeichen bei Bestellung angeben!
Farbe: silber, matt (ca. RAL 9006)
Länge: 350 mm
Breite: 33 mm
Höhe: 200 mm
Gewicht: 1.52 kg
Sicherheitsleuchte: für zentrale Versorgung
Überwachung: AC-Control
Schaltungsart: NL Dauerschaltung
Erkennungsweite: 30 m
Akku: ohne Akku
Lichtquelle: LED
Sockel: ohne Sockel
Farbtemperatur: 5700K
Farbwiedergabeindex: 80
Farbtoleranz (McAdam): 5 SDCM
Lebensdauer Lichtquelle: 70000 h
Bemessungsleistung: 4.1 W
Bemessungsleuchtenlichtstrom: 80 lm
Ausstrahlwinkel Down: 90° / 39° / 0° / 39°
Blendungsbewertungsindex RUG (4H 8H): 18.9
Systemeffizienz: 20 lm/W
Bemessungsleuchtenlichtstrom Not: 80 lm
Bemessungsleistung Not: 3.8 W
Lichtaustritt: vorwiegend direkt
Lichtverteilung: asymmetrisch
Betriebsgerät: Konstantstrom-Versorgung
Spannung: 220 - 240 V / 0 Hz, 50 - 60 Hz
Leistungsfaktor: 0.6
Schutzklasse: I
Leuchten an Sicherung B10A: 94
Leuchten an Sicherung B16A: 150
Leuchten an Sicherung C10A: 94
Leuchten an Sicherung C16A: 150Liefern, Montieren und Anschließen,

Flache quadratische Anbauleuchte. Zur Rettungswegbeleuchtung. Gehäuse Kunststoff (Polycarbonat). Abdeckung Kunststoff (Polycarbonat). Kunststofflinsen zur Flächen- und Rettungswegbeleuchtung im Lieferumfang enthalten. Linsen sind werkzeuglos austauschbar. Betriebsgerät integriert. Zum Anschluss an zentrale Sicherheitsstromversorgung geeignet.
Farbe: weiß
Länge: 150 mm
Breite: 150 mm
Höhe: 30 mm
Gewicht: 283 g
Sicherheitsleuchte: für zentrale Versorgung
Überwachung: AC-Control
Schaltungsart: NL Bereitschaftsschaltung
Akku: ohne Akku
Lichtquelle: LED
Sockel: ohne Sockel
Farbtemperatur: 4000K
Farbwiedergabeindex: 70
Lebensdauer Lichtquelle: 70000 h
Bemessungsleuchtenlichtstrom Not: 310 lm
Bemessungsleistung Not: 5.6 W
Bemessungsleuchtenlichtstrom Not 2: 310 lm
Bemessungsleistung Not 2: 5.6 W
Betriebsgerät: EVG
Spannung: 220 - 240 V / 0 Hz, 50 Hz, 60 Hz
Leistungsfaktor: 0.58
Schutzklasse: II
Leuchten an Sicherung B10A: 30
Leuchten an Sicherung B16A: 40
Leuchten an Sicherung C10A: 30
Leuchten an Sicherung C16A: 40
Schutzart: IP 40
Umgebungstemperatur: -10 °C bis +35 °C
Schlagschutz: IK03
Glühdrahtprüfung: 850 °C
Konformitätszeichen: CE
einschl. Anschluss aller zu- und abgehenden Leitungen, einschl. LED-Leuchtmittel, einschl. allen erf.
Klein-, Klemm- und Befestigungsteilen.

einschl. Pendelset und Seilabhängung bis zu 50cm

Fabrikat: RZB CENTRYXX IP40
Typ: 672583.002.89 + 982341.002.1
oder gleichwertig,
angebotenes Fabrikat: . . . . . . . . . . . . . . . . . . . . . . . . . .

angebotener Typ: . . . . . . . . . . . . . . . . . . . . . . . . . . . . .
  (vom Bieter einzutragen)
Menge: 48,000 St
Kostengruppen nach DIN 276 2018: 445
Kostengruppen nach DIN 276-1 2008: 445
Kostengruppen nach DIN 276-1 2006: 445
Kostengruppen nach DIN 276-1 1981: 4.5.3.0.0

**2.5.3.2 Sicherheitsleuchte 24V Deckenanbau**
Liefern, Montieren und Anschließen,

Wandleuchte zur Rettungswegbeleuchtung. Armatur Aluminium-Druckguss pulverbeschichtet Abdeckung Kunststoff (Polycarbonat). Mit Kunststofflinsen zur Rettungswegbeleuchtung. Vertikal schwenkbar.  Betriebsgerät integriert. Zum Anschluss an zentrale Sicherheitsstromversorgung geeignet. Mit Überwachungsbaustein AC-Control für Zentralbatterie-Anlagen.  Leuchte mit begrenzter Oberflächentemperatur nach DIN EN 60598-2-24 zur Verwendung in einer Umgebung, in der eine Ablagerung von leitfähigem Staub auf der Leuchte erwartet werden kann.
Farbe: weiß
Länge: 79 mm
Breite: 198 mm
Höhe: 198 mm
Gewicht: 0.85 kg
Sicherheitsleuchte: für zentrale Versorgung
Überwachung: AC-Control
Schaltungsart: NL Dauerschaltung
Akku: ohne Akku
Lichtquelle: LED
Sockel: ohne Sockel
Farbtemperatur: 4000K
Farbwiedergabeindex: 70
Lebensdauer Lichtquelle: 50000 h
Bemessungsleistung: 6.9 W
Bemessungsleuchtenlichtstrom: 430 lm
Ausstrahlwinkel Down: 69° / 75° / 14° / 75°
Blendungsbewertungsindex RUG (4H 8H): 41
Systemeffizienz: 62 lm/W
Bemessungsleuchtenlichtstrom Not: 430 lm
Bemessungsleistung Not: 6.6 W
Bemessungsleistung 2: 6.9 W
Bemessungsleuchtenlichtstrom 2: 440 lm
Ausstrahlwinkel Down 2: 70° / 77° / 13° / 77°
Blendungsbewertungsindex RUG (4H 8H) 2: 41.6
Leuchtenlichtausbeute 2: 64 lm/W
Bemessungsleuchtenlichtstrom Not 2: 440 lm
Bemessungsleistung Not 2: 6.6 W
Bemessungsleistung 3: 6.9 W
Bemessungsleuchtenlichtstrom 3: 450 lm
Ausstrahlwinkel Down 3: 76° / 77° / 6° / 77°
Blendungsbewertungsindex RUG (4H 8H) 3: 42.7
Leuchtenlichtausbeute 3: 65 lm/W
Bemessungsleuchtenlichtstrom Not 3: 450 lm
Bemessungsleistung Not 3: 6.6 W
Lichtaustritt: direkt
Lichtverteilung: asymmetrisch
Betriebsgerät: EVG
Spannung: 220 - 240 V / 0 Hz, 50 Hz, 60 Hz
Leistungsfaktor: 0.56
Schutzklasse: I
Leuchten an Sicherung B10A: 18
Leuchten an Sicherung B16A: 29
Leuchten an Sicherung C10A: 36
Leuchten an Sicherung C16A: 58
Einschaltstrom / Einschaltzeit: 3.3 A / 400 µs
Klirrfaktor (THD): 112 %
Schutzart: IP 65
Umgebungstemperatur: -10 °C bis +40 °C
Schlagschutz: IK08
Glühdrahtprüfung: 850 °C
Sicherheitszeichen: D-Zeichen
Konformitätszeichen: CE
einschl. Anschluss aller zu- und abgehenden Leitungen, einschl. LED-Leuchtmittel, einschl. allen erf.
Klein-, Klemm- und Befestigungsteilen.

Fabrikat: RZB CENTRYXX W IP65
Typ: 672304.002.2.89
oder gleichwertig,
angebotenes Fabrikat: . . . . . . . . . . . . . . . . . . . . . . . . . .

angebotener Typ: . . . . . . . . . . . . . . . . . . . . . . . . . . . . .
  (vom Bieter einzutragen)
Menge: 1,000 St
Kostengruppen nach DIN 276 2018: 445
Kostengruppen nach DIN 276-1 2008: 445
Kostengruppen nach DIN 276-1 2006: 445
Kostengruppen nach DIN 276-1 1981: 4.5.3.0.0

**2.5.3.3 Rettungszeichenleuchte 24V Pendel**
Liefern, Montieren und Anschließen,

Pendel-Leuchte zur Rettungswegkennzeichnung. Gehäuse Aluminium silberfarbig eloxiert.  Displayscheibe mit patentierter MicroLens-Technik und Rettungszeichen zweiseitig. 2-Punkt Stahlseilabhängung stufenlos höhenverstellbar. Betriebsgerät integriert. Zum Anschluss an zentrale Sicherheitsstromversorgung geeignet. Mit Überwachungsbaustein AC-Control für  Zentralbatterie-Anlagen.  Symbolnummer für Rettungszeichen bei Bestellung angeben!
Farbe: silber, matt (ca. RAL 9006)
Länge: 350 mm
Breite: 56 mm
Höhe: 200 mm
Pendellänge: 500 mm
Gewicht: 1.89 kg
Sicherheitsleuchte: für zentrale Versorgung
Überwachung: AC-Control
Schaltungsart: NL Dauerschaltung
Erkennungsweite: 30 m
Akku: ohne Akku
Lichtquelle: LED
Sockel: ohne Sockel
Farbtemperatur: 5700K
Farbwiedergabeindex: 80
Farbtoleranz (McAdam): 5 SDCM
Lebensdauer Lichtquelle: 70000 h
Bemessungsleistung: 6.4 W
Bemessungsleuchtenlichtstrom: 180 lm
Ausstrahlwinkel Down: 180° / 133°
Blendungsbewertungsindex RUG (4H 8H): 16.7
Systemeffizienz: 28 lm/W
Bemessungsleuchtenlichtstrom Not: 180 lm
Bemessungsleistung Not: 6 W
Lichtaustritt: direkt/indirekt
Lichtverteilung: symmetrisch
Betriebsgerät: Konstantstrom-Versorgung
Spannung: 220 - 240 V / 0 Hz, 50 - 60 Hz
Leistungsfaktor: 0.83
Schutzklasse: I
Leuchten an Sicherung B10A: 17
Leuchten an Sicherung B16A: 27
Leuchten an Sicherung C10A: 28
Leuchten an Sicherung C16A: 45
Einschaltstrom / Einschaltzeit: 27 A / 250 µs
Schutzart: IP 40
Umgebungstemperatur: 0 °C bis +25 °C
Schlagschutz: IK03
Glühdrahtprüfung: 650°C - 30 Sekunden
Konformitätszeichen: CE
einschl. Anschluss aller zu- und abgehenden Leitungen, einschl. LED-Leuchtmittel, einschl. allen erf.
Klein-, Klemm- und Befestigungsteilen.

Fabrikat: RZB TENUO
Typ: 671942.004.89
oder gleichwertig,
angebotenes Fabrikat: . . . . . . . . . . . . . . . . . . . . . . . . . .

angebotener Typ: . . . . . . . . . . . . . . . . . . . . . . . . . . . . .
  (vom Bieter einzutragen)
Menge: 28,000 St
Kostengruppen nach DIN 276 2018: 445
Kostengruppen nach DIN 276-1 2008: 445
Kostengruppen nach DIN 276-1 2006: 445
Kostengruppen nach DIN 276-1 1981: 4.5.3.0.0

**2.5.3.4 Rettungszeichenleuchte 24V Anbau**
Liefern, Montieren und Anschließen,

Wandleuchte zur Rettungswegkennzeichnung. Gehäuse Aluminium silberfarbig eloxiert.  Displayscheibe mit patentierter MicroLens-Technik und Rettungszeichen einseitig.  Betriebsgerät integriert. Zum Anschluss an zentrale Sicherheitsstromversorgung geeignet. Mit Überwachungsbaustein AC-Control für Zentralbatterie-Anlagen.  Symbolnummer für Rettungszeichen bei Bestellung angeben!
Farbe: silber, matt (ca. RAL 9006)
Länge: 350 mm
Breite: 33 mm
Höhe: 200 mm
Gewicht: 1.52 kg
Sicherheitsleuchte: für zentrale Versorgung
Überwachung: AC-Control
Schaltungsart: NL Dauerschaltung
Erkennungsweite: 30 m
Akku: ohne Akku
Lichtquelle: LED
Sockel: ohne Sockel
Farbtemperatur: 5700K
Farbwiedergabeindex: 80
Farbtoleranz (McAdam): 5 SDCM
Lebensdauer Lichtquelle: 70000 h
Bemessungsleistung: 4.1 W
Bemessungsleuchtenlichtstrom: 80 lm
Ausstrahlwinkel Down: 90° / 39° / 0° / 39°
Blendungsbewertungsindex RUG (4H 8H): 18.9
Systemeffizienz: 20 lm/W
Bemessungsleuchtenlichtstrom Not: 80 lm
Bemessungsleistung Not: 3.8 W
Lichtaustritt: vorwiegend direkt
Lichtverteilung: asymmetrisch
Betriebsgerät: Konstantstrom-Versorgung
Spannung: 220 - 240 V / 0 Hz, 50 - 60 Hz
Leistungsfaktor: 0.6
Schutzklasse: I
Leuchten an Sicherung B10A: 94
Leuchten an Sicherung B16A: 150
Leuchten an Sicherung C10A: 94
Leuchten an Sicherung C16A: 150
Einschaltstrom / Einschaltzeit: 24.4 A
Klirrfaktor (THD): 80 %
Schutzart: IP 40
Umgebungstemperatur: 0 °C bis +25 °C
Schlagschutz: IK03
Glühdrahtprüfung: 650°C - 30 Sekunden
Konformitätszeichen: CE
einschl. Anschluss aller zu- und abgehenden Leitungen, einschl. LED-Leuchtmittel, einschl. allen erf.
Klein-, Klemm- und Befestigungsteilen.

Fabrikat: RZB TENUO
Typ: 671923.004.89
oder gleichwertig,
angebotenes Fabrikat: . . . . . . . . . . . . . . . . . . . . . . . . . .

angebotener Typ: . . . . . . . . . . . . . . . . . . . . . . . . . . . . .
  (vom Bieter einzutragen)
Menge: 4,000 St
Kostengruppen nach DIN 276 2018: 445
Kostengruppen nach DIN 276-1 2008: 445
Kostengruppen nach DIN 276-1 2006: 445
Kostengruppen nach DIN 276-1 1981: 4.5.3.0.0

#### Bereich 2.6 Fernmelde- u. informationstechnische Anlagen

##### Titel 2.6.1 IT-Leitungen und Anschlussdosen

**2.6.1.1 KAT7- Kabel S-FTP- 4x2xAWG24 uP**
Liefern, Verlegen und Anschließen,

Kommunikationskabel,
S-FTP - 4x2xAWG24, Kategorie 7,
halogenfrei, flammwidrig,
Teillängen nach Erfordernis,

Montageort: gem. Planung,
Montageart: unter Putz einschl. Fräsarbeiten

einschl. Absaugen und Entsorgen Bauschutt bei
Unterputzverlegung, einschl. Anschluss der
Leitungsenden, einschl. aller Klein- und
Befestigungsteile.
Menge: 50,000 m
Kostengruppen nach DIN 276 2018: 457
Kostengruppen nach DIN 276-1 2008: 457
Kostengruppen nach DIN 276-1 1981: 3.2.6.0.0

**2.6.1.2 KAT7- Kabel S-FTP- 4x2xAWG24 einziehen**
Liefern, Verlegen und Anschließen,

Kommunikationskabel,
S-FTP - 4x2xAWG24, Kategorie 7,
halogenfrei, flammwidrig,
Teillängen nach Erfordernis,

Montageort: gem. Planung,
Montageart: in Hohlraum Mauerwerk (Kalksandstein), in Leerrohr oder Kabelkanal einziehen,

einschl. Anschluss der Leitungsenden, einschl. aller Klein- und Befestigungsteile.
Menge: 1000,000 m
Kostengruppen nach DIN 276 2018: 457
Kostengruppen nach DIN 276-1 2008: 457
Kostengruppen nach DIN 276-1 1981: 3.2.6.0.0

**2.6.1.3 KAT7- Kabel S-FTP-Twin uP**
Liefern, Verlegen und Anschließen,

Kommunikationskabel als Twinleitung,
S-FTP- 2x4xAWG23, Kategorie 7,halogenfrei, flammwidrig, Teillängen nach Erfordernis,

Montageort: gem. Planung,
Montageart: unter Putz einschl. Fräsarbeiten

einschl. Absaugen und Entsorgen Bauschutt bei
Unterputzverlegung, einschl. Anschluss der
Leitungsenden, einschl. aller Klein- und
Befestigungsteile.
Menge: 400,000 m
Kostengruppen nach DIN 276 2018: 457
Kostengruppen nach DIN 276-1 2008: 457
Kostengruppen nach DIN 276-1 1981: 3.2.6.0.0

**2.6.1.4 KAT7- Kabel S-FTP- Twin einziehen**
wie vor jedoch in Hohlraum Mauerwerk (Kalksandstein), in Leerrohr oder Kabelkanal einziehen.

.
Menge: 10500,000 m
Kostengruppen nach DIN 276 2018: 457
Kostengruppen nach DIN 276-1 2008: 457
Kostengruppen nach DIN 276-1 1981: 3.2.6.0.0

**2.6.1.5 KAT 6- Dose uP 2-fach**
Liefern und Montieren,

UAE Anschlussdose, passend zum gewählten Schalterprogramm, Kategorie 6a, bis 500 MHz, 8-polige Ausführung. Zwei Terminals für 2x8/8-polige Stecker. Zum Anschluss von 2 x RJ45 Stecker. Leitungsanschluss in LSA plus Anschlusstechnik.
Steckverbindertyp: RJ45 8(8)
Kategorie: 6
Anschlussart: LSA-Kompatibel
Buchsen geschirmt: ja
Gehäuse geschirmt: ja
Designfähig: ja
Schutzart (IP): IP20
Mechanische Kodierung: ja
Farbe reinweiß,
einschl. Anschluss aller Zu- und Abgangsleitungen,
einschl. aller Klein-, Klemm- und Befestigungsteile,
der Einbau erfolgt nach Abschluss der Malerarbeiten.

Montageort: gem. Planung,
Montageart: in Schalter- bzw. Abzweigschalterdose, mit
Schrauben befestigen.
Menge: 250,000 St
Kostengruppen nach DIN 276 2018: 457
Kostengruppen nach DIN 276-1 2008: 457

**2.6.1.6 KAT 6- Dose uP 1-fach**
wie vor jedoch 1 Steckbuchse.
Menge: 7,000 St
Kostengruppen nach DIN 276 2018: 457
Kostengruppen nach DIN 276-1 2008: 457

##### Titel 2.6.2 IT-Schränke und Ausbau

**2.6.2.1 Netzwerkschrank Typ 2**
Liefern und Montieren,

IT Rack zur Raumklimatisierung. Ausbauhöhe 42 HE, Belüftete Aluminium- / Stahlblechtür vorne, geteilte belüftete Stahlblechtür hinten, mehrteiliges Dachblech zur beidseitigen seitlichen Kabelführung, offener Bodenrahmen, ohne Seitenwände. Mit zwei 482,6 mm (19")-Befestigungsebenen vorne und hinten an Tiefenstreben.
19"-Befestigungszubehör und Potenzialausgleichset mit zentralem Erdungspunkt und 5 Erdungsbänder für Dachblech und Türen lose beigelegt. Seitenwände, einteilig verschraubt, oder zweigeteilt mit Schnellverschluss, Sicherheitsschließung und optionaler Innenverriegelung, zur bequemen Einmannmontage, Bodenaufnahmeschiene,Bodenbleche, im Zubehörprogramm erhältlich.

Vormontiertes IT-Rack, bestehend aus einem verwindungssteifen, verschweißten symmetrischen Rahmengestell bestehend aus gewalzten und
16-fach gekanteten Vertikalprofilen verbunden mit zwei Horizontalrahmen aus gewalzten, 9-fach gekanteten Profilen mit integrierter Rinne zur Aufnahme der anliegenden Flachteildichtungen und Schutz derselben vor Beschädigung durch eventuelle Beaufschlagung aggressiver Medien.

Alle Rahmenprofile, mit integrierter Systemlochung im 25 mm
DIN-Maßraster, ermöglichen den bequemen Innenausbau durch einfaches Einhängen und Sichern der Ausbaukomponenten. Alle Profilkanten sind abgerundet. Die vertikalen Rahmenprofile besitzen jeweils zwei in der Tiefe und Breite versetzt angeordnete Montageebenen, welche sich einzeln zur flexiblen Befestigung der Komponenten heranziehen lassen.

Die Anreihung der Schränke ist in allen Richtungen möglich, front- und rückseitig, seitlich, übereinander, sogar über Eck.

Aluminium- / Stahlblechtür vorne mit einer spezifischen Perforation in Wabenstruktur mit 85% freier Fläche im belüfteten Teilbereich. Eingefasst in einem Rahmen aus Aluminiumprofilen, mit aufgeschäumter Dichtung,
4 Pkt.-Stangenverschluss, Komfortgriff für Profilhalbzylinder (30/10) mm, bestückt mit Sicherheitsschließung 3524 E. Vierfach scharniert, Scharniere mit unverlierbaren Scharnierstiften, Scharnieröffnungswinkel bei Einzelaufstellung 180°, Türanschlag wechselbar ohne Ausbau der Verschluss-Stangen.

Stahlblechrücktür, belüftet, vertikal geteilt, zur raumoptimierten Aufstellung der Schränke und für einen erleichterten Zugriff auf die Komponenten. Belüfteter Teilbereich mit einer spezifischen Perforation in Wabenstruktur mit 85% freier Fläche. Türen mit aufgeschäumter Dichtung. Haupttür mit 4 Pkt.-Stangenverschluss, Komfortgriff für Profilhalbzylinder (30/10) mm, bestückt mit Sicherheitsschließung 3524E.
Nebentür mit zusätzlich innenliegendem Schwenkhebelgriff und ebenfalls 2 Pkt.-Stangenverschluss. Haupt- und Nebentür vierfach scharniert, Scharniere mit unverlierbaren Scharnierstiften, Scharnieröffnungswinkel bei Einzelaufstellung beidseitig 180°.

Mehrteiliges Dachblech, zur seitlichen Kabeleinführung durch
Bürstenleisten über die gesamte Schranktiefe. Dachblech zur Nachrüstung trotz bereits erfolgter Kabelführung demontierbar. Ausschnitt zur Integration eines Lüftermoduls bereits integriert und mittels Deckblech verschlossen. Zur Unterstützung der passiven Belüftung lässt sich das Deckblech mittels Bolzen auf Distanz setzen.

Seitenwände nicht im Lieferumfang. Als einteilige verschraubte, oder zweiteilige Variante, mit Schnellverschluss inkl. Sicherheitsschließung und optionaler Innenverriegelung über das Zubehörprogramm erhältlich. Bodenrahmen offen, Bodenbleche, Funktionsbaugruppen nachrüstbar über das
Zubehörprogramm. Alle verschraubten Beplankungsteile mit automatischem Potentialausgleich bzw. vorbereitet zur Befestigung von Erdungsbändern.
Vormontiert mit zwei 482,6 mm (19") - Montageebenen vorne und hinten. Die statische Gesamtbelastbarkeit beider Montageebene beträgt 15.000 N.

Montageebene bestehend aus Universalprofilschienen für Server-, Netzwerk- und Elektronikanwendungen, stufenlos tiefenvariabel an Tiefenstreben befestigt.
Die Fixierung der Profilschienen erfolgt flexibel, werkzeuglos, über Schnellspanner, oder alternativ verschraubt.

Profilschienen vorne und hinten inklusiv zusätzlichem Lochbild nach Standard EIA 310 E. Alle Höheneinheiten an den Profilschienen gekennzeichnet und gegenläufig durchnummeriert. HE-Kennzeichnung beider Montageebenen zur vereinfachten Einmann-Montage von vorne ablesbar.
Alle Tiefenstreben mit integriertem Maßraster zur schnellen Ermittlung des Montageabstandes und dem verbleibenden frontseitigen Freiraum.

Profilschienen vorne vorbereitet zur werkzeuglosen Aufnahme von Kabelführungshilfen und Organisation einer strukturierten Verkabelung in höchster Packungsdichte, oder zur Ausrüstung mit einer Sensorleiste zur automatisierten Identification der Ausbauten mittels Radio Frequency
Identification (RFID).

Profilschienen hinten vorbereitet zur beidseitigen Aufnahme einer Power Distribution Unit (PDU) im 1HE Formfaktor zur Elektrifizierung des Schrankes, ohne Verbrauch an Ausbauvolumen durch die besonders platzsparende seitliche Montage zwischen Montageebene und Seitenwand im
Zero-U Space.

Material: Stahlblech, Aluminium

Oberfläche: Flachteile, Türen, Innenausbau, RAL 7035/9005
Approbationen: UL, cUL
Abmessungen (BHT): 800x2000x800 mm

einschl. folgendem Zubehör lose beigelegt:

10 St. Blindpanel 482,6 mm / 19" 1 HE, mit .snap in. .
zur werkzeuglosen Befestigung durch einfaches Aufrasten an der 482,6 mm (19")Systemlochung der Befestigungsebene. Als Leerfeldabdeckung bzw. zur sicherstellung einer zielgerichteten Luftführung in teilbestückten Gehäusen. Einbauhöhe: 44 mm, 1 HE
Ausführung: Kunststoff
Farbe: RAL 9005

einschl. folgendem Zubehör montiert:

2 St. Sockel-Element (V+H) bestehend aus einer Blende und zwei vormontierten Eckstücken. Bei 200 mm hohen Sockel-Elementen ist eine Blende zur Kabeleinführung zweigeteilt.

2 St. Sockel-Blenden seitlich

Montageort: Serverräume UG1
Montageart: Standmontage, mit Schrauben befestigen,

Fabrikat: RITTAL
Typ:  TS IT 5511.110, Einbauten s.o.
oder gleichwertig,
angebotenes Fabrikat: . . . . . . . . . . . . . . . . . . . . . . . . . .

angebotener Typ: . . . . . . . . . . . . . . . . . . . . . . . . . . . . .
  (vom Bieter einzutragen)
Menge: 6,000 St
Kostengruppen nach DIN 276 2018: 457
Kostengruppen nach DIN 276-1 2008: 457

**2.6.2.2 Seitenwande**
Liefern und Montieren,

Seitenwände rechts/links  rechts und links
Materialart  Stahlblech
Seitenwand Ausführung  Aussen verschraubt
Seitenwand Höhe  2.000,0 mm
Seitenwand Tiefe  1200,0 mm
Seitenwand Materialstärke  1,5 mm
Farbgebung Seitenwände  RAL7035 Struktur Standard

Fabrikat: RITTAL
Typ: 7824409 / TS8SEW
oder gleichwertig,
angebotenes Fabrikat: . . . . . . . . . . . . . . . . . . . . . . . . . .

angebotener Typ: . . . . . . . . . . . . . . . . . . . . . . . . . . . . .
  (vom Bieter einzutragen)
Menge: 12,000 St
Kostengruppen nach DIN 276 2018: 457
Kostengruppen nach DIN 276-1 2008: 457

##### Titel 2.6.3 LWL- Technik

**2.6.3.1 LWL-Multimode 8 Adern**
Liefern, Verlegen und Anschließen,

LWL-Universalkabel U-DQ(ZN)BH 8 Fasern 50/125µm,
Fasergüte  OM4 für 10 Gigabit Anwendungen geeignet,
für Erdverlegung und Innenverlegung, Nagetierschutz (nicht metallisch) Feuchtigkeitssperre, halogenfrei, metallfreier Aufbau, LSZH, UV-stabil.

Montageort: gem. Planung,
Montageart: in Hohlraum Mauerwerk, in Leerrohr oder Kabelkanal einziehen.

einschl. Anschluss der Leitungsenden (Spleißarbeiten), einschl. aller Klein- und Befestigungsteile.
Menge: 520,000 m
Kostengruppen nach DIN 276 2018: 457
Kostengruppen nach DIN 276-1 2008: 457
Kostengruppen nach DIN 276-1 2006: 457
Kostengruppen nach DIN 276-1 1981: 3.2.6.0.0

**2.6.3.2 19" LWL- Spleiß-Verteiler 8MM**
Liefern und Montieren,

1 St. 19"-LWL-8LCD-MM Verteiler 1 HE, Festeinbau für Mulitmode-Verkabelung
Bestückt mit 8 LWL-LC-Duplex-Durchführungskupplungen, 1 Spleißkassette mit Abdeckung und 8 LC-Pigtails 50 µm, 2 m. Pigtails auf LWL-Kupplungen aufgesteckt. In drei Einbauebenen einbaubar. Glasfaserablage mit Gewindebolzen zur Aufnahme der Spleißkassette. Frontblende mit Portnummerierung. Kabeleinlass rechts und links mit Zugentlastungsstellen, optional mit PG-Verschraubungen ausrüstbar. Individuelle Beschriftung mit downloadbarer Beschriftungssoftware durchführbar.
Lieferung inkl. Staubschutz, Kabelbinder, selbstklebende Kabelclipse, Rändelschraube und Beschriftungsstreifen.
Farbe LWL-LCD-Kupplungen: beige.
Material: Stahlblech, pulverbeschichtet.
Farbe: lichtgrau - RAL 7035.
b/h/t: 483/1HE/250 mm

1 St. LWL-Spleißhalter
passend zu LWL-Spleißkassette, geeignet zur Aufnahme von 8 x Spleißschutz 20 mm lang.
Material: Kunststoff.
Farbe: schwarz.

8 St. LWL-Crimp-Spleißschutz
passend zu LWL-Spleißhalter.
Material:  Metall.
Länge: 20 mm.

Montageort: Netzwerkschrank,
Montageart: gem. Vorgaben Hersteller,

einschl. Spleißen des LWL-Außen-/Innen-Kabels
Pos. 2.6.3.1.,
einschl. allen Klein- und Klemmaterial.
Menge: 6,000 St
Kostengruppen nach DIN 276 2018: 457
Kostengruppen nach DIN 276-1 2008: 457
Kostengruppen nach DIN 276-1 2006: 457
Kostengruppen nach DIN 276-1 1981: 3.2.6.0.0

**2.6.3.3 Mehrmoden-Duplex-Buchse**
Liefern und Montieren

Mehrmoden-Duplex-Buchse - LWL-MM-LC-DK -,
LC-(NTT)-systemkompatibel, mit Kunststoffgehäuse, Metallhülse und Clipbefestigung, zum Einsatz in LWL-Montageeinsätzen.
Menge: 144,000 St
Kostengruppen nach DIN 276 2018: 457
Kostengruppen nach DIN 276-1 2008: 457
Kostengruppen nach DIN 276-1 2006: 457
Kostengruppen nach DIN 276-1 1981: 3.2.6.0.0

**2.6.3.4 LWL- Spleißkassette**
Liefern und Montieren,

LWL-Spleißkassette
als Satz, geeignet zur Aufnahme von 2 LWL-Spleißhaltern. Ablagemöglichkeiten von 1,6 m Länge je Faser. Speziell gestaltete Führungsstege gegen das Herausspringen der Faser und separate Führung der Reservefasern. Zugentlastungselement zum Abfangen von 8 GF-Schaltadern ø 0,9 oder 1,1 mm, einschl. Spleißhalter mit
Crimp-Spleißschutz.
Farbe: perlweiß - RAL 1013.
Menge: 77,000 St
Kostengruppen nach DIN 276 2018: 457
Kostengruppen nach DIN 276-1 2008: 457
Kostengruppen nach DIN 276-1 2006: 457
Kostengruppen nach DIN 276-1 1981: 3.2.6.0.0

**2.6.3.5 19" LWL- Rangierpanel**
Liefern und Montieren,

19"-LWL-Rangierpanel 1HE
Rangierpanel mit mindestens sechs Radienbegrenzern. Ablagefläche beidseitig abgerundet und mit jeweils vier Zugentlastungsstellen.
Hinweis: Durch die Abrundung der Kabelablagefläche ragt das Rangierpanel über den 1HE-Einbauplatz nach unten heraus.
Kabelableitradius: zusätzliche Höhe 72,5 mm.
Material: Stahlblech, pulverbeschichtet.
Farbe: lichtgrau-  RAL 7035.
b/h/t: 537,5/1HE/92,1 mm.
Menge: 12,000 St
Kostengruppen nach DIN 276 2018: 457
Kostengruppen nach DIN 276-1 2008: 457
Kostengruppen nach DIN 276-1 2006: 457
Kostengruppen nach DIN 276-1 1981: 3.2.6.0.0

**2.6.3.6 19" Blindplatte**
Liefern und Montieren,

19"-Einbau-Verteilerplatte, blind 1 HE, RAL 7035
zur Blindabdeckung der 19"-Verteilerebene von 19"-
Verteilerschränken.
Farbe: lichtgrau - RAL 7035.
b/h/t: 483/1HE/11 mm

Montageort: Datenschrank,
Montageart: gem. Vorgaben Hersteller.
Menge: 12,000 St
Kostengruppen nach DIN 276 2018: 457
Kostengruppen nach DIN 276-1 2008: 457
Kostengruppen nach DIN 276-1 2006: 457
Kostengruppen nach DIN 276-1 1981: 3.2.6.0.0

**2.6.3.7 LWL- Verbindungskabel**
Liefern,

Verbindungskabel LWL - I-VY 2G50 2xLCD - 2,0 m
Duplexkabel ø 3 x 5,8 mm mit GI-Faser 50/125 µm,
Mehrmoden-Duplex-SC-Stecker mit Keramikferrule.
Länge: 2,0 m.
Menge: 6,000 St
Kostengruppen nach DIN 276 2018: 457
Kostengruppen nach DIN 276-1 2008: 457
Kostengruppen nach DIN 276-1 2006: 457
Kostengruppen nach DIN 276-1 1981: 3.2.6.0.0

**2.6.3.8 Messen und Prüfen**
OTDR-Messung der LWL-Leitungen Pos. 2.6.3.1. pro Faser, von  Spleißverteiler zu Spleißverteiler einschl. Protokollerstellung über alle wesentlichen physikalischen Messparameter.

Die Messprotokolle sind der Bauleitung zu übergeben.
Menge: 144,000 St
Kostengruppen nach DIN 276 2018: 457
Kostengruppen nach DIN 276-1 2008: 457
Kostengruppen nach DIN 276-1 2006: 457
Kostengruppen nach DIN 276-1 1981: 3.2.6.0.0

##### Titel 2.6.4 WC-Notruf

**2.6.4.1 Installationskabel J-Y(St)Y 2x2x0,8 uP**
Liefern, Verlegen und Anschließen,

Installationskabel mit Zugentlastung nach
DIN 57815/VDE 0815,
J-Y(St)Y 2 x 2 x 0,8 mm, Teillängen nach Erfordernis,

Montageort: gem. Planung,
Montageart: unter Putz einschl. Fräsarbeiten

einschl. Absaugen und Entsorgen Bauschutt bei
Unterputzverlegung, einschl. Anschluss der
Leitungsenden, einschl. aller Klein- und
Befestigungsteile.
Menge: 50,000 m
Kostengruppen nach DIN 276 2018: 456
Kostengruppen nach DIN 276-1 2008: 452
Kostengruppen nach DIN 276-1 1981: 3.2.6.0.0

**2.6.4.2 Installationskabel J-Y(st)Y 6x2x0,8 uP**
wie vor jedoch JY(St)Y 6 x 2 x 0,8 mm.
Menge: 150,000 m
Kostengruppen nach DIN 276 2018: 456
Kostengruppen nach DIN 276-1 2008: 452

**2.6.4.3 Ruf-Kompaktset mit 2 Zugtastern**
Liefern, Montieren und Anschließen,

Ruf-Kompaktset für Behinderten-WC bestehend aus:

Notrufset passend zum gewählten Schalterprpogramm für WC-Räume in Senioren- und Pflegeheimen, Arztpraxen, aber auch für öffentlich zugängliche Gebäude z. B. Ämter, Restaurants, Kaufhäuser, etc.; Set besteht aus Zugtaster mit Rahmen, Lichtsignal mit Rahmen, Abstelltaster mit Rahmen und Netzteil mit Rahmen; für Schraubbefestigung; Systemspannung 24 V=; Unterputz-Installation, Flächenprogramm.
Material: Kunststoff, Thermoplast, bruchsicher, halogenfrei.

2x Zugtaster mit Rahmen:
Notruf-Auslösung über Zugschnur mit Knauf; leichte Erreichbarkeit durch Montageoptionen Wand- oder Deckenmontage; Signalisierung der erfolgreichen Notrufauslösung über rote Beruhigungslampe; Zentralstück-Steckbefestigung.
Lichtsignal mit Rahmen:
Zur Installation ausserhalb des WC über/neben der Tür zur optischen und akustischen Signalisierung eines Notrufs; Signalisierung einstellbar Dauerlicht/Blinklicht, Dauerton/pulsierender Ton; Lichtsignal mit 4 roten LED, mit potentialfreiem Wechslerkontakt zur Ansteuerung zusätzlicher Signalgeber; Zentralstück-Steckbefestigung.
Abstelltaster mit Rahmen:
Zur Rücksetzung ausgelöster Notrufe, Montage im WC z.B. neben der Tür; mit grüner Abstelltaste mit Linse; Zentralstück-Steckbefestigung.
Netzteil mit Rahmen:
Unterputzmontage; zur Spannungsversorgung des Notrufsystems mit 24 V=; Zentralstück-Steckbefestigung.
Eingangsspannung: 100 - 240 V~
Frequenz: 50/60 Hz
Ausgangsspannung: 24 V=
Ausgangsstrom: 250 mA
einschl. Programmierung/ Einstellung,
einschl. allen erf. Klein-, Klemm- und Befestigungsteilen.
Menge: 2,000 St
Kostengruppen nach DIN 276 2018: 456
Kostengruppen nach DIN 276-1 2008: 452

**2.6.4.4 Inbetriebnahme WC-Notruf**
Programmieren, Inbetriebnehmen und Dokumentieren,

- des Patientenrufsystems mit Zuordnung der Taster,
 Displays und Elektronikmodule gem. Planung,

- Inbetriebnahme der gesamten Anlage mit Einweisung einer  vom Nutzer/Bauherren zu bestimmenden Person,

- Erstellung eines Inbetriebnahmeprüfprotokolls und einer  Kunden- spezifischen Dokumentation.

Die Dokumentation ist in 2- facher Ausfertigung zu
erstellen und der Bauleitung zur Freigabe vorzulegen.
Menge: 2,000 St
Kostengruppen nach DIN 276 2018: 456
Kostengruppen nach DIN 276-1 2008: 452

#### Bereich 2.7 Rauchschutzanlagen

##### Titel 2.7.1 Anschlüsse

**2.7.1.1 Montage RWA-Taster**
Montieren und Verdrahten,

VdS - RWA-Taster 24 V DC  für manuelle Alarmauslösung mit Alarm- und Reset-Taste und LED-Anzeige für "Feueralarm", "Betrieb", "Fenster Auf" und "Störung", in verschließbarem Aufputzgehäuse mit Aufschrift "Rauchabzug", mit Einschlagscheibe, Druckgussgehäuse im Farbton orange RAL 2011 (VdS-Zulassung),
zugelassen zum Anschluss an vor beschriebene Zentralen,

einschl. Anschluss aller Zu- und Abgangsleitungen,
einschl. allen erf. Klein-, Klemm- und Befestigungsteilen.

Montageort: gem. PLanung
Montageart: auf Putz mit Schrauben befestigen
Menge: 4,000 St
Kostengruppen nach DIN 276 2018: 456
Kostengruppen nach DIN 276-1 2008: 456
Kostengruppen nach DIN 276-1 1981: 3.3.6.0.0

**2.7.1.2 Anschlüsse Fensterantrieb**
Montieren,

Anschluss Fensterantrieb mit Leitung bis (N)HXH 5x2,5 mm²,

Montageort: gem. Planung,

einschl. Anleitern, einschl. allen erf. Systemzubehör,
einschl. Anschluss aller Zu- und Abgangsleitungen,
einschl. aller Klein-, Klemm- und Befestigungsteile.
Menge: 4,000 St
Kostengruppen nach DIN 276 2018: 456
Kostengruppen nach DIN 276-1 2008: 456
Kostengruppen nach DIN 276-1 2006: 456
Kostengruppen nach DIN 276-1 1981: 3.3.6.0.0

**2.7.1.3 Anschluss RWA Zentrale**
Montieren und Anschließen,

Anschluss von 2 RWA-Taster und 2 Motorenleitungen 5x2,5m²

Montageort: gem. Planung,

einschl. Anleitern, einschl. allen erf. Systemzubehör,
einschl. Anschluss aller Zu- und Abgangsleitungen,
einschl. aller Klein-, Klemm- und Befestigungsteile.
Menge: 4,000 St
Kostengruppen nach DIN 276 2018: 456
Kostengruppen nach DIN 276-1 2008: 456

**2.7.1.4 Inbetriebnahme Rauchschutzanlagen**
*** Pauschalposition
Programmieren, Inbetriebnehmen und Dokumentieren,

-  aller vor beschriebenen Rauchschutzanlagen einschl. aller peripheren Anlagenteile gem. Planung und

- Inbetriebnahme aller Anlagen mit Einweisung
einer vom Nutzer/Bauherren zu bestimmenden Person,

- Erstellung eines Inbetriebnahmeprüfprotokolls und
einer  kundenspezifischen Dokumentation,

Die Dokumentation ist in 2- facher Ausfertigung zu
erstellen und der Bauleitung zur Freigabe vorzulegen.
Menge: 1,000 Psch
Kostengruppen nach DIN 276 2018: 456
Kostengruppen nach DIN 276-1 2008: 456
Kostengruppen nach DIN 276-1 2006: 456
Kostengruppen nach DIN 276-1 1981: 3.3.6.0.0

#### Bereich 2.8 Brandmeldeanlage

*Hinweis*
Zusätzliche Vorbemerkungen für den Bereich Brandmeldeanlage.

Rechtsverbindlichkeit anzuwendender VDE-Bestimmungen, Normen, Verordnungen und Vorschriften.

Der Errichter muss die Lieferzusage des Herstellers für eventuelle Ersatzteile nachweisen können. Alle eingesetzten Geräte müssen die VdS-Nummer sowie die Systemzulassung besitzen.

Alle Geräte müssen der VdS-Klasse entsprechen.

Zur Planung und Ausführung der Elektroanlage sind folgende Vorschriften zwingend bindend:

a) aktuell gültige VDE 0833, DIN 14675 und EN54

b) Alle VdS - Bestimmungen

c) die Landesbauordnung,

d) die Vorschriften/TAB der zuständigenFeuerwehr /ILS

e) die Unfallverhütungsvorschriften der
  Berufsgenossenschaften hier: Elektrische Anlagen
  und Betriebsmittel

f) Merkblätter der Sachversicherer

Zusätzliche Bestimmungen:

Anträge jeder Art an Behörden, EVU, Telekom und dergl. sind vom AN anzufertigen, dem AG zur Unterschrift vorzulegen und einzureichen.

Die Anlage besteht aus:

-  Brandmeldezentrale im Elektroraum im
 Untergeschoss 1

- Druckknopfmelder (manuelle Brandmelder) in jedem  Treppenhaus/Flur an den Ausgängen, gem. Planung

- Automatische Melder gem. Planung

Melder müssen zentral über den  Gefahrenmeldeanlagen-manager bedienbar sein.

Alle Ereignisse müssen im Klartext und mit Zeit/Datum angezeigt und ausgedruckt werden können.

Für die Festlegung der Signalgeberanzahl ist eine Schalldruckpegelmessung zur Erreichung der normativen Mindestwerte entsprechend den örtlichen Bedingungen selbst durchzuführen.

Bitte beachten Sie hierzu mindestens:
Der Schalldruckpegel des Alarmgebers muss mindestens 65 dB betragen und an allen Stellen um 10 dB höher als der gemessene Schalldruckpegel der Umgebungsgeräusche liegen. Gegebenfalls sind mehrere Alarmgeber zu projektieren.
Die Messung des Schalldruckpegels muss für den Signalton (DIN-Ton nach 33404-3) durchgeführt werden, mit dem auch später die Alarmierung für diese Umgebung erfolgt. Der Signalton muss sich deutlich von den Umgebungsgeräuschen abheben. Bei ähnlichen Frequenzverläufen ist ein anderer Signalton auszuwählen und / oder die Alarmierung zusätzlich durch einen optischen Alarmgeber zu signalisieren. In Ruhe Bereichen muss der Schallpegel mindestens 75dB(A) in Ohrhöhe schlafender Personen betragen.
Die Inbetriebnahme und Aufschaltung ist durch eine zertifizierte Fachfirma durchzuführen und mit einem Protokoll gem. DIN 14675 zu dokumentieren.

Vor Installationsbeginn ist in Abstimmung mit dem örtlichen Elektriker das Leitungsnetz abzugleichen. Diese Leistung ist in  die Einheitspreise einzukalkulieren.

Die Leistungen bzw. die Montage der Melder kann nicht in einem Zuge durchgeführt werden. Der Neubau wird in vier Teilabschnitte fertiggestellt: Bauabschnitt A, B, C und D. Siehe hierzu auch die Vorbemerkungen mit den Bauzeiten.

##### Titel 2.8.1 Leitungsnetz Gefahrenmeldeanlage BMA

**2.8.1.1 Brandmeldekabel Y(ST)Y 2x2x0,8 uP**
Liefern, Verlegen und Anschließen,

Brandmeldekabel Y(St)Y 2 x 2 x 0,8 mm,
Farbe Rot, mit Aufschrift Brandmeldekabel,
Teillängen nach Erfordernis,

Montageort: gem. Planung,
Montageart: unter Putz einschl. Fräsarbeiten,

einschl. Absaugen und Entsorgen Bauschutt bei
Unterputzverlegung, einschl. Anschluss der Leitungsenden, einschl. aller Klein-, Klemm- und Befestigungsteile.
Menge: 50,000 m
Kostengruppen nach DIN 276 2018: 456
Kostengruppen nach DIN 276-1 2008: 456

**2.8.1.2 Brandmeldekabel Y(ST)Y 2x2x0,8 einziehen**
wie vor jedoch in Leerrohr oder Kabelkanal einziehen.
Menge: 600,000 m
Kostengruppen nach DIN 276 2018: 456
Kostengruppen nach DIN 276-1 2008: 456

**2.8.1.3 Installationskabel JE-H(St)H 2x2x0,8 uP**
Liefern, Verlegen und Anschließen,

Installationskabel mit Funktionserhalt E 30 gem. DIN
4102 Teil 12, JE-H (St) H 2 x 2 x 0,8 mm, Farbe Rot, mit Aufschrift Brandmeldekabel,
Teillängen nach Erfordernis,

Montageort: gem. Planung,
Montageart: unter Putz einschl. Fräsarbeiten

einschl. Absaugen und Entsorgen Bauschutt bei
Unterputzverlegung, einschl. Anschluss der Leitungsenden, einschl. aller Klein-, Klemm- und Befestigungsteile.
Menge: 50,000 m
Kostengruppen nach DIN 276 2018: 456
Kostengruppen nach DIN 276-1 2008: 456
Kostengruppen nach DIN 276-1 1981: 3.3.6.0.0

**2.8.1.4 Installationskabel JE-H(St)H 2x2x0,8 einziehen**
wie vor jedoch in Hohlraum Mauerwerk (Kalksandstein), in Leerrohr oder Kabelkanal einziehen.
Menge: 2000,000 m
Kostengruppen nach DIN 276 2018: 456
Kostengruppen nach DIN 276-1 2008: 456
Kostengruppen nach DIN 276-1 1981: 3.3.6.0.0

**2.8.1.5 Installationskabel JE-H(St)H 10x2x0,8 uP**
Liefern, Verlegen und Anschließen,

Installationskabel mit Funktionserhalt E 30 gem. DIN
4102 Teil 12, JE-H (St) H 10 x 2 x 0,8 mm, Farbe Rot, mit Aufschrift Brandmeldekabel,
Teillängen nach Erfordernis,

Montageort: gem. Planung,
Montageart: unter Putz einschl. Fräsarbeiten

einschl. Absaugen und Entsorgen Bauschutt bei
Unterputzverlegung, einschl. Anschluss der Leitungsenden, einschl. aller Klein-, Klemm- und Befestigungsteile.
Menge: 1,000 m
Kostengruppen nach DIN 276 2018: 456
Kostengruppen nach DIN 276-1 2008: 456
Kostengruppen nach DIN 276-1 1981: 3.3.6.0.0

**2.8.1.6 Installationskabel JE-H(St)H 10x2x0,8 einziehen**
wie vor jedoch in Hohlraum Mauerwerk (Kalksandstein), in Leerrohr oder Kabelkanal einziehen.
Menge: 50,000 m
Kostengruppen nach DIN 276 2018: 456
Kostengruppen nach DIN 276-1 2008: 456
Kostengruppen nach DIN 276-1 1981: 3.3.6.0.0

#### Bereich 2.9 Medientechnik Geräte und Anschlüsse

##### Titel 2.9.1 HDMI-Anschlüsse

**2.9.1.1 HDMI Leitung aktiv**
Liefern, Verlegen und Anschließen,

aktives HDMI-Kabel
-Typ A, 20 pin, Stecker/Stecker, 15m
-High-Quality HDMI Kabel, schwarz
-für digitale Bild- und Audioübertragung, unterstützt 4K-fähig, min. HDMI 2.0 und HDCP

einschl. Anschluss der Leitungsenden, einschl. aller Klein- und Befestigungsteile.

Montageort: gem. Planung,
Montageart: in Hohlraum Mauerwerk (Kalksandstein), in Leerrohr oder Kabelkanal,
Menge: 45,000 St
Kostengruppen nach DIN 276 2018: 455
Kostengruppen nach DIN 276-1 2008: 457

**2.9.1.2 HDMI-Anschlussdose**
Liefern, Verlegen und Anschließen,

HDMI-Anschlussdose zur Übertragung hochauflösender digitaler Audio- und Video-Daten, von z.B. einem SAT-Receiver, DVD-/ Blue-Ray-Player oder PC auf einen Plasma-, LCD- oder LED-TV/ -Bildschirm oder Beamer
HDMI-Buchsentyp: Typ A, 3D-fähig
mind. UHD-fähig (4K).
Zum Anschluss von 20-adrigen HDMI-Kabeln.
Für Montage in Kabelkanälen, UP-Gerätedosen und Unterflursystemen.

einschl. Abdeckung und Zentralscheibe, passend zum Schalterprogramm,
Einbautiefe: 34 mm,
einschl. Anschluss der Leitungsenden, einschl. aller Klein- und Befestigungsteile.
Menge: 90,000 St
Kostengruppen nach DIN 276 2018: 455
Kostengruppen nach DIN 276-1 2008: 457
Kostengruppen nach DIN 276-1 2006: 457
Kostengruppen nach DIN 276-1 1981: 3.2.6.0.0

**2.9.1.3 USB Leitung aktiv 10m**
Liefern, montieren und betriebsfertig anschließen,

10 m USB 3.0 Aktivkabel
unterstützt Datentransferraten bis 5Gbit/s
ideal zum direkten Anschluss des USB Devices
Plug- & Play-Installation

Das USB 3.0 Aktivkabel verwendet aktive Elektronik, um die Kabellänge eines USB 3.0 Devices um 10m zu verlängern. Dabei werden weiterhin Datentransferraten bis 5Gbit/s unterstützt. Es verfügt über einen USB-Stecker Typ A und einen USB-Stecker Typ B und ermöglicht somit den direkten Anschluss von USB-Geräten mit USB-Buchse Typ A.

Das USB 3.0 Aktivkabel ist kompatibel mit Computern mit USB-Anschluss Typ A. Es unterstützt Plug & Play und kann schnell und einfach angeschlossen werden. Das Aktivkabel wird über den USB Bus mit Strom versorgt und sollte daher nur mit USB-Geräten mit niedrigem Stromverbrauch verwendet werden oder mit Geräten, die über ein eigenes Netzteil verfügen.

Fabrikat: Lindy
Typ: Lindy 43098
oder gleichwertig,
angebotenes Fabrikat: . . . . . . . . . . . . . . . . . . . . . . . . . .

angebotener Typ: . . . . . . . . . . . . . . . . . . . . . . . . . . . . .
  (vom Bieter einzutragen)
Menge: 2,000 St
Kostengruppen nach DIN 276 2018: 455
Kostengruppen nach DIN 276-1 2008: 457

**2.9.1.4 USB Dose**
Liefern, montieren und betriebsfertig anschließen,

Anschlussdose USB mit rückseitigem USB Anschluss für den Einbau in unter Putz-, Hohlwand- oder Kanaldosen

einschl. Abdeckung und Zentralscheibe, passend zum Schalterprogramm,
Einbautiefe: 34 mm,
einschl. Anschluss der Leitungsenden, einschl. aller Klein- und Befestigungsteile.
Menge: 4,000 St
Kostengruppen nach DIN 276 2018: 455
Kostengruppen nach DIN 276-1 2008: 457

#### Bereich 2.10 ELA Schule

##### Titel 2.10.1 ELA-Leitungsnetz

**2.10.1.1 Installationskabel J-Y(St)Y 2x2x0,8 uP**
Liefern, Verlegen und Anschließen,

Installationskabel mit Zugentlastung nach
DIN 57815/VDE 0815,
J-Y(St)Y 2 x 2 x 0,8 mm, Teillängen nach Erfordernis,

Montageort: gem. Planung,
Montageart: unter Putz einschl. Fräsarbeiten

einschl. Absaugen und Entsorgen Bauschutt bei
Unterputzverlegung, einschl. Anschluss der
Leitungsenden, einschl. aller Klein- und
Befestigungsteile.
Menge: 50,000 m
Kostengruppen nach DIN 276 2018: 454
Kostengruppen nach DIN 276-1 2008: 454
Kostengruppen nach DIN 276-1 2006: 454
Kostengruppen nach DIN 276-1 1981: 3.2.6.0.0

**2.10.1.2 Installationskabel J-Y(St)Y 2x2x0,8 einziehen**
Liefern, Verlegen und Anschließen,

Installationskabel mit Zugentlastung nach  DIN 57815/VDE 0815, J-Y(St)Y 2 x 2 x 0,8 mm,
Teillängen nach Erfordernis,

Montageort: gem. Planung,
Montageart: in Leerrohr oder Kabelkanal einziehen,

einschl. Anschluss der Leitungsenden, einschl. aller Klein- und Befestigungsteile.
Menge: 2500,000 m
Kostengruppen nach DIN 276 2018: 454
Kostengruppen nach DIN 276-1 2008: 454
Kostengruppen nach DIN 276-1 2006: 454
Kostengruppen nach DIN 276-1 1981: 3.2.6.0.0

**2.10.1.3 Installationskabel J-Y(St)Y 10x2x0,8 einziehen**
wie vor jedoch J-Y(St)Y 10 x 2 x 0,8 mm.
Menge: 400,000 m
Kostengruppen nach DIN 276 2018: 454
Kostengruppen nach DIN 276-1 2008: 454
Kostengruppen nach DIN 276-1 2006: 454
Kostengruppen nach DIN 276-1 1981: 3.2.6.0.0

**2.10.1.4 Installationskabel A-2YF(L)2Y 50x2x0,8 STIIIBD**
Liefern, Verlegen und Anschließen,

Installationskabel A-2YF(L)2Y 50 x 2 x 0,8 mm STIIIBD,
Teillängen nach Erfordernis,

Montageort: gem. Planung,
Montageart: in Leerrohr oder Kabelkanal,

einschl. Anschluss der Leitungsenden, einschl. aller Klein-, Klemm- und Befestigungsteile.
Menge: 50,000 m
Kostengruppen nach DIN 276 2018: 454
Kostengruppen nach DIN 276-1 2008: 456
Kostengruppen nach DIN 276-1 2006: 456

**2.10.1.5 Telefonverteiler AP, bis 20DA**
Liefern und Montieren,

Rangierverteiler bis 20DA,verzinktes Stahlblech, Wandbefestigungslaschen Deckel mit Schraubverschluss Kabeleinführungen mit Durchstoßtülle,
vorgesehen zum Einbau von Fernmeldeleisten wie LSA-Plus, Löt- oder Lötschraubleisten,
einschl. Montagewanne mit LSA-Plus-Leisten für
max. 2/10 DA.

einschl. Anschluss aller zu- und abgehenden Leitungen,
einschl. Klein-, Klemm- und Befestigungsmaterial.

Montageort: gem. Planung,
Montageart: auf Putz, mit Schrauben befestigen.
Menge: 3,000 St
Kostengruppen nach DIN 276 2018: 454
Kostengruppen nach DIN 276-1 2008: 454

**2.10.1.6 Telefonverteiler AP, bis 200DA**
wie vor jedoch bis max. 200DA.
Menge: 1,000 St
Kostengruppen nach DIN 276 2018: 454
Kostengruppen nach DIN 276-1 2008: 454

#### Bereich 2.11 Sonstiges

##### Titel 2.11.1 Bohrungen, Durchbrüche

*Hinweis*
Alle Bohrungen und Durchbrüche sind vor der Ausführung mit der Bauleitung festzulegen und von der Bauleitung des Statikbüros freizugeben.

**2.11.1.1 Bohrungen**
Erstellen,

Bohrungen,
erf. Größe: D max. 25 mm,

Montageort: versch., gem. Angabe Bauleitung,
Material: Mauerwerk, Wandstärke max. 400 mm,

einschl. Absaugen und Entsorgen Bohrstaub,
Beschädigungen der Bauteilumgebung gehen zu Lasten des
Auftragnehmers, nach Durchführung der Leitungen ist
das Bohrloch mit geeignetem Material zu verschließen.
Menge: 500,000 St
Kostengruppen nach DIN 276 2018: 449
Kostengruppen nach DIN 276-1 2008: 499
Kostengruppen nach DIN 276-1 2006: 498
Kostengruppen nach DIN 276-1 1981: 3.2.9.0.0

##### Titel 2.11.2 Geräte und Anschlüsse

*Hinweis*
Anschlüsse von Fremdanlagen

Unter Fremdanlagen sind hier alle technischen
Anlagen, Maschinen, Geräte und Einrichtungen zu
verstehen, die nicht elektroseitig geliefert werden und
elektrische Anschlüsse benötigen.
Soweit nachstehend nichts anderes bestimmt
wird, sind die elektrischen Anschlüsse der Fremdanlagen
vom Elektro-Auftragnehmer herzustellen.
Diese Leistungen sind im LV berücksichtigt
(Geräte und Anschlüsse).
Zu diesen Anschlüssen sind die Leitungen vom
Elektro-Auftragnehmer zu verlegen.
Diese Leistungen sind in den vorhergehenden
Titeln erfasst.
Das Montieren der Fremdanlagen oder von
Teilen derselben ist in jedem Fall Sache der Lieferfirma und
gehört nicht zum Leistungsumfang des Elektro-
Auftragnehmers.
Lieferungen seitens des Elektro-Auftragnehmers
zur Vervollständigung der Fremdanlagen, wie
Steuergeräte, Motorschutzschalter, Verteiler etc., dürfen nur
mit Genehmigung des AG erfolgen. Der Elektro-
Auftragnehmer muss sich hierbei klar sein, daß er durch diese
Lieferungen eine Mithaftung für die Funktion der
Fremdanlagen übernimmt.
Die Verlegung von Leitungen und die
Anschlüsse sind nach den Angaben der Lieferfirma auszuführen.
Hierzu sind die erforderlichen zeichnerischen
Unterlagen wie Schaltpläne, Klemmenbelegungspläne,
Leitungsdimensionen etc. anzufordern.
Vor Inbetriebnahme sind die Anschlüsse durch
die Lieferfirma prüfen zu lassen. Die
Inbetriebnahme hat grundsätzlich durch die Lieferfirma im Beisein des Auftragnehmers zu erfolgen.

**2.11.2.1 Anschluss bis 5x2,5mm²**
Montieren

Anschluss von Leitungen bis 5 x 2,5 mm² an Geräte/ Schaltanlagen, Jalousienstecker o. sonstiges,
einschl. Klein- und Klemmmaterial.

Montageort: gem. Angabe Bauleitung;
Montageart: gem. Angabe Bauleitung
bzw. Angabe Hersteller.
Menge: 500,000 St
Kostengruppen nach DIN 276 2018: 449
Kostengruppen nach DIN 276-1 2008: 449
Kostengruppen nach DIN 276-1 2006: 449
Kostengruppen nach DIN 276-1 1981: 3.2.5.0.0

**2.11.2.2 Anschluss bis 5x25mm²**
Montieren

Anschluss von Leitungen bis 5 x 25 mm²,
einschl. Klein- und Klemmmaterial.

Montageort: Haupt- und Unterverteiler
Montageart: gem. Angabe Bauleitung
bzw. Angabe Hersteller.
Menge: 8,000 St
Kostengruppen nach DIN 276 2018: 449
Kostengruppen nach DIN 276-1 2008: 449
Kostengruppen nach DIN 276-1 2006: 449
Kostengruppen nach DIN 276-1 1981: 3.2.5.0.0

**2.11.2.3 Gießharzmuffe Verbindung**
Liefern und Montieren,

Gießharz-Verbindungsgarnitur (Muffe) für
Kabelgröße 7-16 mm
einschl. Kabelharz,
einschl. aller Zubehörteile.
Menge: 3,000 St
Kostengruppen nach DIN 276 2018: 449
Kostengruppen nach DIN 276-1 2008: 449
Kostengruppen nach DIN 276-1 2006: 449
Kostengruppen nach DIN 276-1 1981: 3.2.5.0.0

**2.11.2.4 Gießharzmuffe Abzweig**
Liefern und Montieren,

Gießharz-Abzweiggarnitur (Muffe) für
Kabelgröße 0-15 mm
einschl. Kabelharz,
einschl. aller Zubehörteile.
Menge: 2,000 St
Kostengruppen nach DIN 276 2018: 449
Kostengruppen nach DIN 276-1 2008: 449
Kostengruppen nach DIN 276-1 2006: 449
Kostengruppen nach DIN 276-1 1981: 3.2.5.0.0

##### Titel 2.11.3 Abnahmen

**2.11.3.1 Abnahme Elektroanlage**
*** Pauschalposition
Abnahme

der gesamten elektrotechnischen Anlagen durch eine übergeordnete Prüfstelle (Technischer
Überwachungsverein oder Landesgewerbeanstalt o.ä.),
mit Beistellung eines Monteurs oder Meisters während
der gesamten Abnahmezeit,
einschl. Beseitigung von festgestellten Mängeln,
einschl. Übergabe des Abnahmeprotokolls an die
Bauleitung.
Menge: 1,000 Psch
Kostengruppen nach DIN 276 2018: 444
Kostengruppen nach DIN 276-1 2008: 771
Kostengruppen nach DIN 276-1 1981: 7.3.3.0.0

##### Titel 2.11.4 Planunterlagen

**2.11.4.1 Revisionsunterlagen**
*** Pauschalposition
Erstellen

Revisionsunterlagen,

nachstehend aufgeführte Zeichnungen und Unterlagen sind
unter Beachtung der DIN-Vorschriften nach Abstimmung
mit dem Auftraggeber zu fertigen:

Alle Planunterlagen sind in CAD zu erstellen;
handschriftliche Eintragungen sind nicht erlaubt.

Die Unterlagen sind der Bauleitung 2 Wochen vor der
Abnahme zu übergeben.

Zu den Bestandsplänen gehören:

1. In Papierform 3- fach und 3- fach auf CD- ROM in den
  Dateiformaten DXF und DWG.

- Installationspläne (Grundrisse mit lagegenauen
  Eintrag aller Geräte und Installationen).

- Übersichtsschaltpläne der Haupt- und Unterverteiler,
  allpolig,

- Übersichtsschemata der Schwachstromanlagen

2. In Papierform 3- fach

- Übergabeberichte und Prüfprotokolle

- Bestätigung BGV A 2

- Blockschaltbilder

- Klemmenbelegungspläne der Rangierverteiler

- Schaltpläne der vom Auftragnehmer gelieferten Geräte

- Betriebsanleitungen

- Stücklisten aller vom Auftragnehmer gelieferten Geräte mit
  Typennummern

- Planverzeichnis

Alle Bestandspläne sind mit laufender Nummerierung zu
versehen. Die Pausen sind normgerecht zu falten, zur
Lochverstärkung mit glasfaserverstärktem Klebeband zu
versehen und in Leitz-Ordnern übersichtlich
zusammenzufassen.
Menge: 1,000 Psch
Kostengruppen nach DIN 276 2018: 444
Kostengruppen nach DIN 276-1 2008: 449
Kostengruppen nach DIN 276-1 2006: 449

##### Titel 2.11.5 Unvorhersehbare Arbeiten

*Hinweis*
Arbeiten gegen Nachweis

Zusätzliche technische Vertragsbedingungen

Stundenlohnarbeiten

1. Für die Ausführung von Leistungen im Stundenlohn gelten die Technischen Bestimmungen der DIN 19 299 VOB/ C Allgemeine Regelungen sowie alle darin enthaltenen bzw. darauf verwiesenen Richtlinien und Vorschriften.

2. Alle angegebenen Preise für Löhne, Materialien und Stoffe sind Festpreise und  gelten bis zur Fertigstellung der vertraglichen Leistungen.

3. Stundenlohnarbeiten dürfen grundsätzlich nur nach vorheriger Ankündigung durch den AN und erst nach Aufforderung/Beauftragung durch den Auftraggeber ausgeführt werden. Unterbleibt bzw. fehlt die Anordnungen bzw. Zustimmung des Auftraggebers so sind die Leistungen nach Einheitspreisen und Mengen abzurechnen. Evtl. nicht im Leistungsverzeichnis enthaltene bzw. vorgesehene Arbeiten begründen nicht die Abrechnung nach Stundenlohnpreisen. Vielmehr obliegt es dem Auftragnehmer, für derartige Leistungen - vor Ausführung der Arbeiten - ein Nachtragsangebot auf der Grundlage des Hauptangebotes vorzulegen.
Die Nachweispflicht für die angefallene Leistung obliegt dem Auftragnehmer. Dies bedeutet, dass der Auftragnehmer Grund und Aufwand von zusätzlichen, evtl. in Stundenlohn abzurechnenden Leistungen nachträglich nachzuweisen hat, soweit nicht hierfür die Zustimmung des Auftraggebers schriftlich vorliegt.

4. Sämtliche angebotenen Preise sind frei Bau- bzw. Arbeitsstelle. D.h., dass über die angebotenen Stundenlohn- bzw. Material- und Gerätepreise hinaus keine weitere Vergütung für Fahrtkosten, Transportkosten, Hilfsstoffe sowie für Warte- und Pausenzeiten erfolgt.
Es werden nur die auf der Baustelle geleisteten Arbeits- bzw. Einsatzstunden vergütet. Zeiten für An- und Abfahrt zur Baustelle werden nicht vergütet.

5. Der Auftraggeber hat dafür Sorge zu tragen, dass zur Ausführung der angeordneten Tagelohnarbeiten das jeweils dafür geeignete Arbeitspersonal (Helfer bzw. Facharbeiter) eingesetzt wird. Dem Auftraggeber bleibt es vorbehalten, die entsprechenden Arbeitskräfte bzw. die Lohngruppe zu bestimmen.
Dies gilt auch für die spätere Anerkennung der entsprechenden Lohngruppen im Rahmen der Tagelohnberichte. Die Gegenzeichnung der Regiezettel durch den Auftraggeber bzw. die Bauleitung kann nicht als Anerkennung der darin ggf. eingetragenen Lohngruppe gewertet werden.
Es bleibt der Rechnungsprüfung vorbehalten, eine für die jeweiligen Arbeiten zutreffende Lohngruppe anzusetzen, soweit der Einsatz eines höher qualifizierten Personal nicht vor Ausführung der jeweiligen Regieleistung ausdrücklich vom Auftraggeber bzw. der Bauleitung genehmigt wurde.

6. Für Bauleitungs- und Aufsichtspersonal erfolgt grundsätzlich keine Vergütung.

7. Der Aufwand der beauftragten Stundenlohnarbeiten ist durch entsprechende Tagelohnzettel täglich zu belegen und dem Auftraggeber oder dessen Bevollmächtigten unverzüglich (spätestens innerhalb 1 Woche) zur Bestätigung vorzulegen. Nachträglich bzw. verspätet oder gar erst mit Rechnungsstellung vorgebrachte Stundenlohnarbeiten oder vorgelegte Tagelohnzettel werden nicht mehr anerkannt.
Die Beweispflicht für die Rechtmäßigkeit und Höhe der entsprechenden Leistungen verbleibt vollständig beim Auftragnehmer.

8. Die Gegenzeichnung der rechtzeitig vorgelegten Tagelohnzettel durch den Auftraggeber oder dessen Bevollmächtigten gilt nicht als Anerkennung oder Zustimmung zur Abrechnung in Regie. Die Prüfung nach evtl. Abrechnung über Leistungspositionen wird ausdrücklich vorbehalten.

9. Die Mengenänderungsklausel der VOB / B gilt nicht für die nachfolgenden Regieleistungen.

Leitposition : Löhne

Verrechnungssatz für Löhne.
Die Verrechnungssätze sind auf Anforderung des AG aufgegliedert anzubieten.

In ihnen sind enthalten :
- Lohn- und Gehaltskosten sowie Lohn- u. Gehaltsnebenkosten
- Sozialkassenbeiträge
- Gemeinkostenanteile
- Wagnis und Gewinn

Zuschläge zu den Verrechnungssätzen für die vom AG angeordnete oder zu vertretende Nacht-, Sonn- u. Feiertags- oder sonstige tarifliche Mehrarbeit (Überstunden) werden in Höhe der tariflichen Vereinbarungen zusätzlich vergütet.
Dies gilt nicht, wenn der AN diese Mehraufwendungen aufgrund von ihm selbst verursachten Umständen (Terminverzug o. dgl.) zu vertreten hat. Sonstige Zuschläge wie Auslöse o. dgl. werden nicht vergütet.

Hinweis für die Bearbeitung des Angebots:
Soweit der Bieter keine Arbeitskräfte, die in den nachstehenden Positionen aufgeführt sind, beschäftigt, so hat er dies anzugeben und als Einheitspreis den der nächsthöheren Vergütungsgruppe, aus der er Arbeitskräfte beschäftigt einzusetzen.
Kosten für Anfahrt/ Abtransport von und zur Baustelle dürfen nicht berechnet bzw. in die Stundenansätze aufgenommen werden.

**2.11.5.1 Elektro- Installationsmeister**
Für unvorhergesehene Arbeiten, die nur auf Anweisung der Bauleitung mit Nachweis ausgeführt werden dürfen, werden angesetzt:

selbständiger Meister
Menge: 15,000 h
Kostengruppen nach DIN 276 2018: 444
Kostengruppen nach DIN 276-1 2008: 449
Kostengruppen nach DIN 276-1 2006: 498
Kostengruppen nach DIN 276-1 1981: 3.2.9.0.0

**2.11.5.2 Elektro- Installationsmonteur**
Für unvorhersehbare Arbeiten, die nur auf Anweisung der
Bauleitung mit Nachweis ausgeführt werden dürfen, werden
angesetzt:

selbständiger Monteur
Menge: 50,000 h
Kostengruppen nach DIN 276 2018: 444
Kostengruppen nach DIN 276-1 2008: 449
Kostengruppen nach DIN 276-1 2006: 498
Kostengruppen nach DIN 276-1 1981: 3.2.9.0.0

**2.11.5.3 Bauhelfer**
Für unvorhersehbare Arbeiten, die nur auf Anweisung der
Bauleitung mit Nachweis ausgeführt werden dürfen, werden
angesetzt:

Bauhelfer
Menge: 50,000 h
Kostengruppen nach DIN 276 2018: 444
Kostengruppen nach DIN 276-1 2008: 449
Kostengruppen nach DIN 276-1 2006: 498
Kostengruppen nach DIN 276-1 1981: 3.2.9.0.0
